# PROYECTO DE REMODELACIÓN DE LA GRAN VÍA

- Propiedad del archivo: RIB Spain
- Formato: FIEBDC-3/2012
- Programa: Presto 17.02
- Tipo: presupuesto
- Fecha de los precios: 15/09/2008
- Divisa: EUR
Importe: 6506728.53

## 01 LEVANTADOS Y DEMOLICIONES
Importe: 156215.32

### 01.01 LEVANTADOS
Importe: 36756.52

**PN104** m DESMONTAJE DE VALLA (31/01/2011)
1185.6 m × 6.21 = 7362.58
Desmontaje de valla con recuperación de la misma, anclada a la acera o al pavimento, incluyendo demolición de cimentación, acopio y vigilancia en obra, carga, transporte, descarga de valla en almacén municipal o lugar de gestión autorizado y transporte de productos sobrantes, incluso canon de vertido.

| Código | Ud | Descripción | Rendimiento | Precio | Importe |
|---|---|---|---|---|---|
| mO01OA040 | h | Oficial segunda (mano de obra; 01/03/2012) | 0.042 | 18.49 | 0.78 |
| mO01OA070 | h | Peón ordinario (mano de obra; 01/03/2012) | 0.042 | 17.45 | 0.73 |
| mM07CG010 | h | Camión con grúa 6 t. (maquinaria; 31/10/2016) | 0.042 | 49.96 | 2.10 |
| mM06CM040 | h | Compre.port.diesel m.p. 10 m3/min. 7 bar (maquinaria; 31/10/2016) | 0.042 | 11.09 | 0.47 |
| mM06MI030 | h | Martillo manual picador neumático (maquinaria; 09/12/2015) | 0.042 | 3.01 | 0.13 |
| mU02H040AUX | m3 | TRANSPORTE A GESTOR AUTORIZADO (01/03/2012) | 0.1 | 5.23 | 0.52 |
| mU02H070AUX | m3 | CANON DE ESCOMBROS A VERTEDERO (31/01/2011) | 0.1 | 13 | 1.30 |
| %CI0300 | % | Costes Indirectos (09/12/2015) | 3 % | 6.03 | 0.18 |
|  |  | Total |  |  | 6.21 |

| Medición | Uds. | Largo | Parcial |
|---|---|---|---|
| PZA DE ESPAÑA - C/ GENERAL MITRE. PARES | 1 | 15.3 | 15.30 |
| C/ GENERAL MITRE - C/ GARCÍA MOLINAS. PARES | 1 | 55.3 | 55.30 |
| C/ GARCÍA MOLINAS - C/ SAN BERNARDO. PARES | 1 | 70.6 | 70.60 |
| C/ SAN BERNARDO - C/ LOS LIBREROS. PARES | 1 | 27.7 | 27.70 |
| C/ LOS LIBREROS - C/ SILVA. PARES | 1 | 21.6 | 21.60 |
| C/ SILVA - C/ TUDESCOS . PARES | 1 | 21.3 | 21.30 |
| C/ TUDESCOS - C/ MIGUEL MOYA . PARES | 1 | 30.3 | 30.30 |
| C/ MIGUEL MOYA - C/ CONCEPCIÓN ARENAL. PARES | 1 | 43.2 | 43.20 |
| C/ CONCEPCIÓN ARENAL - C/ MESONERO ROMANOS. PARES | 1 | 40.1 | 40.10 |
| C/ MESONERO ROMANOS - C/ GONZALO JIMÉNEZ DE QUESADA. PARES | 1 | 30.7 | 30.70 |
| C/ GONZALO JIMÉNEZ DE QUESADA - C/ VALVERDE. PARES | 1 | 27.8 | 27.80 |
| C/ VALVERDE - C/ FUENCARRAL. PARES | 1 | 6.3 | 6.30 |
| C/ FUENCARRAL - C/ HORTALEZA. PARES | 1 | 9.2 | 9.20 |
| C/ HORTALEZA - C/ CLAVEL. PARES | 1 | 53.1 | 53.10 |
| C/ CLAVEL - C/ VÍCTOR HUGO. PARES | 1 | 70.7 | 70.70 |
| C/ VÍCTOR HUGO - C/ MARQUÉS DE VALDEIGLESIAS. PARES | 1 | 60.9 | 60.90 |
| C/ MARQUÉS DE VALDEIGLESIAS - C/ ALCALÁ. PARES | 1 | 18.6 | 18.60 |
| PZA. DE ESPAÑA - C/ DOCTOR CARRACIDO. IMPARES | 1 | 27.4 | 27.40 |
| C/ DOCTOR CARRACIDO - C/ ISABEL LA CATÓLICA. IMPARES | 1 | 51.8 | 51.80 |
| C/ ISABEL LA CATÓLICA - C/ SAN BERNARDO. IMPARES | 1 | 91.5 | 91.50 |
| C/ SAN BERNARDO - C/ SILVA. IMPARES | 1 | 36.9 | 36.90 |
| C/ SILVA - C/ JACOMETREZO . IMPARES | 1 | 42.8 | 42.80 |
| PZA. CALLAO - C/ LA ABADA . IMPARES | 1 | 6.1 | 6.10 |
| C/ LA ABADA - C/ MESONERO ROMANOS. IMPARES | 1 | 36.8 | 36.80 |
| C/ MESONERO ROMANOS - C/ CHINCHILLA. IMPARES | 1 | 9.2 | 9.20 |
| C/ LA SALUD - C/ LAS TRES CRUCES. IMPARES | 1 | 24.5 | 24.50 |
| C/ LAS TRES CRUCES - PZA. RED DE SAN LUIS. IMPARES | 1 | 18.1 | 18.10 |
| PZA. RED DE SAN LUIS - C/ CLAVEL . IMPARES | 1 | 95.5 | 95.50 |
| C/ CLAVEL - C/ CABALLERO DE GRACIA. IMPARES | 1 | 107.6 | 107.60 |
| C/ CABALLERO DE GRACIA - C/ ALCALÁ. IMPARES | 1 | 34.7 | 34.70 |
| Subtotal |  |  | 1185.60 |
| Total |  |  | 1185.6 |

**PN107** ud LEVANTADO DE BANCO (31/01/2011)
18 ud × 33.24 = 598.32
Levantado de banco, incluyendo demolición de cimentación, acopio y vigilancia en obra, carga, transporte, descarga de banco en almacén municipal o lugar de gestión autorizado y transporte de productos sobrantes, incluso canon de vertido.

| Código | Ud | Descripción | Rendimiento | Precio | Importe |
|---|---|---|---|---|---|
| mO01OA070 | h | Peón ordinario | 0.3 | 17.45 | 5.24 |
| mO01OA030 | h | Oficial primera (mano de obra; 01/03/2012) | 0.3 | 19.97 | 5.99 |
| mM07CG010 | h | Camión con grúa 6 t. | 0.3 | 49.96 | 14.99 |
| mM06CM040 | h | Compre.port.diesel m.p. 10 m3/min. 7 bar | 0.3 | 11.09 | 3.33 |
| mM06MI030 | h | Martillo manual picador neumático | 0.3 | 3.01 | 0.90 |
| mU02H040AUX | m3 | TRANSPORTE A GESTOR AUTORIZADO | 0.1 | 5.23 | 0.52 |
| mU02H070AUX | m3 | CANON DE ESCOMBROS A VERTEDERO | 0.1 | 13 | 1.30 |
| %CI0300 | % | Costes Indirectos | 3 % | 32.27 | 0.97 |
|  |  | Total |  |  | 33.24 |

| Medición | Uds. | Parcial |
|---|---|---|
| PZA DE ESPAÑA - C/ GENERAL MITRE. PARES | 1 | 1.00 |
| C/ GARCÍA MOLINAS - C/ SAN BERNARDO. PARES | 1 | 1.00 |
| C/ SILVA - C/ TUDESCOS . PARES | 1 | 1.00 |
| C/ MIGUEL MOYA - C/ CONCEPCIÓN ARENAL. PARES | 1 | 1.00 |
| C/ CONCEPCIÓN ARENAL - C/ MESONERO ROMANOS. PARES | 1 | 1.00 |
| C/ MESONERO ROMANOS - C/ GONZALO JIMÉNEZ DE QUESADA. PARES | 1 | 1.00 |
| C/ MARQUÉS DE VALDEIGLESIAS - C/ ALCALÁ. PARES | 1 | 1.00 |
| PZA. DE ESPAÑA - C/ DOCTOR CARRACIDO. IMPARES | 1 | 1.00 |
| C/ DOCTOR CARRACIDO - C/ ISABEL LA CATÓLICA. IMPARES | 2 | 2.00 |
| C/ ISABEL LA CATÓLICA - C/ SAN BERNARDO. IMPARES | 2 | 2.00 |
| C/ SAN BERNARDO - C/ SILVA. IMPARES | 1 | 1.00 |
| C/ SILVA - C/ JACOMETREZO . IMPARES | 1 | 1.00 |
| PLAZA DEL CALLAO. IMPARES | 2 | 2.00 |
| C/ LA ABADA - C/ MESONERO ROMANOS. IMPARES | 1 | 1.00 |
| C/ LAS TRES CRUCES -PZA. RED DE SAN LUIS. IMPARES | 1 | 1.00 |
| Subtotal |  | 18.00 |
| Total |  | 18 |

**PN105** ud DESMONTAJE DE SEÑAL VERTICAL (31/01/2011)
32 ud × 13.93 = 445.76
Desmontaje de señal vertical, anclada a la acera o al pavimento, incluyendo demolición de cimentación, acopio y vigilancia en obra, carga, transporte, descarga de señal en almacén municipal o lugar de gestión autorizado y transporte de productos sobrantes, incluso canon de vertido.

| Código | Ud | Descripción | Rendimiento | Precio | Importe |
|---|---|---|---|---|---|
| mO01OA010 | h | Encargado (mano de obra; 01/03/2012) | 0.2 | 20.9 | 4.18 |
| mO01OA070 | h | Peón ordinario | 0.25 | 17.45 | 4.36 |
| mM06CM020 | h | Compre.port.diesel m.p. 3,2 m3/min 7 bar (maquinaria; 09/12/2015) | 0.15 | 3.07 | 0.46 |
| mM06MI030 | h | Martillo manual picador neumático | 0.15 | 3.01 | 0.45 |
| mM05RN020 | h | Retrocargadora neumáticos 75 CV (maquinaria; 09/12/2015) | 0.05 | 36.83 | 1.84 |
| mM07CB010 | h | Camión basculante de 8 t. (maquinaria; 09/12/2015) | 0.013 | 31.39 | 0.41 |
| mU02H040AUX | m3 | TRANSPORTE A GESTOR AUTORIZADO | 0.1 | 5.23 | 0.52 |
| mU02H070AUX | m3 | CANON DE ESCOMBROS A VERTEDERO | 0.1 | 13 | 1.30 |
| %CI0300 | % | Costes Indirectos | 3 % | 13.52 | 0.41 |
|  |  | Total |  |  | 13.93 |

| Medición | Uds. | Parcial |
|---|---|---|
| PZA DE ESPAÑA - C/ GENERAL MITRE. PARES | 2 | 2.00 |
| C/ GENERAL MITRE - C/ GARCÍA MOLINAS. PARES | 3 | 3.00 |
| C/ SAN BERNARDO - C/ LOS LIBREROS. PARES | 1 | 1.00 |
| C/ LOS LIBREROS - C/ SILVA. PARES | 1 | 1.00 |
| C/ SILVA - C/ TUDESCOS . PARES | 1 | 1.00 |
| C/ TUDESCOS - C/ MIGUEL MOYA . PARES | 2 | 2.00 |
| C/ MIGUEL MOYA - C/ CONCEPCIÓN ARENAL. PARES | 2 | 2.00 |
| C/ CONCEPCIÓN ARENAL - C/ MESONERO ROMANOS. PARES | 2 | 2.00 |
| C/ VALVERDE - C/ FUENCARRAL. PARES | 2 | 2.00 |
| C/ MARQUÉS DE VALDEIGLESIAS - C/ ALCALÁ. PARES | 2 | 2.00 |
| PZA. DE ESPAÑA - C/ DOCTOR CARRACIDO. IMPARES | 1 | 1.00 |
| C/ DOCTOR CARRACIDO - C/ ISABEL LA CATÓLICA. IMPARES | 2 | 2.00 |
| PLAZA DEL CALLAO. IMPARES | 1 | 1.00 |
| PZA. CALLAO - C/ LA ABADA . IMPARES | 1 | 1.00 |
| C/ LA ABADA - C/ MESONERO ROMANOS. IMPARES | 1 | 1.00 |
| C/ CHINCHILLA - C/ LA SALUD. IMPARES | 2 | 2.00 |
| C/ LA SALUD - C/ LAS TRES CRUCES. IMPARES | 1 | 1.00 |
| C/ LAS TRES CRUCES - PZA. RED DE SAN LUIS. IMPARES | 1 | 1.00 |
| PZA. RED DE SAN LUIS - C/ CLAVEL . IMPARES | 1 | 1.00 |
| C/ CLAVEL - C/ CABALLERO DE GRACIA. IMPARES | 2 | 2.00 |
| C/ CABALLERO DE GRACIA - C/ ALCALÁ. IMPARES | 1 | 1.00 |
| Subtotal |  | 32.00 |
| Total |  | 32 |

**PN074** ud DESMONTAJE DE PAPELERA DE PIE (31/01/2011)
112 ud × 10.96 = 1227.52
Desmontaje de papelera de pie, acopio y vigilancia en obra, carga, transporte y descarga en almacén municipal o lugar de gestión autorizado, incluso demolición de cimentación, transporte de residuos y canon de vertido.

| Código | Ud | Descripción | Rendimiento | Precio | Importe |
|---|---|---|---|---|---|
| mO01OA030 | h | Oficial primera | 0.15 | 19.97 | 3.00 |
| mO01OA070 | h | Peón ordinario | 0.15 | 17.45 | 2.62 |
| mM07CG010 | h | Camión con grúa 6 t. | 0.04 | 49.96 | 2.00 |
| mM06CM040 | h | Compre.port.diesel m.p. 10 m3/min. 7 bar | 0.15 | 11.09 | 1.66 |
| mM06MI030 | h | Martillo manual picador neumático | 0.15 | 3.01 | 0.45 |
| mU02H040AUX | m3 | TRANSPORTE A GESTOR AUTORIZADO | 0.05 | 5.23 | 0.26 |
| mU02H070AUX | m3 | CANON DE ESCOMBROS A VERTEDERO | 0.05 | 13 | 0.65 |
| %CI0300 | % | Costes Indirectos | 3 % | 10.64 | 0.32 |
|  |  | Total |  |  | 10.96 |

| Medición | Uds. | Parcial |
|---|---|---|
| PZA DE ESPAÑA - C/ GENERAL MITRE. PARES | 3 | 3.00 |
| C/ GENERAL MITRE - C/ GARCÍA MOLINAS. PARES | 3 | 3.00 |
| C/ GARCÍA MOLINAS - C/ SAN BERNARDO. PARES | 5 | 5.00 |
| C/ SAN BERNARDO - C/ LOS LIBREROS. PARES | 4 | 4.00 |
| C/ SILVA - C/ TUDESCOS . PARES | 2 | 2.00 |
| C/ TUDESCOS - C/ MIGUEL MOYA . PARES | 3 | 3.00 |
| C/ MIGUEL MOYA - C/ CONCEPCIÓN ARENAL. PARES | 2 | 2.00 |
| C/ CONCEPCIÓN ARENAL - C/ MESONERO ROMANOS. PARES | 3 | 3.00 |
| C/ MESONERO ROMANOS - C/ GONZALO JIMÉNEZ DE QUESADA. PARES | 4 | 4.00 |
| C/ GONZALO JIMÉNEZ DE QUESADA - C/ VALVERDE. PARES | 4 | 4.00 |
| C/ VALVERDE - C/ FUENCARRAL. PARES | 3 | 3.00 |
| C/ FUENCARRAL - C/ HORTALEZA. PARES | 1 | 1.00 |
| C/ HORTALEZA - C/ CLAVEL. PARES | 2 | 2.00 |
| C/ CLAVEL - C/ VÍCTOR HUGO. PARES | 5 | 5.00 |
| C/ VÍCTOR HUGO - C/ MARQUÉS DE VALDEIGLESIAS. PARES | 4 | 4.00 |
| C/ MARQUÉS DE VALDEIGLESIAS - C/ ALCALÁ. PARES | 2 | 2.00 |
| PZA. DE ESPAÑA - C/ DOCTOR CARRACIDO. IMPARES | 1 | 1.00 |
| C/ DOCTOR CARRACIDO - C/ ISABEL LA CATÓLICA. IMPARES | 4 | 4.00 |
| C/ ISABEL LA CATÓLICA - C/ SAN BERNARDO. IMPARES | 5 | 5.00 |
| C/ SAN BERNARDO - C/ SILVA. IMPARES | 3 | 3.00 |
| C/ SILVA - C/ JACOMETREZO . IMPARES | 4 | 4.00 |
| PLAZA DEL CALLAO. IMPARES | 7 | 7.00 |
| PZA. CALLAO - C/ LA ABADA . IMPARES | 4 | 4.00 |
| C/ LA ABADA - C/ MESONERO ROMANOS. IMPARES | 3 | 3.00 |
| C/ MESONERO ROMANOS - C/ CHINCHILLA. IMPARES | 2 | 2.00 |
| C/ CHINCHILLA - C/ LA SALUD. IMPARES | 4 | 4.00 |
| C/ LA SALUD - C/ LAS TRES CRUCES. IMPARES | 3 | 3.00 |
| C/ LAS TRES CRUCES - PZA. RED DE SAN LUIS. IMPARES | 2 | 2.00 |
| PLAZA DE LA RED DE SAN LUIS. IMPARES | 4 | 4.00 |
| PZA. RED DE SAN LUIS - C/ CLAVEL . IMPARES | 5 | 5.00 |
| C/ CLAVEL - C/ CABALLERO DE GRACIA. IMPARES | 9 | 9.00 |
| C/ CABALLERO DE GRACIA - C/ ALCALÁ. IMPARES | 2 | 2.00 |
| Subtotal |  | 112.00 |
| Total |  | 112 |

**PN108** ud LEVANTADO DE BOLARDO U HORQUILLA (31/01/2011)
177 ud × 30.42 = 5384.34
Levantado de bolardo u horquilla, incluido demolición de cimentación, acopio y vigilancia en obra, carga, transporte, descarga de bolardo en almacén municipal o lugar de gestión autorizado y transporte de productos sobrantes, incluso canon de vertido.

| Código | Ud | Descripción | Rendimiento | Precio | Importe |
|---|---|---|---|---|---|
| mO01OA030 | h | Oficial primera | 0.15 | 19.97 | 3.00 |
| mO01OA070 | h | Peón ordinario | 0.15 | 17.45 | 2.62 |
| mM07CG010 | h | Camión con grúa 6 t. | 0.4 | 49.96 | 19.98 |
| mM06CM040 | h | Compre.port.diesel m.p. 10 m3/min. 7 bar | 0.15 | 11.09 | 1.66 |
| mM06MI030 | h | Martillo manual picador neumático | 0.15 | 3.01 | 0.45 |
| mU02H040AUX | m3 | TRANSPORTE A GESTOR AUTORIZADO | 0.1 | 5.23 | 0.52 |
| mU02H070AUX | m3 | CANON DE ESCOMBROS A VERTEDERO | 0.1 | 13 | 1.30 |
| %CI0300 | % | Costes Indirectos | 3 % | 29.53 | 0.89 |
|  |  | Total |  |  | 30.42 |

| Medición | Uds. | Parcial |
|---|---|---|
| Bolardos |  |  |
| PZA DE ESPAÑA - C/ GENERAL MITRE. PARES | 7 | 7.00 |
| C/ GENERAL MITRE - C/ GARCÍA MOLINAS. PARES | 4 | 4.00 |
| C/ GARCÍA MOLINAS - C/ SAN BERNARDO. PARES | 5 | 5.00 |
| C/ SAN BERNARDO - C/ LOS LIBREROS. PARES | 5 | 5.00 |
| C/ LOS LIBREROS - C/ SILVA. PARES | 1 | 1.00 |
| C/ SILVA - C/ TUDESCOS . PARES | 7 | 7.00 |
| C/ TUDESCOS - C/ MIGUEL MOYA . PARES | 9 | 9.00 |
| C/ MIGUEL MOYA - C/ CONCEPCIÓN ARENAL. PARES | 3 | 3.00 |
| C/ CONCEPCIÓN ARENAL - C/ MESONERO ROMANOS. PARES | 3 | 3.00 |
| C/ MESONERO ROMANOS - C/ GONZALO JIMÉNEZ DE QUESADA. PARES | 6 | 6.00 |
| C/ GONZALO JIMÉNEZ DE QUESADA - C/ VALVERDE. PARES | 7 | 7.00 |
| C/ VALVERDE - C/ FUENCARRAL. PARES | 1 | 1.00 |
| C/ FUENCARRAL - C/ HORTALEZA. PARES | 1 | 1.00 |
| C/ HORTALEZA - C/ CLAVEL. PARES | 3 | 3.00 |
| C/ CLAVEL - C/ VÍCTOR HUGO. PARES | 3 | 3.00 |
| C/ MARQUÉS DE VALDEIGLESIAS - C/ ALCALÁ. PARES | 3 | 3.00 |
| PZA. DE ESPAÑA - C/ DOCTOR CARRACIDO. IMPARES | 4 | 4.00 |
| C/ DOCTOR CARRACIDO - C/ ISABEL LA CATÓLICA. IMPARES | 8 | 8.00 |
| C/ ISABEL LA CATÓLICA - C/ SAN BERNARDO. IMPARES | 2 | 2.00 |
| C/ SAN BERNARDO - C/ SILVA. IMPARES | 10 | 10.00 |
| C/ SILVA - C/ JACOMETREZO. IMPARES | 4 | 4.00 |
| PZA. CALLAO - C/ LA ABADA . IMPARES | 8 | 8.00 |
| C/ LA ABADA - C/ MESONERO ROMANOS. IMPARES | 9 | 9.00 |
| C/ MESONERO ROMANOS - C/ CHINCHILLA. IMPARES | 8 | 8.00 |
| C/ CHINCHILLA - C/ LA SALUD. IMPARES | 11 | 11.00 |
| C/ LA SALUD - C/ LAS TRES CRUCES. IMPARES | 4 | 4.00 |
| C/ LAS TRES CRUCES - PZA. RED DE SAN LUIS. IMPARES | 4 | 4.00 |
| PLAZA DE LA RED DE SAN LUIS. IMPARES | 9 | 9.00 |
| PZA. RED DE SAN LUIS - C/ CLAVEL . IMPARES | 6 | 6.00 |
| C/ CLAVEL - C/ CABALLERO DE GRACIA. IMPARES | 13 | 13.00 |
| C/ CABALLERO DE GRACIA - C/ ALCALÁ. IMPARES | 9 | 9.00 |
| Total |  | 177 |

**PN109** ud LEVANTADO DE APARCABICICLETAS (31/01/2011)
8 ud × 13.77 = 110.16
Levantado de aparcabicicletas, incluido demolición de cimentación, acopio y vigilancia en obra, carga, transporte, descarga de aparcabicicletas en almacén municipal o lugar de gestión autorizado y transporte de productos sobrantes, incluso canon de vertido.

| Código | Ud | Descripción | Rendimiento | Precio | Importe |
|---|---|---|---|---|---|
| mO01OA030 | h | Oficial primera | 0.18 | 19.97 | 3.59 |
| mO01OA070 | h | Peón ordinario | 0.18 | 17.45 | 3.14 |
| mM07CG010 | h | Camión con grúa 6 t. | 0.04 | 49.96 | 2.00 |
| mM06CM040 | h | Compre.port.diesel m.p. 10 m3/min. 7 bar | 0.2 | 11.09 | 2.22 |
| mM06MI030 | h | Martillo manual picador neumático | 0.2 | 3.01 | 0.60 |
| mU02H040AUX | m3 | TRANSPORTE A GESTOR AUTORIZADO | 0.1 | 5.23 | 0.52 |
| mU02H070AUX | m3 | CANON DE ESCOMBROS A VERTEDERO | 0.1 | 13 | 1.30 |
| %CI0300 | % | Costes Indirectos | 3 % | 13.37 | 0.40 |
|  |  | Total |  |  | 13.77 |

| Medición | Uds. | Parcial |
|---|---|---|
| PLAZA DE CALLAO. IMPARES | 5 | 5.00 |
| PLAZA DE LA RED DE SAN LUIS. IMPARES | 3 | 3.00 |
| Subtotal |  | 8.00 |
| Total |  | 8 |

**PN075** ud LEVANTADO DE POSTE BUS
3 ud × 75.61 = 226.83
Levantado de poste bus existente dentro del ámbito de la obra, incluyendo desconexiones propias, demolición de cimentación, retirada de productos sobrantes, acopio provisional y vigilancia en obra y retirada definitiva en lugar a especificar por la Dirección Facultativa.

| Código | Ud | Descripción | Rendimiento | Precio | Importe |
|---|---|---|---|---|---|
| mO01OA030 | h | Oficial primera | 0.6 | 19.97 | 11.98 |
| mO01OA060 | h | Peón especializado (mano de obra; 01/03/2012) | 0.6 | 17.56 | 10.54 |
| mM07CG010 | h | Camión con grúa 6 t. | 0.6 | 49.96 | 29.98 |
| mM06MR030 | h | Martillo manual rompedor neum. 22 kg. (maquinaria) | 0.6 | 1.97 | 1.18 |
| mM06CP010 | h | Compres.portátil diesel 10 m3/min. 12 bar (maquinaria; 31/10/2016) | 0.6 | 14.65 | 8.79 |
| mU02H040AUX | m3 | TRANSPORTE A GESTOR AUTORIZADO | 0.6 | 5.23 | 3.14 |
| mU02H070AUX | m3 | CANON DE ESCOMBROS A VERTEDERO | 0.6 | 13 | 7.80 |
| %CI0300 | % | Costes Indirectos | 3 % | 73.41 | 2.20 |
|  |  | Total |  |  | 75.61 |

**PN106** ud DESMONTAJE REJILLA DE ALCORQUE (31/01/2011)
108 ud × 4.52 = 488.16
Desmontaje de rejilla de alcorque, a mano, acopio y vigilancia en obra, carga, transporte y descarga en almacén municipal o lugar de gestión autorizado.

| Código | Ud | Descripción | Rendimiento | Precio | Importe |
|---|---|---|---|---|---|
| mO01OA040 | h | Oficial segunda | 0.05 | 18.49 | 0.92 |
| mO01OA070 | h | Peón ordinario | 0.05 | 17.45 | 0.87 |
| mM07CB010 | h | Camión basculante de 8 t. | 0.025 | 31.39 | 0.78 |
| mU02H040AUX | m3 | TRANSPORTE A GESTOR AUTORIZADO | 0.1 | 5.23 | 0.52 |
| mU02H070AUX | m3 | CANON DE ESCOMBROS A VERTEDERO | 0.1 | 13 | 1.30 |
| %CI0300 | % | Costes Indirectos | 3 % | 4.39 | 0.13 |
|  |  | Total |  |  | 4.52 |

| Medición | Uds. | Parcial |
|---|---|---|
| PZA DE ESPAÑA - C/ GENERAL MITRE. PARES | 2 | 2.00 |
| C/ GENERAL MITRE - C/ GARCÍA MOLINAS. PARES | 6 | 6.00 |
| C/ GARCÍA MOLINAS - C/ SAN BERNARDO. PARES | 5 | 5.00 |
| C/ SAN BERNARDO - C/ LOS LIBREROS. PARES | 1 | 1.00 |
| C/ LOS LIBREROS - C/ SILVA. PARES | 1 | 1.00 |
| C/ TUDESCOS - C/ MIGUEL MOYA . PARES | 3 | 3.00 |
| C/ MIGUEL MOYA - C/ CONCEPCIÓN ARENAL. PARES | 4 | 4.00 |
| C/ CONCEPCIÓN ARENAL - C/ MESONERO ROMANOS. PARES | 5 | 5.00 |
| C/ MESONERO ROMANOS - C/ GONZALO JIMÉNEZ DE QUESADA. PARES | 3 | 3.00 |
| C/ GONZALO JIMÉNEZ DE QUESADA - C/ VALVERDE. PARES | 2 | 2.00 |
| C/ VALVERDE - C/ FUENCARRAL. PARES | 1 | 1.00 |
| C/ HORTALEZA - C/ CLAVEL. PARES | 10 | 10.00 |
| C/ CLAVEL - C/ VÍCTOR HUGO. PARES | 7 | 7.00 |
| C/ VÍCTOR HUGO - C/ MARQUÉS DE VALDEIGLESIAS. PARES | 6 | 6.00 |
| PZA. DE ESPAÑA - C/ DOCTOR CARRACIDO. IMPARES | 2 | 2.00 |
| C/ DOCTOR CARRACIDO - C/ ISABEL LA CATÓLICA. IMPARES | 5 | 5.00 |
| C/ ISABEL LA CATÓLICA - C/ SAN BERNARDO. IMPARES | 10 | 10.00 |
| C/ SAN BERNARDO - C/ SILVA. IMPARES | 4 | 4.00 |
| C/ SILVA - C/ JACOMETREZO . IMPARES | 5 | 5.00 |
| PZA. CALLAO - C/ LA ABADA . IMPARES | 2 | 2.00 |
| C/ LA ABADA - C/ MESONERO ROMANOS. IMPARES | 5 | 5.00 |
| C/ LA SALUD - C/ LAS TRES CRUCES. IMPARES | 2 | 2.00 |
| C/ LAS TRES CRUCES - PZA. RED DE SAN LUIS. IMPARES | 2 | 2.00 |
| PZA. RED DE SAN LUIS - C/ CLAVEL . IMPARES | 5 | 5.00 |
| C/ CLAVEL - C/ CABALLERO DE GRACIA. IMPARES | 10 | 10.00 |
| Subtotal |  | 108.00 |
| Total |  | 108 |

**PN079** ud LEVANTADO DE CABINA
22 ud × 661.15 = 14545.30
Levantado de Cabina existente dentro del ámbito de la obra, incluyendo desconexiones propias, demolición de cimentación, retirada de productos sobrantes, acopio provisional y vigilancia en obra y retirada definitiva en lugar a especificar por la Dirección Facultativa.

| Código | Ud | Descripción | Rendimiento | Precio | Importe |
|---|---|---|---|---|---|
| mO01OA030 | h | Oficial primera | 5 | 19.97 | 99.85 |
| mO01OA060 | h | Peón especializado | 5 | 17.56 | 87.80 |
| mM07CG010 | h | Camión con grúa 6 t. | 4 | 49.96 | 199.84 |
| mM06MR030 | h | Martillo manual rompedor neum. 22 kg. | 5 | 1.97 | 9.85 |
| mM06CP010 | h | Compres.portátil diesel 10 m3/min. 12 bar | 2 | 14.65 | 29.30 |
| mO01OB240 | h | Oficial 1ª electricista (mano de obra; 31/10/2016) | 2 | 19.71 | 39.42 |
| mO01OB260 | h | Ayudante electricista (mano de obra; 01/03/2012) | 2 | 18.45 | 36.90 |
| mO01OB270 | h | Oficial 1ª Instalador telecomunicación (mano de obra; 31/10/2016) | 2 | 30.35 | 60.70 |
| mO01OB290 | h | Ayudante Instalador telecomunicación (mano de obra; 31/10/2016) | 2 | 17.7 | 35.40 |
| mU02H040AUX | m3 | TRANSPORTE A GESTOR AUTORIZADO | 0.5 | 5.23 | 2.62 |
| mU02H070AUX | m3 | CANON DE ESCOMBROS A VERTEDERO | 0.5 | 13 | 6.50 |
| mU03I010AUX | m3 | MASA HM-20/P/40 CEM II,ANCL.Y P.FUEN (11/11/2008) | 0.4 | 84.28 | 33.71 |
| %CI0300 | % | Costes Indirectos | 3 % | 641.89 | 19.26 |
|  |  | Total |  |  | 661.15 |

| Medición | Uds. | Parcial |
|---|---|---|
| C/ GENERAL MITRE - C/ GARCÍA MOLINAS. PARES | 2 | 2.00 |
| C/ TUDESCOS - C/ MIGUEL MOYA . PARES | 2 | 2.00 |
| C/ MIGUEL MOYA - C/ CONCEPCIÓN ARENAL. PARES | 2 | 2.00 |
| C/ FUENCARRAL - C/ HORTALEZA. PARES | 2 | 2.00 |
| PZA. DE ESPAÑA - C/ DOCTOR CARRACIDO. IMPARES | 2 | 2.00 |
| C/ SAN BERNARDO - C/ SILVA. IMPARES | 2 | 2.00 |
| C/ SILVA - C/ JACOMETREZO . IMPARES | 1 | 1.00 |
| C/ JACOMETREZO - C/ LA ABADA . IMPARES | 4 | 4.00 |
| C/ LA ABADA - C/ MESONERO ROMANOS. IMPARES | 2 | 2.00 |
| C/ LA SALUD - C/ LAS TRES CRUCES. IMPARES | 2 | 2.00 |
| PLAZA LA RED DE SAN LUIS - C/ CLAVEL. IMPARES | 1 | 1.00 |
| Subtotal |  | 22.00 |
| Total |  | 22 |

**PN116** ud DESMONTAJE JARDINERA COLGANTE (31/01/2011)
38 ud × 48.91 = 1858.58
Desmontaje de jardinera colgante modelo Gran Vía, H=3,60 m., según N.E.C. (MU-9), incluyendo demolición de cimentación, retirada de productos sobrantes, acopio provisional y vigilancia en obra y retirada definitiva en lugar a especificar por la Dirección Facultativa.

| Código | Ud | Descripción | Rendimiento | Precio | Importe |
|---|---|---|---|---|---|
| mO01OA030 | h | Oficial primera | 0.45 | 19.97 | 8.9865 |
| mO01OA070 | h | Peón ordinario | 0.45 | 17.45 | 7.8525 |
| mM07CG010 | h | Camión con grúa 6 t. | 0.45 | 49.96 | 22.4820 |
| mM06CM040 | h | Compre.port.diesel m.p. 10 m3/min. 7 bar | 0.45 | 11.09 | 4.9905 |
| mM06MI030 | h | Martillo manual picador neumático | 0.45 | 3.01 | 1.3545 |
| mU02H040AUX | m3 | TRANSPORTE A GESTOR AUTORIZADO | 0.1 | 5.23 | 0.5230 |
| mU02H070AUX | m3 | CANON DE ESCOMBROS A VERTEDERO | 0.1 | 13 | 1.3000 |
| %CI0300 | % | Costes Indirectos | 3 % | 47.4890 | 1.4247 |
|  |  | Total |  |  | 48.91 |

| Medición | Uds. | Parcial |
|---|---|---|
| PZA DE ESPAÑA - C/ GENERAL MITRE. PARES | 8 | 8.00 |
| C/ MARQUÉS DE VALDEIGLESIAS - C/ ALCALÁ. PARES | 7 | 7.00 |
| PZA DE ESPAÑA - C/ DOCTOR CARRACIDO. IMPARES | 4 | 4.00 |
| PLAZA DE CALLAO. IMPARES | 9 | 9.00 |
| C/ CABALLERO DE GRACIA - C/ ALCALÁ. IMPARES | 10 | 10.00 |
| Subtotal |  | 38.00 |
| Total |  | 38 |

**PN111** ud DESMONTAJE DE KIOSCO PRENSA (31/01/2011)
3 ud × 1502.99 = 4508.97
Desmontaje de kiosco de prensa existente, incluyendo desconexiones propias, demolición de cimentación y retirada de productos sobrantes, acopio provisional y vigilancia en obra y retirada definitiva en lugar a especificar por la Dirección Facultativa.

| Código | Ud | Descripción | Rendimiento | Precio | Importe |
|---|---|---|---|---|---|
| mO01OA030 | h | Oficial primera | 28 | 19.97 | 559.16 |
| mO01OA070 | h | Peón ordinario | 28 | 17.45 | 488.60 |
| mM07CG010 | h | Camión con grúa 6 t. | 5 | 49.96 | 249.80 |
| mM06CM040 | h | Compre.port.diesel m.p. 10 m3/min. 7 bar | 5 | 11.09 | 55.45 |
| mM06MI030 | h | Martillo manual picador neumático | 5 | 3.01 | 15.05 |
| mU02H040AUX | m3 | TRANSPORTE A GESTOR AUTORIZADO | 5 | 5.23 | 26.15 |
| mU02H070AUX | m3 | CANON DE ESCOMBROS A VERTEDERO | 5 | 13 | 65.00 |
| %CI0300 | % | Costes Indirectos | 3 % | 1459.21 | 43.78 |
|  |  | Total |  |  | 1502.99 |

| Medición | Uds. | Parcial |
|---|---|---|
| Kioscos de prensa redondos |  |  |
| PZA DE ESPAÑA - C/ GENERAL MITRE. PARES | 1 | 1.00 |
| C/ CONCEPCIÓN ARENAL - C/ MESONERO ROMANOS. PARES | 1 | 1.00 |
| C/ GONZALO JIMÉNEZ DE QUESADA - C/ VALVERDE. PARES | 1 | 1.00 |
| Total |  | 3 |

### 01.02 DEMOLICIONES (01/03/2012)
Importe: 119458.8

**mU01A010** m LEVANTADO DE BORDILLO (01/03/2012)
3435.5 m × 3.3 = 11337.15
Levantado de bordillo, con recuperación del mismo, incluso retirada y carga, o acopio en obra, sin transporte.

| Código | Ud | Descripción | Rendimiento | Precio | Importe |
|---|---|---|---|---|---|
| mO01OA010 | h | Encargado | 0.067 | 20.9 | 1.40 |
| mO01OA070 | h | Peón ordinario | 0.067 | 17.45 | 1.17 |
| mM06CM020 | h | Compre.port.diesel m.p. 3,2 m3/min 7 bar | 0.05 | 3.07 | 0.15 |
| mM06MI030 | h | Martillo manual picador neumático | 0.05 | 3.01 | 0.15 |
| mM05RN020 | h | Retrocargadora neumáticos 75 CV | 0.009 | 36.83 | 0.33 |
| %CI0300 | % | Costes Indirectos | 3 % | 3.20 | 0.10 |
|  |  | Total |  |  | 3.3 |

| Medición | Uds. | Largo | Parcial |
|---|---|---|---|
| Bordillo de acera |  |  |  |
| PZA DE ESPAÑA - C/ GENERAL MITRE. PARES | 1 | 90.5 | 90.50 |
| C/ GENERAL MITRE - C/ GARCÍA MOLINAS. PARES | 1 | 118.9 | 118.90 |
| C/ GARCÍA MOLINAS - C/ SAN BERNARDO. PARES | 1 | 133.1 | 133.10 |
| C/ SAN BERNARDO - C/ LOS LIBREROS. PARES | 1 | 97.9 | 97.90 |
| C/ LOS LIBREROS - C/ SILVA. PARES | 1 | 40.8 | 40.80 |
| C/ SILVA - C/ TUDESCOS . PARES | 1 | 57 | 57.00 |
| C/ TUDESCOS - C/ MIGUEL MOYA . PARES | 1 | 78.9 | 78.90 |
| C/ MIGUEL MOYA - C/ CONCEPCIÓN ARENAL. PARES | 1 | 78.7 | 78.70 |
| C/ CONCEPCIÓN ARENAL - C/ MESONERO ROMANOS. PARES | 1 | 88.6 | 88.60 |
| C/ MESONERO ROMANOS - C/ GONZALO JIMÉNEZ DE QUESADA. PARES | 1 | 84.7 | 84.70 |
| C/ GONZALO JIMÉNEZ DE QUESADA - C/ VALVERDE. PARES | 1 | 70.3 | 70.30 |
| C/ VALVERDE - C/ FUENCARRAL. PARES | 1 | 49 | 49.00 |
| C/ FUENCARRAL - C/ HORTALEZA. PARES | 1 | 52 | 52.00 |
| C/ FUENCARRAL. PARES | 2 | 11.9 | 23.80 |
| C/ HORTALEZA - C/ CLAVEL. PARES | 1 | 129.2 | 129.20 |
| C/ CLAVEL - C/ VÍCTOR HUGO. PARES | 1 | 132.4 | 132.40 |
| C/ VÍCTOR HUGO - C/ MARQUÉS DE VALDEIGLESIAS. PARES | 1 | 102 | 102.00 |
| C/ MARQUÉS DE VALDEIGLESIAS - C/ ALCALÁ. PARES | 1 | 61.5 | 61.50 |
| PZA. DE ESPAÑA - C/ DOCTOR CARRACIDO. IMPARES | 1 | 77.9 | 77.90 |
| C/ DOCTOR CARRACIDO - C/ ISABEL LA CATÓLICA. IMPARES | 1 | 107.2 | 107.20 |
| C/ ISABEL LA CATÓLICA - C/ SAN BERNARDO. IMPARES | 1 | 154.2 | 154.20 |
| C/ SAN BERNARDO - C/ SILVA. IMPARES | 1 | 103.3 | 103.30 |
| C/ SILVA - C/ JACOMETREZO . IMPARES | 1 | 108 | 108.00 |
| C/ JACOMETREZO – PZA. CALLAO. IMPARES | 1 | 49.4 | 49.40 |
| PLAZA DEL CALLAO. IMPARES | 1 | 24.9 | 24.90 |
| PLAZA DEL CALLAO (Isletas) | 1 | 49.8 | 49.80 |
| PZA. CALLAO - C/ LA ABADA . IMPARES | 1 | 49.2 | 49.20 |
| C/ LA ABADA - C/ MESONERO ROMANOS. IMPARES | 1 | 87.2 | 87.20 |
| C/ MESONERO ROMANOS - C/ CHINCHILLA. IMPARES | 1 | 41.1 | 41.10 |
| C/ CHINCHILLA - C/ LA SALUD. IMPARES | 1 | 37.9 | 37.90 |
| C/ LA SALUD - C/ LAS TRES CRUCES. IMPARES | 1 | 60.2 | 60.20 |
| C/ LAS TRES CRUCES - PZA. RED DE SAN LUIS. IMPARES | 1 | 63.3 | 63.30 |
| PLAZA DE LA RED DE SAN LUIS. IMPARES | 1 | 40.8 | 40.80 |
| PZA. RED DE SAN LUIS - C/ CLAVEL . IMPARES | 1 | 137.9 | 137.90 |
| C/ CLAVEL - C/ CABALLERO DE GRACIA. IMPARES | 1 | 203.5 | 203.50 |
| C/ CABALLERO DE GRACIA - C/ ALCALÁ. IMPARES | 1 | 69.6 | 69.60 |
| CRUCE C/GRAN VÍA - C/ALCALA (Isleta) | 1 | 68.6 | 68.60 |
| Bordillo de alcorque |  |  |  |
| PZA DE ESPAÑA - C/ GENERAL MITRE. PARES | 2 | 3.5 | 7.00 |
| C/ GENERAL MITRE - C/ GARCÍA MOLINAS. PARES | 6 | 3.5 | 21.00 |
| C/ GARCÍA MOLINAS - C/ SAN BERNARDO. PARES | 5 | 3.5 | 17.50 |
| C/ SAN BERNARDO - C/ LOS LIBREROS. PARES | 1 | 3.5 | 3.50 |
| C/ LOS LIBREROS - C/ SILVA. PARES | 1 | 3.5 | 3.50 |
| C/ TUDESCOS - C/ MIGUEL MOYA . PARES | 3 | 3.5 | 10.50 |
| C/ MIGUEL MOYA - C/ CONCEPCIÓN ARENAL. PARES | 4 | 3.5 | 14.00 |
| C/ CONCEPCIÓN ARENAL - C/ MESONERO ROMANOS. PARES | 5 | 3.5 | 17.50 |
| C/ MESONERO ROMANOS - C/ GONZALO JIMÉNEZ DE QUESADA. PARES | 3 | 3.5 | 10.50 |
| C/ GONZALO JIMÉNEZ DE QUESADA - C/ VALVERDE. PARES | 2 | 3.5 | 7.00 |
| C/ VALVERDE - C/ FUENCARRAL. PARES | 1 | 4.4 | 4.40 |
| C/ HORTALEZA - C/ CLAVEL. PARES | 10 | 3.5 | 35.00 |
| C/ CLAVEL - C/ VÍCTOR HUGO. PARES | 8 | 3.5 | 28.00 |
| C/ VÍCTOR HUGO - C/ MARQUÉS DE VALDEIGLESIAS. PARES | 6 | 3.5 | 21.00 |
| PZA. DE ESPAÑA - C/ DOCTOR CARRACIDO. IMPARES | 2 | 3.5 | 7.00 |
| C/ DOCTOR CARRACIDO - C/ ISABEL LA CATÓLICA. IMPARES | 5 | 3.5 | 17.50 |
| C/ ISABEL LA CATÓLICA - C/ SAN BERNARDO. IMPARES | 10 | 3.5 | 35.00 |
| C/ SAN BERNARDO - C/ SILVA. IMPARES | 4 | 3.5 | 14.00 |
| C/ SILVA - C/ JACOMETREZO . IMPARES | 5 | 3.5 | 17.50 |
| PZA. CALLAO. IMPARES | 3 | 3.9 | 11.70 |
| PZA. CALLAO - C/ LA ABADA . IMPARES | 2 | 3.5 | 7.00 |
| C/ LA ABADA - C/ MESONERO ROMANOS. IMPARES | 5 | 3.5 | 17.50 |
| C/ LA SALUD - C/ LAS TRES CRUCES. IMPARES | 2 | 3.5 | 7.00 |
| C/ LAS TRES CRUCES - PZA. RED DE SAN LUIS. IMPARES | 2 | 3.5 | 7.00 |
| PZA. RED DE SAN LUIS. IMPARES | 2 | 4.5 | 9.00 |
|  | 1 | 9.1 | 9.10 |
| PZA. RED DE SAN LUIS - C/ CLAVEL . IMPARES | 5 | 3.5 | 17.50 |
| C/ CLAVEL - C/ CABALLERO DE GRACIA. IMPARES | 10 | 3.5 | 35.00 |
| Subtotal |  |  | 3435.50 |
| Total |  |  | 3435.5 |

**mU02H010** m TRANSPORTE BORDILLO RECUPER. (01/03/2012)
3435.5 m × 2.27 = 7798.59
Transporte de bordillo recuperado a casilla u otra obra municipal, incluso descarga.

| Código | Ud | Descripción | Rendimiento | Precio | Importe |
|---|---|---|---|---|---|
| mO01OA070 | h | Peón ordinario | 0.09 | 17.45 | 1.57 |
| mM07CB010 | h | Camión basculante de 8 t. | 0.02 | 31.39 | 0.63 |
| %CI0300 | % | Costes Indirectos | 3 % | 2.20 | 0.07 |
|  |  | Total |  |  | 2.27 |

**mU01BF070** m SERRADO DE PAVIMENTO (01/03/2012)
3102.38 m × 2.87 = 8903.83
Serrado de pavimento asfáltico o de hormigón mediante máquina cortadora.

| Código | Ud | Descripción | Rendimiento | Precio | Importe |
|---|---|---|---|---|---|
| mO01OA010 | h | Encargado | 0.06 | 20.9 | 1.25 |
| mO01OA070 | h | Peón ordinario | 0.06 | 17.45 | 1.05 |
| mM09F010 | h | Cortadora de pavimentos (maquinaria; 31/10/2016) | 0.06 | 8.09 | 0.49 |
| %CI0300 | % | Costes Indirectos | 3 % | 2.79 | 0.08 |
|  |  | Total |  |  | 2.87 |

| Medición | Uds. | Largo | Parcial |
|---|---|---|---|
| ACERA PARES |  |  |  |
| PZA ESPAÑA-C/ DE LOS REYES-C/GENERAL MITRE | 1 | 94.38 | 94.38 |
| C/GENERAL MITRE-C/GARCÍA MOLINANS | 1 | 106.31 | 106.31 |
| C/GARCÍA MOLINANS-C/SAN BERNARDO | 1 | 134.1 | 134.10 |
| C/SAN BERNARDO-C/DE SILVA | 1 | 131.22 | 131.22 |
| C/DE SILVA-C/DE TUDESCOS | 1 | 46.38 | 46.38 |
| C/DE TUDESCOS-C/DE MIGUEL MOYA | 1 | 68.67 | 68.67 |
| C/DE MIGUEL MOYA-C/DE CONCEPCIÓN ARENAL | 1 | 69.32 | 69.32 |
| C/DE CONCEPCIÓN ARENAL-C/DE MESONERO ROMANOS | 1 | 75.46 | 75.46 |
| C/DE MESONERO ROMANOS-C/DE GONZALO JIMÉNEZ DE QUESADA | 1 | 76.44 | 76.44 |
| C/DE GONZALO JIMÉNEZ DE QUESADA-C/DE VALVERDE | 1 | 58.17 | 58.17 |
| C/DE VALVERDE-C/DE FUENCARRAL | 1 | 60.35 | 60.35 |
| C/DE FUENCARRAL-C/DE HORTALEZA | 1 | 50.59 | 50.59 |
| C/DE HORTALEZA-C/DEL CLAVEL | 1 | 127.69 | 127.69 |
| C/DEL CLAVEL-C/DE VICTOR HUGO | 1 | 131.51 | 131.51 |
| C/DE VICTOR HUGO-C/DEL MARQUÉS DE VALDEIGLESIAS | 1 | 99.54 | 99.54 |
| C/DEL MARQUÉS DE VALDEIGLESIAS-C/ALCALÁ | 1 | 26.99 | 26.99 |
| ACERA IMPARES |  |  |  |
| PZA ESPAÑA-C/ DEL DOCTOR CARRACIDO | 1 | 77.41 | 77.41 |
| C/ DEL DOCTOR CARRACIDO-C/DE ISABELA CATÓLICA | 1 | 90.88 | 90.88 |
| C/DE ISABELA CATÓLICA-C/DE SAN BERNARDO | 1 | 153.37 | 153.37 |
| C/DE SAN BERNARDO-C/DE SILVA | 1 | 102.66 | 102.66 |
| C/DE SILVA-C/DE JACOMETREZO | 1 | 112.62 | 112.62 |
| C/DE JACOMETREZO-C/DE LA ABADA | 1 | 139.17 | 139.17 |
| C/DE LA ABADA-C/DE MESONERO ROMANOS | 1 | 75.11 | 75.11 |
| C/DE MESONERO ROMANOS-C/DE CHINCHILLA | 1 | 42.2 | 42.20 |
| C/DE CHINCHILLA-C/DE LA SALUD | 1 | 31.48 | 31.48 |
| C/DE LA SALUD-C/DE LAS TRES CRUCES | 1 | 50.5 | 50.50 |
| C/DE LAS TRES CRUCES-C/DEL CLAVEL | 1 | 230.59 | 230.59 |
| C/DEL CLAVEL-C/DEL CABALLERO DE GRACIA | 1 | 204.91 | 204.91 |
| C/DEL CABALLERO DE GRACIA-C/ALCALÁ | 1 | 138.66 | 138.66 |
| ACERA PARES. INTERSECCIONES |  |  |  |
| C/GENERAL MITRE | 1 | 11.5 | 11.50 |
| C/GARCÍA MOLINANS | 1 | 15.4 | 15.40 |
| C/DE SILVA | 1 | 11.4 | 11.40 |
| C/DE TUDESCOS | 1 | 11.2 | 11.20 |
| C/DE MIGUEL MOYA | 1 | 11.4 | 11.40 |
| C/DE CONCEPCIÓN ARENAL | 1 | 11.4 | 11.40 |
| C/DE MESONERO ROMANOS | 1 | 11.4 | 11.40 |
| C/DE GONZALO JIMÉNEZ DE QUESADA | 1 | 11.2 | 11.20 |
| C/DE VALVERDE | 1 | 10.4 | 10.40 |
| C/DE FUENCARRAL | 1 | 14 | 14.00 |
| C/DEL CLAVEL | 1 | 19 | 19.00 |
| C/DE VICTOR HUGO | 1 | 12.4 | 12.40 |
| C/DEL MARQUÉS DE VALDEIGLESIAS | 1 | 11 | 11.00 |
| ACERA IMPARES. INTERSECCIONES |  |  |  |
| C/ DEL DOCTOR CARRACIDO | 1 | 11.2 | 11.20 |
| C/DE ISABELA CATÓLICA | 1 | 21 | 21.00 |
| C/DE SILVA | 1 | 16.6 | 16.60 |
| C/DE LA ABADA | 1 | 11.2 | 11.20 |
| C/DE MESONERO ROMANOS | 1 | 10.4 | 10.40 |
| C/DE CHINCHILLA | 1 | 12.2 | 12.20 |
| C/DE LA SALUD | 1 | 11 | 11.00 |
| C/DE LAS TRES CRUCES | 1 | 11 | 11.00 |
| C/DEL CLAVEL | 1 | 18 | 18.00 |
| C/DEL CABALLERO DE GRACIA | 1 | 11.4 | 11.40 |
| Subtotal |  |  | 3102.38 |
| Total |  |  | 3102.38 |

**mU01BF050** m3 DEM.M.M.FIRME BASE ASFÁLTICA (01/03/2012)
1035.08 m3 × 15.2 = 15733.22
Levantado por medios mecánicos (retroexcavadora con martillo hidráulico o similar) de firme con base asfáltica, de espesor superior a doce centímetros, incluso retirada y carga de productos medido sobre perfil sin transporte.

| Código | Ud | Descripción | Rendimiento | Precio | Importe |
|---|---|---|---|---|---|
| mO01OA010 | h | Encargado | 0.17 | 20.9 | 3.55 |
| mO01OA070 | h | Peón ordinario | 0.17 | 17.45 | 2.97 |
| mM05RN060 | h | Retro-pala con martillo rompedor (maquinaria; 09/12/2015) | 0.17 | 48.48 | 8.24 |
| %CI0300 | % | Costes Indirectos | 3 % | 14.76 | 0.44 |
|  |  | Total |  |  | 15.2 |

| Medición | Uds. | Largo | Alto | Parcial |
|---|---|---|---|---|
| En ampliación de aceras |  |  |  |  |
| ACERA PARES |  |  |  |  |
| PZA ESPAÑA-C/ DE LOS REYES-C/GENERAL MITRE | 1 | 241.79 | 0.15 | 36.27 |
| C/GENERAL MITRE-C/GARCÍA MOLINANS | 1 | 245.28 | 0.15 | 36.79 |
| C/GARCÍA MOLINANS-C/SAN BERNARDO | 1 | 318.96 | 0.15 | 47.84 |
| C/SAN BERNARDO-C/DE SILVA | 1 | 286.64 | 0.15 | 43.00 |
| C/DE SILVA-C/DE TUDESCOS | 1 | 100.19 | 0.15 | 15.03 |
| C/DE TUDESCOS-C/DE MIGUEL MOYA | 1 | 156.49 | 0.15 | 23.47 |
| C/DE MIGUEL MOYA-C/DE CONCEPCIÓN ARENAL | 1 | 215.74 | 0.15 | 32.36 |
| C/DE CONCEPCIÓN ARENAL-C/DE MESONERO ROMANOS | 1 | 233.85 | 0.15 | 35.08 |
| C/DE MESONERO ROMANOS-C/DE GONZALO JIMÉNEZ DE QUESADA | 1 | 209.23 | 0.15 | 31.38 |
| C/DE GONZALO JIMÉNEZ DE QUESADA-C/DE VALVERDE | 1 | 158.75 | 0.15 | 23.81 |
| C/DE VALVERDE-C/DE FUENCARRAL | 1 | 120.37 | 0.15 | 18.06 |
| C/DE FUENCARRAL-C/DE HORTALEZA | 1 | 111.89 | 0.15 | 16.78 |
| C/DE HORTALEZA-C/DEL CLAVEL | 1 | 244.77 | 0.15 | 36.72 |
| C/DEL CLAVEL-C/DE VICTOR HUGO | 1 | 270.87 | 0.15 | 40.63 |
| C/DE VICTOR HUGO-C/DEL MARQUÉS DE VALDEIGLESIAS | 1 | 207.19 | 0.15 | 31.08 |
| C/DEL MARQUÉS DE VALDEIGLESIAS-C/ALCALÁ | 1 | 7.97 | 0.15 | 1.20 |
| ACERA IMPARES |  |  |  |  |
| PZA ESPAÑA-C/ DEL DOCTOR CARRACIDO | 1 | 149.38 | 0.15 | 22.41 |
| C/ DEL DOCTOR CARRACIDO-C/DE ISABELA CATÓLICA | 1 | 191.5 | 0.15 | 28.73 |
| C/DE ISABELA CATÓLICA-C/DE SAN BERNARDO | 1 | 335.08 | 0.15 | 50.26 |
| C/DE SAN BERNARDO-C/DE SILVA | 1 | 195.71 | 0.15 | 29.36 |
| C/DE SILVA-C/DE JACOMETREZO | 1 | 180.08 | 0.15 | 27.01 |
| C/DE JACOMETREZO-C/DE LA ABADA | 1 | 373.79 | 0.15 | 56.07 |
| C/DE LA ABADA-C/DE MESONERO ROMANOS | 1 | 240.46 | 0.15 | 36.07 |
| C/DE MESONERO ROMANOS-C/DE CHINCHILLA | 1 | 136.38 | 0.15 | 20.46 |
| C/DE CHINCHILLA-C/DE LA SALUD | 1 | 106.92 | 0.15 | 16.04 |
| C/DE LA SALUD-C/DE LAS TRES CRUCES | 1 | 154.29 | 0.15 | 23.14 |
| C/DE LAS TRES CRUCES-C/DEL CLAVEL | 1 | 558.26 | 0.15 | 83.74 |
| C/DEL CLAVEL-C/DEL CABALLERO DE GRACIA | 1 | 366.34 | 0.15 | 54.95 |
| C/DEL CABALLERO DE GRACIA-C/ALCALÁ | 1 | 782.25 | 0.15 | 117.34 |
| Subtotal |  |  |  | 1035.08 |
| Total |  |  |  | 1035.08 |

**PN101** m2 LEVAN.PAVIMENTO GRANIT S/HORMIGÓN (01/03/2012)
6105.98 m2 × 5.32 = 32483.81
Levantado de pavimento granítico o similar sentada sobre base de hormigón y p.p. de material de agarre, con recuperación de la misma, incluso retirada y carga o acopio en obra, sin transporte.

| Código | Ud | Descripción | Rendimiento | Precio | Importe |
|---|---|---|---|---|---|
| mO01OA010 | h | Encargado | 0.11 | 20.9 | 2.30 |
| mO01OA070 | h | Peón ordinario | 0.11 | 17.45 | 1.92 |
| mM06CM020 | h | Compre.port.diesel m.p. 3,2 m3/min 7 bar | 0.1 | 3.07 | 0.31 |
| mM06MI030 | h | Martillo manual picador neumático | 0.1 | 3.01 | 0.30 |
| mM05RN020 | h | Retrocargadora neumáticos 75 CV | 0.009 | 36.83 | 0.33 |
| %CI0300 | % | Costes Indirectos | 3 % | 5.16 | 0.15 |
|  |  | Total |  |  | 5.32 |

| Medición | Uds. | Largo | Parcial |
|---|---|---|---|
| En reposición pavimento acera actual. Losas granito |  |  |  |
| ACERA PARES |  |  |  |
| PZA ESPAÑA-C/ DE LOS REYES-C/GENERAL MITRE | 1 | 182.08 | 182.08 |
| C/GENERAL MITRE-C/GARCÍA MOLINANS | 1 | 259.18 | 259.18 |
| C/GARCÍA MOLINANS-C/SAN BERNARDO | 1 | 207.95 | 207.95 |
| C/SAN BERNARDO-C/DE SILVA | 1 | 239.37 | 239.37 |
| C/DE SILVA-C/DE TUDESCOS | 1 | 99.53 | 99.53 |
| C/DE TUDESCOS-C/DE MIGUEL MOYA | 1 | 164.16 | 164.16 |
| C/DE MIGUEL MOYA-C/DE CONCEPCIÓN ARENAL | 1 | 182.07 | 182.07 |
| C/DE CONCEPCIÓN ARENAL-C/DE MESONERO ROMANOS | 1 | 136.74 | 136.74 |
| C/DE MESONERO ROMANOS-C/DE GONZALO JIMÉNEZ DE QUESADA | 1 | 314.39 | 314.39 |
| C/DE GONZALO JIMÉNEZ DE QUESADA-C/DE VALVERDE | 1 | 144.23 | 144.23 |
| C/DE VALVERDE-C/DE FUENCARRAL | 1 | 142.59 | 142.59 |
| C/DE FUENCARRAL-C/DE HORTALEZA | 1 | 193.23 | 193.23 |
| C/DE HORTALEZA-C/DEL CLAVEL | 1 | 59.28 | 59.28 |
| C/DEL CLAVEL-C/DE VICTOR HUGO | 1 | 119.75 | 119.75 |
| C/DE VICTOR HUGO-C/DEL MARQUÉS DE VALDEIGLESIAS | 1 | 71.98 | 71.98 |
| C/DEL MARQUÉS DE VALDEIGLESIAS-C/ALCALÁ | 1 | 105.37 | 105.37 |
| ACERA IMPARES |  |  |  |
| PZA ESPAÑA-C/ DEL DOCTOR CARRACIDO | 1 | 212.28 | 212.28 |
| C/ DEL DOCTOR CARRACIDO-C/DE ISABELA CATÓLICA | 1 | 184.4 | 184.40 |
| C/DE ISABELA CATÓLICA-C/DE SAN BERNARDO | 1 | 243.28 | 243.28 |
| C/DE SAN BERNARDO-C/DE SILVA | 1 | 222 | 222.00 |
| C/DE SILVA-C/DE JACOMETREZO | 1 | 272.41 | 272.41 |
| C/DE JACOMETREZO-C/DE LA ABADA | 1 | 156.72 | 156.72 |
| C/DE LA ABADA-C/DE MESONERO ROMANOS | 1 | 170.42 | 170.42 |
| C/DE MESONERO ROMANOS-C/DE CHINCHILLA | 1 | 202.77 | 202.77 |
| C/DE CHINCHILLA-C/DE LA SALUD | 1 | 116.01 | 116.01 |
| C/DE LA SALUD-C/DE LAS TRES CRUCES | 1 | 202.96 | 202.96 |
| C/DE LAS TRES CRUCES-C/DEL CLAVEL | 1 | 314.61 | 314.61 |
| C/DEL CLAVEL-C/DEL CABALLERO DE GRACIA | 1 | 167.51 | 167.51 |
| C/DEL CABALLERO DE GRACIA-C/ALCALÁ | 1 | 68.71 | 68.71 |
| Reposiciones piezas rotas | 1 | 950 | 950.00 |
| Subtotal |  |  | 6105.98 |
| Total |  |  | 6105.98 |

**mU01BF030** m3 DEM.M.M.FIRME BASE HORMIGÓN (01/03/2012)
1932.12 m3 × 22.36 = 43202.20
Levantado por medios mecánicos (retroexcavadora con martillo hidráulico o similar) de firme con base de hormigón hidráulico, incluso retirada y carga de productos, medido sobre perfil, sin transporte.

| Código | Ud | Descripción | Rendimiento | Precio | Importe |
|---|---|---|---|---|---|
| mO01OA010 | h | Encargado | 0.25 | 20.9 | 5.23 |
| mO01OA070 | h | Peón ordinario | 0.25 | 17.45 | 4.36 |
| mM05RN060 | h | Retro-pala con martillo rompedor | 0.25 | 48.48 | 12.12 |
| %CI0300 | % | Costes Indirectos | 3 % | 21.71 | 0.65 |
|  |  | Total |  |  | 22.36 |

| Medición | Uds. | Largo | Alto | Parcial |
|---|---|---|---|---|
| En ampliación de aceras |  |  |  |  |
| ACERA PARES |  |  |  |  |
| PZA ESPAÑA-C/ DE LOS REYES-C/GENERAL MITRE | 1 | 241.79 | 0.28 | 67.70 |
| C/GENERAL MITRE-C/GARCÍA MOLINANS | 1 | 245.28 | 0.28 | 68.68 |
| C/GARCÍA MOLINANS-C/SAN BERNARDO | 1 | 318.96 | 0.28 | 89.31 |
| C/SAN BERNARDO-C/DE SILVA | 1 | 286.64 | 0.28 | 80.26 |
| C/DE SILVA-C/DE TUDESCOS | 1 | 100.19 | 0.28 | 28.05 |
| C/DE TUDESCOS-C/DE MIGUEL MOYA | 1 | 156.49 | 0.28 | 43.82 |
| C/DE MIGUEL MOYA-C/DE CONCEPCIÓN ARENAL | 1 | 215.74 | 0.28 | 60.41 |
| C/DE CONCEPCIÓN ARENAL-C/DE MESONERO ROMANOS | 1 | 233.85 | 0.28 | 65.48 |
| C/DE MESONERO ROMANOS-C/DE GONZALO JIMÉNEZ DE QUESADA | 1 | 209.23 | 0.28 | 58.58 |
| C/DE GONZALO JIMÉNEZ DE QUESADA-C/DE VALVERDE | 1 | 158.75 | 0.28 | 44.45 |
| C/DE VALVERDE-C/DE FUENCARRAL | 1 | 120.37 | 0.28 | 33.70 |
| C/DE FUENCARRAL-C/DE HORTALEZA | 1 | 111.89 | 0.28 | 31.33 |
| C/DE HORTALEZA-C/DEL CLAVEL | 1 | 244.77 | 0.28 | 68.54 |
| C/DEL CLAVEL-C/DE VICTOR HUGO | 1 | 270.87 | 0.28 | 75.84 |
| C/DE VICTOR HUGO-C/DEL MARQUÉS DE VALDEIGLESIAS | 1 | 207.19 | 0.28 | 58.01 |
| C/DEL MARQUÉS DE VALDEIGLESIAS-C/ALCALÁ | 1 | 7.97 | 0.28 | 2.23 |
| ACERA IMPARES |  |  |  |  |
| PZA ESPAÑA-C/ DEL DOCTOR CARRACIDO | 1 | 149.38 | 0.28 | 41.83 |
| C/ DEL DOCTOR CARRACIDO-C/DE ISABELA CATÓLICA | 1 | 191.5 | 0.28 | 53.62 |
| C/DE ISABELA CATÓLICA-C/DE SAN BERNARDO | 1 | 335.08 | 0.28 | 93.82 |
| C/DE SAN BERNARDO-C/DE SILVA | 1 | 195.71 | 0.28 | 54.80 |
| C/DE SILVA-C/DE JACOMETREZO | 1 | 180.08 | 0.28 | 50.42 |
| C/DE JACOMETREZO-C/DE LA ABADA | 1 | 373.79 | 0.28 | 104.66 |
| C/DE LA ABADA-C/DE MESONERO ROMANOS | 1 | 240.46 | 0.28 | 67.33 |
| C/DE MESONERO ROMANOS-C/DE CHINCHILLA | 1 | 136.38 | 0.28 | 38.19 |
| C/DE CHINCHILLA-C/DE LA SALUD | 1 | 106.92 | 0.28 | 29.94 |
| C/DE LA SALUD-C/DE LAS TRES CRUCES | 1 | 154.29 | 0.28 | 43.20 |
| C/DE LAS TRES CRUCES-C/DEL CLAVEL | 1 | 558.26 | 0.28 | 156.31 |
| C/DEL CLAVEL-C/DEL CABALLERO DE GRACIA | 1 | 366.34 | 0.28 | 102.58 |
| C/DEL CABALLERO DE GRACIA-C/ALCALÁ | 1 | 782.25 | 0.28 | 219.03 |
| Subtotal |  |  |  | 1932.12 |
| Total |  |  |  | 1932.12 |

## 02 MOVIMIENTO DE TIERRAS
Importe: 51794.41

**mU02BD010** m3 EXCAVACIÓN APERTURA DE CAJA (01/03/2012)
1380.08 m3 × 2.29 = 3160.38
Excavación en apertura de caja y carga de productos por medios mecánicos, en cualquier clase de terreno (excepto roca), medida sobre perfil, sin transporte. NOTA: esta unidad sólo se aplicará cuando la excavación se limite a la apertura de caja.

| Código | Ud | Descripción | Rendimiento | Precio | Importe |
|---|---|---|---|---|---|
| mO01OA070 | h | Peón ordinario | 0.035 | 17.45 | 0.61 |
| mM05PN010 | h | Pala cargadora neumáticos 85 CV/1,2m3 (maquinaria; 09/12/2015) | 0.035 | 46.01 | 1.61 |
| %CI0300 | % | Costes Indirectos | 3 % | 2.22 | 0.07 |
|  |  | Total |  |  | 2.29 |

| Medición | Uds. | Largo | Alto | Parcial |
|---|---|---|---|---|
| En acera ampliada | 1 | 6900.42 | 0.2 | 1380.08 |
| Total |  |  |  | 1380.08 |

**mU02F010** m2 REFINO, NIVELACIÓN EXPLANAC. (01/03/2012)
6900.42 m2 × 0.65 = 4485.27
Refino, nivelación y apisonado, por medios mecánicos, de la explanación.

| Código | Ud | Descripción | Rendimiento | Precio | Importe |
|---|---|---|---|---|---|
| mO01OA020 | h | Capataz (mano de obra; 01/03/2012) | 0.008 | 20.32 | 0.16 |
| mM08N010 | h | Motoniveladora de 135 CV (maquinaria; 09/12/2015) | 0.004 | 57.87 | 0.23 |
| mM08RN040 | h | Rodillo vibrante autopropuls.mixto 15 t. (maquinaria; 09/12/2015) | 0.004 | 60.87 | 0.24 |
| %CI0300 | % | Costes Indirectos | 3 % | 0.63 | 0.02 |
|  |  | Total |  |  | 0.65 |

| Medición | Uds. | Largo | Parcial |
|---|---|---|---|
| En acera ampliada | 1 | 6900.42 | 6900.42 |
| Total |  |  | 6900.42 |

**PN119** m3 RELLENO LOCALIZADO PRÉSTAMO FORM. EXPLANADA
1380.08 m3 × 31.99 = 44148.76
Relleno y compactación de zonas localizadas para saneo y/o formación de explanada por medios mecánicos, con suelos adecuados procedentes de préstamos, incluidos éstos, hasta una densidad según Pliego de Condiciones, medido sobre perfil.

| Código | Ud | Descripción | Rendimiento | Precio | Importe |
|---|---|---|---|---|---|
| mO01OA020 | h | Capataz | 0.015 | 20.32 | 0.30 |
| mO01OA070 | h | Peón ordinario | 0.165 | 17.45 | 2.88 |
| mM08RL010 | h | Rodillo vibrante manual tándem 800 kg. (maquinaria) | 0.15 | 5.84 | 0.88 |
| mM05RN010 | h | Retrocargadora neumáticos 50 CV (maquinaria; 31/10/2016) | 0.015 | 32.66 | 0.49 |
| mP01D130 | m3 | Agua (material) | 0.1 | 1.11 | 0.11 |
| mP01AA060 | m3 | Arena de miga sin clasif. (material; 09/12/2015) | 1.2 | 22 | 26.40 |
| %CI0300 | % | Costes Indirectos | 3 % | 31.06 | 0.93 |
|  |  | Total |  |  | 31.99 |

| Medición | Uds. | Largo | Alto | Parcial |
|---|---|---|---|---|
| En acera ampliada | 1 | 6900.42 | 0.2 | 1380.08 |
| Total |  |  |  | 1380.08 |

## 03 FIRMES Y PAVIMENTOS (06/02/2008)
Importe: 2254758.9

### 03.01 ACERAS (06/02/2008)
Importe: 2058276.85

**mU05C020** m3 SUB-BASE ARENA DE MIGA
2473.5 m3 × 33.07 = 81798.65
Sub-base o explanada mejorada de arena de miga, clasificada (suelos seleccionados), puesta en obra y con compactación según Pliego de Condiciones, medida sobre perfil.

| Código | Ud | Descripción | Rendimiento | Precio | Importe |
|---|---|---|---|---|---|
| mO01OA020 | h | Capataz | 0.05 | 20.32 | 1.02 |
| mO01OA070 | h | Peón ordinario | 0.06 | 17.45 | 1.05 |
| mM08N020 | h | Motoniveladora de 200 CV (maquinaria; 09/12/2015) | 0.02 | 67.4 | 1.35 |
| mM08RN040 | h | Rodillo vibrante autopropuls.mixto 15 t. | 0.03 | 60.87 | 1.83 |
| mM07CB040 | h | Camión basculante 4x4 14 t. (maquinaria; 09/12/2015) | 0.005 | 40.15 | 0.20 |
| mM08CA020 | h | Cisterna agua s/camión 10.000 l. (maquinaria; 09/12/2015) | 0.005 | 30.16 | 0.15 |
| mP01AA060 | m3 | Arena de miga sin clasif. | 1.2 | 22 | 26.40 |
| mP01D130 | m3 | Agua | 0.1 | 1.11 | 0.11 |
| %CI0300 | % | Costes Indirectos | 3 % | 32.11 | 0.96 |
|  |  | Total |  |  | 33.07 |

| Medición | Uds. | Largo | Alto | Parcial |
|---|---|---|---|---|
| Sub-bases de acera ampliada | 1 | 6900.42 | 0.15 | 1035.06 |
| Sub-base en reposiciones pavimento acera actual | 1 | 6105.98 | 0.15 | 915.90 |
| Sub-base loseta hidraúlica de botones | 1 | 952 | 0.15 | 142.80 |
| Sub-base loseta hidraúlica táctil acanalada | 1 | 1017.84 | 0.15 | 152.68 |
| Sub-base adoquín granito 20x10x8 | 1 | 1217.23 | 0.15 | 182.58 |
| Sub-base losas de granito negro Villar 50x50x8 pasos de peatone | 1 | 296.5 | 0.15 | 44.48 |
| Subtotal |  |  |  | 2473.50 |
| Total |  |  |  | 2473.5 |

**mU03EB015** m3 MASA HM-15/P/40 CEM II, BASES (11/11/2008)
3095.89 m3 × 80.32 = 248661.88
Suministro y puesta en obra de hormigón en masa, vibrado y moldeado en su caso, en base de calzadas, solera de aceras, pistas deportivas o paseos, cimiento de bordillos y escaleras, con HM-15/P/40 (CEM-II), con árido procedente de cantera, de tamaño máximo 40 mm y consistencia plástica, incluso parte proporcional de juntas de contracción.

| Código | Ud | Descripción | Rendimiento | Precio | Importe |
|---|---|---|---|---|---|
| mO01OA070 | h | Peón ordinario | 0.4 | 17.45 | 6.98 |
| mM11HV050 | h | Vibrador de aguja eléctrico (maquinaria; 09/12/2015) | 0.1 | 5.35 | 0.54 |
| mP01HM100 | m3 | Hormigón HM-15/P/40/IIa central (material; 11/11/2008) | 1 | 70.46 | 70.46 |
| %CI0300 | % | Costes Indirectos | 3 % | 77.98 | 2.34 |
|  |  | Total |  |  | 80.32 |

| Medición | Uds. | Largo | Alto | Parcial |
|---|---|---|---|---|
| Bases de acera ampliada | 1 | 6900.42 | 0.15 | 1035.06 |
| Base en reposiciones pavimento acera actual | 1 | 6105.98 | 0.15 | 915.90 |
| Base loseta hidraúlica de botones | 1 | 952 | 0.22 | 209.44 |
| Base loseta hidraúlica táctil acanalada | 1 | 1017.84 | 0.22 | 223.92 |
| Base adoquín granito 20x10x8 | 1 | 1217.23 | 0.23 | 279.96 |
| Base losas de granito negro Villar 50x50x8 pasos de peatone | 1 | 296.5 | 0.23 | 68.20 |
| Cimiento bordillo granito 60x40x28 | 1 | 2806.68 | 0.12 | 336.80 |
| Cimiento bordillo granito 60x30x10 | 1 | 295.7 | 0.09 | 26.61 |
| Subtotal |  |  |  | 3095.89 |
| Total |  |  |  | 3095.89 |

**PN015** m BORDILLO GRANITO 60x40x28 (26/07/2017)
2806.68 m × 65.5 = 183837.54
Suministro y colocación manual mediante útil de seguridad de bordillo granítico gris Alba, con acabado flameado, de dimensiones 60 x 40 x 28 cm y p.p de piezas especiale en curva, incluso mortero de asiento y rejuntado, sin incluir excavación ni hormigón de solera y refuerzo.

| Medición | Uds. | Largo | Parcial |
|---|---|---|---|
| ACERA PARES |  |  |  |
| PZA ESPAÑA-C/ DE LOS REYES-C/GENERAL MITRE | 1 | 94.38 | 94.38 |
| C/GENERAL MITRE-C/GARCÍA MOLINANS | 1 | 106.31 | 106.31 |
| C/GARCÍA MOLINANS-C/SAN BERNARDO | 1 | 134.1 | 134.10 |
| C/SAN BERNARDO-C/DE SILVA | 1 | 131.22 | 131.22 |
| C/DE SILVA-C/DE TUDESCOS | 1 | 46.38 | 46.38 |
| C/DE TUDESCOS-C/DE MIGUEL MOYA | 1 | 68.67 | 68.67 |
| C/DE MIGUEL MOYA-C/DE CONCEPCIÓN ARENAL | 1 | 69.32 | 69.32 |
| C/DE CONCEPCIÓN ARENAL-C/DE MESONERO ROMANOS | 1 | 75.46 | 75.46 |
| C/DE MESONERO ROMANOS-C/DE GONZALO JIMÉNEZ DE QUESADA | 1 | 76.44 | 76.44 |
| C/DE GONZALO JIMÉNEZ DE QUESADA-C/DE VALVERDE | 1 | 58.17 | 58.17 |
| C/DE VALVERDE-C/DE FUENCARRAL | 1 | 60.35 | 60.35 |
| C/DE FUENCARRAL-C/DE HORTALEZA | 1 | 50.59 | 50.59 |
| C/DE HORTALEZA-C/DEL CLAVEL | 1 | 127.69 | 127.69 |
| C/DEL CLAVEL-C/DE VICTOR HUGO | 1 | 131.51 | 131.51 |
| C/DE VICTOR HUGO-C/DEL MARQUÉS DE VALDEIGLESIAS | 1 | 99.54 | 99.54 |
| C/DEL MARQUÉS DE VALDEIGLESIAS-C/ALCALÁ | 1 | 26.99 | 26.99 |
| ACERA IMPARES |  |  |  |
| PZA ESPAÑA-C/ DEL DOCTOR CARRACIDO | 1 | 77.41 | 77.41 |
| C/ DEL DOCTOR CARRACIDO-C/DE ISABELA CATÓLICA | 1 | 90.88 | 90.88 |
| C/DE ISABELA CATÓLICA-C/DE SAN BERNARDO | 1 | 153.37 | 153.37 |
| C/DE SAN BERNARDO-C/DE SILVA | 1 | 102.66 | 102.66 |
| C/DE SILVA-C/DE JACOMETREZO | 1 | 112.62 | 112.62 |
| C/DE JACOMETREZO-C/DE LA ABADA | 1 | 139.17 | 139.17 |
| C/DE LA ABADA-C/DE MESONERO ROMANOS | 1 | 75.11 | 75.11 |
| C/DE MESONERO ROMANOS-C/DE CHINCHILLA | 1 | 42.2 | 42.20 |
| C/DE CHINCHILLA-C/DE LA SALUD | 1 | 31.48 | 31.48 |
| C/DE LA SALUD-C/DE LAS TRES CRUCES | 1 | 50.5 | 50.50 |
| C/DE LAS TRES CRUCES-C/DEL CLAVEL | 1 | 230.59 | 230.59 |
| C/DEL CLAVEL-C/DEL CABALLERO DE GRACIA | 1 | 204.91 | 204.91 |
| C/DEL CABALLERO DE GRACIA-C/ALCALÁ | 1 | 138.66 | 138.66 |
| Subtotal |  |  | 2806.68 |
| Total |  |  | 2806.68 |

**PN014** m BORDILLO GRANITO 60X30X10 (26/07/2017)
295.7 m × 69.13 = 20441.74
Suministro y colocación manual mediante útil de seguridad de bordillo granítico gris Alba, con acabado flameado, de dimensiones 60 x 30 x 10 cm, incluso mortero de asiento y rejuntado, sin incluir excavación ni hormigón de solera y refuerzo.

| Medición | Uds. | Largo | Parcial |
|---|---|---|---|
| ACERA PARES. INTERSECCIONES |  |  |  |
| C/GENERAL MITRE | 1 | 11.5 | 11.50 |
| C/GARCÍA MOLINANS | 1 | 15.4 | 15.40 |
| C/DE SILVA | 1 | 11.4 | 11.40 |
| C/DE TUDESCOS | 1 | 11.2 | 11.20 |
| C/DE MIGUEL MOYA | 1 | 11.4 | 11.40 |
| C/DE CONCEPCIÓN ARENAL | 1 | 11.4 | 11.40 |
| C/DE MESONERO ROMANOS | 1 | 11.4 | 11.40 |
| C/DE GONZALO JIMÉNEZ DE QUESADA | 1 | 11.2 | 11.20 |
| C/DE VALVERDE | 1 | 10.4 | 10.40 |
| C/DE FUENCARRAL | 1 | 14 | 14.00 |
| C/DEL CLAVEL | 1 | 19 | 19.00 |
| C/DE VICTOR HUGO | 1 | 12.4 | 12.40 |
| C/DEL MARQUÉS DE VALDEIGLESIAS | 1 | 11 | 11.00 |
| ACERA IMPARES. INTERSECCIONES |  |  |  |
| C/ DEL DOCTOR CARRACIDO | 1 | 11.2 | 11.20 |
| C/DE ISABELA CATÓLICA | 1 | 21 | 21.00 |
| C/DE SILVA | 1 | 16.6 | 16.60 |
| C/DE LA ABADA | 1 | 11.2 | 11.20 |
| C/DE MESONERO ROMANOS | 1 | 10.4 | 10.40 |
| C/DE CHINCHILLA | 1 | 12.2 | 12.20 |
| C/DE LA SALUD | 1 | 11 | 11.00 |
| C/DE LAS TRES CRUCES | 1 | 11 | 11.00 |
| C/DEL CLAVEL | 1 | 18 | 18.00 |
| C/DEL CABALLERO DE GRACIA | 1 | 11.4 | 11.40 |
| Subtotal |  |  | 295.70 |
| Total |  |  | 295.7 |

**PN009** m2 LOSAS DE GRANITO GRIS ALBA AMPLIACIÓN ACERAS (26/07/2017)
6900.42 m2 × 65.95 = 455082.70
Suministro y colocación manual mediante útil de seguridad de losa granítica gris Alba, con acabado superficial flameado, en piezas uniformes rectangulares, cuadradas, piezas trapezoidales y piezas especiales de dimensiones varias (100x40x8, 80x40x8, 70x40x8, 40x40x8, 70/40x40x8), sentada sobre hormigón, incluso mortero de asiento y enlechado de juntas.

| Medición | Uds. | Largo | Parcial |
|---|---|---|---|
| En ampliación de aceras |  |  |  |
| ACERA PARES |  |  |  |
| PZA ESPAÑA-C/ DE LOS REYES-C/GENERAL MITRE | 1 | 241.79 | 241.79 |
| C/GENERAL MITRE-C/GARCÍA MOLINANS | 1 | 245.28 | 245.28 |
| C/GARCÍA MOLINANS-C/SAN BERNARDO | 1 | 318.96 | 318.96 |
| C/SAN BERNARDO-C/DE SILVA | 1 | 286.64 | 286.64 |
| C/DE SILVA-C/DE TUDESCOS | 1 | 100.19 | 100.19 |
| C/DE TUDESCOS-C/DE MIGUEL MOYA | 1 | 156.49 | 156.49 |
| C/DE MIGUEL MOYA-C/DE CONCEPCIÓN ARENAL | 1 | 215.74 | 215.74 |
| C/DE CONCEPCIÓN ARENAL-C/DE MESONERO ROMANOS | 1 | 233.85 | 233.85 |
| C/DE MESONERO ROMANOS-C/DE GONZALO JIMÉNEZ DE QUESADA | 1 | 209.23 | 209.23 |
| C/DE GONZALO JIMÉNEZ DE QUESADA-C/DE VALVERDE | 1 | 158.75 | 158.75 |
| C/DE VALVERDE-C/DE FUENCARRAL | 1 | 120.37 | 120.37 |
| C/DE FUENCARRAL-C/DE HORTALEZA | 1 | 111.89 | 111.89 |
| C/DE HORTALEZA-C/DEL CLAVEL | 1 | 244.77 | 244.77 |
| C/DEL CLAVEL-C/DE VICTOR HUGO | 1 | 270.87 | 270.87 |
| C/DE VICTOR HUGO-C/DEL MARQUÉS DE VALDEIGLESIAS | 1 | 207.19 | 207.19 |
| C/DEL MARQUÉS DE VALDEIGLESIAS-C/ALCALÁ | 1 | 7.97 | 7.97 |
| ACERA IMPARES |  |  |  |
| PZA ESPAÑA-C/ DEL DOCTOR CARRACIDO | 1 | 149.38 | 149.38 |
| C/ DEL DOCTOR CARRACIDO-C/DE ISABELA CATÓLICA | 1 | 191.5 | 191.50 |
| C/DE ISABELA CATÓLICA-C/DE SAN BERNARDO | 1 | 335.08 | 335.08 |
| C/DE SAN BERNARDO-C/DE SILVA | 1 | 195.71 | 195.71 |
| C/DE SILVA-C/DE JACOMETREZO | 1 | 180.08 | 180.08 |
| C/DE JACOMETREZO-C/DE LA ABADA | 1 | 373.79 | 373.79 |
| C/DE LA ABADA-C/DE MESONERO ROMANOS | 1 | 240.46 | 240.46 |
| C/DE MESONERO ROMANOS-C/DE CHINCHILLA | 1 | 136.38 | 136.38 |
| C/DE CHINCHILLA-C/DE LA SALUD | 1 | 106.92 | 106.92 |
| C/DE LA SALUD-C/DE LAS TRES CRUCES | 1 | 154.29 | 154.29 |
| C/DE LAS TRES CRUCES-C/DEL CLAVEL | 1 | 558.26 | 558.26 |
| C/DEL CLAVEL-C/DEL CABALLERO DE GRACIA | 1 | 366.34 | 366.34 |
| C/DEL CABALLERO DE GRACIA-C/ALCALÁ | 1 | 782.25 | 782.25 |
| Subtotal |  |  | 6900.42 |
| Total |  |  | 6900.42 |

**PN010** m2 LOSAS DE GRANITO GRIS ALBA Y NEGRO VILLAR REPOSICIONES (26/07/2017)
6105.98 m2 × 106.17 = 648271.90
Suministro y colocación manual mediante útil de seguridad de losas graníticas de color gris Alba (70%) y negro Villar (30%), con acabado superficial flameado, en piezas uniformes rectangulares, cuadradas, piezas trapezoidales y piezas especiales, de dimensiones varias (100x40x8, 80x40x8, 70x40x8, 40x40x8, 70/40x40x8, sentada sobre hormigón, incluso mortero de asiento y enlechado de juntas.

| Medición | Uds. | Largo | Parcial |
|---|---|---|---|
| En reposición pavimento acera actual |  |  |  |
| ACERA PARES |  |  |  |
| PZA ESPAÑA-C/ DE LOS REYES-C/GENERAL MITRE | 1 | 182.08 | 182.08 |
| C/GENERAL MITRE-C/GARCÍA MOLINANS | 1 | 259.18 | 259.18 |
| C/GARCÍA MOLINANS-C/SAN BERNARDO | 1 | 207.95 | 207.95 |
| C/SAN BERNARDO-C/DE SILVA | 1 | 239.37 | 239.37 |
| C/DE SILVA-C/DE TUDESCOS | 1 | 99.53 | 99.53 |
| C/DE TUDESCOS-C/DE MIGUEL MOYA | 1 | 164.16 | 164.16 |
| C/DE MIGUEL MOYA-C/DE CONCEPCIÓN ARENAL | 1 | 182.07 | 182.07 |
| C/DE CONCEPCIÓN ARENAL-C/DE MESONERO ROMANOS | 1 | 136.74 | 136.74 |
| C/DE MESONERO ROMANOS-C/DE GONZALO JIMÉNEZ DE QUESADA | 1 | 314.39 | 314.39 |
| C/DE GONZALO JIMÉNEZ DE QUESADA-C/DE VALVERDE | 1 | 144.23 | 144.23 |
| C/DE VALVERDE-C/DE FUENCARRAL | 1 | 142.59 | 142.59 |
| C/DE FUENCARRAL-C/DE HORTALEZA | 1 | 193.23 | 193.23 |
| C/DE HORTALEZA-C/DEL CLAVEL | 1 | 59.28 | 59.28 |
| C/DEL CLAVEL-C/DE VICTOR HUGO | 1 | 119.75 | 119.75 |
| C/DE VICTOR HUGO-C/DEL MARQUÉS DE VALDEIGLESIAS | 1 | 71.98 | 71.98 |
| C/DEL MARQUÉS DE VALDEIGLESIAS-C/ALCALÁ | 1 | 105.37 | 105.37 |
| ACERA IMPARES |  |  |  |
| PZA ESPAÑA-C/ DEL DOCTOR CARRACIDO | 1 | 212.28 | 212.28 |
| C/ DEL DOCTOR CARRACIDO-C/DE ISABELA CATÓLICA | 1 | 184.4 | 184.40 |
| C/DE ISABELA CATÓLICA-C/DE SAN BERNARDO | 1 | 243.28 | 243.28 |
| C/DE SAN BERNARDO-C/DE SILVA | 1 | 222 | 222.00 |
| C/DE SILVA-C/DE JACOMETREZO | 1 | 272.41 | 272.41 |
| C/DE JACOMETREZO-C/DE LA ABADA | 1 | 156.72 | 156.72 |
| C/DE LA ABADA-C/DE MESONERO ROMANOS | 1 | 170.42 | 170.42 |
| C/DE MESONERO ROMANOS-C/DE CHINCHILLA | 1 | 202.77 | 202.77 |
| C/DE CHINCHILLA-C/DE LA SALUD | 1 | 116.01 | 116.01 |
| C/DE LA SALUD-C/DE LAS TRES CRUCES | 1 | 202.96 | 202.96 |
| C/DE LAS TRES CRUCES-C/DEL CLAVEL | 1 | 314.61 | 314.61 |
| C/DEL CLAVEL-C/DEL CABALLERO DE GRACIA | 1 | 167.51 | 167.51 |
| C/DEL CABALLERO DE GRACIA-C/ALCALÁ | 1 | 68.71 | 68.71 |
| Reposiciones piezas rotas | 1 | 950 | 950.00 |
| Subtotal |  |  | 6105.98 |
| Total |  |  | 6105.98 |

**mU06CH065** m2 LOSETA HIDR. BOTONES COLOR 40x40 cm
952 m2 × 20.62 = 19630.24
Suministro y colocación en aceras de loseta hidráulica de botones en color, de 40 x 40 cm, conforme a la normativa de accesibilidad vigente, incluso mortero de asiento y enlechado de juntas.

| Código | Ud | Descripción | Rendimiento | Precio | Importe |
|---|---|---|---|---|---|
| mO01OA090 | h | Cuadrilla A (mano de obra; 01/03/2012) | 0.185 | 46.89 | 8.67 |
| mP08XVH065 | m2 | Baldosa hidráulica botones color 40x40cm (material; 09/12/2015) | 1 | 9.6 | 9.60 |
| mA02A070 | m3 | MORTERO CEMENTO M-7,5 | 0.02 | 82.41 | 1.65 |
| mA02A040 | m3 | MORTERO CEMENTO M-20 | 0.001 | 104.89 | 0.10 |
| %CI0300 | % | Costes Indirectos | 3 % | 20.02 | 0.60 |
|  |  | Total |  |  | 20.62 |

| Medición | Uds. | Largo | Ancho | Parcial |
|---|---|---|---|---|
| ACERA PARES |  |  |  |  |
| PZA ESPAÑA-C/ DE LOS REYES-C/GENERAL MITRE |  |  |  |  |
| En barbacanas | 1 | 30 | 1.2 | 36.00 |
| En marquesinas bus/acceso a Metro | 1 | 8 | 0.4 | 3.20 |
| C/GENERAL MITRE-C/GARCÍA MOLINANS |  |  |  |  |
| En barbacanas | 1 | 29.6 | 1.2 | 35.52 |
| En marquesinas bus/acceso a Metro | 1 | 8 | 0.4 | 3.20 |
| C/GARCÍA MOLINANS-C/SAN BERNARDO |  |  |  |  |
| En barbacanas | 1 | 30.2 | 1.2 | 36.24 |
| C/SAN BERNARDO-C/DE SILVA |  |  |  |  |
| En barbacanas | 1 | 32 | 1.2 | 38.40 |
| En marquesinas bus/acceso a Metro | 1 | 15.8 | 0.4 | 6.32 |
| C/DE SILVA-C/DE TUDESCOS |  |  |  |  |
| En barbacanas | 1 | 16.4 | 1.2 | 19.68 |
| C/DE TUDESCOS-C/DE MIGUEL MOYA |  |  |  |  |
| En barbacanas | 1 | 27.3 | 1.2 | 32.76 |
| C/DE MIGUEL MOYA-C/DE CONCEPCIÓN ARENAL |  |  |  |  |
| En barbacanas | 1 | 26.6 | 1.2 | 31.92 |
| C/DE CONCEPCIÓN ARENAL-C/DE MESONERO ROMANOS |  |  |  |  |
| En barbacanas | 1 | 14.2 | 1.2 | 17.04 |
| En marquesinas bus/acceso a Metro | 1 | 12.8 | 0.4 | 5.12 |
| C/DE MESONERO ROMANOS-C/DE GONZALO JIMÉNEZ DE QUESADA |  |  |  |  |
| En barbacanas | 1 | 27.6 | 1.2 | 33.12 |
| C/DE GONZALO JIMÉNEZ DE QUESADA-C/DE VALVERDE |  |  |  |  |
| En barbacanas | 1 | 24.2 | 1.2 | 29.04 |
| En marquesinas bus/acceso a Metro | 1 | 8 | 0.4 | 3.20 |
| C/DE VALVERDE-C/DE FUENCARRAL |  |  |  |  |
| En barbacanas | 1 | 26.6 | 1.2 | 31.92 |
| En marquesinas bus/acceso a Metro | 1 | 10.8 | 0.4 | 4.32 |
| C/DE FUENCARRAL-C/DE HORTALEZA |  |  |  |  |
| En barbacanas | 1 | 45.6 | 1.2 | 54.72 |
| C/DE HORTALEZA-C/DEL CLAVEL |  |  |  |  |
| En barbacanas | 1 | 8.6 | 1.2 | 10.32 |
| En marquesinas bus/acceso a Metro | 1 | 8 | 0.4 | 3.20 |
| C/DEL CLAVEL-C/DE VICTOR HUGO |  |  |  |  |
| En barbacanas | 1 | 22.8 | 1.2 | 27.36 |
| En marquesinas bus/acceso a Metro | 1 | 8 | 0.4 | 3.20 |
| C/DE VICTOR HUGO-C/DEL MARQUÉS DE VALDEIGLESIAS |  |  |  |  |
| En barbacanas | 1 | 10.6 | 1.2 | 12.72 |
| C/DEL MARQUÉS DE VALDEIGLESIAS-C/ALCALÁ |  |  |  |  |
| En barbacanas | 1 | 15.6 | 1.2 | 18.72 |
| ACERA IMPARES |  |  |  |  |
| PZA ESPAÑA-C/ DEL DOCTOR CARRACIDO |  |  |  |  |
| En barbacanas | 1 | 17.6 | 1.2 | 21.12 |
| En marquesinas bus/acceso a Metro | 1 | 12.8 | 0.4 | 5.12 |
| C/ DEL DOCTOR CARRACIDO-C/DE ISABELA CATÓLICA |  |  |  |  |
| En barbacanas | 1 | 31.6 | 1.2 | 37.92 |
| En marquesinas bus/acceso a Metro | 1 | 8 | 0.4 | 3.20 |
| C/DE ISABELA CATÓLICA-C/DE SAN BERNARDO |  |  |  |  |
| En barbacanas | 1 | 30.9 | 1.2 | 37.08 |
| C/DE SAN BERNARDO-C/DE SILVA |  |  |  |  |
| En barbacanas | 1 | 32.4 | 1.2 | 38.88 |
| En marquesinas bus/acceso a Metro | 1 | 8 | 0.4 | 3.20 |
| C/DE SILVA-C/DE JACOMETREZO |  |  |  |  |
| En barbacanas | 1 | 26.2 | 1.2 | 31.44 |
| C/DE JACOMETREZO-C/DE LA ABADA |  |  |  |  |
| En barbacanas | 1 | 24.6 | 1.2 | 29.52 |
| C/DE LA ABADA-C/DE MESONERO ROMANOS |  |  |  |  |
| En barbacanas | 1 | 22.8 | 1.2 | 27.36 |
| En marquesinas bus/acceso a Metro | 1 | 12.8 | 0.4 | 5.12 |
| C/DE MESONERO ROMANOS-C/DE CHINCHILLA |  |  |  |  |
| En barbacanas | 1 | 28.4 | 1.2 | 34.08 |
| C/DE CHINCHILLA-C/DE LA SALUD |  |  |  |  |
| En barbacanas | 1 | 16.4 | 1.2 | 19.68 |
| C/DE LA SALUD-C/DE LAS TRES CRUCES |  |  |  |  |
| En barbacanas | 1 | 23.2 | 1.2 | 27.84 |
| C/DE LAS TRES CRUCES-C/DEL CLAVEL |  |  |  |  |
| En barbacanas | 1 | 49.8 | 1.2 | 59.76 |
| En marquesinas bus/acceso a Metro | 1 | 12.8 | 0.4 | 5.12 |
| C/DEL CLAVEL-C/DEL CABALLERO DE GRACIA |  |  |  |  |
| En barbacanas | 1 | 25.6 | 1.2 | 30.72 |
| En marquesinas bus/acceso a Metro | 1 | 8 | 0.4 | 3.20 |
| C/DEL CABALLERO DE GRACIA-C/ALCALÁ |  |  |  |  |
| En barbacanas | 1 | 26 | 1.2 | 31.20 |
| En marquesinas bus/acceso a Metro | 1 | 8 | 0.4 | 3.20 |
| Subtotal |  |  |  | 952.00 |
| Total |  |  |  | 952 |

**mU06CH100** m2 LOSETA HIDR. TÁCTIL DE ACANALADURA EN COLOR 40x40 cm
1017.84 m2 × 20.62 = 20987.86
Suministro y colocación de loseta hidráulica acanalada de características según normativa vigente, en color, continua o discontinua, de 40x40 cm en aceras para encaminamiento ó guía en itinerarios peatonales, incluso mortero de asiento y enlechado de juntas.

| Código | Ud | Descripción | Rendimiento | Precio | Importe |
|---|---|---|---|---|---|
| mO01OA090 | h | Cuadrilla A | 0.185 | 46.89 | 8.67 |
| mP08XVH095 | m2 | Baldosa hidraúlica acanalada color de 40x40 cm (material; 09/12/2015) | 1 | 9.6 | 9.60 |
| mA02A070 | m3 | MORTERO CEMENTO M-7,5 | 0.02 | 82.41 | 1.65 |
| mA02A040 | m3 | MORTERO CEMENTO M-20 | 0.001 | 104.89 | 0.10 |
| %CI0300 | % | Costes Indirectos | 3 % | 20.02 | 0.60 |
|  |  | Total |  |  | 20.62 |

| Medición | Uds. | Largo | Ancho | Parcial |
|---|---|---|---|---|
| ACERA PARES |  |  |  |  |
| PZA ESPAÑA-C/ DE LOS REYES-C/GENERAL MITRE |  |  |  |  |
| En barbacanas | 1 | 27.4 | 1.2 | 32.88 |
| En marquesinas bus/acceso a Metro | 1 | 15.2 | 1.2 | 18.24 |
| C/GENERAL MITRE-C/GARCÍA MOLINANS |  |  |  |  |
| En barbacanas | 1 | 32.6 | 1.2 | 39.12 |
| En marquesinas bus/acceso a Metro | 1 | 8.6 | 1.2 | 10.32 |
| C/GARCÍA MOLINANS-C/SAN BERNARDO |  |  |  |  |
| En barbacanas | 1 | 30.4 | 1.2 | 36.48 |
| C/SAN BERNARDO-C/DE SILVA |  |  |  |  |
| En barbacanas | 1 | 27.5 | 1.2 | 33.00 |
| En marquesinas bus/acceso a Metro | 1 | 9 | 1.2 | 10.80 |
| C/DE SILVA-C/DE TUDESCOS |  |  |  |  |
| En barbacanas | 1 | 9.8 | 1.2 | 11.76 |
| C/DE TUDESCOS-C/DE MIGUEL MOYA |  |  |  |  |
| En barbacanas | 1 | 21.8 | 1.2 | 26.16 |
| En marquesinas bus/acceso a Metro | 1 | 6.5 | 1.2 | 7.80 |
| C/DE MIGUEL MOYA-C/DE CONCEPCIÓN ARENAL |  |  |  |  |
| En barbacanas | 1 | 18 | 1.2 | 21.60 |
| C/DE CONCEPCIÓN ARENAL-C/DE MESONERO ROMANOS |  |  |  |  |
| En barbacanas | 1 | 18.2 | 1.2 | 21.84 |
| En marquesinas bus/acceso a Metro | 1 | 9.6 | 1.2 | 11.52 |
| C/DE MESONERO ROMANOS-C/DE GONZALO JIMÉNEZ DE QUESADA |  |  |  |  |
| En barbacanas | 1 | 29.5 | 1.2 | 35.40 |
| C/DE GONZALO JIMÉNEZ DE QUESADA-C/DE VALVERDE |  |  |  |  |
| En barbacanas | 1 | 16.9 | 1.2 | 20.28 |
| En marquesinas bus/acceso a Metro | 1 | 9.2 | 1.2 | 11.04 |
| C/DE VALVERDE-C/DE FUENCARRAL |  |  |  |  |
| En barbacanas | 1 | 21 | 1.2 | 25.20 |
| En marquesinas bus/acceso a Metro | 1 | 16 | 1.2 | 19.20 |
| C/DE FUENCARRAL-C/DE HORTALEZA |  |  |  |  |
| En barbacanas | 1 | 26.6 | 1.2 | 31.92 |
| C/DE HORTALEZA-C/DEL CLAVEL |  |  |  |  |
| En barbacanas | 1 | 11.2 | 1.2 | 13.44 |
| En marquesinas bus/acceso a Metro | 1 | 4.4 | 1.2 | 5.28 |
| C/DEL CLAVEL-C/DE VICTOR HUGO |  |  |  |  |
| En barbacanas | 1 | 19.6 | 1.2 | 23.52 |
| En marquesinas bus/acceso a Metro | 1 | 4.4 | 1.2 | 5.28 |
| C/DE VICTOR HUGO-C/DEL MARQUÉS DE VALDEIGLESIAS |  |  |  |  |
| En barbacanas | 1 | 17.4 | 1.2 | 20.88 |
| C/DEL MARQUÉS DE VALDEIGLESIAS-C/ALCALÁ |  |  |  |  |
| En barbacanas | 1 | 11.2 | 1.2 | 13.44 |
| ACERA IMPARES |  |  |  |  |
| PZA ESPAÑA-C/ DEL DOCTOR CARRACIDO |  |  |  |  |
| En barbacanas | 1 | 13.6 | 1.2 | 16.32 |
| En marquesinas bus/acceso a Metro | 1 | 6.6 | 1.2 | 7.92 |
| C/ DEL DOCTOR CARRACIDO-C/DE ISABELA CATÓLICA |  |  |  |  |
| En barbacanas | 1 | 25.8 | 1.2 | 30.96 |
| En marquesinas bus/acceso a Metro | 1 | 8.6 | 1.2 | 10.32 |
| C/DE ISABELA CATÓLICA-C/DE SAN BERNARDO |  |  |  |  |
| En barbacanas | 1 | 35.3 | 1.2 | 42.36 |
| C/DE SAN BERNARDO-C/DE SILVA |  |  |  |  |
| En barbacanas | 1 | 28.1 | 1.2 | 33.72 |
| En marquesinas bus/acceso a Metro | 1 | 15.6 | 1.2 | 18.72 |
| C/DE SILVA-C/DE JACOMETREZO |  |  |  |  |
| En barbacanas | 1 | 21.9 | 1.2 | 26.28 |
| C/DE JACOMETREZO-C/DE LA ABADA |  |  |  |  |
| En barbacanas | 1 | 27.2 | 1.2 | 32.64 |
| En marquesinas bus/acceso a Metro | 1 | 6.5 | 1.2 | 7.80 |
| C/DE LA ABADA-C/DE MESONERO ROMANOS |  |  |  |  |
| En barbacanas | 1 | 23 | 1.2 | 27.60 |
| En marquesinas bus/acceso a Metro | 1 | 9.6 | 1.2 | 11.52 |
| C/DE MESONERO ROMANOS-C/DE CHINCHILLA |  |  |  |  |
| En barbacanas | 1 | 21.4 | 1.2 | 25.68 |
| C/DE CHINCHILLA-C/DE LA SALUD |  |  |  |  |
| En barbacanas | 1 | 10.8 | 1.2 | 12.96 |
| C/DE LA SALUD-C/DE LAS TRES CRUCES |  |  |  |  |
| En barbacanas | 1 | 27.8 | 1.2 | 33.36 |
| C/DE LAS TRES CRUCES-C/DEL CLAVEL |  |  |  |  |
| En barbacanas | 1 | 36.8 | 1.2 | 44.16 |
| En marquesinas bus/acceso a Metro | 1 | 4 | 1.2 | 4.80 |
| C/DEL CLAVEL-C/DEL CABALLERO DE GRACIA |  |  |  |  |
| En barbacanas | 1 | 28 | 1.2 | 33.60 |
| En marquesinas bus/acceso a Metro | 1 | 4.6 | 1.2 | 5.52 |
| C/DEL CABALLERO DE GRACIA-C/ALCALÁ |  |  |  |  |
| En barbacanas | 1 | 60 | 1.2 | 72.00 |
| En marquesinas bus/acceso a Metro | 1 | 11 | 1.2 | 13.20 |
| Subtotal |  |  |  | 1017.84 |
| Total |  |  |  | 1017.84 |

**PN011** m2 ADOQUÍN GRANITO GRIS ALBA 20X10X8 (26/07/2017)
1217.23 m2 × 65.13 = 79278.19
Suministro y colocación de adoquín de granito gris alba en piezas uniformes de dimensiones de 20 x 10 x 8 cm corte de sierra en todas las caras y cara vista flameada sentada sobre hormigón, incluso mortero de asiento y enlechado de juntas.

| Medición | Uds. | Largo | Parcial |
|---|---|---|---|
| ACERA PARES. INTERSECCIONES |  |  |  |
| C/GENERAL MITRE | 1 | 42.55 | 42.55 |
| C/GARCÍA MOLINANS | 1 | 62.84 | 62.84 |
| C/DE SILVA | 1 | 45.68 | 45.68 |
| C/DE TUDESCOS | 1 | 44.34 | 44.34 |
| C/DE MIGUEL MOYA | 1 | 47.24 | 47.24 |
| C/DE CONCEPCIÓN ARENAL | 1 | 45.39 | 45.39 |
| C/DE MESONERO ROMANOS | 1 | 50.29 | 50.29 |
| C/DE GONZALO JIMÉNEZ DE QUESADA | 1 | 48.67 | 48.67 |
| C/DE VALVERDE | 1 | 49.4 | 49.40 |
| C/DE FUENCARRAL | 1 | 57.44 | 57.44 |
| C/DEL CLAVEL | 1 | 49.63 | 49.63 |
| C/DE VICTOR HUGO | 1 | 39.86 | 39.86 |
| C/DEL MARQUÉS DE VALDEIGLESIAS | 1 | 29.37 | 29.37 |
| ACERA IMPARES. INTERSECCIONES |  |  |  |
| C/ DEL DOCTOR CARRACIDO | 1 | 43.74 | 43.74 |
| C/DE ISABELA CATÓLICA | 1 | 84.61 | 84.61 |
| C/DE SILVA | 1 | 72.05 | 72.05 |
| C/DE LA ABADA | 1 | 47.36 | 47.36 |
| C/DE MESONERO ROMANOS | 1 | 46.42 | 46.42 |
| C/DE CHINCHILLA | 1 | 61.28 | 61.28 |
| C/DE LA SALUD | 1 | 51.2 | 51.20 |
| C/DE LAS TRES CRUCES | 1 | 49.03 | 49.03 |
| C/DEL CLAVEL | 1 | 57.04 | 57.04 |
| C/DEL CABALLERO DE GRACIA | 1 | 91.8 | 91.80 |
| Subtotal |  |  | 1217.23 |
| Total |  |  | 1217.23 |

**PN012** m2 LOSAS DE GRANITO NEGRO VILLAR 50X50X8 PASO DE PEATONE (26/07/2017)
296.5 m2 × 200.52 = 59454.18
Suministro y colocación manual mediante útil de seguridad de losa granítica, negro villar abujardada, en piezas uniformes rectangulares o cuadradas de dimensiones 50 x 50 x 8 cm, sentada sobre hormigón, incluso mortero de asiento y enlechado de juntas.

| Medición | Uds. | Largo | Ancho | Parcial |
|---|---|---|---|---|
| ACERA PARES. INTERSECCIONES |  |  |  |  |
| C/GENERAL MITRE | 3 | 7.6 | 0.5 | 11.40 |
| C/GARCÍA MOLINANS | 5 | 7.6 | 0.5 | 19.00 |
| C/DE SILVA | 3 | 7.8 | 0.5 | 11.70 |
| C/DE TUDESCOS | 3 | 8.2 | 0.5 | 12.30 |
| C/DE MIGUEL MOYA | 3 | 8.2 | 0.5 | 12.30 |
| C/DE CONCEPCIÓN ARENAL | 3 | 7 | 0.5 | 10.50 |
| C/DE MESONERO ROMANOS | 3 | 7.6 | 0.5 | 11.40 |
| C/DE GONZALO JIMÉNEZ DE QUESADA | 3 | 7.4 | 0.5 | 11.10 |
| C/DE VALVERDE | 3 | 7.4 | 0.5 | 11.10 |
| C/DE FUENCARRAL | 4 | 9 | 0.5 | 18.00 |
| C/DEL CLAVEL | 7 | 3.6 | 0.5 | 12.60 |
| C/DE VICTOR HUGO | 3 | 5 | 0.5 | 7.50 |
| C/DEL MARQUÉS DE VALDEIGLESIAS | 3 | 5.8 | 0.5 | 8.70 |
| ACERA IMPARES. INTERSECCIONES |  |  |  |  |
| C/ DEL DOCTOR CARRACIDO | 3 | 7.6 | 0.5 | 11.40 |
| C/DE ISABELA CATÓLICA | 5 | 9 | 0.5 | 22.50 |
| C/DE SILVA | 5 | 9 | 0.5 | 22.50 |
| C/DE LA ABADA | 3 | 7.4 | 0.5 | 11.10 |
| C/DE MESONERO ROMANOS | 3 | 8 | 0.5 | 12.00 |
| C/DE CHINCHILLA | 3 | 8 | 0.5 | 12.00 |
| C/DE LA SALUD | 3 | 8 | 0.5 | 12.00 |
| C/DE LAS TRES CRUCES | 3 | 8.4 | 0.5 | 12.60 |
| C/DEL CLAVEL | 6 | 4.4 | 0.5 | 13.20 |
| C/DEL CABALLERO DE GRACIA | 3 | 6.4 | 0.5 | 9.60 |
| Subtotal |  |  |  | 296.50 |
| Total |  |  |  | 296.5 |

**PN001** m PLETINA ACERO CORTEN LÍMITE DE ÁMBITO 350X10MM
1053.2 m × 66.88 = 70438.02
Suministro y colocación de pletina de dimensiones 350x10mm. de acero corten, colocado entre adoquinado y losas de granito y adoquinado y terrizo.

| Código | Ud | Descripción | Rendimiento | Precio | Importe |
|---|---|---|---|---|---|
| mO01OA030 | h | Oficial primera | 0.234 | 19.97 | 4.67 |
| mO01OA050 | h | Ayudante (mano de obra; 01/03/2012) | 0.233 | 18.19 | 4.24 |
| mP01MC020 | m3 | Mortero cem. gris II/B-M 32,5 M-15/CEM (material) | 0.04 | 76.15 | 3.05 |
| MT06 | m | Pletina acero corten 350x10mm (material; 31/10/2016) | 1 | 48 | 48.00 |
| mP01D150 | ud | Pequeño material (material; 30/11/2009) | 1.5 | 1.25 | 1.88 |
| %MA0500 | % | Medios auxiliares (09/12/2015) | 5 % | 61.84 | 3.09 |
| %CI0300 | % | Costes Indirectos | 3 % | 64.93 | 1.95 |
|  |  | Total |  |  | 66.88 |

| Medición | Uds. | Largo | Parcial |
|---|---|---|---|
| ÁREAS ESTANCIALES. PAVIMENTO TERRIZO |  |  |  |
| ACERA PARES |  |  |  |
| PZA ESPAÑA-C/ DE LOS REYES-C/GENERAL MITRE | 1 | 23.6 | 23.60 |
| C/GENERAL MITRE-C/GARCÍA MOLINANS | 1 | 23.6 | 23.60 |
| - | 2 | 32.8 | 65.60 |
| C/GARCÍA MOLINANS-C/SAN BERNARDO | 4 | 23.6 | 94.40 |
| C/SAN BERNARDO-C/DE SILVA | 1 | 23.6 | 23.60 |
| C/DE SILVA-C/DE TUDESCOS | 1 | 32.8 | 32.80 |
| C/DE MIGUEL MOYA-C/DE CONCEPCIÓN ARENAL | 1 | 32.8 | 32.80 |
| C/DE CONCEPCIÓN ARENAL-C/DE MESONERO ROMANOS | 1 | 32.8 | 32.80 |
| C/DE MESONERO ROMANOS-C/DE GONZALO JIMÉNEZ DE QUESADA | 1 | 23.6 | 23.60 |
| - | 1 | 32.8 | 32.80 |
| C/DE HORTALEZA-C/DEL CLAVEL | 2 | 23.6 | 47.20 |
| - | 1 | 32.8 | 32.80 |
| C/DEL CLAVEL-C/DE VICTOR HUGO | 2 | 32.8 | 65.60 |
| C/DE VICTOR HUGO-C/DEL MARQUÉS DE VALDEIGLESIAS | 1 | 32.8 | 32.80 |
| - | 1 | 23.6 | 23.60 |
| ACERA IMPARES |  |  |  |
| PZA ESPAÑA-C/ DEL DOCTOR CARRACIDO | 1 | 32.8 | 32.80 |
| C/ DEL DOCTOR CARRACIDO-C/DE ISABELA CATÓLICA | 1 | 23.6 | 23.60 |
| - | 1 | 32.8 | 32.80 |
| C/DE ISABELA CATÓLICA-C/DE SAN BERNARDO | 2 | 23.6 | 47.20 |
| C/DE SAN BERNARDO-C/DE SILVA | 2 | 23.6 | 47.20 |
| C/DE SILVA-C/DE JACOMETREZO | 1 | 23.6 | 23.60 |
| C/DE JACOMETREZO-C/DE LA ABADA | 1 | 23.6 | 23.60 |
| C/DE LA ABADA-C/DE MESONERO ROMANOS | 1 | 32.8 | 32.80 |
| C/DE CHINCHILLA-C/DE LA SALUD | 1 | 23.6 | 23.60 |
| C/DE LA SALUD-C/DE LAS TRES CRUCES | 1 | 23.6 | 23.60 |
| C/DE LAS TRES CRUCES-C/DEL CLAVEL | 1 | 23.6 | 23.60 |
| - | 2 | 32.8 | 65.60 |
| C/DEL CLAVEL-C/DEL CABALLERO DE GRACIA | 2 | 32.8 | 65.60 |
| Subtotal |  |  | 1053.20 |
| Total |  |  | 1053.2 |

**PN016** ud BORDILLO GRIS ALBA 160x60x28m VADOS PEATONALES (26/07/2017)
76 ud × 153.4 = 11658.40
Suministro y colocación manual mediante útil de seguridad de bordillo granítico gris Alba, con acabado flameado, de dimensiones 160 x 60 x 28 cm, para formación de vados peatonales, incluso mortero de asiento y rejuntado, sin incluir excavación ni hormigón de solera y refuerzo.

| Medición | Uds. | Parcial |
|---|---|---|
| En paso de peatones |  |  |
| PZA DE ESPAÑA - C/ GENERAL MITRE. PARES | 2 | 2.00 |
|  | 2 | 2.00 |
| C/ GENERAL MITRE - C/ GARCÍA MOLINAS. PARES | 2 | 2.00 |
|  | 2 | 2.00 |
| C/ GARCÍA MOLINAS - C/ SAN BERNARDO. PARES | 2 | 2.00 |
|  | 2 | 2.00 |
| C/ SAN BERNARDO - C/ LIBREROS. PARES | 2 | 2.00 |
| C/ LIBREROS - C/ SILVA. PARES | 2 | 2.00 |
| C/ TUDESCOS - C/ MIGUEL MOYA . PARES | 2 | 2.00 |
| C/ MIGUEL MOYA - C/ CONCEPCIÓN ARENAL. PARES | 2 | 2.00 |
| C/ CONCEPCIÓN ARENAL - C/ MESONERO ROMANOS. PARES | 2 | 2.00 |
| C/ MESONERO ROMANOS - C/ GONZALO JIMÉNEZ DE QUESADA. PARES | 2 | 2.00 |
| C/ GONZALO JIMÉNEZ DE QUESADA - C/ VALVERDE. PARES | 2 | 2.00 |
| C/ VALVERDE - C/ FUENCARRAL. PARES | 2 | 2.00 |
| C/ FUENCARRAL - C/ HORTALEZA. PARES | 2 | 2.00 |
| C/ CLAVEL - C/ VÍCTOR HUGO. PARES | 2 | 2.00 |
|  | 2 | 2.00 |
| C/ MARQUÉS DE VALDEIGLESIAS - C/ ALCALÁ. PARES | 2 | 2.00 |
| PZA. DE ESPAÑA - C/ DOCTOR CARRACIDO. IMPARES | 2 | 2.00 |
| C/ DOCTOR CARRACIDO - C/ ISABEL LA CATÓLICA. IMPARES | 2 | 2.00 |
|  | 2 | 2.00 |
| C/ ISABEL LA CATÓLICA - C/ SAN BERNARDO. IMPARES | 2 | 2.00 |
|  | 2 | 2.00 |
| C/ SAN BERNARDO - C/ SILVA. IMPARES | 2 | 2.00 |
|  | 2 | 2.00 |
| C/ SILVA - C/ JACOMETREZO . IMPARES | 2 | 2.00 |
| C/ JACOMETREZO. IMPARES | 2 | 2.00 |
|  | 2 | 2.00 |
| PZA. CALLAO - C/ LA ABADA . IMPARES | 2 | 2.00 |
| C/ LA ABADA - C/ MESONERO ROMANOS. IMPARES | 2 | 2.00 |
| C/ MESONERO ROMANOS - C/ CHINCHILLA. IMPARES | 2 | 2.00 |
| C/ LA SALUD - C/ LAS TRES CRUCES. IMPARES | 2 | 2.00 |
| C/ LAS TRES CRUCES - PZA. RED DE SAN LUIS. IMPARES | 2 | 2.00 |
| PZA. RED DE SAN LUIS . IMPARES | 2 | 2.00 |
| C/ CLAVEL - C/ CABALLERO DE GRACIA. IMPARES | 2 | 2.00 |
|  | 2 | 2.00 |
| C/ CABALLERO DE GRACIA - C/ ALCALÁ. IMPARES | 2 | 2.00 |
|  | 2 | 2.00 |
| Subtotal |  | 76.00 |
| Total |  | 76 |

**PN017** ud BORDILLO GRIS ALBA 60x40x28m VADOS VEHÍCULOS (26/07/2017)
6 ud × 63.47 = 380.82
Suministro y colocación manual mediante útil de seguridad de bordillo granítico gris alba flameado de dimensiones 60 x 40 x 28 cm, para formación de vado para vehículos, incluso mortero de asiento y rejuntado, sin incluir excavación ni hormigón de solera y refuerzo.

| Medición | Uds. | Parcial |
|---|---|---|
| Subtotal: En paso de vehículos |  | 0.00 |
| C/ LOS LIBREROS. PARES | 2 | 2.00 |
| PZA. DEL CALLAO. IMPARES | 2 | 2.00 |
| Subtotal |  | 4.00 |
| PZA. RED DE SAN LUIS | 2 | 2.00 |
| Subtotal |  | 2.00 |
| Total |  | 6 |

**PN013** m2 ADOQUÍN DE GRANITO GRIS ALBA 10X10X8 PAV DRENANTE (26/07/2017)
936.7 m2 × 67.34 = 63077.38
Suministro y colocación de adoquín de granito gris alba en piezas uniformes de dimensiones de 10 x 10 x 8 cm corte de sierra en todas las caras y cara vista flameada sentada sobre capa de hormigón , incluso arena de asiento y rejuntado de juntas con arena de río.

| Medición | Uds. | Largo | Parcial |
|---|---|---|---|
| ÁREAS ESTANCIALES. PAVIMENTO DRENANTE |  |  |  |
| ACERA PARES |  |  |  |
| PZA ESPAÑA-C/ DE LOS REYES-C/GENERAL MITRE | 1 | 13.2 | 13.20 |
| C/GENERAL MITRE-C/GARCÍA MOLINANS | 1 | 13.2 | 13.20 |
| - | 2 | 22 | 44.00 |
| C/GARCÍA MOLINANS-C/SAN BERNARDO | 4 | 13.2 | 52.80 |
| C/SAN BERNARDO-C/DE SILVA | 1 | 13.2 | 13.20 |
| C/DE SILVA-C/DE TUDESCOS | 1 | 22 | 22.00 |
| C/DE MIGUEL MOYA-C/DE CONCEPCIÓN ARENAL | 1 | 22 | 22.00 |
| C/DE CONCEPCIÓN ARENAL-C/DE MESONERO ROMANOS | 1 | 22 | 22.00 |
| C/DE MESONERO ROMANOS-C/DE GONZALO JIMÉNEZ DE QUESADA | 1 | 13.2 | 13.20 |
| - | 1 | 22 | 22.00 |
| C/DE HORTALEZA-C/DEL CLAVEL | 2 | 13.2 | 26.40 |
| - | 1 | 22 | 22.00 |
| C/DEL CLAVEL-C/DE VICTOR HUGO | 2 | 22 | 44.00 |
| C/DE VICTOR HUGO-C/DEL MARQUÉS DE VALDEIGLESIAS | 1 | 22 | 22.00 |
| - | 1 | 13.2 | 13.20 |
| ACERA IMPARES |  |  |  |
| PZA ESPAÑA-C/ DEL DOCTOR CARRACIDO | 1 | 22 | 22.00 |
| C/ DEL DOCTOR CARRACIDO-C/DE ISABELA CATÓLICA | 1 | 13.2 | 13.20 |
| - | 1 | 22 | 22.00 |
| C/DE ISABELA CATÓLICA-C/DE SAN BERNARDO | 2 | 13.2 | 26.40 |
| C/DE SAN BERNARDO-C/DE SILVA | 2 | 13.2 | 26.40 |
| C/DE SILVA-C/DE JACOMETREZO | 1 | 13.2 | 13.20 |
| C/DE JACOMETREZO-C/DE LA ABADA | 1 | 13.2 | 13.20 |
| C/DE LA ABADA-C/DE MESONERO ROMANOS | 1 | 22 | 22.00 |
| C/DE CHINCHILLA-C/DE LA SALUD | 1 | 13.2 | 13.20 |
| C/DE LA SALUD-C/DE LAS TRES CRUCES | 1 | 13.2 | 13.20 |
| C/DE LAS TRES CRUCES-C/DEL CLAVEL | 1 | 13.2 | 13.20 |
| - | 2 | 22 | 44.00 |
| C/DEL CLAVEL-C/DEL CABALLERO DE GRACIA | 2 | 22 | 44.00 |
| ÁREA ESTANCIAL PZA DE CALLAO | 1 | 122 | 122.00 |
| ÁREA ESTANCIAL PZA DE RED SAN LUIS | 1 | 82 | 82.00 |
| ÁREA ESTANCIAL METRÓPOLIS | 1 | 81.5 | 81.50 |
| Subtotal |  |  | 936.70 |
| Total |  |  | 936.7 |

**PN020** m3 HORMIGON POROSO (26/07/2017)
140.51 m3 × 148 = 20795.48
Suministro, extendido y colocación de hormigón pososo, de bajo contenido en finos, con una resistencia a compresión de 15 N/mm2 y una capacidad drenante de 500l/(m2 min), con un 20% de huecos, dispuesto sobre una capa de material granular, no incluida.

| Medición | Uds. | Largo | Alto | Parcial |
|---|---|---|---|---|
| ÁREAS ESTANCIALES. PAVIMENTO DRENANTE |  |  |  |  |
| ACERA PARES |  |  |  |  |
| PZA ESPAÑA-C/ DE LOS REYES-C/GENERAL MITRE | 1 | 13.2 | 0.15 | 1.98 |
| C/GENERAL MITRE-C/GARCÍA MOLINANS | 1 | 13.2 | 0.15 | 1.98 |
| - | 2 | 22 | 0.15 | 6.60 |
| C/GARCÍA MOLINANS-C/SAN BERNARDO | 4 | 13.2 | 0.15 | 7.92 |
| C/SAN BERNARDO-C/DE SILVA | 1 | 13.2 | 0.15 | 1.98 |
| C/DE SILVA-C/DE TUDESCOS | 1 | 22 | 0.15 | 3.30 |
| C/DE MIGUEL MOYA-C/DE CONCEPCIÓN ARENAL | 1 | 22 | 0.15 | 3.30 |
| C/DE CONCEPCIÓN ARENAL-C/DE MESONERO ROMANOS | 1 | 22 | 0.15 | 3.30 |
| C/DE MESONERO ROMANOS-C/DE GONZALO JIMÉNEZ DE QUESADA | 1 | 13.2 | 0.15 | 1.98 |
| - | 1 | 22 | 0.15 | 3.30 |
| C/DE HORTALEZA-C/DEL CLAVEL | 2 | 13.2 | 0.15 | 3.96 |
| - | 1 | 22 | 0.15 | 3.30 |
| C/DEL CLAVEL-C/DE VICTOR HUGO | 2 | 22 | 0.15 | 6.60 |
| C/DE VICTOR HUGO-C/DEL MARQUÉS DE VALDEIGLESIAS | 1 | 22 | 0.15 | 3.30 |
| - | 1 | 13.2 | 0.15 | 1.98 |
| ACERA IMPARES |  |  |  |  |
| PZA ESPAÑA-C/ DEL DOCTOR CARRACIDO | 1 | 22 | 0.15 | 3.30 |
| C/ DEL DOCTOR CARRACIDO-C/DE ISABELA CATÓLICA | 1 | 13.2 | 0.15 | 1.98 |
| - | 1 | 22 | 0.15 | 3.30 |
| C/DE ISABELA CATÓLICA-C/DE SAN BERNARDO | 2 | 13.2 | 0.15 | 3.96 |
| C/DE SAN BERNARDO-C/DE SILVA | 2 | 13.2 | 0.15 | 3.96 |
| C/DE SILVA-C/DE JACOMETREZO | 1 | 13.2 | 0.15 | 1.98 |
| C/DE JACOMETREZO-C/DE LA ABADA | 1 | 13.2 | 0.15 | 1.98 |
| C/DE LA ABADA-C/DE MESONERO ROMANOS | 1 | 22 | 0.15 | 3.30 |
| C/DE CHINCHILLA-C/DE LA SALUD | 1 | 13.2 | 0.15 | 1.98 |
| C/DE LA SALUD-C/DE LAS TRES CRUCES | 1 | 13.2 | 0.15 | 1.98 |
| C/DE LAS TRES CRUCES-C/DEL CLAVEL | 1 | 13.2 | 0.15 | 1.98 |
| - | 2 | 22 | 0.15 | 6.60 |
| C/DEL CLAVEL-C/DEL CABALLERO DE GRACIA | 2 | 22 | 0.15 | 6.60 |
| ÁREA ESTANCIAL PZA DE CALLAO | 1 | 122 | 0.15 | 18.30 |
| ÁREA ESTANCIAL PZA DE RED SAN LUIS | 1 | 82 | 0.15 | 12.30 |
| ÁREA ESTANCIAL METRÓPOLIS | 1 | 81.5 | 0.15 | 12.23 |
| Subtotal |  |  |  | 140.51 |
| Total |  |  |  | 140.51 |

**PN018** m3 BASE DE ZAHORRA ARTIFICIAL DRENANTE ZAD-20 (26/07/2017)
140.51 m3 × 27 = 3793.77
Base de zahorra artificial drenante, clasificada (husos ZAD20 ) puesta en obra y compactada, medida sobre perfil.

| Medición | Uds. | Largo | Alto | Parcial |
|---|---|---|---|---|
| ÁREAS ESTANCIALES. PAVIMENTO DRENANTE |  |  |  |  |
| ACERA PARES |  |  |  |  |
| PZA ESPAÑA-C/ DE LOS REYES-C/GENERAL MITRE | 1 | 13.2 | 0.15 | 1.98 |
| C/GENERAL MITRE-C/GARCÍA MOLINANS | 1 | 13.2 | 0.15 | 1.98 |
| - | 2 | 22 | 0.15 | 6.60 |
| C/GARCÍA MOLINANS-C/SAN BERNARDO | 4 | 13.2 | 0.15 | 7.92 |
| C/SAN BERNARDO-C/DE SILVA | 1 | 13.2 | 0.15 | 1.98 |
| C/DE SILVA-C/DE TUDESCOS | 1 | 22 | 0.15 | 3.30 |
| C/DE MIGUEL MOYA-C/DE CONCEPCIÓN ARENAL | 1 | 22 | 0.15 | 3.30 |
| C/DE CONCEPCIÓN ARENAL-C/DE MESONERO ROMANOS | 1 | 22 | 0.15 | 3.30 |
| C/DE MESONERO ROMANOS-C/DE GONZALO JIMÉNEZ DE QUESADA | 1 | 13.2 | 0.15 | 1.98 |
| - | 1 | 22 | 0.15 | 3.30 |
| C/DE HORTALEZA-C/DEL CLAVEL | 2 | 13.2 | 0.15 | 3.96 |
| - | 1 | 22 | 0.15 | 3.30 |
| C/DEL CLAVEL-C/DE VICTOR HUGO | 2 | 22 | 0.15 | 6.60 |
| C/DE VICTOR HUGO-C/DEL MARQUÉS DE VALDEIGLESIAS | 1 | 22 | 0.15 | 3.30 |
| - | 1 | 13.2 | 0.15 | 1.98 |
| ACERA IMPARES |  |  |  |  |
| PZA ESPAÑA-C/ DEL DOCTOR CARRACIDO | 1 | 22 | 0.15 | 3.30 |
| C/ DEL DOCTOR CARRACIDO-C/DE ISABELA CATÓLICA | 1 | 13.2 | 0.15 | 1.98 |
| - | 1 | 22 | 0.15 | 3.30 |
| C/DE ISABELA CATÓLICA-C/DE SAN BERNARDO | 2 | 13.2 | 0.15 | 3.96 |
| C/DE SAN BERNARDO-C/DE SILVA | 2 | 13.2 | 0.15 | 3.96 |
| C/DE SILVA-C/DE JACOMETREZO | 1 | 13.2 | 0.15 | 1.98 |
| C/DE JACOMETREZO-C/DE LA ABADA | 1 | 13.2 | 0.15 | 1.98 |
| C/DE LA ABADA-C/DE MESONERO ROMANOS | 1 | 22 | 0.15 | 3.30 |
| C/DE CHINCHILLA-C/DE LA SALUD | 1 | 13.2 | 0.15 | 1.98 |
| C/DE LA SALUD-C/DE LAS TRES CRUCES | 1 | 13.2 | 0.15 | 1.98 |
| C/DE LAS TRES CRUCES-C/DEL CLAVEL | 1 | 13.2 | 0.15 | 1.98 |
| - | 2 | 22 | 0.15 | 6.60 |
| C/DEL CLAVEL-C/DEL CABALLERO DE GRACIA | 2 | 22 | 0.15 | 6.60 |
| ÁREA ESTANCIAL PZA DE CALLAO | 1 | 122 | 0.15 | 18.30 |
| ÁREA ESTANCIAL PZA DE RED SAN LUIS | 1 | 82 | 0.15 | 12.30 |
| ÁREA ESTANCIAL METRÓPOLIS | 1 | 81.5 | 0.15 | 12.23 |
| Subtotal |  |  |  | 140.51 |
| Total |  |  |  | 140.51 |

**PN019** m3 SUELO ESTRUCTURAL (26/07/2017)
753.15 m3 × 37.2 = 28017.18
Suministro y extendido de suelo estructural formado por 80% de gravas de aristas vivas de origen granítico, de 2-4 cm, sin finos, 20% de tierra vegetal de textura franco-arenosa, con un máximo del 20% de arcillas y un 6% de materia orgánica y polimero hidrorretenedor a una dosis de 1 gr/l de suelo estructural.

| Medición | Uds. | Largo | Alto | Parcial |
|---|---|---|---|---|
| ÁREAS ESTANCIALES. PAVIMENTO TERRIZO |  |  |  |  |
| ACERA PARES |  |  |  |  |
| PZA ESPAÑA-C/ DE LOS REYES-C/GENERAL MITRE | 1 | 7.2 | 0.8 | 5.76 |
| C/GENERAL MITRE-C/GARCÍA MOLINANS | 1 | 7.2 | 0.8 | 5.76 |
| - | 2 | 8.8 | 0.8 | 14.08 |
| C/GARCÍA MOLINANS-C/SAN BERNARDO | 4 | 7.2 | 0.8 | 23.04 |
| C/SAN BERNARDO-C/DE SILVA | 1 | 7.2 | 0.8 | 5.76 |
| C/DE SILVA-C/DE TUDESCOS | 1 | 8.8 | 0.8 | 7.04 |
| C/DE MIGUEL MOYA-C/DE CONCEPCIÓN ARENAL | 1 | 8.8 | 0.8 | 7.04 |
| C/DE CONCEPCIÓN ARENAL-C/DE MESONERO ROMANOS | 1 | 8.8 | 0.8 | 7.04 |
| C/DE MESONERO ROMANOS-C/DE GONZALO JIMÉNEZ DE QUESADA | 1 | 7.2 | 0.8 | 5.76 |
| - | 1 | 8.8 | 0.8 | 7.04 |
| C/DE HORTALEZA-C/DEL CLAVEL | 2 | 7.2 | 0.8 | 11.52 |
| - | 1 | 8.8 | 0.8 | 7.04 |
| C/DEL CLAVEL-C/DE VICTOR HUGO | 2 | 8.8 | 0.8 | 14.08 |
| C/DE VICTOR HUGO-C/DEL MARQUÉS DE VALDEIGLESIAS | 1 | 8.8 | 0.8 | 7.04 |
| - | 1 | 7.2 | 0.8 | 5.76 |
| ACERA IMPARES |  |  |  |  |
| PZA ESPAÑA-C/ DEL DOCTOR CARRACIDO | 1 | 8.8 | 0.8 | 7.04 |
| C/ DEL DOCTOR CARRACIDO-C/DE ISABELA CATÓLICA | 1 | 7.2 | 0.8 | 5.76 |
| - | 1 | 8.8 | 0.8 | 7.04 |
| C/DE ISABELA CATÓLICA-C/DE SAN BERNARDO | 2 | 7.2 | 0.8 | 11.52 |
| C/DE SAN BERNARDO-C/DE SILVA | 2 | 7.2 | 0.8 | 11.52 |
| C/DE SILVA-C/DE JACOMETREZO | 1 | 7.2 | 0.8 | 5.76 |
| C/DE JACOMETREZO-C/DE LA ABADA | 1 | 7.2 | 0.8 | 5.76 |
| C/DE LA ABADA-C/DE MESONERO ROMANOS | 1 | 8.8 | 0.8 | 7.04 |
| C/DE CHINCHILLA-C/DE LA SALUD | 1 | 7.2 | 0.8 | 5.76 |
| C/DE LA SALUD-C/DE LAS TRES CRUCES | 1 | 7.2 | 0.8 | 5.76 |
| C/DE LAS TRES CRUCES-C/DEL CLAVEL | 1 | 7.2 | 0.8 | 5.76 |
| - | 2 | 8.8 | 0.8 | 14.08 |
| C/DEL CLAVEL-C/DEL CABALLERO DE GRACIA | 2 | 8.8 | 0.8 | 14.08 |
| ÁREAS ESTANCIALES. PAVIMENTO DRENANTE |  |  |  |  |
| ACERA PARES |  |  |  |  |
| PZA ESPAÑA-C/ DE LOS REYES-C/GENERAL MITRE | 1 | 13.2 | 0.62 | 8.18 |
| C/GENERAL MITRE-C/GARCÍA MOLINANS | 1 | 13.2 | 0.62 | 8.18 |
| - | 2 | 22 | 0.62 | 27.28 |
| C/GARCÍA MOLINANS-C/SAN BERNARDO | 4 | 13.2 | 0.62 | 32.74 |
| C/SAN BERNARDO-C/DE SILVA | 1 | 13.2 | 0.62 | 8.18 |
| C/DE SILVA-C/DE TUDESCOS | 1 | 22 | 0.62 | 13.64 |
| C/DE MIGUEL MOYA-C/DE CONCEPCIÓN ARENAL | 1 | 22 | 0.62 | 13.64 |
| C/DE CONCEPCIÓN ARENAL-C/DE MESONERO ROMANOS | 1 | 22 | 0.62 | 13.64 |
| C/DE MESONERO ROMANOS-C/DE GONZALO JIMÉNEZ DE QUESADA | 1 | 13.2 | 0.62 | 8.18 |
| - | 1 | 22 | 0.62 | 13.64 |
| C/DE HORTALEZA-C/DEL CLAVEL | 2 | 13.2 | 0.62 | 16.37 |
| - | 1 | 22 | 0.62 | 13.64 |
| C/DEL CLAVEL-C/DE VICTOR HUGO | 2 | 22 | 0.62 | 27.28 |
| C/DE VICTOR HUGO-C/DEL MARQUÉS DE VALDEIGLESIAS | 1 | 22 | 0.62 | 13.64 |
| - | 1 | 13.2 | 0.62 | 8.18 |
| ACERA IMPARES |  |  |  |  |
| PZA ESPAÑA-C/ DEL DOCTOR CARRACIDO | 1 | 22 | 0.62 | 13.64 |
| C/ DEL DOCTOR CARRACIDO-C/DE ISABELA CATÓLICA | 1 | 13.2 | 0.62 | 8.18 |
| - | 1 | 22 | 0.62 | 13.64 |
| C/DE ISABELA CATÓLICA-C/DE SAN BERNARDO | 2 | 13.2 | 0.62 | 16.37 |
| C/DE SAN BERNARDO-C/DE SILVA | 2 | 13.2 | 0.62 | 16.37 |
| C/DE SILVA-C/DE JACOMETREZO | 1 | 13.2 | 0.62 | 8.18 |
| C/DE JACOMETREZO-C/DE LA ABADA | 1 | 13.2 | 0.62 | 8.18 |
| C/DE LA ABADA-C/DE MESONERO ROMANOS | 1 | 22 | 0.62 | 13.64 |
| C/DE CHINCHILLA-C/DE LA SALUD | 1 | 13.2 | 0.62 | 8.18 |
| C/DE LA SALUD-C/DE LAS TRES CRUCES | 1 | 13.2 | 0.62 | 8.18 |
| C/DE LAS TRES CRUCES-C/DEL CLAVEL | 1 | 13.2 | 0.62 | 8.18 |
| - | 2 | 22 | 0.62 | 27.28 |
| C/DEL CLAVEL-C/DEL CABALLERO DE GRACIA | 2 | 22 | 0.62 | 27.28 |
| ÁREA ESTANCIAL PZA DE CALLAO | 1 | 71 | 0.8 | 56.80 |
| ÁREA ESTANCIAL PZA DE RED SAN LUIS | 1 | 26 | 0.8 | 20.80 |
| ÁREA ESTANCIAL METRÓPOLIS | 1 | 39 | 0.8 | 31.20 |
| Subtotal |  |  |  | 753.15 |
| Total |  |  |  | 753.15 |

**mU14A170** m3 TIERRAS VEGETALES-FERTILIZADAS
87.36 m3 × 39.44 = 3445.48
Suministro y extensión a máquina y perfilado a mano de tierras vegetales, procedentes de excavación de terrenos de vega o simplemente tierras "de cabeza", es decir las constituyentes del suelo vegetal, no el subsuelo, libres de elementos gruesos ( piedras, cascotes, etc.), así como libres también de residuos vegetales (gramas, raíces, etc.) no arcillosas, drenantes, cribadas y fertilizadas, suministradas a granel, incorporadas al terreno.

| Código | Ud | Descripción | Rendimiento | Precio | Importe |
|---|---|---|---|---|---|
| mO01OA070 | h | Peón ordinario | 0.2 | 17.45 | 3.49 |
| mM05PN010 | h | Pala cargadora neumáticos 85 CV/1,2m3 | 0.05 | 46.01 | 2.30 |
| mP28DA030 | m3 | Tierra vegetal cribada fertiliz. (material) | 1.3 | 25 | 32.50 |
| %CI0300 | % | Costes Indirectos | 3 % | 38.29 | 1.15 |
|  |  | Total |  |  | 39.44 |

| Medición | Uds. | Largo | Alto | Parcial |
|---|---|---|---|---|
| ÁREAS ESTANCIALES. PAVIMENTO TERRIZO |  |  |  |  |
| ACERA PARES |  |  |  |  |
| PZA ESPAÑA-C/ DE LOS REYES-C/GENERAL MITRE | 1 | 7.2 | 0.2 | 1.44 |
| C/GENERAL MITRE-C/GARCÍA MOLINANS | 1 | 7.2 | 0.2 | 1.44 |
| - | 2 | 8.8 | 0.2 | 3.52 |
| C/GARCÍA MOLINANS-C/SAN BERNARDO | 4 | 7.2 | 0.2 | 5.76 |
| C/SAN BERNARDO-C/DE SILVA | 1 | 7.2 | 0.2 | 1.44 |
| C/DE SILVA-C/DE TUDESCOS | 1 | 8.8 | 0.2 | 1.76 |
| C/DE MIGUEL MOYA-C/DE CONCEPCIÓN ARENAL | 1 | 8.8 | 0.2 | 1.76 |
| C/DE CONCEPCIÓN ARENAL-C/DE MESONERO ROMANOS | 1 | 8.8 | 0.2 | 1.76 |
| C/DE MESONERO ROMANOS-C/DE GONZALO JIMÉNEZ DE QUESADA | 1 | 7.2 | 0.2 | 1.44 |
| - | 1 | 8.8 | 0.2 | 1.76 |
| C/DE HORTALEZA-C/DEL CLAVEL | 2 | 7.2 | 0.2 | 2.88 |
| - | 1 | 8.8 | 0.2 | 1.76 |
| C/DEL CLAVEL-C/DE VICTOR HUGO | 2 | 8.8 | 0.2 | 3.52 |
| C/DE VICTOR HUGO-C/DEL MARQUÉS DE VALDEIGLESIAS | 1 | 8.8 | 0.2 | 1.76 |
| - | 1 | 7.2 | 0.2 | 1.44 |
| ACERA IMPARES |  |  |  |  |
| PZA ESPAÑA-C/ DEL DOCTOR CARRACIDO | 1 | 8.8 | 0.2 | 1.76 |
| C/ DEL DOCTOR CARRACIDO-C/DE ISABELA CATÓLICA | 1 | 7.2 | 0.2 | 1.44 |
| - | 1 | 8.8 | 0.2 | 1.76 |
| C/DE ISABELA CATÓLICA-C/DE SAN BERNARDO | 2 | 7.2 | 0.2 | 2.88 |
| C/DE SAN BERNARDO-C/DE SILVA | 2 | 7.2 | 0.2 | 2.88 |
| C/DE SILVA-C/DE JACOMETREZO | 1 | 7.2 | 0.2 | 1.44 |
| C/DE JACOMETREZO-C/DE LA ABADA | 1 | 7.2 | 0.2 | 1.44 |
| C/DE LA ABADA-C/DE MESONERO ROMANOS | 1 | 8.8 | 0.2 | 1.76 |
| C/DE CHINCHILLA-C/DE LA SALUD | 1 | 7.2 | 0.2 | 1.44 |
| C/DE LA SALUD-C/DE LAS TRES CRUCES | 1 | 7.2 | 0.2 | 1.44 |
| C/DE LAS TRES CRUCES-C/DEL CLAVEL | 1 | 7.2 | 0.2 | 1.44 |
| - | 2 | 8.8 | 0.2 | 3.52 |
| C/DEL CLAVEL-C/DEL CABALLERO DE GRACIA | 2 | 8.8 | 0.2 | 3.52 |
| ÁREA ESTANCIAL PZA DE CALLAO | 1 | 71 | 0.2 | 14.20 |
| ÁREA ESTANCIAL PZA DE RED SAN LUIS | 1 | 26 | 0.2 | 5.20 |
| ÁREA ESTANCIAL METRÓPOLIS | 1 | 39 | 0.2 | 7.80 |
| Subtotal |  |  |  | 87.36 |
| Total |  |  |  | 87.36 |

**mU02G090** m2 GEOTEXTIL TEJIDO 200 G/M2 (17/08/2008)
1428 m2 × 3.68 = 5255.04
Geotextil tejido, propileno de fibras vírgenes 100% de alta resistencia, con un gramaje de 200 g/m2 NT23. Medida la superficie ejecutada.

| Código | Ud | Descripción | Rendimiento | Precio | Importe |
|---|---|---|---|---|---|
| mO01OA070 | h | Peón ordinario | 0.02 | 17.45 | 0.35 |
| mP06BG290 | m2 | Geotextil tejido 200 g/m2 (material; 17/08/2008) | 1 | 3.22 | 3.22 |
| %CI0300 | % | Costes Indirectos | 3 % | 3.57 | 0.11 |
|  |  | Total |  |  | 3.68 |

| Medición | Uds. | Largo | Alto | Parcial |
|---|---|---|---|---|
| ÁREAS ESTANCIALES. PAVIMENTO TERRIZO |  |  |  |  |
| ACERA PARES |  |  |  |  |
| PZA ESPAÑA-C/ DE LOS REYES-C/GENERAL MITRE | 1 | 7.2 | 1.5 | 10.80 |
| C/GENERAL MITRE-C/GARCÍA MOLINANS | 1 | 7.2 | 1.5 | 10.80 |
| - | 2 | 8.8 | 1.5 | 26.40 |
| C/GARCÍA MOLINANS-C/SAN BERNARDO | 4 | 7.2 | 1.5 | 43.20 |
| C/SAN BERNARDO-C/DE SILVA | 1 | 7.2 | 1.5 | 10.80 |
| C/DE SILVA-C/DE TUDESCOS | 1 | 8.8 | 1.5 | 13.20 |
| C/DE MIGUEL MOYA-C/DE CONCEPCIÓN ARENAL | 1 | 8.8 | 1.5 | 13.20 |
| C/DE CONCEPCIÓN ARENAL-C/DE MESONERO ROMANOS | 1 | 8.8 | 1.5 | 13.20 |
| C/DE MESONERO ROMANOS-C/DE GONZALO JIMÉNEZ DE QUESADA | 1 | 7.2 | 1.5 | 10.80 |
| - | 1 | 8.8 | 1.5 | 13.20 |
| C/DE HORTALEZA-C/DEL CLAVEL | 2 | 7.2 | 1.5 | 21.60 |
| - | 1 | 8.8 | 1.5 | 13.20 |
| C/DEL CLAVEL-C/DE VICTOR HUGO | 2 | 8.8 | 1.5 | 26.40 |
| C/DE VICTOR HUGO-C/DEL MARQUÉS DE VALDEIGLESIAS | 1 | 8.8 | 1.5 | 13.20 |
| - | 1 | 7.2 | 1.5 | 10.80 |
| ACERA IMPARES |  |  |  |  |
| PZA ESPAÑA-C/ DEL DOCTOR CARRACIDO | 1 | 8.8 | 1.5 | 13.20 |
| C/ DEL DOCTOR CARRACIDO-C/DE ISABELA CATÓLICA | 1 | 7.2 | 1.5 | 10.80 |
| - | 1 | 8.8 | 1.5 | 13.20 |
| C/DE ISABELA CATÓLICA-C/DE SAN BERNARDO | 2 | 7.2 | 1.5 | 21.60 |
| C/DE SAN BERNARDO-C/DE SILVA | 2 | 7.2 | 1.5 | 21.60 |
| C/DE SILVA-C/DE JACOMETREZO | 1 | 7.2 | 1.5 | 10.80 |
| C/DE JACOMETREZO-C/DE LA ABADA | 1 | 7.2 | 1.5 | 10.80 |
| C/DE LA ABADA-C/DE MESONERO ROMANOS | 1 | 8.8 | 1.5 | 13.20 |
| C/DE CHINCHILLA-C/DE LA SALUD | 1 | 7.2 | 1.5 | 10.80 |
| C/DE LA SALUD-C/DE LAS TRES CRUCES | 1 | 7.2 | 1.5 | 10.80 |
| C/DE LAS TRES CRUCES-C/DEL CLAVEL | 1 | 7.2 | 1.5 | 10.80 |
| - | 2 | 8.8 | 1.5 | 26.40 |
| C/DEL CLAVEL-C/DEL CABALLERO DE GRACIA | 2 | 8.8 | 1.5 | 26.40 |
| ÁREAS ESTANCIALES. PAVIMENTO DRENANTE |  |  |  |  |
| ACERA PARES |  |  |  |  |
| PZA ESPAÑA-C/ DE LOS REYES-C/GENERAL MITRE | 1 | 13.2 | 1.5 | 19.80 |
| C/GENERAL MITRE-C/GARCÍA MOLINANS | 1 | 13.2 | 1.5 | 19.80 |
| - | 2 | 22 | 1.5 | 66.00 |
| C/GARCÍA MOLINANS-C/SAN BERNARDO | 4 | 13.2 | 1.5 | 79.20 |
| C/SAN BERNARDO-C/DE SILVA | 1 | 13.2 | 1.5 | 19.80 |
| C/DE SILVA-C/DE TUDESCOS | 1 | 22 | 1.5 | 33.00 |
| C/DE MIGUEL MOYA-C/DE CONCEPCIÓN ARENAL | 1 | 22 | 1.5 | 33.00 |
| C/DE CONCEPCIÓN ARENAL-C/DE MESONERO ROMANOS | 1 | 22 | 1.5 | 33.00 |
| C/DE MESONERO ROMANOS-C/DE GONZALO JIMÉNEZ DE QUESADA | 1 | 13.2 | 1.5 | 19.80 |
| - | 1 | 22 | 1.5 | 33.00 |
| C/DE HORTALEZA-C/DEL CLAVEL | 2 | 13.2 | 1.5 | 39.60 |
| - | 1 | 22 | 1.5 | 33.00 |
| C/DEL CLAVEL-C/DE VICTOR HUGO | 2 | 22 | 1.5 | 66.00 |
| C/DE VICTOR HUGO-C/DEL MARQUÉS DE VALDEIGLESIAS | 1 | 22 | 1.5 | 33.00 |
| - | 1 | 13.2 | 1.5 | 19.80 |
| ACERA IMPARES |  |  |  |  |
| PZA ESPAÑA-C/ DEL DOCTOR CARRACIDO | 1 | 22 | 1.5 | 33.00 |
| C/ DEL DOCTOR CARRACIDO-C/DE ISABELA CATÓLICA | 1 | 13.2 | 1.5 | 19.80 |
| - | 1 | 22 | 1.5 | 33.00 |
| C/DE ISABELA CATÓLICA-C/DE SAN BERNARDO | 2 | 13.2 | 1.5 | 39.60 |
| C/DE SAN BERNARDO-C/DE SILVA | 2 | 13.2 | 1.5 | 39.60 |
| C/DE SILVA-C/DE JACOMETREZO | 1 | 13.2 | 1.5 | 19.80 |
| C/DE JACOMETREZO-C/DE LA ABADA | 1 | 13.2 | 1.5 | 19.80 |
| C/DE LA ABADA-C/DE MESONERO ROMANOS | 1 | 22 | 1.5 | 33.00 |
| C/DE CHINCHILLA-C/DE LA SALUD | 1 | 13.2 | 1.5 | 19.80 |
| C/DE LA SALUD-C/DE LAS TRES CRUCES | 1 | 13.2 | 1.5 | 19.80 |
| C/DE LAS TRES CRUCES-C/DEL CLAVEL | 1 | 13.2 | 1.5 | 19.80 |
| - | 2 | 22 | 1.5 | 66.00 |
| C/DEL CLAVEL-C/DEL CABALLERO DE GRACIA | 2 | 22 | 1.5 | 66.00 |
| Subtotal |  |  |  | 1428.00 |
| Total |  |  |  | 1428 |

**PN083** m ALBARDILLA DE GRANITO GRIS ALBA FORMACIÓN JARDINERA-BANCA (06/02/2008)
131.5 m × 258.33 = 33970.40
Suministro y colocación de albardilla de granito gris Alba aserrada y abujardada en todas las caras vistas, modelo Mc42, incluso material auxiliar necesario, según planos de detalle.

| Código | Ud | Descripción | Rendimiento | Precio | Importe |
|---|---|---|---|---|---|
| mO01OA030 | h | Oficial primera | 0.3 | 19.97 | 5.99 |
| mO01OA070 | h | Peón ordinario | 0.4 | 17.45 | 6.98 |
| mM02GE095 | h | Grúa telescópica s/camión 20-35 t. (maquinaria; 31/10/2016) | 0.17 | 63.67 | 10.82 |
| mP01MC020 | m3 | Mortero cem. gris II/B-M 32,5 M-15/CEM | 0.2 | 76.15 | 15.23 |
| MRIO_MAT_0105 | ud | Albardilla granito gris Quintana, modelo según planos (material; 06/02/2008) | 1 | 211.79 | 211.79 |
| %CI | % | Costes Indirectos (27/11/2009) | 3 % | 250.81 | 7.52 |
|  |  | Total |  |  | 258.33 |

| Medición | Uds. | Largo | Parcial |
|---|---|---|---|
| ÁREA ESTANCIAL PZA DE CALLAO | 1 | 54.5 | 54.50 |
| ÁREA ESTANCIAL PZA DE RED SAN LUIS | 1 | 31.5 | 31.50 |
| ÁREA ESTANCIAL METRÓPOLIS | 1 | 45.5 | 45.50 |
| Subtotal |  |  | 131.50 |
| Total |  |  | 131.5 |

### 03.02 CALZADAS
Importe: 196482.05

**mU07A020** m2cm FRESADO DEL PAVIMENTO (01/03/2012)
102056.05 m2cm × 0.45 = 45925.22
m2xcm Metro cuadrado por centímetro de espesor, de fresado de pavimento asfáltico con máquina fresadora o levantapavimentos, incluso carga de productos y limpieza, sin transporte.

| Código | Ud | Descripción | Rendimiento | Precio | Importe |
|---|---|---|---|---|---|
| mO01OA070 | h | Peón ordinario | 0.004 | 17.45 | 0.07 |
| mM05FP020 | h | Fresadora pavimento en frío a=1000 mm (maquinaria; 09/12/2015) | 0.002 | 172.67 | 0.35 |
| mM08B010 | h | Barredora remolcada (maquinaria; 09/12/2015) | 0.002 | 8.46 | 0.02 |
| %CI0300 | % | Costes Indirectos | 3 % | 0.44 | 0.01 |
|  |  | Total |  |  | 0.45 |

| Medición | Uds. | Largo | Parcial |
|---|---|---|---|
| TRAMO 1. PLAZA ESPAÑA-PZA DE CALLAO | 5 | 7414.75 | 37073.75 |
| TRAMO 2. PLAZA DE CALLAO-PZA DE LA RED DE SAN LUIS | 5 | 4832.62 | 24163.10 |
| TRAMO 3. PLAZA DE LA RED DE SAN LUIS-C/ALCALÁ | 5 | 7427.47 | 37137.35 |
| C/SAN BERNARDO PARES | 5 | 324.04 | 1620.20 |
| C/SAN BERNARDO IMPARES | 5 | 120.38 | 601.90 |
| C/JACOMETREZO | 5 | 213.23 | 1066.15 |
| C/GENERAL MITRE | 5 | 4.56 | 22.80 |
| C/GARCÍA MOLINANS | 5 | 7 | 35.00 |
| C/CLAVEL PARES | 5 | 8.45 | 42.25 |
| C/ DEL DOCTOR CARRACIDO | 5 | 4.18 | 20.90 |
| C/DE ISABELA CATÓLICA | 5 | 9.12 | 45.60 |
| C/DE SILVA | 5 | 8.62 | 43.10 |
| C/DEL CLAVEL IMPARES | 5 | 8.62 | 43.10 |
| C/DEL CABALLERO DE GRACIA | 5 | 28.17 | 140.85 |
| Subtotal |  |  | 102056.05 |
| Total |  |  | 102056.05 |

**mU07A010** m2 LIMPIEZA Y BARRIDO DEL FIRME (01/03/2012)
20411.21 m2 × 0.29 = 5919.25
Limpieza y barrido de firme para la extensión de mezclas bituminosas.

| Código | Ud | Descripción | Rendimiento | Precio | Importe |
|---|---|---|---|---|---|
| mO01OA070 | h | Peón ordinario | 0.013 | 17.45 | 0.23 |
| mM08B010 | h | Barredora remolcada | 0.003 | 8.46 | 0.03 |
| mM07AC020 | h | Dumper convencional 2.000 kg (maquinaria; 09/12/2015) | 0.003 | 5 | 0.02 |
| %CI0300 | % | Costes Indirectos | 3 % | 0.28 | 0.01 |
|  |  | Total |  |  | 0.29 |

| Medición | Uds. | Largo | Parcial |
|---|---|---|---|
| TRAMO 1. PLAZA ESPAÑA-PZA DE CALLAO | 1 | 7414.75 | 7414.75 |
| TRAMO 2. PLAZA DE CALLAO-PZA DE LA RED DE SAN LUIS | 1 | 4832.62 | 4832.62 |
| TRAMO 3. PLAZA DE LA RED DE SAN LUIS-C/ALCALÁ | 1 | 7427.47 | 7427.47 |
| C/SAN BERNARDO PARES | 1 | 324.04 | 324.04 |
| C/SAN BERNARDO IMPARES | 1 | 120.38 | 120.38 |
| C/JACOMETREZO | 1 | 213.23 | 213.23 |
| C/GENERAL MITRE | 1 | 4.56 | 4.56 |
| C/GARCÍA MOLINANS | 1 | 7 | 7.00 |
| C/CLAVEL PARES | 1 | 8.45 | 8.45 |
| C/ DEL DOCTOR CARRACIDO | 1 | 4.18 | 4.18 |
| C/DE ISABELA CATÓLICA | 1 | 9.12 | 9.12 |
| C/DE SILVA | 1 | 8.62 | 8.62 |
| C/DEL CLAVEL IMPARES | 1 | 8.62 | 8.62 |
| C/DEL CABALLERO DE GRACIA | 1 | 28.17 | 28.17 |
| Subtotal |  |  | 20411.21 |
| Total |  |  | 20411.21 |

**PN121** m3 MASA HM-15/P/40 CEM II/SR, BASES (12/11/2008)
115 m3 × 87.16 = 10023.40
Suministro y puesta en obra de hormigón en masa, vibrado y moldeado en su caso, en base de calzadas, solera de aceras, pistas deportivas o paseos, cimiento de bordillos y escaleras, con HM-15/P/40 (CEM-II/SR), con árido procedente de cantera, de tamaño máximo 40 mm y consistencia plástica, incluso parte proporcional de juntas de contracción.

| Código | Ud | Descripción | Rendimiento | Precio | Importe |
|---|---|---|---|---|---|
| mO01OA070 | h | Peón ordinario | 0.4 | 17.45 | 6.98 |
| mM11HV050 | h | Vibrador de aguja eléctrico | 0.1 | 5.35 | 0.54 |
| mP01HM090 | m3 | Hormigón HM-12,5/P/40/IIa(Cem SR) central (material; 12/11/2008) | 1 | 77.1 | 77.10 |
| %CI0300 | % | Costes Indirectos | 3 % | 84.62 | 2.54 |
|  |  | Total |  |  | 87.16 |

| Medición | Uds. | Largo | Alto | Parcial |
|---|---|---|---|---|
| En reparaciones y saneos de firme | 1 | 500 | 0.23 | 115.00 |
| Total |  |  |  | 115 |

**mU07B010** m2 RIEGO IMPRIM. BASE HORMIGÓN (31/01/2011)
500 m2 × 0.49 = 245.00
Riego de imprimación, con emulsión asfáltica catiónica con una dotación de 0,6 kg/m2, sobre base de hormigón para la extensión de mezclas bituminosas, incluyendo la preparación y barrido de la superficie.

| Código | Ud | Descripción | Rendimiento | Precio | Importe |
|---|---|---|---|---|---|
| mO01OA070 | h | Peón ordinario | 0.003 | 17.45 | 0.052 |
| mM08B020 | h | Barredora remolcada c/motor auxiliar (maquinaria; 09/12/2015) | 0.002 | 10.52 | 0.021 |
| mM08W020 | h | Distribuidora material bituminoso (maquinaria; 09/12/2015) | 0.003 | 77.54 | 0.233 |
| mP01P090 | kg | Emulsión asfáltica ECR-1 (material; 31/01/2011) | 0.6 | 0.29 | 0.174 |
| %CI0300 | % | Costes Indirectos | 3 % | 0.480 | 0.014 |
|  |  | Total |  |  | 0.49 |

| Medición | Uds. | Largo | Parcial |
|---|---|---|---|
| En reparaciones y saneos de firme | 1 | 500 | 500.00 |
| Total |  |  | 500 |

**mU07B030** m2 RIEGO DE ADHERENCIA (01/03/2012)
20911.21 m2 × 0.36 = 7528.04
Riego de adherencia, con emulsión asfáltica catiónica con una dotación de 0,5 kg/m2, entre capas bituminosas, incluyendo la preparación y barrido de la superficie.

| Código | Ud | Descripción | Rendimiento | Precio | Importe |
|---|---|---|---|---|---|
| mO01OA070 | h | Peón ordinario | 0.002 | 17.45 | 0.03 |
| mM08B020 | h | Barredora remolcada c/motor auxiliar | 0.002 | 10.52 | 0.02 |
| mM08W020 | h | Distribuidora material bituminoso | 0.002 | 77.54 | 0.16 |
| mP01P080 | kg | Emulsión asfáltica ECR-0 (material; 09/12/2015) | 0.5 | 0.27 | 0.14 |
| %CI0300 | % | Costes Indirectos | 3 % | 0.35 | 0.01 |
|  |  | Total |  |  | 0.36 |

| Medición | Uds. | Largo | Parcial |
|---|---|---|---|
| TRAMO 1. PLAZA ESPAÑA-PZA DE CALLAO | 1 | 7414.75 | 7414.75 |
| TRAMO 2. PLAZA DE CALLAO-PZA DE LA RED DE SAN LUIS | 1 | 4832.62 | 4832.62 |
| TRAMO 3. PLAZA DE LA RED DE SAN LUIS-C/ALCALÁ | 1 | 7427.47 | 7427.47 |
| C/SAN BERNARDO PARES | 1 | 324.04 | 324.04 |
| C/SAN BERNARDO IMPARES | 1 | 120.38 | 120.38 |
| C/JACOMETREZO | 1 | 213.23 | 213.23 |
| C/GENERAL MITRE | 1 | 4.56 | 4.56 |
| C/GARCÍA MOLINANS | 1 | 7 | 7.00 |
| C/CLAVEL PARES | 1 | 8.45 | 8.45 |
| C/ DEL DOCTOR CARRACIDO | 1 | 4.18 | 4.18 |
| C/DE ISABELA CATÓLICA | 1 | 9.12 | 9.12 |
| C/DE SILVA | 1 | 8.62 | 8.62 |
| C/DEL CLAVEL IMPARES | 1 | 8.62 | 8.62 |
| C/DEL CABALLERO DE GRACIA | 1 | 28.17 | 28.17 |
| En reparaciones y saneos de firme | 1 | 500 | 500.00 |
| Subtotal |  |  | 20911.21 |
| Total |  |  | 20911.21 |

**mU07DD130** m2 MBC AC 22/32 e=7cm S>7000 (ANTIGUA G)
500 m2 × 6.93 = 3465.00
Capa intermedia de 7 cm de espesor de mezcla bituminosa en caliente, AC 22/32 intermedia G, antigua gruesa (G), con áridos silíceos o calizos, para más de 7000 m2 de extensión.

| Código | Ud | Descripción | Rendimiento | Precio | Importe |
|---|---|---|---|---|---|
| mA07DA230 | t | MBC AC 22/32 CAL./SILÍCEO S>7000 (ANTIGUA G) | 0.165 | 40.76 | 6.73 |
| %CI0300 | % | Costes Indirectos | 3 % | 6.73 | 0.20 |
|  |  | Total |  |  | 6.93 |

| Medición | Uds. | Largo | Parcial |
|---|---|---|---|
| En reparaciones y saneos de firme | 1 | 500 | 500.00 |
| Total |  |  | 500 |

**mU07DD070** m2 MBC AC 16/22 SIL. e=5cm S>7000 (ANTIGUA D/S)
20911.21 m2 × 5.9 = 123376.14
Capa de rodadura de 5 cm de espesor, de mezcla bituminosa en caliente, AC 16/22 rodadura D/S, antiguas densa o semidensa (D y S), con áridos silíceos, para más de 7000 m2 de extensión.

| Código | Ud | Descripción | Rendimiento | Precio | Importe |
|---|---|---|---|---|---|
| mA07DA220 | t | MBC AC 16/22 SILÍCEO S>7000 (ANTIGUA D/S) | 0.12 | 47.78 | 5.73 |
| %CI0300 | % | Costes Indirectos | 3 % | 5.73 | 0.17 |
|  |  | Total |  |  | 5.9 |

| Medición | Uds. | Largo | Parcial |
|---|---|---|---|
| TRAMO 1. PLAZA ESPAÑA-PZA DE CALLAO | 1 | 7414.75 | 7414.75 |
| TRAMO 2. PLAZA DE CALLAO-PZA DE LA RED DE SAN LUIS | 1 | 4832.62 | 4832.62 |
| TRAMO 3. PLAZA DE LA RED DE SAN LUIS-C/ALCALÁ | 1 | 7427.47 | 7427.47 |
| C/SAN BERNARDO PARES | 1 | 324.04 | 324.04 |
| C/SAN BERNARDO IMPARES | 1 | 120.38 | 120.38 |
| C/JACOMETREZO | 1 | 213.23 | 213.23 |
| C/GENERAL MITRE | 1 | 4.56 | 4.56 |
| C/GARCÍA MOLINANS | 1 | 7 | 7.00 |
| C/CLAVEL PARES | 1 | 8.45 | 8.45 |
| C/ DEL DOCTOR CARRACIDO | 1 | 4.18 | 4.18 |
| C/DE ISABELA CATÓLICA | 1 | 9.12 | 9.12 |
| C/DE SILVA | 1 | 8.62 | 8.62 |
| C/DEL CLAVEL IMPARES | 1 | 8.62 | 8.62 |
| C/DEL CABALLERO DE GRACIA | 1 | 28.17 | 28.17 |
| En reparaciones y saneos de firme | 1 | 500 | 500.00 |
| Subtotal |  |  | 20911.21 |
| Total |  |  | 20911.21 |

## 04 DRENAJE SUPERFICIAL Y SANEAMIENTO
Importe: 575741.46

### 04.01 DEMOLICIONES (01/03/2012)
Importe: 309.15

**PN102** ud DEMOLICIÓN DE IMBORNAL (01/03/2012)
8 ud × 21.37 = 170.96
Demolición por medios manuales de arqueta imbornal, incluso retirada y carga de productos, sin transporte.

| Código | Ud | Descripción | Rendimiento | Precio | Importe |
|---|---|---|---|---|---|
| mU01BB020AUX | m3 | DEMOL.COMP.HORMIGÓN EN MASA (01/03/2012) | 0.144 | 66.42 | 9.56 |
| mU01BB050AUX | m3 | DEMO.M.M. FAB.LADRILLO MACIZO (01/03/2012) | 0.295 | 26.05 | 7.68 |
| mU01C06AUX | ud | DESMONTAJE DE REJILLA Y CERCO (01/03/2012) | 1 | 3.51 | 3.51 |
| %CI0300 | % | Costes Indirectos | 3 % | 20.75 | 0.62 |
|  |  | Total |  |  | 21.37 |

**mU01BB020** m3 DEMOL.COMP.HORMIGÓN EN MASA (01/03/2012)
2.02 m3 × 68.41 = 138.19
Demolición con compresor, de fábrica de hormigón en masa de cualquier tipo, incluso retirada y carga de productos, medido sobre fábrica, sin transporte.

| Código | Ud | Descripción | Rendimiento | Precio | Importe |
|---|---|---|---|---|---|
| mO01OA010 | h | Encargado | 1.45 | 20.9 | 30.31 |
| mO01OA070 | h | Peón ordinario | 1.45 | 17.45 | 25.30 |
| mM06CM020 | h | Compre.port.diesel m.p. 3,2 m3/min 7 bar | 1.4 | 3.07 | 4.30 |
| mM06MI030 | h | Martillo manual picador neumático | 1.4 | 3.01 | 4.21 |
| mM05PN010 | h | Pala cargadora neumáticos 85 CV/1,2m3 | 0.05 | 46.01 | 2.30 |
| %CI0300 | % | Costes Indirectos | 3 % | 66.42 | 1.99 |
|  |  | Total |  |  | 68.41 |

| Medición | Uds. | Largo | Ancho | Alto | Parcial |
|---|---|---|---|---|---|
| Tragante | 28 | 0.6 | 0.4 | 0.3 | 2.02 |
| Total |  |  |  |  | 2.02 |

### 04.02 MOVIMIENTO DE TIERRAS
Importe: 17720.23

**mU02BZ010** m3 EXCAVACIÓN EN ZANJA A MANO
431.9 m3 × 29.37 = 12684.90
Excavación en zanja a mano o por procedimientos no mecanizados, en cualquier clase de terreno (excepto roca) y a cualquier profundidad, incluso formación de caballeros y carga de productos sobrantes, medida sobre perfil, sin transporte.

| Código | Ud | Descripción | Rendimiento | Precio | Importe |
|---|---|---|---|---|---|
| mO01OA070 | h | Peón ordinario | 1.2 | 17.45 | 20.94 |
| mM06CM010 | h | Compre.port.diesel m.p. 2 m3/min. 7 bar (maquinaria) | 1 | 2.26 | 2.26 |
| mM06MI030 | h | Martillo manual picador neumático | 1 | 3.01 | 3.01 |
| mM05PN010 | h | Pala cargadora neumáticos 85 CV/1,2m3 | 0.05 | 46.01 | 2.30 |
| %CI0300 | % | Costes Indirectos | 3 % | 28.51 | 0.86 |
|  |  | Total |  |  | 29.37 |

| Medición | Uds. | Largo | Ancho | Alto | Parcial |
|---|---|---|---|---|---|
| Colector 160 | 1 | 40 | 0.7 | 0.5 | 14.00 |
| Colector 315 | 1 | 398 | 1.05 | 1 | 417.90 |
| Total |  |  |  |  | 431.9 |

**mU02BZ090** m3 EXCAVACIÓN EN POZO A MANO
91.78 m3 × 33.84 = 3105.84
Excavación en pozo a mano o por procedimientos no mecanizados, en cualquier clase de terreno (excepto roca) y a cualquier profundidad, incluso elevación y carga de productos sobrantes, medida sobre perfil, sin transporte.

| Código | Ud | Descripción | Rendimiento | Precio | Importe |
|---|---|---|---|---|---|
| mO01OA070 | h | Peón ordinario | 1.4 | 17.45 | 24.43 |
| mM06CM010 | h | Compre.port.diesel m.p. 2 m3/min. 7 bar | 1.2 | 2.26 | 2.71 |
| mM06MI030 | h | Martillo manual picador neumático | 1.2 | 3.01 | 3.61 |
| mM05PC020 | h | Pala cargadora cadenas 130 CV/1,8m3 (maquinaria; 09/12/2015) | 0.05 | 41.91 | 2.10 |
| %CI0300 | % | Costes Indirectos | 3 % | 32.85 | 0.99 |
|  |  | Total |  |  | 33.84 |

| Medición | Uds. | Largo | Ancho | Alto | Parcial |
|---|---|---|---|---|---|
| Pozo de registro | 13 | 1.6 | 1.6 | 1.2 | 39.94 |
| Imbornal | 40 | 1.2 | 0.9 | 1.2 | 51.84 |
| Subtotal |  |  |  |  | 91.78 |
| Total |  |  |  |  | 91.78 |

**mU02F030** m2 REFINO Y NIVEL. FONDO ZANJA (01/03/2012)
445.9 m2 × 2.9 = 1293.11
Refino y nivelación (rastrillado) ejecutado a mano, del terreno natural del fondo de zanjas o cimientos excavados con máquina.

| Código | Ud | Descripción | Rendimiento | Precio | Importe |
|---|---|---|---|---|---|
| mO01OA020 | h | Capataz | 0.01 | 20.32 | 0.20 |
| mO01OA070 | h | Peón ordinario | 0.15 | 17.45 | 2.62 |
| %CI0300 | % | Costes Indirectos | 3 % | 2.82 | 0.08 |
|  |  | Total |  |  | 2.9 |

| Medición | Uds. | Largo | Ancho | Parcial |
|---|---|---|---|---|
| Colector 160 | 1 | 40 | 0.7 | 28.00 |
| Colector 315 | 1 | 398 | 1.05 | 417.90 |
| Total |  |  |  | 445.9 |

**mU02ER010** m3 RELLENO ZANJAS SUELO TOLERAB.
132.58 m3 × 4.8 = 636.38
Relleno y compactación de zanjas, por medios mecánicos, con suelos tolerables o adecuados de la propia excavación, hasta una densidad según Pliego de Condiciones medido sobre perfil.

| Código | Ud | Descripción | Rendimiento | Precio | Importe |
|---|---|---|---|---|---|
| mO01OA020 | h | Capataz | 0.015 | 20.32 | 0.30 |
| mO01OA070 | h | Peón ordinario | 0.165 | 17.45 | 2.88 |
| mM08RL010 | h | Rodillo vibrante manual tándem 800 kg. | 0.15 | 5.84 | 0.88 |
| mM05RN010 | h | Retrocargadora neumáticos 50 CV | 0.015 | 32.66 | 0.49 |
| mP01D130 | m3 | Agua | 0.1 | 1.11 | 0.11 |
| %CI0300 | % | Costes Indirectos | 3 % | 4.66 | 0.14 |
|  |  | Total |  |  | 4.8 |

| Medición | Uds. | Largo | Ancho | Alto | Parcial |
|---|---|---|---|---|---|
| Colector 315 | 1 | 398 | 1.05 | 0.2 | 83.58 |
| Colector 160 | 1 | 40 | 0.7 | 0.2 | 5.60 |
| Pozo de registro | 13 | 1.6 | 1.6 | 1.2 | 39.94 |
|  | -13 | 1.2 | 1.2 | 1.2 | -22.46 |
| Imbornal | 40 | 1.2 | 0.9 | 1.2 | 51.84 |
|  | -40 | 0.9 | 0.6 | 1.2 | -25.92 |
| Subtotal |  |  |  |  | 132.58 |
| Total |  |  |  |  | 132.58 |

### 04.03 COLECTORES
Importe: 515266.82

**mE03OEP160** m TUBO PVC CORR. J.ELÁS.SN6 C.TEJA 160mm
40 m × 30.17 = 1206.80
Colector de saneamiento enterrado de PVC de pared corrugada doble color teja y rigidez 6 kN/m2; con un diámetro 160 mm. y con unión por junta elástica. Colocado en zanja, sobre una cama de arena de río de 10 cm. debidamente compactada y nivelada, relleno lateralmente y superiormente hasta 10 cm. por encima de la generatriz con la misma arena; compactando ésta hasta los riñones. Con p.p. de medios auxiliares y sin incluir la excavación ni el tapado posterior de las zanjas, s/ CTE-HS-5.

| Código | Ud | Descripción | Rendimiento | Precio | Importe |
|---|---|---|---|---|---|
| mO01OA030 | h | Oficial primera | 0.24 | 19.97 | 4.79 |
| mO01OA060 | h | Peón especializado | 0.24 | 17.56 | 4.21 |
| mP01AA020 | m3 | Arena de río 0/6 mm. (material) | 0.244 | 16.8 | 4.10 |
| mP02CB010 | ud | Mang.unión PVC corrug-corrug D=150 (material; 16/09/2008) | 0.33 | 17.27 | 5.70 |
| mP02CVW010 | kg | Lubricante tubos PVC j.elástica (material) | 0.004 | 5.74 | 0.02 |
| mP02TVC040 | m | Tub.PVC corrug.doble j.elást SN6 D=160mm (material; 16/09/2008) | 1 | 10.47 | 10.47 |
| %CI0300 | % | Costes Indirectos | 3 % | 29.29 | 0.88 |
|  |  | Total |  |  | 30.17 |

| Medición | Uds. | Largo | Parcial |
|---|---|---|---|
| Conexión entre canaletas | 1 | 40 | 40.00 |
| Total |  |  | 40 |

**mU09AV010** m TUBERÍA PVC, Ø315 mm
398 m × 35.81 = 14252.38
Suministro e instalación de tubería de PVC color teja, corrugada exterior y lisa interior, según especificaciones de la Norma UNE-EN 13.476, de doble pared y rigidez anular mínima de 8 KN/m2 (SN mayor o igual a 8 KN/m2 según Norma UNE-EN-ISO 9969), de diámetro nominal 315 mm, incluso p.p.de piezas de empalme y uniones con junta elastomérica de estanquidad.

| Código | Ud | Descripción | Rendimiento | Precio | Importe |
|---|---|---|---|---|---|
| mO01OA030 | h | Oficial primera | 0.1 | 19.97 | 2.00 |
| mO01OA060 | h | Peón especializado | 0.1 | 17.56 | 1.76 |
| mP02CVW010 | kg | Lubricante tubos PVC j.elástica | 0.007 | 5.74 | 0.04 |
| mP02TVC060 | m | Tub.PVC corrug.doble j.elást SN8 D=315mm (material; 31/01/2011) | 1 | 30.97 | 30.97 |
| %CI0300 | % | Costes Indirectos | 3 % | 34.77 | 1.04 |
|  |  | Total |  |  | 35.81 |

**PN120** m3 PRISMA HM-20/P/20 CEM II (11/11/2008)
713.7 m3 × 84.82 = 60536.03
Suministro y puesta en obra de hormigón en masa tipo HM-20 fabricado in situ o prefabricado con cemento CEM-II, con árido procedente de cantera de tamaño máximo 20 mm y consistencia plástica, colocado en fondos de excavación, a cualquier profundidad, para capa de limpieza, prismas envolventes de tubos y/o rellenos.

| Código | Ud | Descripción | Rendimiento | Precio | Importe |
|---|---|---|---|---|---|
| mO01OA070 | h | Peón ordinario | 0.3 | 17.45 | 5.24 |
| mP01HM120 | m3 | Hormigón HM-20/P/20/IIa central (material; 11/11/2008) | 1 | 77.11 | 77.11 |
| %CI0300 | % | Costes Indirectos | 3 % | 82.35 | 2.47 |
|  |  | Total |  |  | 84.82 |

| Medición | Uds. | Largo | Ancho | Alto | Parcial |
|---|---|---|---|---|---|
| Colector 160 | 1 | 40 | 0.7 | 0.7 | 19.60 |
| Colector 315 | 1 | 398 | 1.05 | 0.7 | 292.53 |
| A deducir tubo | -1 | 40 | 0.02 |  | -0.80 |
| Subtotal |  |  |  |  | 311.33 |
|  | -1 | 398 | 0.08 |  | -31.84 |
| Canal de hormigón | 1 | 2244 | 0.55 | 0.15 | 185.13 |
|  | 2 | 2244 | 0.15 | 0.37 | 249.08 |
| Total |  |  |  |  | 713.7 |

**PN097** ml CANAL DE DRENAJE LINEAL DE HORMIGÓN POLÍMERO (01/03/2012)
2244 ml × 75.71 = 169893.24
Canal de Hormigón Polímero tipo ULMA o similar, modelo R200G30RMultiV+R200G30R, ancho exterior 236mm, ancho interior 200mm, altura externa 370mm y con sección hidráulica 542cm², con posibilidad de instalación en pendiente tipo cascada, para recogida de aguas pluviales, sección en Voptimizada con efecto autolimpiante especialmente diseñada para tramos de canal sin pendiente longitudinal Perfil galvanizado para protección lateral, sistema defijación sin tornillos Rapidlock®, con 8 puntos de fijación por ml, terminado y con p.p. de medios auxiliares, sin incluir la excavación, ni el relleno perimetral posterior.

| Código | Ud | Descripción | Rendimiento | Precio | Importe |
|---|---|---|---|---|---|
| mO01OA030 | h | Oficial primera | 0.2 | 19.97 | 3.99 |
| mO01OA060 | h | Peón especializado | 0.2 | 17.56 | 3.51 |
| MUULM4925 | ud | Canal de hormigón tipo ULMA o similar (material; 31/10/2016) | 1 | 66 | 66.00 |
| %CI0300 | % | Costes Indirectos | 3 % | 73.50 | 2.21 |
|  |  | Total |  |  | 75.71 |

**PN099** ml REJILLA RANURADA SOBRE CANAL DE HORMIGÓN (01/03/2012)
2244 ml × 102.49 = 229987.56
Rejilla ranurada en Ac. Galvanizado, modelo GRL200ROD o similar de longitud 1 m, con clase de carga D400, según la NORMA EN1433, colocada sobre canal de hormigón.

| Código | Ud | Descripción | Rendimiento | Precio | Importe |
|---|---|---|---|---|---|
| mO01OA030 | h | Oficial primera | 0.2 | 19.97 | 3.99 |
| mO01OA060 | h | Peón especializado | 0.2 | 17.56 | 3.51 |
| MUULREJRANU | ud | Rejilla ranurada mod. GRL200ROD (material; 31/10/2016) | 1 | 92 | 92.00 |
| %CI0300 | % | Costes Indirectos | 3 % | 99.50 | 2.99 |
|  |  | Total |  |  | 102.49 |

**PN098** ud REJILLA RANURADA EN MÓDULOS REGISTRABLES PARA MANTENIMIENTO (01/03/2012)
177 ud × 200.34 = 35460.18
Rejilla ranurada en Ac. Galvanizado, modulo de mantenimiento, modelo GRL200RODMA o similar, de longitud 0.50 m, con clase de carga D400, según la NORMA EN1433, colocada sobre canal de hormigón.

| Código | Ud | Descripción | Rendimiento | Precio | Importe |
|---|---|---|---|---|---|
| mO01OA030 | h | Oficial primera | 0.2 | 19.97 | 3.99 |
| mO01OA060 | h | Peón especializado | 0.2 | 17.56 | 3.51 |
| MUULMODMAN | ud | Rejilla ranurada mod. GRL200RODMA o similar (material; 31/10/2016) | 1 | 187 | 187.00 |
| %CI0300 | % | Costes Indirectos | 3 % | 194.50 | 5.84 |
|  |  | Total |  |  | 200.34 |

**mU09C090** ud ENTRONQUE ACOMET. TUBULAR POZO ALCANTAR. O COLECTOR
43 ud × 91.41 = 3930.63
Entronque de acometida tubular, a pozo de alcantarillado, o colector existente.

| Código | Ud | Descripción | Rendimiento | Precio | Importe |
|---|---|---|---|---|---|
| mO01OA060 | h | Peón especializado | 2 | 17.56 | 35.12 |
| mO01OA070 | h | Peón ordinario | 2 | 17.45 | 34.90 |
| mM06CM010 | h | Compre.port.diesel m.p. 2 m3/min. 7 bar | 1 | 2.26 | 2.26 |
| mM06MI030 | h | Martillo manual picador neumático | 1 | 3.01 | 3.01 |
| mA02A070 | m3 | MORTERO CEMENTO M-7,5 | 0.09 | 82.41 | 7.42 |
| mP01HM080 | m3 | Hormigón HM-15/P/40/IIa central (material; 11/11/2008) | 0.09 | 67.1 | 6.04 |
| %CI0300 | % | Costes Indirectos | 3 % | 88.75 | 2.66 |
|  |  | Total |  |  | 91.41 |

### 04.04 REGISTROS
Importe: 42445.26

**PN100** ud POZO LADRI.REGISTRO D=80cm. h=1,50m.
13 ud × 659.72 = 8576.36
Pozo de registro de 80 cm. de diámetro interior y de 150 cm. de profundidad libre, construido con fábrica de ladrillo macizo tosco de 1 pie de espesor, recibido con mortero de cemento M-5, colocado sobre solera de hormigón HA-25/P/40/I de 20 cm. de espesor, ligeramente armada con mallazo; enfoscado y bruñido por el interior redondeando ángulos, con mortero de cemento M-15, incluso con p.p. de recibido de pates, formación de canal en el fondo del pozo y formación de brocal asimétrico en la coronación, para recibir el cerco y la tapa revestida con granito en color negro villar, terminado con p.p. de medios auxiliares, sin incluir la excavación ni el relleno perimetral posterior, s/ CTE-HS-5.

| Código | Ud | Descripción | Rendimiento | Precio | Importe |
|---|---|---|---|---|---|
| mO01OA030 | h | Oficial primera | 7.3 | 19.97 | 145.78 |
| mO01OA060 | h | Peón especializado | 5.55 | 17.56 | 97.46 |
| mP01HA020 | m3 | Hormigón HA-25/P/40/I central (material; 11/11/2008) | 0.28 | 84.47 | 23.65 |
| mP03AM080 | m2 | Malla 15x30x5 1,564 kg/m2 (material) | 1.35 | 1.1 | 1.49 |
| mP01LT020 | mud | Ladrillo perforado tosco 24x11,5x7 cm. (material) | 0.378 | 104.17 | 39.38 |
| mP01MC040 | m3 | Mortero cem. gris II/B-M 32,5 M-5/CEM (material) | 0.45 | 65.85 | 29.63 |
| mP01MC020 | m3 | Mortero cem. gris II/B-M 32,5 M-15/CEM | 0.075 | 76.15 | 5.71 |
| mP02EPW010 | ud | Pates PP 30x25 (material) | 5 | 6.48 | 32.40 |
| mP02EPT020N | ud | Cerco/tapa FD/Pétrea 80x80 (material; 31/10/2016) | 1 | 265 | 265.00 |
| %CI0300 | % | Costes Indirectos | 3 % | 640.50 | 19.22 |
|  |  | Total |  |  | 659.72 |

**PN096** ud ARQUETA REGISTRABLE DE HORMIGÓN POLÍMERO (01/03/2012)
36 ud × 301.28 = 10846.08
Arqueta registrable de hormigón polímero para sistema de drenaje lineal, tipo AR200GULMA o similar, sistema MultiV+, modelo AR200G, ancho interno 200 mm, con Perfil galvanizado para protección lateral, sistema de fijación sin tornillos Rapidlock®, con 8 puntosde fijación por ml, terminado y con p.p. de medios auxiliares, sin incluir la excavación, ni el relleno perimetral posterior.

| Código | Ud | Descripción | Rendimiento | Precio | Importe |
|---|---|---|---|---|---|
| mO01OA030 | h | Oficial primera | 0.2 | 19.97 | 3.99 |
| mO01OA060 | h | Peón especializado | 0.2 | 17.56 | 3.51 |
| MUULARQUETA | ud | Arqueta de drenaje horm. poli. AR200GULMA o similar (material; 31/10/2016) | 1 | 285 | 285.00 |
| %CI0300 | % | Costes Indirectos | 3 % | 292.50 | 8.78 |
|  |  | Total |  |  | 301.28 |

**PN088** ud ARQUETA IMBORNAL 60X30X75 1/2 P. E=12 CM
41 ud × 294.58 = 12077.78
Arqueta de registro para imbornal de recogida de aguas pluviales de 60 x 30 x 75 cm de dimensiones interiores, construida con fábrica de ladrillo cerámico de 1/2 pie de espesor, enfoscada y bruñida interiormente, incluso solera de hormgión HM-20 de 10 cm de espesor, rejilla FD D400 sobre cerco de ángulo, excavación, carga y transporte de residuos a gestor.

| Código | Ud | Descripción | Rendimiento | Precio | Importe |
|---|---|---|---|---|---|
| mO01OA030 | h | Oficial primera | 3.2 | 19.97 | 63.90 |
| mO01OA070 | h | Peón ordinario | 3.2 | 17.45 | 55.84 |
| mP01LT020 | mud | Ladrillo perforado tosco 24x11,5x7 cm. | 0.4 | 104.17 | 41.67 |
| mP01MC020 | m3 | Mortero cem. gris II/B-M 32,5 M-15/CEM | 0.185 | 76.15 | 14.09 |
| mP01MC040 | m3 | Mortero cem. gris II/B-M 32,5 M-5/CEM | 0.185 | 65.85 | 12.18 |
| mP01HM010 | m3 | Hormigón HM-20/P/20/I central (material; 11/11/2008) | 0.175 | 76.11 | 13.32 |
| mP02EPT050 | ud | Cerco/rejilla rectangular FD/40Tn (material; 31/10/2016) | 1 | 85 | 85.00 |
| %CI0300 | % | Costes Indirectos | 3 % | 286.00 | 8.58 |
|  |  | Total |  |  | 294.58 |

**PN122** ud ALTURA POZO/ARQUETA REGISTRO CALZADA/ACERA
20 ud × 89.9 = 1798.00
Puesta en altura, con fábrica de ladrillo macizo u hormigón tipo HM-20, de pozos o arquetas de registro en calzada o en acera, incluso demolición y reposición de firme y pavimento, carga y transporte de sobrantes a vertedero.

| Código | Ud | Descripción | Rendimiento | Precio | Importe |
|---|---|---|---|---|---|
| mO01OA020 | h | Capataz | 0.25 | 20.32 | 5.08 |
| mO01OA030 | h | Oficial primera | 0.5 | 19.97 | 9.99 |
| mO01OA070 | h | Peón ordinario | 0.8 | 17.45 | 13.96 |
| mM05RN060 | h | Retro-pala con martillo rompedor | 0.055 | 48.48 | 2.67 |
| mM05PC020 | h | Pala cargadora cadenas 130 CV/1,8m3 | 0.02 | 41.91 | 0.84 |
| mM07N040 | m3 | Canon de RCD a vertedero (maquinaria; 31/01/2011) | 0.5 | 13 | 6.50 |
| mU07DA020AUX | t | MBC AC 16/22 ÁRI.SIL.REP. (ANTIGUA D/S) | 0.058 | 95.06 | 5.51 |
| mU06CH010AUX | m2 | LOSETA HIDR. GRIS 15x15 cm | 0.51 | 15.75 | 8.03 |
| mP01HM130 | m3 | Hormigón HM-20/P/40/IIa central (material; 11/11/2008) | 0.45 | 77.11 | 34.70 |
| %CI0300 | % | Costes Indirectos | 3 % | 87.28 | 2.62 |
|  |  | Total |  |  | 89.9 |

**PN087** ud TRANSFORMACIÓN DE POZO ABSORBEDERO EN POZO DE REGISTRO
28 ud × 326.68 = 9147.04
Transformación de pozo absorbedero en pozo de registro. La unidad incluye levantado de cerco y tapa solada con granito, levantado de tragante, levantado de cerco metálico y rejilla en calzada, demolición de arqueta, retirada y limpieza de escombros, relleno con material de préstamo de la arqueta demolida, reconstrucción de pozo con fábrica de ladrillo de 1 pie, enfoscado y bruñido interior, recibido de tubos, colocación de nuevo cerco y recolocación de tapa existente. Totalmente acabado.

| Código | Ud | Descripción | Rendimiento | Precio | Importe |
|---|---|---|---|---|---|
| mO01OA030 | h | Oficial primera | 7.3 | 19.97 | 145.78 |
| mO01OA060 | h | Peón especializado | 5.55 | 17.56 | 97.46 |
| mP01LT020 | mud | Ladrillo perforado tosco 24x11,5x7 cm. | 0.1 | 104.17 | 10.42 |
| mP01MC040 | m3 | Mortero cem. gris II/B-M 32,5 M-5/CEM | 0.08 | 65.85 | 5.27 |
| mP01MC020 | m3 | Mortero cem. gris II/B-M 32,5 M-15/CEM | 0.02 | 76.15 | 1.52 |
| mP02EPT010N | ud | Cerco aceras FD/25Tn D=60 (material; 31/10/2016) | 1 | 45 | 45.00 |
| mM07CG010 | h | Camión con grúa 6 t. | 0.04 | 49.96 | 2.00 |
| mU02ER040AUX | m3 | RELLENO MINA/ POZO PRÉSTAMO | 0.15 | 47.31 | 7.10 |
| mU01BB050AUX | m3 | DEMO.M.M. FAB.LADRILLO MACIZO | 0.1 | 26.05 | 2.61 |
| %CI0300 | % | Costes Indirectos | 3 % | 317.16 | 9.51 |
|  |  | Total |  |  | 326.68 |

## 05 ALUMBRADO PÚBLICO (18/08/2008)
Importe: 1023780.86

### 05.01 DESMONTAJES (01/03/2012)
Importe: 103907.3

**mU13F170** ud MONTAJE O DESMONTAJE BÁCULO HASTA 14,5 M (01/03/2012)
126 ud × 58.7 = 7396.20
Montaje o desmontaje de báculo metálico, incluida luminaria, hasta 14.5 m de altura. Incluyendo carga o acopio en obra y excluyendo demolición de cimentación.

| Código | Ud | Descripción | Rendimiento | Precio | Importe |
|---|---|---|---|---|---|
| mO01OB250 | h | Oficial 2ª electricista (mano de obra; 01/03/2012) | 1.036 | 18.45 | 19.11 |
| mO01OB260 | h | Ayudante electricista | 1.036 | 18.45 | 19.11 |
| mM02GE010 | h | Grúa telescópica autoprop. 20 t (maquinaria; 09/12/2015) | 0.377 | 49.78 | 18.77 |
| %CI0300 | % | Costes Indirectos | 3 % | 56.99 | 1.71 |
|  |  | Total |  |  | 58.7 |

| Medición | Uds. | Parcial |
|---|---|---|
| Desmontaje | 122 | 122.00 |
| Subtotal |  | 122.00 |
| Farol Villa | 4 | 4.00 |
| Total |  | 126 |

**mU01BB040** m3 DEMOL.COMP. HORMIGÓN ARMADO (01/03/2012)
151.2 m3 × 75.28 = 11382.34
Demolición con compresor, de fábrica de hormigón armado de cualquier tipo, incluso retirada y carga de productos, medido sobre fábrica, sin transporte.

| Código | Ud | Descripción | Rendimiento | Precio | Importe |
|---|---|---|---|---|---|
| mO01OA010 | h | Encargado | 1.6 | 20.9 | 33.44 |
| mO01OA070 | h | Peón ordinario | 1.6 | 17.45 | 27.92 |
| mM06CM020 | h | Compre.port.diesel m.p. 3,2 m3/min 7 bar | 1.55 | 3.07 | 4.76 |
| mM06MI030 | h | Martillo manual picador neumático | 1.55 | 3.01 | 4.67 |
| mM05PN010 | h | Pala cargadora neumáticos 85 CV/1,2m3 | 0.05 | 46.01 | 2.30 |
| %CI0300 | % | Costes Indirectos | 3 % | 73.09 | 2.19 |
|  |  | Total |  |  | 75.28 |

| Medición | Uds. | Largo | Ancho | Alto | Parcial |
|---|---|---|---|---|---|
| Cimentación báculo/columna a demoler | 126 | 1 | 1 | 1.2 | 151.20 |
| Total |  |  |  |  | 151.2 |

**mU01A050** m2 LEVAN.LOSA GRANIT S/HORMIGÓN (01/03/2012)
2180.4 m2 × 5.32 = 11599.73
Levantado de losa granítica o similar sentada sobre base de hormigón y p.p. de material de agarre, con recuperación de la misma, incluso retirada y carga o acopio en obra, sin transporte.

| Código | Ud | Descripción | Rendimiento | Precio | Importe |
|---|---|---|---|---|---|
| mO01OA010 | h | Encargado | 0.11 | 20.9 | 2.30 |
| mO01OA070 | h | Peón ordinario | 0.11 | 17.45 | 1.92 |
| mM06CM020 | h | Compre.port.diesel m.p. 3,2 m3/min 7 bar | 0.1 | 3.07 | 0.31 |
| mM06MI030 | h | Martillo manual picador neumático | 0.1 | 3.01 | 0.30 |
| mM05RN020 | h | Retrocargadora neumáticos 75 CV | 0.009 | 36.83 | 0.33 |
| %CI0300 | % | Costes Indirectos | 3 % | 5.16 | 0.15 |
|  |  | Total |  |  | 5.32 |

| Medición | Uds. | Largo | Ancho | Parcial |
|---|---|---|---|---|
| Cimentaciones a demoler | 126 | 1 | 1 | 126.00 |
| Subtotal |  |  |  | 126.00 |
| En sustitución de canalizaciones existentes |  |  |  |  |
| Acera impares | 1 | 1367 | 0.8 | 1093.60 |
| Acera pares | 1 | 1201 | 0.8 | 960.80 |
| Total |  |  |  | 2180.4 |

**mU01BF040** m3 DEM.COMPR.FIRME BASE HORMIGÓN (01/03/2012)
308.16 m3 × 54.69 = 16853.27
Levantado con compresor de firme con base de hormigón hidráulico, incluso retirada y carga de productos, medido sobre perfil, sin transporte.

| Código | Ud | Descripción | Rendimiento | Precio | Importe |
|---|---|---|---|---|---|
| mO01OA010 | h | Encargado | 1.15 | 20.9 | 24.04 |
| mO01OA070 | h | Peón ordinario | 1.15 | 17.45 | 20.07 |
| mM06CM020 | h | Compre.port.diesel m.p. 3,2 m3/min 7 bar | 1.1 | 3.07 | 3.38 |
| mM06MI030 | h | Martillo manual picador neumático | 1.1 | 3.01 | 3.31 |
| mM05PN010 | h | Pala cargadora neumáticos 85 CV/1,2m3 | 0.05 | 46.01 | 2.30 |
| %CI0300 | % | Costes Indirectos | 3 % | 53.10 | 1.59 |
|  |  | Total |  |  | 54.69 |

| Medición | Uds. | Largo | Ancho | Alto | Parcial |
|---|---|---|---|---|---|
| En sustitución de canalizaciones existentes |  |  |  |  |  |
| En acera impares | 1 | 1367 | 0.8 | 0.15 | 164.04 |
| En acera ares | 1 | 1201 | 0.8 | 0.15 | 144.12 |
| Total |  |  |  |  | 308.16 |

**PN103** m DESMONTAJE DE CANALIZACIÓN SUBTERRÁNEA (01/03/2012)
2568 m × 22.07 = 56675.76
Desmontaje de canalización subterránea, incluso excavación previa para descubrirlos, limpieza y retirada de escombros y tubos a pie de carga, sin transporte al gestor de residuos y con p.p. de medios auxiliares.

| Código | Ud | Descripción | Rendimiento | Precio | Importe |
|---|---|---|---|---|---|
| mO01OA010 | h | Encargado | 0.3 | 20.9 | 6.27 |
| mO01OA070 | h | Peón ordinario | 0.5 | 17.45 | 8.73 |
| mM06CM020 | h | Compre.port.diesel m.p. 3,2 m3/min 7 bar | 0.15 | 3.07 | 0.46 |
| mM06MI030 | h | Martillo manual picador neumático | 0.15 | 3.01 | 0.45 |
| mM05RN020 | h | Retrocargadora neumáticos 75 CV | 0.15 | 36.83 | 5.52 |
| %CI0300 | % | Costes Indirectos | 3 % | 21.43 | 0.64 |
|  |  | Total |  |  | 22.07 |

| Medición | Uds. | Largo | Parcial |
|---|---|---|---|
| En sustitución de canalizaciones existentes |  |  |  |
| Acera impares | 1 | 1367 | 1367.00 |
| Acera pares | 1 | 1201 | 1201.00 |
| Total |  |  | 2568 |

### 05.02 OBRA CIVIL (18/08/2008)
Importe: 427192.68

**mU13KC110** ud CIMENTACIÓN C-3 EN ACERA EXISTENTE SIN ARQUETA ADOSADA (18/08/2008)
252 ud × 251.93 = 63486.36
Cimentación de soporte, tipo C-3 para columna o báculo de 8 a 12 m de altura, con hormigón HM-25, según N.E.C., sin arqueta adosada, incluso movimiento de tierras, codo corrugado de PE ø 110 mm según N.E.C., pernos de anclaje y recubrimiento con mortero M-35, situada en acera existente a mantener de e= 0.20 m con levantado y reposición total de la acera, retirada y canon de RCD a vertedero, completamente terminada.

| Código | Ud | Descripción | Rendimiento | Precio | Importe |
|---|---|---|---|---|---|
| mO01OA060 | h | Peón especializado | 2.875 | 17.56 | 50.49 |
| mO01OA070 | h | Peón ordinario | 2.875 | 17.45 | 50.17 |
| mM06CM010 | h | Compre.port.diesel m.p. 2 m3/min. 7 bar | 0.5 | 2.26 | 1.13 |
| mM06MI030 | h | Martillo manual picador neumático | 0.5 | 3.01 | 1.51 |
| mM07CB030 | h | Camión basculante de 12 t (maquinaria; 09/12/2015) | 0.079 | 40.71 | 3.22 |
| mM07N040 | m3 | Canon de RCD a vertedero | 0.892 | 13 | 11.60 |
| mM11HV030 | h | Aguja eléct.c/convertid.gasolina D=79mm. (maquinaria) | 0.75 | 4.84 | 3.63 |
| mA02A070 | m3 | MORTERO CEMENTO M-7,5 | 0.016 | 82.41 | 1.32 |
| mP01HM040 | m3 | Hormigón HM-25/P/40/I central (material; 11/11/2008) | 0.77 | 80.21 | 61.76 |
| mP01HM080 | m3 | Hormigón HM-15/P/40/IIa central | 0.2 | 67.1 | 13.42 |
| mP03ACB040 | ud | Perno cincado de anclaje M22x350 (material; 21/01/2011) | 4 | 7.35 | 29.40 |
| mP15AF030 | m | Tubo corrugado PE DN=110mm. (material; 18/08/2008) | 1 | 1.5 | 1.50 |
| mU06CH040 | m2 | LOSETA HIDR. BOTONES GRIS 20x20 cm | 1 | 15.44 | 15.44 |
| %CI0300 | % | Costes Indirectos | 3 % | 244.59 | 7.34 |
|  |  | Total |  |  | 251.93 |

| Medición | Uds. | Parcial |
|---|---|---|
| Gran Vía | 124 | 124.00 |
| Subtotal |  | 124.00 |
| Red de San Luis | 4 | 4.00 |
| Alumbrado navideño | 124 | 124.00 |
| Total |  | 252 |

**PN126** m CAN. SUBTERRÁNEA, ACERA EXISTENTE, A MANO (18/08/2008)
3000 m × 57.87 = 173610.00
Canalización subterránea situada en acera existente a mantener de 0,20 m de espesor, según N.E.C. incluso movimiento de tierras, con zanja excavada a mano, seis tubos corrugados de PE de ø 110 mm y relleno según PCTG , cinta avisadora de plástico con la inscripción de "Alumbrado público", sin levantado de acera ni reposición de base con hormigón, incluso el transporte y el canon de RCD a vertedero.

| Código | Ud | Descripción | Rendimiento | Precio | Importe |
|---|---|---|---|---|---|
| mO01OA060 | h | Peón especializado | 1.1 | 17.56 | 19.32 |
| mO01OA070 | h | Peón ordinario | 1.1 | 17.45 | 19.20 |
| mM06CM010 | h | Compre.port.diesel m.p. 2 m3/min. 7 bar | 0.55 | 2.26 | 1.24 |
| mM06MI030 | h | Martillo manual picador neumático | 0.55 | 3.01 | 1.66 |
| mM07CB030 | h | Camión basculante de 12 t | 0.011 | 40.71 | 0.45 |
| mM07N040 | m3 | Canon de RCD a vertedero | 0.12 | 13 | 1.56 |
| mP01AA050 | m3 | Arena de miga cribada (material; 31/10/2016) | 0.114 | 25 | 2.85 |
| mP15AH120 | ud | Material auxiliar eléctrico (material; 19/08/2008) | 1 | 0.74 | 0.74 |
| mP15AH005 | m | Cinta señalizadora (material) | 1 | 0.16 | 0.16 |
| mP15AF030 | m | Tubo corrugado PE DN=110mm. | 6 | 1.5 | 9.00 |
| %CI0300 | % | Costes Indirectos | 3 % | 56.18 | 1.69 |
|  |  | Total |  |  | 57.87 |

| Medición | Uds. | Largo | Parcial |
|---|---|---|---|
| En sustitución de canalizaciones existentes |  |  |  |
| Acera impares | 1 | 1500 | 1500.00 |
| Acera pares | 1 | 1500 | 1500.00 |
| Total |  |  | 3000 |

**PN127** m CRUCE CALZADA EXISTENTE 1-A, A MÁQUINA (18/08/2008)
400 m × 92.15 = 36860.00
Canalización subterránea situada en cruce de calzada existente a mantener, pavimentada con firme mixto tipo 1-A, según N.E.C., incluso movimiento de tierras con zanja excavada a máquina, tres tubos corrugados de PE de ø 110 mm según PCTG, cinta avisadora de plástico con la inscripción de "Alumbrado público" y dado de protección de hormigón HM-20, incluso el transporte y el canon de RCD a vertedero, completamente terminada.

| Código | Ud | Descripción | Rendimiento | Precio | Importe |
|---|---|---|---|---|---|
| mO01OA060 | h | Peón especializado | 1.4 | 17.56 | 24.584 |
| mO01OA070 | h | Peón ordinario | 1.4 | 17.45 | 24.430 |
| mM05RN060 | h | Retro-pala con martillo rompedor | 0.4 | 48.48 | 19.392 |
| mM07CB030 | h | Camión basculante de 12 t | 0.03 | 40.71 | 1.221 |
| mM07N040 | m3 | Canon de RCD a vertedero | 0.333 | 13 | 4.329 |
| mP01AA050 | m3 | Arena de miga cribada | 0.1 | 25 | 2.500 |
| mP15AH120 | ud | Material auxiliar eléctrico | 1 | 0.74 | 0.740 |
| mP01HM010 | m3 | Hormigón HM-20/P/20/I central | 0.1 | 76.11 | 7.611 |
| mP15AH005 | m | Cinta señalizadora | 1 | 0.16 | 0.160 |
| mP15AF030 | m | Tubo corrugado PE DN=110mm. | 3 | 1.5 | 4.500 |
| %CI0300 | % | Costes Indirectos | 3 % | 89.467 | 2.684 |
|  |  | Total |  |  | 92.15 |

**PN128** ud ARQUETA ACERA EXISTENTE (18/08/2008)
208 ud × 139.64 = 29045.12
Arqueta de paso, derivación o toma de tierra, según N.E.C., incluso movimiento de tierras y tapa de fundición, situada en acera existente a mantener de 0.20 m de espesor, incluso transporte y canon de RCD a gestor autorizado, completamente terminada.

| Código | Ud | Descripción | Rendimiento | Precio | Importe |
|---|---|---|---|---|---|
| mO01OA060 | h | Peón especializado | 1.2 | 17.56 | 21.07 |
| mO01OA070 | h | Peón ordinario | 1.2 | 17.45 | 20.94 |
| mM06CM010 | h | Compre.port.diesel m.p. 2 m3/min. 7 bar | 0.6 | 2.26 | 1.36 |
| mM06MI030 | h | Martillo manual picador neumático | 0.6 | 3.01 | 1.81 |
| mM11HV030 | h | Aguja eléct.c/convertid.gasolina D=79mm. | 0.5 | 4.84 | 2.42 |
| mM07CB030 | h | Camión basculante de 12 t | 0.07 | 40.71 | 2.85 |
| mM07N040 | m3 | Canon de RCD a vertedero | 0.78 | 13 | 10.14 |
| mA02A070 | m3 | MORTERO CEMENTO M-7,5 | 0.035 | 82.41 | 2.88 |
| mP01HM010 | m3 | Hormigón HM-20/P/20/I central | 0.25 | 76.11 | 19.03 |
| mP02EAM020 | ud | Tapa y marco FD 0,60x0,60 (material; 14/11/2008) | 1 | 44.07 | 44.07 |
| mP15AF030 | m | Tubo corrugado PE DN=110mm. | 6 | 1.5 | 9.00 |
| %CI0300 | % | Costes Indirectos | 3 % | 135.57 | 4.07 |
|  |  | Total |  |  | 139.64 |

**PN129** ud ARQUETA CRUCE DE CALZADA (18/08/2008)
58 ud × 152.15 = 8824.70
Arqueta de cruce de calzada, según N.E.C., incluso movimiento de tierras y tapa de fundición, situada en acera existente a mantener de 0.20 m de espesor, incluso transporte y canon de RCD a gestor autorizado, completamente terminada.

| Código | Ud | Descripción | Rendimiento | Precio | Importe |
|---|---|---|---|---|---|
| mO01OA060 | h | Peón especializado | 1.4 | 17.56 | 24.58 |
| mO01OA070 | h | Peón ordinario | 1.4 | 17.45 | 24.43 |
| mM06CM010 | h | Compre.port.diesel m.p. 2 m3/min. 7 bar | 0.7 | 2.26 | 1.58 |
| mM06MI030 | h | Martillo manual picador neumático | 0.7 | 3.01 | 2.11 |
| mM11HV030 | h | Aguja eléct.c/convertid.gasolina D=79mm. | 0.6 | 4.84 | 2.90 |
| mM07CB030 | h | Camión basculante de 12 t | 0.08 | 40.71 | 3.26 |
| mM07N040 | m3 | Canon de RCD a vertedero | 0.88 | 13 | 11.44 |
| mA02A070 | m3 | MORTERO CEMENTO M-7,5 | 0.045 | 82.41 | 3.71 |
| mP01HM010 | m3 | Hormigón HM-20/P/20/I central | 0.35 | 76.11 | 26.64 |
| mP02EAM020 | ud | Tapa y marco FD 0,60x0,60 | 1 | 44.07 | 44.07 |
| mP15AF030 | m | Tubo corrugado PE DN=110mm. | 2 | 1.5 | 3.00 |
| %CI0300 | % | Costes Indirectos | 3 % | 147.72 | 4.43 |
|  |  | Total |  |  | 152.15 |

**PN036** ud SOPORTE ENTERRADO ALUMBRADO NAVIDAD (18/08/2008)
150 ud × 339.03 = 50854.50
Suministro y colocación de soporte enterrado para alumbrado navideño, incluso p.p. de medios axiliares y pequeño material. Totalmente instalado.

| Código | Ud | Descripción | Rendimiento | Precio | Importe |
|---|---|---|---|---|---|
| mO01OA060 | h | Peón especializado | 2.875 | 17.56 | 50.49 |
| mO01OA070 | h | Peón ordinario | 2.875 | 17.45 | 50.17 |
| mM06CM010 | h | Compre.port.diesel m.p. 2 m3/min. 7 bar | 0.5 | 2.26 | 1.13 |
| mM06MI030 | h | Martillo manual picador neumático | 0.5 | 3.01 | 1.51 |
| mM07CB030 | h | Camión basculante de 12 t | 0.079 | 40.71 | 3.22 |
| mM07N040 | m3 | Canon de RCD a vertedero | 0.892 | 13 | 11.60 |
| mM11HV030 | h | Aguja eléct.c/convertid.gasolina D=79mm. | 0.75 | 4.84 | 3.63 |
| mA02A070 | m3 | MORTERO CEMENTO M-7,5 | 0.016 | 82.41 | 1.32 |
| mP01HM040 | m3 | Hormigón HM-25/P/40/I central | 0.77 | 80.21 | 61.76 |
| mP01HM080 | m3 | Hormigón HM-15/P/40/IIa central | 0.2 | 67.1 | 13.42 |
| mP03ACB040 | ud | Perno cincado de anclaje M22x350 | 4 | 7.35 | 29.40 |
| mP15AF030 | m | Tubo corrugado PE DN=110mm. | 1 | 1.5 | 1.50 |
| ALUM.005 | ud | TAPA FUNDICIÓN (material; 31/10/2016) | 1 | 100 | 100.00 |
| %CI0300 | % | Costes Indirectos | 3 % | 329.15 | 9.87 |
|  |  | Total |  |  | 339.03 |

**PN037** m2 REPAVIMENTACIÓN LOSA GRANÍTICA NEGRO RECUPERADA
2400 m2 × 26.88 = 64512.00
Colocación manual mediante útil de seguridad de losa granítica, negro villar abujardada recuperada, en piezas uniformes rectangulares o cuadradas de dimensiones >40 x 40, de 5 ó 6 cm de espesor, sentada sobre hormigón, incluso mortero de asiento y enlechado de juntas y limpieza de losas de restos de material de agarre.

| Código | Ud | Descripción | Rendimiento | Precio | Importe |
|---|---|---|---|---|---|
| mO01OA090 | h | Cuadrilla A | 0.35 | 46.89 | 16.41 |
| mM05RN040 | h | Mini retroexcavadora (maquinaria; 09/12/2015) | 0.23 | 25.52 | 5.87 |
| mA02A070 | m3 | MORTERO CEMENTO M-7,5 | 0.04 | 82.41 | 3.30 |
| mA02A040 | m3 | MORTERO CEMENTO M-20 | 0.005 | 104.89 | 0.52 |
| %CI0300 | % | Costes Indirectos | 3 % | 26.10 | 0.78 |
|  |  | Total |  |  | 26.88 |

| Medición | Uds. | Largo | Ancho | Parcial |
|---|---|---|---|---|
| En sustitución de canalizaciones existentes |  |  |  |  |
| Acera impares | 1 | 1500 | 0.8 | 1200.00 |
| Acera pares | 1 | 1500 | 0.8 | 1200.00 |
| Total |  |  |  | 2400 |

### 05.03 INSTALACIONES (19/08/2008)
Importe: 492680.88

**PN125** ud COLUMNA CT-100/168 con 2 ACOP. a 9700 y 6000 GALV. ESM. RAL-9006 TEXTURIZADO (19/08/2008)
124 ud × 800.12 = 99214.88
Columna tubular de 10m de altura total, fabricada en tubo de acero, de Ø 168mm y 5mm de espesor, modelo CT-100/168x5 de Led & Poles o similar, con 2 acoplamiento laterales telescópicos para luminarias a 9,7y 6m, puerta de registro enrasada de 300x125mm, placa de anclaje de 400x400mm y distancia entre pernos 285x285mm, con aro de refuerzo de alto 200mm y 4 cartelas triangulares de 80x80x8mm. Tapa superior desmontablede aluminio entallado.Acabado mediante galvanizado en caliente por inmersión y esmaltado en color RAL-9006 TEXTURIZADO. Incluso pernos de anclaje. Fabricada según Pliego de Condiciones Técnicas del Excmo. Ayto. de Madrid y elemento normalizado AE.25.1. Con marcado CE y Certificado de Producto AENOR Marca N

| Código | Ud | Descripción | Rendimiento | Precio | Importe |
|---|---|---|---|---|---|
| mO01OB240 | h | Oficial 1ª electricista | 0.45 | 19.71 | 8.87 |
| mO01OB250 | h | Oficial 2ª electricista | 0.45 | 18.45 | 8.30 |
| mM02GE010 | h | Grúa telescópica autoprop. 20 t | 0.199 | 49.78 | 9.91 |
| mP16AK700N | ud | Columna de acero inoxidable 9700 (material; 31/10/2016) | 1 | 749 | 749.00 |
| mP15AH120 | ud | Material auxiliar eléctrico | 1 | 0.74 | 0.74 |
| %CI0300 | % | Costes Indirectos | 3 % | 776.82 | 23.30 |
|  |  | Total |  |  | 800.12 |

| Medición | Uds. | Parcial |
|---|---|---|
| Red de alumbrado público | 124 | 124.00 |
| Total |  | 124 |

**PN123** ud LUMINARIA RETROFIT SRS427 MEGAMILEWIDE (19/08/2008)
124 ud × 474.03 = 58779.72
Luminaria LED mod. RETROFIT SRS427 MEGAMILEWIDE o similar, con transporte y montaje.

| Código | Ud | Descripción | Rendimiento | Precio | Importe |
|---|---|---|---|---|---|
| mO01OB240 | h | Oficial 1ª electricista | 0.25 | 19.71 | 4.93 |
| mO01OB250 | h | Oficial 2ª electricista | 0.25 | 18.45 | 4.61 |
| mP16AF700N | ud | Lum. Retrofit SRS427 MegaMilewide (material; 31/10/2016) | 1 | 440 | 440.00 |
| mM02GE010 | h | Grúa telescópica autoprop. 20 t | 0.17 | 49.78 | 8.46 |
| mP15AH120 | ud | Material auxiliar eléctrico | 3 | 0.74 | 2.22 |
| %CI0300 | % | Costes Indirectos | 3 % | 460.22 | 13.81 |
|  |  | Total |  |  | 474.03 |

**PN124** ud LUMINARIA RETROFIT SRS421 MILEWIDE (19/08/2008)
124 ud × 295.84 = 36684.16
Luminaria LED mod. RETROFIT SRS421 MILEWIDE o similar, con transporte y montaje.

| Código | Ud | Descripción | Rendimiento | Precio | Importe |
|---|---|---|---|---|---|
| mO01OB240 | h | Oficial 1ª electricista | 0.25 | 19.71 | 4.93 |
| mO01OB250 | h | Oficial 2ª electricista | 0.25 | 18.45 | 4.61 |
| mP16AF701N | ud | Lum. Retrofit SRS421 Milewide (material; 31/10/2016) | 1 | 267 | 267.00 |
| mM02GE010 | h | Grúa telescópica autoprop. 20 t | 0.17 | 49.78 | 8.46 |
| mP15AH120 | ud | Material auxiliar eléctrico | 3 | 0.74 | 2.22 |
| %CI0300 | % | Costes Indirectos | 3 % | 287.22 | 8.62 |
|  |  | Total |  |  | 295.84 |

**mU13E010** ud PLACA TOMA TIERRA 500X500X2 MM (19/08/2008)
142 ud × 64.02 = 9090.84
Placa para toma de tierra construida en chapa de cobre de 500 x 500 x 2 mm. Instalada sin incluir pozo.

| Código | Ud | Descripción | Rendimiento | Precio | Importe |
|---|---|---|---|---|---|
| mO01OB240 | h | Oficial 1ª electricista | 0.556 | 19.71 | 10.96 |
| mO01OB260 | h | Ayudante electricista | 0.556 | 18.45 | 10.26 |
| mP15AH120 | ud | Material auxiliar eléctrico | 1 | 0.74 | 0.74 |
| mP15T020 | ud | Placa Cu t.t. 500x500x2 Ac. (material; 31/01/2011) | 1 | 40.19 | 40.19 |
| %CI0300 | % | Costes Indirectos | 3 % | 62.15 | 1.86 |
|  |  | Total |  |  | 64.02 |

**mU13E030** ud SOLDADURA ALTO PUNTO FUSIÓN (19/08/2008)
290 ud × 8.69 = 2520.10
Soldadura de alto punto de fusión para los distintos elementos de la red de tierras, incluyendo materiales y mano de obra.

| Código | Ud | Descripción | Rendimiento | Precio | Importe |
|---|---|---|---|---|---|
| mO01OB240 | h | Oficial 1ª electricista | 0.2 | 19.71 | 3.94 |
| mP15AH120 | ud | Material auxiliar eléctrico | 2 | 0.74 | 1.48 |
| mP01U330 | ud | Soldadura eléctrica (material) | 1 | 3.02 | 3.02 |
| %CI0300 | % | Costes Indirectos | 3 % | 8.44 | 0.25 |
|  |  | Total |  |  | 8.69 |

**mU13C010** ud CAJA CONEXIÓN BÁCULO 5 BORNAS, 2 BASES (19/08/2008)
124 ud × 27.13 = 3364.12
Caja de conexión y protección para báculo y brazos murales, construida en poliester reforzado con fibra de vidrio o policarbonato y provista de dos bases aptas para cartuchos de cortacircuitos de hasta 20 A. (10 x 38) y cinco bornas de conexión para cable de hasta 25 mm2, incluidos dichos cartuchos, instalada.

| Código | Ud | Descripción | Rendimiento | Precio | Importe |
|---|---|---|---|---|---|
| mO01OB240 | h | Oficial 1ª electricista | 0.1 | 19.71 | 1.97 |
| mO01OB250 | h | Oficial 2ª electricista | 0.1 | 18.45 | 1.85 |
| mP15AH240 | ud | Caja conexión báculo 5 bornas, 2 bases (material) | 1 | 21.78 | 21.78 |
| mP15AH120 | ud | Material auxiliar eléctrico | 1 | 0.74 | 0.74 |
| %CI | % | Costes Indirectos | 3 % | 26.34 | 0.79 |
|  |  | Total |  |  | 27.13 |

**mU13BAS040** m CONDUCTOR COBRE XLPE 1X25 MM2 (19/08/2008)
15900 m × 5.25 = 83475.00
Conductor de cobre con recubrimiento de XLPE de 1 x 25 mm2 de sección para una tensión nominal de 0,6/1 kV en instalación subterránea o en bandeja.

| Código | Ud | Descripción | Rendimiento | Precio | Importe |
|---|---|---|---|---|---|
| mO01OB240 | h | Oficial 1ª electricista | 0.015 | 19.71 | 0.30 |
| mO01OB250 | h | Oficial 2ª electricista | 0.015 | 18.45 | 0.28 |
| mP15AD280 | m | Conductor de cobre XLPE 1x25mm2, 0,61/kV (material; 31/01/2011) | 1 | 3.78 | 3.78 |
| mP15AH120 | ud | Material auxiliar eléctrico | 1 | 0.74 | 0.74 |
| %CI0300 | % | Costes Indirectos | 3 % | 5.10 | 0.15 |
|  |  | Total |  |  | 5.25 |

**mU13BAT010** m CONDUCTOR COBRE XLPE 750V 1X6 MM2 (19/08/2008)
248 m × 2.27 = 562.96
Conductor de cobre de 1 x 6 mm2 de sección con aislamiento de XLPE de 750 V de tensión nominal, color verde-amarillo para la red de toma de tierra, instalado.

| Código | Ud | Descripción | Rendimiento | Precio | Importe |
|---|---|---|---|---|---|
| mO01OB240 | h | Oficial 1ª electricista | 0.007 | 19.71 | 0.14 |
| mO01OB250 | h | Oficial 2ª electricista | 0.007 | 18.45 | 0.13 |
| mP15AD300 | m | Conductor cobre XLPE 750 V 1x6 mm2 (material; 31/01/2011) | 1 | 1.19 | 1.19 |
| mP15AH120 | ud | Material auxiliar eléctrico | 1 | 0.74 | 0.74 |
| %CI0300 | % | Costes Indirectos | 3 % | 2.20 | 0.07 |
|  |  | Total |  |  | 2.27 |

| Medición | Uds. | Largo | Parcial |
|---|---|---|---|
| Conductor columna- caja de conexión | 124 | 2 | 248.00 |
| Total |  |  | 248 |

**mU13BAT050** m CONDUCTOR COBRE XLPE 750V 1X35MM2 (19/08/2008)
4270 m × 5.57 = 23783.90
Conductor de cobre de 1 x 35 mm2 de sección con aislamiento de XLPE de 750 V de tensión nominal, color verde-amarillo para la red de toma de tierra, instalado.

| Código | Ud | Descripción | Rendimiento | Precio | Importe |
|---|---|---|---|---|---|
| mO01OB240 | h | Oficial 1ª electricista | 0.019 | 19.71 | 0.37 |
| mO01OB250 | h | Oficial 2ª electricista | 0.019 | 18.45 | 0.35 |
| mP15AD340 | m | Conductor cobre XLPE 750 V 1x35 mm2 (material; 31/01/2011) | 1 | 3.95 | 3.95 |
| mP15AH120 | ud | Material auxiliar eléctrico | 1 | 0.74 | 0.74 |
| %CI0300 | % | Costes Indirectos | 3 % | 5.41 | 0.16 |
|  |  | Total |  |  | 5.57 |

| Medición | Uds. | Largo | Parcial |
|---|---|---|---|
| Conductor equipotencial | 1 | 3480 | 3480.00 |
| Conductor arqueta-columna | 1 | 460 | 460.00 |
| Conductor arqueta-cuadro mando | 1 | 10 | 10.00 |
| Conductor arqueta-placa de cobre | 1 | 320 | 320.00 |
| Subtotal |  |  | 4270.00 |
| Total |  |  | 4270 |

**mU13BAB020** m CON.TER. ESPECIAL 0,6/1 KV, 3X2,5MM2 (19/08/2008)
7600 m × 2.02 = 15352.00
Conductor termoplástico especial de 3 x 2,5 mm2. de sección, según Norma UNE-21029, cilíndrico para instalación interior en candelabro, báculo o brazo mural, instalado.

| Código | Ud | Descripción | Rendimiento | Precio | Importe |
|---|---|---|---|---|---|
| mO01OB240 | h | Oficial 1ª electricista | 0.022 | 19.71 | 0.43 |
| mO01OB250 | h | Oficial 2ª electricista | 0.022 | 18.45 | 0.41 |
| mP15AD260 | m | Con.ter. especial 0,6/1 kV, 3x2,5 mm2 (material) | 1 | 1.08 | 1.08 |
| mP15AH120 | ud | Material auxiliar eléctrico | 0.05 | 0.74 | 0.04 |
| %CI0300 | % | Costes Indirectos | 3 % | 1.96 | 0.06 |
|  |  | Total |  |  | 2.02 |

| Medición | Uds. | Largo | Parcial |
|---|---|---|---|
| Alumbrado viario | 1 | 3800 | 3800.00 |
| Subtotal |  |  | 3800.00 |
| Alumbrado navidad | 1 | 3800 | 3800.00 |
| Total |  |  | 7600 |

**PN094** ud CENTRO DE MANDO ALUMBRADO DE 6 SALIDAS (27/11/2009)
4 ud × 12525.62 = 50102.48
Centro de mando para alumbrado 6 salidas, homologado, montado en armario de acero inoxidable en chapa de 2mm de espesor y calidad AISI 304L IP55-IK10, con 4 puertas independientes, para albergar:
- Equipo de medida de la Cía. eléctrica
- Módulo de control con función de encendidos y apagados astronómicos, con posibilidad de asociación a célula fotoeléctrica, registro de datos, programación de parámetros, gestión integral del cuadro de mando y protección así como del controlador de potencia, y preparado para telecontrol.
- Cuadro de protección y maniobra del alumbrado de 6 salidas protegidas con diferenciales reenganchables y automáticos de corte omnipolar y elementos según esquema eléctrico.
Unidad totalmente instalada y en perfecto estado de funcionamiento de acuerdo al Reglamento Electrotécnico de Baja Tensión Real Decreto 842/2002.

| Código | Ud | Descripción | Rendimiento | Precio | Importe |
|---|---|---|---|---|---|
| mO01OB240 | h | Oficial 1ª electricista | 5 | 19.71 | 98.55 |
| mO01OB250 | h | Oficial 2ª electricista | 5 | 18.45 | 92.25 |
| EAL.030 | ud | Centro de mando de alumbrado de 6 salidas (material; 20/12/2010) | 1 | 11970 | 11970.00 |
| %CI | % | Costes Indirectos | 3 % | 12160.80 | 364.82 |
|  |  | Total |  |  | 12525.62 |

Claves: mando, fibra, cuadro, protección, alumbrado, salida, montaje, armario, refuerzo, vidrio, dimensión, interruptor, cableado, poliéster, conexión, hora, reloj, célula, diferencial, circuito, automático, fotoeléctrico

**PN095** ud ADAPTACIÓN DE CENTRO DE MANDO ALUMBRADO DE 6 SALIDAS (27/11/2009)
2 ud × 5267.92 = 10535.84
Adaptación de centro de mando actual para destinarse a alumbrado con tecnología LED. 6 salidas, homologado, montado en armario de acero inoxidable en chapa de 2mm de espesor y calidad AISI 304L IP55-IK10, con 4 puertas independientes. Sustitución de los elementos del cuadro de protección y maniobra del alumbrado de 6 salidas protegidas con diferenciales reenganchables y automáticos de corte omnipolar y elementos presentes actualmente para adaptarse a la tecnología LED de alumbrado según esquema eléctrico.
Adaptación de acuerdo al Reglamento Electrotécnico de Baja Tensión Real Decreto 842/2002.

| Código | Ud | Descripción | Rendimiento | Precio | Importe |
|---|---|---|---|---|---|
| mO01OB240 | h | Oficial 1ª electricista | 3 | 19.71 | 59.13 |
| mO01OB250 | h | Oficial 2ª electricista | 3 | 18.45 | 55.35 |
| EAL.030_A | ud | Material adaptación del Centro de mando de alumbrado (material; 19/07/2017) | 1 | 5000 | 5000.00 |
| %CI | % | Costes Indirectos | 3 % | 5114.48 | 153.43 |
|  |  | Total |  |  | 5267.92 |

**PN093** ud COLUMNA ALUMBRADO NAVIDEÑO (19/08/2008)
124 ud × 800.12 = 99214.88
Columna para alumbrado navideño

| Código | Ud | Descripción | Rendimiento | Precio | Importe |
|---|---|---|---|---|---|
| mO01OB240 | h | Oficial 1ª electricista | 0.45 | 19.71 | 8.87 |
| mO01OB250 | h | Oficial 2ª electricista | 0.45 | 18.45 | 8.30 |
| mM02GE010 | h | Grúa telescópica autoprop. 20 t | 0.199 | 49.78 | 9.91 |
| mP16AK700N | ud | Columna de acero inoxidable 9700 | 1 | 749 | 749.00 |
| mP15AH120 | ud | Material auxiliar eléctrico | 1 | 0.74 | 0.74 |
| %CI0300 | % | Costes Indirectos | 3 % | 776.82 | 23.30 |
|  |  | Total |  |  | 800.12 |

## 06 REGULACIÓN DE TRÁFICO. SEMAFORIZACIÓN (18/08/2008)
Importe: 927965.08

### 06.01 OBRA CIVIL (18/08/2008)
Importe: 88059.62

**mU01BB040** m3 DEMOL.COMP. HORMIGÓN ARMADO
104.4 m3 × 75.28 = 7859.23

| Medición | Uds. | Largo | Ancho | Alto | Parcial |
|---|---|---|---|---|---|
| Cimentación báculo/columna a demoler | 46 | 1 | 1 | 1.2 | 55.20 |
| Subtotal |  |  |  |  | 55.20 |
|  | 30 | 1 | 1 | 1.2 | 36.00 |
|  | 11 | 1 | 1 | 1.2 | 13.20 |
| Total |  |  |  |  | 104.4 |

**PN138** ud CIMENTACIÓN BÁCULO
101 ud × 170.22 = 17192.22
Cimentación de soporte para báculo de 6 m de altura y hasta 6 m de longitud de brazo, con hormigón HM-20, según ficha de la N.E.C., incluso, movimiento de tierras, canon vertido RCDs, codo corrugado de PE ø 110 mm, pernos de anclaje y recubrimiento con mortero M-350, situada en acera existente a mantener de e= 0.20 m con levantado de la misma y sin reposición de su capa de rodadura.

| Código | Ud | Descripción | Rendimiento | Precio | Importe |
|---|---|---|---|---|---|
| mO01OA090 | h | Cuadrilla A | 0.6 | 46.89 | 28.13 |
| mM06CM010 | h | Compre.port.diesel m.p. 2 m3/min. 7 bar | 0.3 | 2.26 | 0.68 |
| mM06MI030 | h | Martillo manual picador neumático | 0.3 | 3.01 | 0.90 |
| mM11HV030 | h | Aguja eléct.c/convertid.gasolina D=79mm. | 0.36 | 4.84 | 1.74 |
| mM07CB030 | h | Camión basculante de 12 t | 0.162 | 40.71 | 6.60 |
| mM07N040 | m3 | Canon de RCD a vertedero | 1.8 | 13 | 23.40 |
| mP01HM100 | m3 | Hormigón HM-15/P/40/IIa central | 0.1 | 70.46 | 7.05 |
| mP01HM010 | m3 | Hormigón HM-20/P/20/I central | 1 | 76.11 | 76.11 |
| mP26TPA070 | m | Tub.polietileno a.d. PE50 PN6 DN=110mm. (material) | 1 | 6.61 | 6.61 |
| mP27SA030 | ud | Perno anclaje D=2,5 cm. L=70 cm (material) | 4 | 3.51 | 14.04 |
| %CI0300 | % | Costes Indirectos | 3 % | 165.26 | 4.96 |
|  |  | Total |  |  | 170.22 |

| Medición | Uds. | Parcial |
|---|---|---|
| Pórticos | 30 | 30.00 |
| Columnas | 60 | 60.00 |
| Cámaras | 11 | 11.00 |
| Total |  | 101 |

**PN136** ud ARQUETA 60x60 (18/08/2008)
100 ud × 78.87 = 7887.00
Arqueta de paso, derivación o toma de tierra de 60x60 cm, según N.E.C., incluso movimiento de tierras, sin incluir tapa de fundición, situada en acera existente a mantener de 0.20 m de espesor, con levantado y reposición total de la acera con material recuperado, completamente terminada.

| Código | Ud | Descripción | Rendimiento | Precio | Importe |
|---|---|---|---|---|---|
| mO01OA090 | h | Cuadrilla A | 0.8 | 46.89 | 37.51 |
| mM06CM010 | h | Compre.port.diesel m.p. 2 m3/min. 7 bar | 0.5 | 2.26 | 1.13 |
| mM06MI030 | h | Martillo manual picador neumático | 0.5 | 3.01 | 1.51 |
| mM07CB030 | h | Camión basculante de 12 t | 0.04 | 40.71 | 1.63 |
| mM07N040 | m3 | Canon de RCD a vertedero | 0.45 | 13 | 5.85 |
| mA02A070 | m3 | MORTERO CEMENTO M-7,5 | 0.035 | 82.41 | 2.88 |
| mP01HM080 | m3 | Hormigón HM-15/P/40/IIa central | 0.06 | 67.1 | 4.03 |
| mP01HM010 | m3 | Hormigón HM-20/P/20/I central | 0.25 | 76.11 | 19.03 |
| mP15AF030 | m | Tubo corrugado PE DN=110mm. | 2 | 1.5 | 3.00 |
| %CI0300 | % | Costes Indirectos | 3 % | 76.57 | 2.30 |
|  |  | Total |  |  | 78.87 |

**PN137** ud ARQUETA 80x80
32 ud × 108.36 = 3467.52
Arqueta de paso, derivación o toma de tierra de 80x80 cm, según N.E.C., incluso movimiento de tierras, sin incluir tapa de fundición, situada en acera existente a mantener de 0.20 m de espesor, con levantado y reposición total de la acera con material recuperado, completamente terminada.

| Código | Ud | Descripción | Rendimiento | Precio | Importe |
|---|---|---|---|---|---|
| mO01OA090 | h | Cuadrilla A | 1.5 | 46.89 | 70.34 |
| mM06CM010 | h | Compre.port.diesel m.p. 2 m3/min. 7 bar | 0.75 | 2.26 | 1.70 |
| mM06MI030 | h | Martillo manual picador neumático | 0.75 | 3.01 | 2.26 |
| mM07CB030 | h | Camión basculante de 12 t | 0.06 | 40.71 | 2.44 |
| mM07N040 | m3 | Canon de RCD a vertedero | 0.67 | 13 | 8.71 |
| mP01HM080 | m3 | Hormigón HM-15/P/40/IIa central | 0.08 | 67.1 | 5.37 |
| mP01LT020 | mud | Ladrillo perforado tosco 24x11,5x7 cm. | 0.1 | 104.17 | 10.42 |
| mA02A070 | m3 | MORTERO CEMENTO M-7,5 | 0.048 | 82.41 | 3.96 |
| %CI0300 | % | Costes Indirectos | 3 % | 105.20 | 3.16 |
|  |  | Total |  |  | 108.36 |

**mU15CA050** m CANALIZACIÓN CRUCE DE CALZADA, A MANO (18/08/2008)
170 m × 127.22 = 21627.40
Apertura de canalización subterránea en cruce de calzada de cualquier tipo, a mano, según ficha correspondiente de la N.E.C.; incluyendo levantado del pavimento existente, excavaciones en zanja pozo o galería, cuna de hormigón HM-20, suministro y colocación de tres tubos (dejando guia), relleno con hormigón HM-20, suministro y colocación de cinta señalizadora, relleno posterior de la zanja según indicaciones del PCTG, extensión de subbase de arena de miga, debidamente compactada, extensión de base de hormigón HM-12,5 y mezcla bituminosa, incluso el transporte y el canon de RCD a vertedero. Completamente terminado.

| Código | Ud | Descripción | Rendimiento | Precio | Importe |
|---|---|---|---|---|---|
| mO01OA060 | h | Peón especializado | 2 | 17.56 | 35.12 |
| mO01OA070 | h | Peón ordinario | 2 | 17.45 | 34.90 |
| mM06CM010 | h | Compre.port.diesel m.p. 2 m3/min. 7 bar | 1.2 | 2.26 | 2.71 |
| mM06MI030 | h | Martillo manual picador neumático | 1.2 | 3.01 | 3.61 |
| mM07CB030 | h | Camión basculante de 12 t | 0.03 | 40.71 | 1.22 |
| mM07N040 | m3 | Canon de RCD a vertedero | 0.333 | 13 | 4.33 |
| mP01AA050 | m3 | Arena de miga cribada | 0.15 | 25 | 3.75 |
| mP01HM010 | m3 | Hormigón HM-20/P/20/I central | 0.1 | 76.11 | 7.61 |
| mP15AH005 | m | Cinta señalizadora | 1 | 0.16 | 0.16 |
| mP15AH120 | ud | Material auxiliar eléctrico | 1 | 0.74 | 0.74 |
| mP15AF030 | m | Tubo corrugado PE DN=110mm. | 3 | 1.5 | 4.50 |
| mU07DA020 | t | MBC AC 16/22 ÁRI.SIL.REP. (ANTIGUA D/S) | 0.144 | 97.91 | 14.10 |
| mU03EB010 | m3 | MASA HM-12,5/P/40 CEM II, BASES (11/11/2008) | 0.14 | 76.86 | 10.76 |
| %CI0300 | % | Costes Indirectos | 3 % | 123.51 | 3.71 |
|  |  | Total |  |  | 127.22 |

| Medición | Uds. | Largo | Parcial |
|---|---|---|---|
| Gran Vía - Plaza de España | 1 | 10 | 10.00 |
| Gran Vía - General Mitre | 1 | 10 | 10.00 |
| Gran Vía - Isabel la Católica | 2 | 10 | 20.00 |
| Gran Vía - San Bernardo | 1 | 10 | 10.00 |
| Gran Vía - Silva | 1 | 10 | 10.00 |
| Gran Vía - Callao | 2 | 10 | 20.00 |
| Gran Vía - Mesonero Romanos | 3 | 10 | 30.00 |
| Gran Vía - Salud - Tres Cruces | 2 | 10 | 20.00 |
| Gran Vía - Fuencarral | 1 | 10 | 10.00 |
| Gran Vía - Clavel | 1 | 10 | 10.00 |
| Gran Vía - Alcalá | 1 | 10 | 10.00 |
| Gran Vía - Víctor Hugo | 1 | 10 | 10.00 |
| Total |  |  | 170 |

**mU15CA060** m CANALIZACIÓN CRUCE DE CALZADA, A MAQ. (18/08/2008)
255 m × 117.75 = 30026.25
Apertura de canalización subterránea en cruce de calzada de cualquier tipo, a máquina, según ficha correspondiente de la N.E.C.; incluyendo levantado del pavimento existente, excavaciones en zanja pozo o galería, cuna de hormigón HM-20, suministro y colocación de tres tubos (dejando guia), relleno con hormigón HM-20, suministro y colocación de cinta señalizadora, relleno posterior de la zanja según indicaciones del PCTG, extensión de subbase de arena de miga, debidamente compactada, extensión de base de hormigón HM-12,5 y mezcla bituminosa, incluso el transporte y el canon de RCD a vertedero. Completamente terminado.

| Código | Ud | Descripción | Rendimiento | Precio | Importe |
|---|---|---|---|---|---|
| mO01OA060 | h | Peón especializado | 1.4 | 17.56 | 24.58 |
| mO01OA070 | h | Peón ordinario | 1.4 | 17.45 | 24.43 |
| mM05RN060 | h | Retro-pala con martillo rompedor | 0.4 | 48.48 | 19.39 |
| mM07CB030 | h | Camión basculante de 12 t | 0.03 | 40.71 | 1.22 |
| mM07N040 | m3 | Canon de RCD a vertedero | 0.333 | 13 | 4.33 |
| mP01AA050 | m3 | Arena de miga cribada | 0.1 | 25 | 2.50 |
| mP15AH120 | ud | Material auxiliar eléctrico | 1 | 0.74 | 0.74 |
| mP01HM010 | m3 | Hormigón HM-20/P/20/I central | 0.1 | 76.11 | 7.61 |
| mP15AH005 | m | Cinta señalizadora | 1 | 0.16 | 0.16 |
| mP15AF030 | m | Tubo corrugado PE DN=110mm. | 3 | 1.5 | 4.50 |
| mU07DA020 | t | MBC AC 16/22 ÁRI.SIL.REP. (ANTIGUA D/S) | 0.144 | 97.91 | 14.10 |
| mU03EB010 | m3 | MASA HM-12,5/P/40 CEM II, BASES | 0.14 | 76.86 | 10.76 |
| %CI0300 | % | Costes Indirectos | 3 % | 114.32 | 3.43 |
|  |  | Total |  |  | 117.75 |

| Medición | Uds. | Largo | Parcial |
|---|---|---|---|
| Gran Vía - Plaza de España | 1 | 15 | 15.00 |
| Gran Vía - General Mitre | 1 | 15 | 15.00 |
| Gran Vía - Isabel la Católica | 2 | 15 | 30.00 |
| Gran Vía - San Bernardo | 1 | 15 | 15.00 |
| Gran Vía - Silva | 1 | 15 | 15.00 |
| Gran Vía - Callao | 2 | 15 | 30.00 |
| Gran Vía - Mesonero Romanos | 3 | 15 | 45.00 |
| Gran Vía - Salud - Tres Cruces | 2 | 15 | 30.00 |
| Gran Vía - Fuencarral | 1 | 15 | 15.00 |
| Gran Vía - Clavel | 1 | 15 | 15.00 |
| Gran Vía - Alcalá | 1 | 15 | 15.00 |
| Gran Vía - Víctor Hugo | 1 | 15 | 15.00 |
| Total |  |  | 255 |

### 06.02 INSTALACIONES (31/10/2016)
Importe: 826905.46

**PN040** ud PLACA DE TOMA DE TIERRA DE CHAPA DE ACERO GALVANIZADO DE 500 X 500 X 2 MM (17/07/2017)
25 ud × 30.58 = 764.50
ud Suministro e instalación en fondo de arqueta de placa de toma de tierra de chapa de acero galvanizado de 500 x 500 x 2 mm, incluso relleno y transporte de tierras sobrantes a vertedero, según ficha de la NECOU, en arqueta existente a mantener.

| Medición | Uds. | Parcial |
|---|---|---|
| Gran Vía - Plaza de España | 2 | 2.00 |
| Gran Vía - General Mitre | 1 | 1.00 |
| Gran Vía - Isabel la Católica | 2 | 2.00 |
| Gran Vía - San Bernardo | 1 | 1.00 |
| Gran Vía - Silva | 1 | 1.00 |
| Gran Vía - Callao | 3 | 3.00 |
| Gran Vía - Mesonero Romanos | 4 | 4.00 |
| Gran Vía - Salud - Tres Cruces | 4 | 4.00 |
| Gran Vía - Fuencarral | 1 | 1.00 |
| Gran Vía - Clavel | 2 | 2.00 |
| Gran Vía - Alcalá | 2 | 2.00 |
| Gran Vía - Víctor Hugo | 2 | 2.00 |
| Total |  | 25 |

**PN041** ud MARCO Y TAPA DE FUNDICIÓN ABATIBLE PARA ARQUETA 60X60 CM (17/07/2017)
100 ud × 101.4 = 10140.00
ud Suministro de marco y tapa de fundición para arqueta abatible de tecnologías del tráfico de 60x60 cm, según N.E.C.

| Medición | Uds. | Parcial |
|---|---|---|
| Gran Vía - Plaza de España | 8 | 8.00 |
| Gran Vía - General Mitre | 8 | 8.00 |
| Gran Vía - Isabel la Católica | 8 | 8.00 |
| Gran Vía - San Bernardo | 8 | 8.00 |
| Gran Vía - Silva | 8 | 8.00 |
| Gran Vía - Callao | 10 | 10.00 |
| Gran Vía - Mesonero Romanos | 12 | 12.00 |
| Gran Vía - Salud - Tres Cruces | 10 | 10.00 |
| Gran Vía - Fuencarral | 10 | 10.00 |
| Gran Vía - Clavel | 8 | 8.00 |
| Gran Vía - Alcalá | 8 | 8.00 |
| Gran Vía - Víctor Hugo | 2 | 2.00 |
| Total |  | 100 |

**PN042** ud MARCO Y TAPA DE FUNDICIÓN PARA ARQUETA 80X80 CM (17/07/2017)
32 ud × 188.5 = 6032.00
ud Suministro de marco y tapa de fundición para arqueta de tecnologías del tráfico de 80x80 cm, según N.E.C.

| Medición | Uds. | Parcial |
|---|---|---|
| Gran Vía - Plaza de España | 2 | 2.00 |
| Gran Vía - General Mitre | 1 | 1.00 |
| Gran Vía - Isabel la Católica | 4 | 4.00 |
| Gran Vía - Silva | 1 | 1.00 |
| Gran Vía - Callao | 5 | 5.00 |
| Gran Vía - Mesonero Romanos | 4 | 4.00 |
| Gran Vía - Salud - Tres Cruces | 4 | 4.00 |
| Gran Vía - Fuencarral | 3 | 3.00 |
| Gran Vía - Clavel | 2 | 2.00 |
| Gran Vía - Alcalá | 2 | 2.00 |
| Gran Vía - Víctor Hugo | 4 | 4.00 |
| Total |  | 32 |

**PN043** ud PERNO DE ANCLAJE Y PP DE PLANTILLA, PARA CIMENTACIÓN DE COLUMNA O REGULADOR (17/07/2017)
183 ud × 1.7 = 311.10
ud Suministro de perno de anclaje y parte proporcional de plantilla, para cimentación de columna o regulador, según ficha de NECOU, longitud 320 mm.

| Medición | Uds. | Parcial |
|---|---|---|
| Gran Vía - Plaza de España | 3 | 3.00 |
| Gran Vía - General Mitre | 9 | 9.00 |
| Gran Vía - Isabel la Católica | 18 | 18.00 |
| Gran Vía - San Bernardo | 18 | 18.00 |
| Gran Vía - Silva | 15 | 15.00 |
| Gran Vía - Callao | 18 | 18.00 |
| Gran Vía - Mesonero Romanos | 27 | 27.00 |
| Gran Vía - Salud - Tres Cruces | 24 | 24.00 |
| Gran Vía - Fuencarral | 18 | 18.00 |
| Gran Vía - Clavel | 12 | 12.00 |
| Gran Vía - Alcalá | 15 | 15.00 |
| Gran Vía - Víctor Hugo | 6 | 6.00 |
| Total |  | 183 |

**PN044** ud PERNO DE ANCLAJE Y PP DE PLANTILLA, PARA CIMENTACIÓN DE BÁCULO (17/07/2017)
124 ud × 3.69 = 457.56
ud Suministro de perno de anclaje y parte proporcional de plantilla, para cimentación de báculo, según ficha de NECOU, longitud 700 mm.

| Medición | Uds. | Parcial |
|---|---|---|
| Gran Vía - Plaza de España | 4 | 4.00 |
| Gran Vía - General Mitre | 8 | 8.00 |
| Gran Vía - Isabel la Católica | 8 | 8.00 |
| Gran Vía - San Bernardo | 16 | 16.00 |
| Gran Vía - Silva | 8 | 8.00 |
| Gran Vía - Callao | 20 | 20.00 |
| Gran Vía - Mesonero Romanos | 16 | 16.00 |
| Gran Vía - Salud - Tres Cruces | 16 | 16.00 |
| Gran Vía - Fuencarral | 8 | 8.00 |
| Gran Vía - Clavel | 8 | 8.00 |
| Gran Vía - Alcalá | 4 | 4.00 |
| Gran Vía - Víctor Hugo | 8 | 8.00 |
| Total |  | 124 |

**PN045** ud COLUMNA DE CHAPA DE ACERO DE 1,00 METRO COMPLETAMENTE PINTADA, (17/07/2017)
1 ud × 114.67 = 114.67
ud Suministro y colocación de columna de chapa de acero de 1,00 metro completamente pintada, según ficha de la NECOU, para sustentación de caja de detectores; incluyendo accesorios, transporte y pequeño material.

| Medición | Uds. | Parcial |
|---|---|---|
| Gran Vía - San Bernardo | 1 | 1.00 |
| Total |  | 1 |

**PN050** ud CAJA DE CHAPA DE ACERO GALVANIZADA Y PINTADA PARA ALOJAMIENTO DE DETECTORES (17/07/2017)
1 ud × 198.17 = 198.17
ud Suministro y montaje de caja de chapa de acero galvanizada y pintada para alojamiento de detectores, dotada de bastidor para alojamiento y montaje de equipo, incluso accesorios y pequeño material.

| Medición | Uds. | Parcial |
|---|---|---|
| Gran Vía - San Bernardo | 1 | 1.00 |
| Total |  | 1 |

**PN046** ud DESMONTAJE DE COLUMNA DE FUNDICIÓN DE HIERRO CL-2400 (17/07/2017)
46 ud × 59.98 = 2759.08
ud Desmontaje de columna de funmdición de hierro CL-2400, según ficha de la NECOU, incluyendo pequeño material.

| Medición | Uds. | Parcial |
|---|---|---|
| Gran Vía - Plaza de España | 1 | 1.00 |
| Gran Vía - General Mitre | 2 | 2.00 |
| Gran Vía - Isabel la Católica | 3 | 3.00 |
| Gran Vía - San Bernardo | 5 | 5.00 |
| Gran Vía - Silva | 4 | 4.00 |
| Gran Vía - Callao | 8 | 8.00 |
| Gran Vía - Mesonero Romanos | 2 | 2.00 |
| Gran Vía - Salud - Tres Cruces | 9 | 9.00 |
| Gran Vía - Fuencarral | 6 | 6.00 |
| Gran Vía - Clavel | 5 | 5.00 |
| Gran Vía - Alcalá | 1 | 1.00 |
| Total |  | 46 |

**PN047** ud DESMONTAJE DE BÁCULO CHAPA DE ACERO 6 M ALTURA Y 3,50 M LONGITUD (17/07/2017)
30 ud × 119.95 = 3598.50
ud Desmontaje de báculo de chapa de acero de 6 metros de altura y 3,50 metros de longitud, incluyendo medios auxiliares y pequeño material.

| Medición | Uds. | Parcial |
|---|---|---|
| Gran Vía - Plaza de España | 1 | 1.00 |
| Gran Vía - General Mitre | 2 | 2.00 |
| Gran Vía - Isabel la Católica | 2 | 2.00 |
| Gran Vía - San Bernardo | 4 | 4.00 |
| Gran Vía - Silva | 2 | 2.00 |
| Gran Vía - Callao | 5 | 5.00 |
| Gran Vía - Mesonero Romanos | 3 | 3.00 |
| Gran Vía - Salud - Tres Cruces | 4 | 4.00 |
| Gran Vía - Fuencarral | 2 | 2.00 |
| Gran Vía - Clavel | 2 | 2.00 |
| Gran Vía - Alcalá | 3 | 3.00 |
| Total |  | 30 |

**PN048** ud DESMONTAJE DE SOPORTE COLGANTE PARA SUSTENTACIÓN DE SEMÁFOROS EN PUNTA DE BACULO (17/07/2017)
30 ud × 11.8 = 354.00
ud Desmontaje de soporte colgante para sustentación de semáforos en punta de baculo, ya instalado, incluyendo medios auxiliares.

| Medición | Uds. | Parcial |
|---|---|---|
| Gran Vía - Plaza de España | 1 | 1.00 |
| Gran Vía - General Mitre | 2 | 2.00 |
| Gran Vía - Isabel la Católica | 2 | 2.00 |
| Gran Vía - San Bernardo | 4 | 4.00 |
| Gran Vía - Silva | 2 | 2.00 |
| Gran Vía - Callao | 5 | 5.00 |
| Gran Vía - Mesonero Romanos | 3 | 3.00 |
| Gran Vía - Salud - Tres Cruces | 4 | 4.00 |
| Gran Vía - Fuencarral | 2 | 2.00 |
| Gran Vía - Clavel | 2 | 2.00 |
| Gran Vía - Alcalá | 3 | 3.00 |
| Total |  | 30 |

**PN049** ud DESMONTAJE DE PANTALLA DE FIBRA DE VIDRIO, EXISTENTE A CONSERVAR, SOBRE PUNTA DE BACULO (17/07/2017)
30 ud × 11.8 = 354.00
ud Desmontaje de pantalla de fibra de vidrio, existente a conservar, sobre punta de baculo, incluyendo medios auxiliares y desmontaje de semáforo.

| Medición | Uds. | Parcial |
|---|---|---|
| Gran Vía - Plaza de España | 1 | 1.00 |
| Gran Vía - General Mitre | 2 | 2.00 |
| Gran Vía - Isabel la Católica | 2 | 2.00 |
| Gran Vía - San Bernardo | 4 | 4.00 |
| Gran Vía - Silva | 2 | 2.00 |
| Gran Vía - Callao | 5 | 5.00 |
| Gran Vía - Mesonero Romanos | 3 | 3.00 |
| Gran Vía - Salud - Tres Cruces | 4 | 4.00 |
| Gran Vía - Fuencarral | 2 | 2.00 |
| Gran Vía - Clavel | 2 | 2.00 |
| Gran Vía - Alcalá | 3 | 3.00 |
| Total |  | 30 |

**PN051** ud DESMONTAJE, HASTA 4 M DE ALTURA, DE SEÑAL LUMINOSA 200 MM (17/07/2017)
168 ud × 5.43 = 912.24
ud Desmontaje, hasta 4 m de altura, de señal luminosa con semáforo de 200 mm de diámetro; incluyendo medios auxiliares y pequeño material.

| Medición | Uds. | Parcial |
|---|---|---|
| Gran Vía - Plaza de España | 5 | 5.00 |
| Gran Vía - General Mitre | 9 | 9.00 |
| Gran Vía - Isabel la Católica | 11 | 11.00 |
| Gran Vía - San Bernardo | 22 | 22.00 |
| Gran Vía - Silva | 12 | 12.00 |
| Gran Vía - Callao | 29 | 29.00 |
| Gran Vía - Mesonero Romanos | 12 | 12.00 |
| Gran Vía - Salud - Tres Cruces | 27 | 27.00 |
| Gran Vía - Fuencarral | 14 | 14.00 |
| Gran Vía - Clavel | 15 | 15.00 |
| Gran Vía - Alcalá | 12 | 12.00 |
| Total |  | 168 |

**PN052** ud DESMONTAJE DE SEÑAL LUMINOSA CON SEMÁFORO 100 MM (17/07/2017)
43 ud × 4.64 = 199.52
ud Desmontaje de señal luminosa con semáforo de 100 mm de diámetro; incluyendo medios auxiliares y pequeño material.

| Medición | Uds. | Parcial |
|---|---|---|
| Gran Vía - Plaza de España | 1 | 1.00 |
| Gran Vía - General Mitre | 3 | 3.00 |
| Gran Vía - Isabel la Católica | 5 | 5.00 |
| Gran Vía - San Bernardo | 3 | 3.00 |
| Gran Vía - Silva | 4 | 4.00 |
| Gran Vía - Callao | 10 | 10.00 |
| Gran Vía - Mesonero Romanos | 1 | 1.00 |
| Gran Vía - Salud - Tres Cruces | 7 | 7.00 |
| Gran Vía - Fuencarral | 2 | 2.00 |
| Gran Vía - Clavel | 4 | 4.00 |
| Gran Vía - Alcalá | 3 | 3.00 |
| Total |  | 43 |

**PN053** ud SUMINISTRO Y MONTAJE DE AVISADOR ACUSTICO PARA INVIDENTES (17/07/2017)
34 ud × 301.3 = 10244.20
ud Suministro y montaje de avisador acustico para invidentes, dotado de un mínimo de 8 sonidos diferentes pregrabados y regulación de volumen para cada uno de ellos; dotado de programador diario/semanal/anual. Incluido medios auxiliares y pequeño material

| Medición | Uds. | Parcial |
|---|---|---|
| Gran Vía - General Mitre | 2 | 2.00 |
| Gran Vía - Isabel la Católica | 4 | 4.00 |
| Gran Vía - Silva | 2 | 2.00 |
| Gran Vía - Callao | 8 | 8.00 |
| Gran Vía - Mesonero Romanos | 4 | 4.00 |
| Gran Vía - Salud - Tres Cruces | 2 | 2.00 |
| Gran Vía - Clavel | 6 | 6.00 |
| Gran Vía - Alcalá | 2 | 2.00 |
| Gran Vía - Víctor Hugo | 4 | 4.00 |
| Total |  | 34 |

**PN055** ud DESMONTAJE DE AVISADOR ACÚSTICO PARA INVIDENTES DE CUALQUIER TIPO (17/07/2017)
58 ud × 2.33 = 135.14
ud Desmontaje de avisador acústico para invidentes de cualquier tipo; incluyendo cableado para conexionado y pequeño material.

| Medición | Uds. | Parcial |
|---|---|---|
| Gran Vía - Plaza de España | 2 | 2.00 |
| Gran Vía - General Mitre | 2 | 2.00 |
| Gran Vía - Isabel la Católica | 4 | 4.00 |
| Gran Vía - San Bernardo | 8 | 8.00 |
| Gran Vía - Silva | 4 | 4.00 |
| Gran Vía - Callao | 8 | 8.00 |
| Gran Vía - Mesonero Romanos | 4 | 4.00 |
| Gran Vía - Salud - Tres Cruces | 10 | 10.00 |
| Gran Vía - Fuencarral | 6 | 6.00 |
| Gran Vía - Clavel | 6 | 6.00 |
| Gran Vía - Alcalá | 4 | 4.00 |
| Total |  | 58 |

**PN054** ud MONTAJE DE AVISADOR ACÚSTICO PARA INVIDENTES DE CUALQUIER TIPO (17/07/2017)
58 ud × 8.8 = 510.40
ud Montaje de avisador acústico para invidentes de cualquier tipo; incluyendo conexionado a semáforo de peatón y pequeño material.

| Medición | Uds. | Parcial |
|---|---|---|
| Gran Vía - Plaza de España | 2 | 2.00 |
| Gran Vía - General Mitre | 2 | 2.00 |
| Gran Vía - Isabel la Católica | 4 | 4.00 |
| Gran Vía - San Bernardo | 8 | 8.00 |
| Gran Vía - Silva | 4 | 4.00 |
| Gran Vía - Callao | 8 | 8.00 |
| Gran Vía - Mesonero Romanos | 4 | 4.00 |
| Gran Vía - Salud - Tres Cruces | 10 | 10.00 |
| Gran Vía - Fuencarral | 6 | 6.00 |
| Gran Vía - Clavel | 6 | 6.00 |
| Gran Vía - Alcalá | 4 | 4.00 |
| Total |  | 58 |

**PN056** m CONSTRUCCIÓN DE REGATA PARA UN LAZO DETECTOR EN PUNTO DE MEDIDA (17/07/2017)
630 m × 21.66 = 13645.80
m Construcción de regata para un lazo detector en Punto de Medida, incluyendo espira, conexionado en caja y sellado de la misma mediante producto asfáltico y resina especial, ejecutado en jornada nocturna o festiva.

| Medición | Uds. | Parcial |
|---|---|---|
| Gran Vía - General Mitre | 20 | 20.00 |
| Gran Vía - Isabel la Católica | 60 | 60.00 |
| Gran Vía - San Bernardo | 100 | 100.00 |
| Gran Vía - Silva | 70 | 70.00 |
| Gran Vía - Callao | 60 | 60.00 |
| Gran Vía - Mesonero Romanos | 50 | 50.00 |
| Gran Vía - Salud - Tres Cruces | 60 | 60.00 |
| Gran Vía - Fuencarral | 100 | 100.00 |
| Gran Vía - Clavel | 40 | 40.00 |
| Gran Vía - Alcalá | 30 | 30.00 |
| Gran Vía - Víctor Hugo | 40 | 40.00 |
| Total |  | 630 |

**PN057** ud SUMINISTRO Y MONTAJE DE DETECTOR PARA VEHÍCULOS (17/07/2017)
4 ud × 424.55 = 1698.20
ud Suministro y montaje de detector para vehículos, tipo lazo inductivo, dotado de microprocesador regulable para dos lazos y salida de relé configurable en abierto o cerrado.

| Medición | Uds. | Parcial |
|---|---|---|
| Gran Vía - General Mitre | 1 | 1.00 |
| Gran Vía - Isabel la Católica | 1 | 1.00 |
| Gran Vía - Víctor Hugo | 2 | 2.00 |
| Total |  | 4 |

**PN058** ud MONTAJE SOBRE BACULO O COLUMNA DE CAMARA DE VISION ARTIFICIAL (17/07/2017)
11 ud × 130.2 = 1432.20
Ud Montaje sobre baculo o columna de camara de vision artificial para detección de presencia de vehículos, incluso brazo soporte y ajuste final de detectores.

| Medición | Uds. | Parcial |
|---|---|---|
| Gran Vía - General Mitre | 1 | 1.00 |
| Gran Vía - Isabel la Católica | 1 | 1.00 |
| Gran Vía - San Bernardo | 1 | 1.00 |
| Gran Vía - Silva | 1 | 1.00 |
| Gran Vía - Callao | 1 | 1.00 |
| Gran Vía - Mesonero Romanos | 1 | 1.00 |
| Gran Vía - Salud - Tres Cruces | 1 | 1.00 |
| Gran Vía - Fuencarral | 2 | 2.00 |
| Gran Vía - Clavel | 1 | 1.00 |
| Gran Vía - Alcalá | 1 | 1.00 |
| Total |  | 11 |

**PN059** ud DESMONTAJE EN BACULO O COLUMNA DE CAMARA DE VISION ARTIFICIAL (17/07/2017)
11 ud × 44.02 = 484.22
Ud Desmontaje en baculo o columna y traslado a otro soporte o a taller, de camara de vision artificial para detección de presencia de vehículos.

| Medición | Uds. | Parcial |
|---|---|---|
| Gran Vía - General Mitre | 1 | 1.00 |
| Gran Vía - Isabel la Católica | 1 | 1.00 |
| Gran Vía - San Bernardo | 1 | 1.00 |
| Gran Vía - Silva | 1 | 1.00 |
| Gran Vía - Callao | 1 | 1.00 |
| Gran Vía - Mesonero Romanos | 1 | 1.00 |
| Gran Vía - Salud - Tres Cruces | 1 | 1.00 |
| Gran Vía - Fuencarral | 2 | 2.00 |
| Gran Vía - Clavel | 1 | 1.00 |
| Gran Vía - Alcalá | 1 | 1.00 |
| Total |  | 11 |

**PN060** ud SUMINISTRO Y MONTAJE DE REGULADOR ELECTRÓNICO A 42/25 V A.C. (17/07/2017)
2 ud × 5643.5 = 11287.00
ud Suministro y montaje de regulador electrónico a 42/25 V A.C. para 32 grupos, dotado de microprocesador, reloj digital y previsto para funcionamiento autónomo o formando parte de un sistema coordinado o telemandado, cumpliendo la normativa de reguladore

| Medición | Uds. | Parcial |
|---|---|---|
| Gran Vía - Callao | 1 | 1.00 |
| Gran Vía - Víctor Hugo | 1 | 1.00 |
| Total |  | 2 |

**PN061** ud SUMINISTRO Y MONTAJE DE GRUPO DE REGULADOR A 42/25 V A.C (17/07/2017)
39 ud × 253.97 = 9904.83
ud Suministro y montaje de grupo de regulador a 42/25 V A.C. con sistema de detección de lámparas fundidas, incluyendo suministro y montaje sobre chasis de tarjetas de grupo y fusible, modificación de memorias y conexionado de cableado de salida.

| Medición | Uds. | Parcial |
|---|---|---|
| Gran Vía - Isabel la Católica | 4 | 4.00 |
| Gran Vía - Silva | 2 | 2.00 |
| Gran Vía - Callao | 14 | 14.00 |
| Gran Vía - Mesonero Romanos | 9 | 9.00 |
| Gran Vía - Salud - Tres Cruces | 2 | 2.00 |
| Gran Vía - Alcalá | 2 | 2.00 |
| Gran Vía - Víctor Hugo | 6 | 6.00 |
| Total |  | 39 |

**PN062** m CONDUCTOR COBRE UNE H07V-K 750 V 1X16 MM2 (17/07/2017)
1750 m × 11.56 = 20230.00
m Conductor cobre UNE H07V-K 750 V 1X16 mm2

| Medición | Uds. | Largo | Parcial |
|---|---|---|---|
| Gran Vía - Plaza de España | 1 | 50 | 50.00 |
| Gran Vía - General Mitre | 1 | 70 | 70.00 |
| Gran Vía - Isabel la Católica | 1 | 100 | 100.00 |
| Gran Vía - San Bernardo | 1 | 140 | 140.00 |
| Gran Vía - Silva | 1 | 130 | 130.00 |
| Gran Vía - Callao | 1 | 450 | 450.00 |
| Gran Vía - Mesonero Romanos | 1 | 210 | 210.00 |
| Gran Vía - Salud - Tres Cruces | 1 | 150 | 150.00 |
| Gran Vía - Fuencarral | 1 | 200 | 200.00 |
| Gran Vía - Clavel | 1 | 100 | 100.00 |
| Gran Vía - Alcalá | 1 | 100 | 100.00 |
| Gran Vía - Víctor Hugo | 1 | 50 | 50.00 |
| Total |  |  | 1750 |

**PN063** m CONDUCTOR COBRE UNE RV 2 X 2,5 MM2 0,6/1 KV (17/07/2017)
2205 m × 4.67 = 10297.35
m Conductor de cobre UNE RV con recubrimiento de PVC de 2 X 2,5 mm2 de sección para una tensión nominal de 0,6/1 kV en instalación subterránea o en bandeja.

| Medición | Uds. | Largo | Parcial |
|---|---|---|---|
| Gran Vía - General Mitre | 1 | 160 | 160.00 |
| Gran Vía - Isabel la Católica | 1 | 270 | 270.00 |
| Gran Vía - San Bernardo | 1 | 500 | 500.00 |
| Gran Vía - Silva | 1 | 265 | 265.00 |
| Gran Vía - Callao | 1 | 20 | 20.00 |
| Gran Vía - Mesonero Romanos | 1 | 240 | 240.00 |
| Gran Vía - Salud - Tres Cruces | 1 | 560 | 560.00 |
| Gran Vía - Fuencarral | 1 | 120 | 120.00 |
| Gran Vía - Clavel | 1 | 70 | 70.00 |
| Total |  |  | 2205 |

**PN064** m CONDUCTOR DE COBRE UNE RV 3 X 2,5 MM2 0,6/1 KV (17/07/2017)
6890 m × 5.72 = 39410.80
m Conductor de cobre UNE RV con recubrimiento de PVC de 3 X 2,5 mm2 de sección para una tensión nominal de 0,6/1 kV en instalación subterránea o en bandeja.

| Medición | Uds. | Largo | Parcial |
|---|---|---|---|
| Gran Vía - Plaza de España | 1 | 200 | 200.00 |
| Gran Vía - General Mitre | 1 | 150 | 150.00 |
| Gran Vía - Isabel la Católica | 1 | 260 | 260.00 |
| Gran Vía - San Bernardo | 1 | 660 | 660.00 |
| Gran Vía - Silva | 1 | 360 | 360.00 |
| Gran Vía - Callao | 1 | 1200 | 1200.00 |
| Gran Vía - Mesonero Romanos | 1 | 1050 | 1050.00 |
| Gran Vía - Salud - Tres Cruces | 1 | 1100 | 1100.00 |
| Gran Vía - Fuencarral | 1 | 1150 | 1150.00 |
| Gran Vía - Clavel | 1 | 360 | 360.00 |
| Gran Vía - Alcalá | 1 | 300 | 300.00 |
| Gran Vía - Víctor Hugo | 1 | 100 | 100.00 |
| Total |  |  | 6890 |

**PN065** m CONDUCTOR DE COBRE UNE RV 4 X 2,5 MM2 0,6/1 KV (17/07/2017)
8030 m × 7.14 = 57334.20
m Conductor de cobre UNE RV con recubrimiento de PVC de 4 X 2,5 mm2 de sección para una tensión nominal de 0,6/1 kV en instalación subterránea o en bandeja.

| Medición | Uds. | Largo | Parcial |
|---|---|---|---|
| Gran Vía - Plaza de España | 1 | 230 | 230.00 |
| Gran Vía - General Mitre | 1 | 240 | 240.00 |
| Gran Vía - Isabel la Católica | 1 | 300 | 300.00 |
| Gran Vía - San Bernardo | 1 | 800 | 800.00 |
| Gran Vía - Silva | 1 | 540 | 540.00 |
| Gran Vía - Callao | 1 | 1450 | 1450.00 |
| Gran Vía - Mesonero Romanos | 1 | 1250 | 1250.00 |
| Gran Vía - Salud - Tres Cruces | 1 | 1450 | 1450.00 |
| Gran Vía - Fuencarral | 1 | 730 | 730.00 |
| Gran Vía - Clavel | 1 | 450 | 450.00 |
| Gran Vía - Alcalá | 1 | 440 | 440.00 |
| Gran Vía - Víctor Hugo | 1 | 150 | 150.00 |
| Total |  |  | 8030 |

**PN066** m MANDRILADO DE TUBO EN CANALIZACIÓN EXISTENTE (17/07/2017)
6235 m × 1.2 = 7482.00
m Mandrilado de tubo en canalización existente, dejando guía.

| Medición | Uds. | Largo | Parcial |
|---|---|---|---|
| Gran Vía - Plaza de España | 1 | 100 | 100.00 |
| Gran Vía - General Mitre | 1 | 210 | 210.00 |
| Gran Vía - Isabel la Católica | 1 | 310 | 310.00 |
| Gran Vía - San Bernardo | 1 | 700 | 700.00 |
| Gran Vía - Silva | 1 | 430 | 430.00 |
| Gran Vía - Callao | 1 | 1040 | 1040.00 |
| Gran Vía - Mesonero Romanos | 1 | 920 | 920.00 |
| Gran Vía - Salud - Tres Cruces | 1 | 1090 | 1090.00 |
| Gran Vía - Fuencarral | 1 | 735 | 735.00 |
| Gran Vía - Clavel | 1 | 330 | 330.00 |
| Gran Vía - Alcalá | 1 | 270 | 270.00 |
| Gran Vía - Víctor Hugo | 1 | 100 | 100.00 |
| Total |  |  | 6235 |

**PN067** m TENDIDO DE CABLE DE ENERGÍA HASTA 50 MM2 DE SECCIÓN, EN CANALIZACIÓN EXISTENTE. (17/07/2017)
18795 m × 1.12 = 21050.40
m Tendido de cable de energía hasta 50 mm2 de sección, en canalización existente.

| Medición | Uds. | Largo | Parcial |
|---|---|---|---|
| Gran Vía - Plaza de España | 1 | 440 | 440.00 |
| Gran Vía - General Mitre | 1 | 620 | 620.00 |
| Gran Vía - Isabel la Católica | 1 | 930 | 930.00 |
| Gran Vía - San Bernardo | 1 | 2100 | 2100.00 |
| Gran Vía - Silva | 1 | 1295 | 1295.00 |
| Gran Vía - Callao | 1 | 3120 | 3120.00 |
| Gran Vía - Mesonero Romanos | 1 | 2750 | 2750.00 |
| Gran Vía - Salud - Tres Cruces | 1 | 3260 | 3260.00 |
| Gran Vía - Fuencarral | 1 | 2200 | 2200.00 |
| Gran Vía - Clavel | 1 | 980 | 980.00 |
| Gran Vía - Alcalá | 1 | 800 | 800.00 |
| Gran Vía - Víctor Hugo | 1 | 300 | 300.00 |
| Total |  |  | 18795 |

**PN068** m DESMONTAJE DE CABLE DE ENERGÍA, HASTA 50 MM2 DE SECCIÓN, DE CANALIZACIÓN EXISTENTE. (17/07/2017)
15314 m × 0.53 = 8116.42
m Desmontaje de cable de energía, hasta 50 mm2 de sección, de canalización existente.

| Medición | Uds. | Largo | Parcial |
|---|---|---|---|
| Gran Vía - Plaza de España | 1 | 870 | 870.00 |
| Gran Vía - General Mitre | 1 | 496 | 496.00 |
| Gran Vía - Isabel la Católica | 1 | 744 | 744.00 |
| Gran Vía - San Bernardo | 1 | 1680 | 1680.00 |
| Gran Vía - Silva | 1 | 1036 | 1036.00 |
| Gran Vía - Callao | 1 | 2496 | 2496.00 |
| Gran Vía - Mesonero Romanos | 1 | 2200 | 2200.00 |
| Gran Vía - Salud - Tres Cruces | 1 | 2608 | 2608.00 |
| Gran Vía - Fuencarral | 1 | 1760 | 1760.00 |
| Gran Vía - Clavel | 1 | 784 | 784.00 |
| Gran Vía - Alcalá | 1 | 640 | 640.00 |
| Total |  |  | 15314 |

**PN069** ud MODIFICACIÓN DE GRABACIONES DE CRUCE. (17/07/2017)
12 ud × 279.5 = 3354.00
Ud Modificación de grabaciones de cruce.

| Medición | Uds. | Parcial |
|---|---|---|
| Gran Vía - Plaza de España | 1 | 1.00 |
| Gran Vía - General Mitre | 1 | 1.00 |
| Gran Vía - Isabel la Católica | 1 | 1.00 |
| Gran Vía - San Bernardo | 1 | 1.00 |
| Gran Vía - Silva | 1 | 1.00 |
| Gran Vía - Callao | 1 | 1.00 |
| Gran Vía - Mesonero Romanos | 1 | 1.00 |
| Gran Vía - Salud - Tres Cruces | 1 | 1.00 |
| Gran Vía - Fuencarral | 1 | 1.00 |
| Gran Vía - Clavel | 1 | 1.00 |
| Gran Vía - Alcalá | 1 | 1.00 |
| Gran Vía - Víctor Hugo | 1 | 1.00 |
| Total |  | 12 |

**PN021** ud SUMINISTRO Y MONTAJE PÓRTICO SEMÁFORICO SX (31/10/2016)
30 ud × 6793.46 = 203803.80
PORTICO SEMÁFORICO SX de SETGA o similar de hasta 6200 de altura realizado íntegramente en acero inoxidable y formado por:
Estructura principal electrosoldada con sección de Ø219mm, placa de anclaje de espesor 15mm, cartelas de refuerzo.
Estructura horizontal de sección cilíndrica desmontable con sistema de anclaje oculto reforzado para instalación de 1 o 2 módulos para vehículos SX-3VC.
Incorpora embellecedor de acero inoxidable de Ø870mm con refuerzo interior en PUR para ocultar la base de anclaje.
Dispone alojamiento/registro en la parte inferior con bastidor interior para el anclaje de paramenta eléctrica y puerta de registro integrada en la columna con cerradura de seguridad que facilita la instalación y mantenimiento del conjunto semafórico.
Toda ello fabricado íntegramente en acero de calidad AISI304 s/UNE-EN 10088 (Con certificación de calidad del acero según Norma UNE-EN 10204/3.1). Soldaduras realizadas mediante proceso TIG bajo procedimiento homologado UNE-EN ISO 15614:2004 y UNE-EN-ISO 9606/1:2014.
Todas las soldaduras son pulidas para una finalidad de protección a la corrosión y mejora estética son repasadas.
Acabado y protección del conjunto mediante termolacado con polvo de poliéster/epoxy RAL9006 con procedimiento equivalente a QCS o mediante recubrimiento líquido según ISO12944 para categoría C4.
Incluye base de pernos y tornillería de anclaje y nivelación en acero inoxidable calidad A2.
Pórtico fabricada y certificada bajo directrices s/UNE-EN-40.5.

| Medición | Uds. | Parcial |
|---|---|---|
| Gran Vía - Plaza de España | 1 | 1.00 |
| Gran Vía - General Mitre | 2 | 2.00 |
| Gran Vía - Isabel la Católica | 2 | 2.00 |
| Gran Vía - San Bernardo | 4 | 4.00 |
| Gran Vía - Silva | 2 | 2.00 |
| Gran Vía - Callao | 5 | 5.00 |
| Gran Vía - Mesonero Romanos | 3 | 3.00 |
| Gran Vía - Salud - Tres Cruces | 4 | 4.00 |
| Gran Vía - Fuencarral | 2 | 2.00 |
| Gran Vía - Clavel | 2 | 2.00 |
| Gran Vía - Alcalá | 1 | 1.00 |
| Gran Vía - Víctor Hugo | 2 | 2.00 |
| Total |  | 30 |

**PN022** ud SUMINISTRO Y MONTAJE MÓDULO SX-3VS (31/10/2016)
30 ud × 2072.34 = 62170.20
Modulo semafórico SX Tipo 3VS o similar de triple carcasa (ópticas de tamaño Ø200mm.) para PÓRTICO SEMAFÓRICO SX.
Estructura electrosoldada formada por bastidor, sistema de anclaje, 3 carcasas cilíndricas, juntas de EPDM y bridas embellecedoras mecanizadas para el anclaje de las ópticas LED homologadas.
Toda ello fabricado íntegramente en acero de calidad AISI304 s/UNE-EN 10088 (Con certificación de calidad del acero según Norma UNE-EN 10204/3.1). Soldaduras realizadas mediante proceso TIG bajo procedimiento homologado UNE-EN ISO 15614:2004 y UNE-EN-ISO 9606/1:2014.
Todas las soldaduras son pulidas para una finalidad de protección a la corrosión y mejora estética son repasadas.
Incluye marco/fondo de aluminio lacado en negro RAL9005 y borde blanco RAL9016.
Acabado y protección del conjunto mediante termolacado con polvo de poliéster/epoxy RAL9006 con procedimiento equivalente a QCS o mediante recubrimiento líquido según ISO12944 para categoría C4.
Incluye 1 óptica LED ROJA, 1 óptica LED AMBAR y 1 óptica LED VERDE de alta luminosidad para señalización y control de tráfico rodado.
Incluye tornillería fijación en acero inoxidable calidad A2.
Incluye cableado interno y sistemas de conexionado eléctrico.
NOTA: Este módulo solo es válido para su anclaje en la estructura horizontal del PORTICO SX.

| Medición | Uds. | Parcial |
|---|---|---|
| Gran Vía - Plaza de España | 1 | 1.00 |
| Gran Vía - General Mitre | 2 | 2.00 |
| Gran Vía - Isabel la Católica | 2 | 2.00 |
| Gran Vía - San Bernardo | 4 | 4.00 |
| Gran Vía - Silva | 2 | 2.00 |
| Gran Vía - Callao | 5 | 5.00 |
| Gran Vía - Mesonero Romanos | 3 | 3.00 |
| Gran Vía - Salud - Tres Cruces | 4 | 4.00 |
| Gran Vía - Fuencarral | 2 | 2.00 |
| Gran Vía - Clavel | 2 | 2.00 |
| Gran Vía - Alcalá | 1 | 1.00 |
| Gran Vía - Víctor Hugo | 2 | 2.00 |
| Total |  | 30 |

**PN023** ud SUMINISTRO Y MONTAJE MÓDULO SX-3VC (31/10/2016)
26 ud × 1704.12 = 44307.12
Módulo semafórico SX Tipo 3VC o similar de triple carcasa (ópticas de tamaño Ø200mm.) para PÓRTICO SEMAFÓRICO SX.
Estructura electrosoldada formada por 3 carcasas cilíndricas, casquillos, juntas de EPDM y bridas embellecedoras mecanizadas para el anclaje de las ópticas LED homologadas.
Toda ello fabricado íntegramente en acero de calidad AISI304 s/UNE-EN 10088 (Con certificación de calidad del acero según Norma UNE-EN 10204/3.1). Soldaduras realizadas mediante proceso TIG bajo procedimiento homologado UNE-EN ISO 15614:2004 y UNE-EN-ISO 9606/1:2014.
Todas las soldaduras son pulidas para una finalidad de protección a la corrosión y mejora estética son pulidas.
Acabado y protección del conjunto mediante termolacado con polvo de poliéster/epoxy RAL9006 con procedimiento equivalente a QCS o mediante recubrimiento líquido según ISO12944 para categoría C4.
Incluye 1 óptica LED ROJA, 1 óptica LED AMBAR y 1 óptica LED VERDE de alta luminosidad para señalización y control de tráfico rodado.
Incluye tornillería fijación en acero inoxidable calidad A2.
Incluye cableado interno y sistemas de conexionado eléctrico.
NOTA: Este módulo se instalará en el pórtico SX en origen en la posición deseada para su posición final, por lo que se identificará el pórtico con su posición concreta.

| Medición | Uds. | Parcial |
|---|---|---|
| Gran Vía - Plaza de España | 1 | 1.00 |
| Gran Vía - General Mitre | 2 | 2.00 |
| Gran Vía - Isabel la Católica | 2 | 2.00 |
| Gran Vía - San Bernardo | 4 | 4.00 |
| Gran Vía - Silva | 2 | 2.00 |
| Gran Vía - Callao | 5 | 5.00 |
| Gran Vía - Mesonero Romanos | 2 | 2.00 |
| Gran Vía - Salud - Tres Cruces | 2 | 2.00 |
| Gran Vía - Fuencarral | 2 | 2.00 |
| Gran Vía - Clavel | 1 | 1.00 |
| Gran Vía - Alcalá | 1 | 1.00 |
| Gran Vía - Víctor Hugo | 2 | 2.00 |
| Total |  | 26 |

**PN024** ud SUMINISTRO Y MONTAJE MÓDULO SX-2P PÓRTICO (31/10/2016)
28 ud × 1395.72 = 39080.16
Módulo semafórico SX Tipo 2P o similar de doble carcasa (ópticas de tamaño Ø200mm.) para PÓRTICO SEMAFÓRICO SX.
Estructura electrosoldada formada por 2 carcasas cilíndricas, casquillos, juntas de EPDM y bridas embellecedoras mecanizadas para el anclaje de las ópticas LED homologadas.
Toda ello fabricado íntegramente en acero de calidad AISI304 s/UNE-EN 10088 (Con certificación de calidad del acero según Norma UNE-EN 10204/3.1) Soldaduras realizadas mediante proceso TIG bajo procedimiento homologado UNE-EN ISO 15614:2004 y UNE-EN-ISO 9606/1:2014.
Todas las soldaduras son pulidas para una finalidad de protección a la corrosión y mejora estética son repasadas.
Acabado y protección del conjunto mediante termolacado con polvo de poliéster/epoxy RAL9006 con procedimiento equivalente a QCS o mediante recubrimiento líquido según ISO12944 para categoría C4.
Incluye 1 óptica LED ROJA Peatón y 1 óptica LED VERDE Peatón de alta luminosidad para señalización y control de peatones.
Incluye tornillería fijación en acero inoxidable calidad A2.
Incluye cableado interno y sistemas de conexionado eléctrico.
NOTA: Este módulo se instalará en el pórtico SX en origen en la posición deseada para su posición final, por lo que se identificará el pórtico con su posición concreta

| Medición | Uds. | Parcial |
|---|---|---|
| Gran Vía - Plaza de España | 1 | 1.00 |
| Gran Vía - General Mitre | 1 | 1.00 |
| Gran Vía - Isabel la Católica | 2 | 2.00 |
| Gran Vía - San Bernardo | 4 | 4.00 |
| Gran Vía - Silva | 1 | 1.00 |
| Gran Vía - Callao | 5 | 5.00 |
| Gran Vía - Mesonero Romanos | 3 | 3.00 |
| Gran Vía - Salud - Tres Cruces | 4 | 4.00 |
| Gran Vía - Fuencarral | 2 | 2.00 |
| Gran Vía - Clavel | 2 | 2.00 |
| Gran Vía - Alcalá | 1 | 1.00 |
| Gran Vía - Víctor Hugo | 2 | 2.00 |
| Total |  | 28 |

**PN025** ud SUMINISTRO Y MONTAJE MÓDULO SX-R PÓRTICO (31/10/2016)
13 ud × 823 = 10699.00
Modulo semafórico SX Tipo R (Repetidor) o similar de doble carcasa (ópticas de tamaño Ø100mm.) para PÓRTICO SEMAFÓRICO SX.
Estructura electrosoldada que incorpora 2 carcasas cilíndricas pequeñas, juntas de EPDM y bridas embellecedoras mecanizadas para el anclaje de las ópticas LED homologadas.
Toda ello fabricado íntegramente en acero de calidad AISI304 s/UNE-EN 10088. (Con certificación de calidad del acero según Norma UNE-EN 10204/3.1). Soldaduras realizadas mediante proceso TIG bajo procedimiento homologado UNE-EN ISO 15614:2004 y UNE-EN-ISO 9606/1:2014.
Todas las soldaduras son pulidas para una finalidad de protección a la corrosión y mejora estética son repasadas.
Acabado y protección del conjunto mediante termolacado con polvo de poliéster/epoxy RAL9006 con procedimiento equivalente a QCS o mediante recubrimiento líquido según ISO12944 para categoría C4.
Incluye 1 óptica LED ROJA Repetidor y 1 óptica LED VERDE Repetidor de alta luminosidad y tamaño Ø100mm. para señalización y control de tráfico rodado.
Incluye tornillería fijación en acero inoxidable calidad A2.
Incluye cableado interno y sistemas de conexionado eléctrico.
NOTA: Este módulo se instalará en pórtico SX en origen en la posición deseada para su posición final, por lo que se identificará la columna con su posición concreta.

| Medición | Uds. | Parcial |
|---|---|---|
| Gran Vía - Plaza de España | 1 | 1.00 |
| Gran Vía - General Mitre | 1 | 1.00 |
| Gran Vía - San Bernardo | 2 | 2.00 |
| Gran Vía - Silva | 1 | 1.00 |
| Gran Vía - Callao | 1 | 1.00 |
| Gran Vía - Mesonero Romanos | 1 | 1.00 |
| Gran Vía - Salud - Tres Cruces | 2 | 2.00 |
| Gran Vía - Fuencarral | 2 | 2.00 |
| Gran Vía - Clavel | 1 | 1.00 |
| Gran Vía - Víctor Hugo | 1 | 1.00 |
| Total |  | 13 |

**PN026** ud SUMINISTRO Y MONTAJE SX-3VC (DOBLE) (31/10/2016)
4 ud × 3010.55 = 12042.20
Módulo semafórico SX Tipo 3VC-DOBLE o similar (ópticas de tamaño Ø200mm.) para PÓRTICO SEMAFÓRICO SX.
Estructura electrosoldada formada por 6 carcasas cilíndricas, casquillos, juntas de EPDM y bridas embellecedoras mecanizadas para el anclaje de las ópticas LED homologadas.
Toda ello fabricado íntegramente en acero de calidad AISI304 s/UNE-EN 10088 (Con certificación de calidad del acero según Norma UNE-EN 10204/3.1). Soldaduras realizadas mediante proceso TIG bajo procedimiento homologado UNE-EN ISO 15614:2004 y UNE-EN-ISO 9606/1:2014.
Todas las soldaduras son pulidas para una finalidad de protección a la corrosión y mejora estética son repasadas.
Acabado y protección del conjunto mediante termolacado con polvo de poliéster/epoxy RAL9006 con procedimiento equivalente a QCS o mediante recubrimiento líquido según ISO12944 para categoría C4.
Incluye 2 ópticas LED ROJA, 2 ópticas LED AMBAR y 2 ópticas LED VERDE de alta luminosidad para señalización y control de tráfico rodado.
Incluye tornillería fijación en acero inoxidable calidad A2.
Incluye cableado interno y sistemas de conexionado eléctrico.
NOTA: Este módulo se instalará en el pórtico SX en origen en la posición deseada para su posición final, por lo que se identificará el pórtico con su posición concreta.

| Medición | Uds. | Parcial |
|---|---|---|
| Gran Vía - Mesonero Romanos | 1 | 1.00 |
| Gran Vía - Salud - Tres Cruces | 2 | 2.00 |
| Gran Vía - Clavel | 1 | 1.00 |
| Total |  | 4 |

**PN027** ud SUMINISTRO Y MONTAJE COLUMNA SEMAFÓRICA SX (31/10/2016)
60 ud × 1541.1 = 92466.00
COLUMNA SEMÁFORICA SX de SETGA o similar de hasta 3.85m. de altura realizado íntegramente en acero inoxidable.
Estructura principal electrosoldada con sección inicial de Ø129mm, placa de anclaje de espesor 10mm y guía central reforzada para encasquillado de módulos SX multiorientables.
Incorpora módulo superior con eje/cierre de seguridad para empaquetado del sistema semafórico.
Dispone alojamiento/registro en la parte inferior con bastidor interior para el anclaje de aparamenta eléctrica y puerta de registro integrada en la columna con cerradura de seguridad que facilita la instalación y mantenimiento del conjunto semafórico.
Toda ello fabricado íntegramente en acero de calidad AISI304 s/UNE-EN 10088 (Con certificación de calidad del acero según Norma UNE-EN 10204/3.1). Soldaduras realizadas mediante proceso TIG bajo procedimiento homologado UNE-EN ISO 15614:2004 y UNE-EN-ISO 9606/1:2014.
Todas las soldaduras son pulidas para una finalidad de protección a la corrosión y mejora estética son repasadas.
Acabado y protección del conjunto mediante termolacado con polvo de poliéster/epoxy RAL9006 con procedimiento equivalente a QCS o mediante recubrimiento líquido según ISO12944 para categoría C4.
Incluye base de pernos y tornillería de anclaje y nivelación en acero inoxidable calidad A2.
Columna fabricada y certificada bajo directrices s/UNE-EN-40.5.

| Medición | Uds. | Parcial |
|---|---|---|
| Gran Vía - Plaza de España | 1 | 1.00 |
| Gran Vía - General Mitre | 3 | 3.00 |
| Gran Vía - Isabel la Católica | 6 | 6.00 |
| Gran Vía - San Bernardo | 5 | 5.00 |
| Gran Vía - Silva | 5 | 5.00 |
| Gran Vía - Callao | 6 | 6.00 |
| Gran Vía - Mesonero Romanos | 9 | 9.00 |
| Gran Vía - Salud - Tres Cruces | 8 | 8.00 |
| Gran Vía - Fuencarral | 6 | 6.00 |
| Gran Vía - Clavel | 4 | 4.00 |
| Gran Vía - Alcalá | 5 | 5.00 |
| Gran Vía - Víctor Hugo | 2 | 2.00 |
| Total |  | 60 |

**PN028** ud SUMINISTRO Y MONTAJE MÓDULO SX-3V (31/10/2016)
53 ud × 1132.63 = 60029.39
Módulo semafórico SX Tipo 3V o similar de triple carcasa (ópticas de tamaño Ø200mm.) para COLUMNA SEMAFÓRICA SX.
Estructura electrosoldada formada por módulo de 810mm y sección Ø129mm. con coronas interiores para multiposicionado en columna semafórica SX.
Incorpora 3 carcasas cilíndricas, juntas de EPDM y bridas embellecedoras mecanizadas para el anclaje de las ópticas LED homologadas.
Toda ello fabricado íntegramente en acero de calidad AISI304 s/UNE-EN 10088 (Con certificación de calidad del acero según Norma UNE-EN 10204/3.1). Soldaduras realizadas mediante proceso TIG bajo procedimiento homologado UNE-EN ISO 15614:2004 y UNE-EN-ISO 9606/1:2014.
Todas las soldaduras son pulidas para una finalidad de protección a la corrosión y mejora estética son repasadas.
Acabado y protección del conjunto mediante termolacado con polvo de poliéster/epoxy RAL9006 con procedimiento equivalente a QCS o mediante recubrimiento líquido según ISO12944 para categoría C4.
Incluye 1 óptica LED ROJA, 1 óptica LED AMBAR y 1 óptica LED VERDE de alta luminosidad para señalización y control de tráfico rodado.
Incluye tornillería fijación en acero inoxidable calidad A2.
Incluye cableado interno y sistemas de conexionado eléctrico.

| Medición | Uds. | Parcial |
|---|---|---|
| Gran Vía - Plaza de España | 1 | 1.00 |
| Gran Vía - General Mitre | 3 | 3.00 |
| Gran Vía - Isabel la Católica | 6 | 6.00 |
| Gran Vía - San Bernardo | 5 | 5.00 |
| Gran Vía - Silva | 5 | 5.00 |
| Gran Vía - Callao | 5 | 5.00 |
| Gran Vía - Mesonero Romanos | 9 | 9.00 |
| Gran Vía - Salud - Tres Cruces | 7 | 7.00 |
| Gran Vía - Fuencarral | 2 | 2.00 |
| Gran Vía - Clavel | 4 | 4.00 |
| Gran Vía - Alcalá | 4 | 4.00 |
| Gran Vía - Víctor Hugo | 2 | 2.00 |
| Total |  | 53 |

**PN029** ud SUMINISTRO Y MONTAJE MÓDULO SX-2P COLUMNA (31/10/2016)
56 ud × 830.13 = 46487.28
Módulo semafórico SX Tipo 2P o similar de doble carcasa (ópticas de tamaño Ø200mm.) para COLUMNA SEMAFÓRICA SX.
Estructura electrosoldada formada por módulo de 540mm y sección Ø129mm. con coronas interiores para multiposicionado en columna semafórica SX.
Incorpora 2 carcasas cilíndricas, juntas de EPDM y bridas embellecedoras mecanizadas para el anclaje de las ópticas LED homologadas.
Toda ello fabricado íntegramente en acero de calidad AISI304 s/UNE-EN 10088 (Con certificación de calidad del acero según Norma UNE-EN 10204/3.1). Soldaduras realizadas mediante proceso TIG bajo procedimiento homologado UNE-EN ISO 15614:2004 y UNE-EN-ISO 9606/1:2014.
Todas las soldaduras son pulidas para una finalidad de protección a la corrosión y mejora estética son repasadas.
Acabado y protección del conjunto mediante termolacado con polvo de poliéster/epoxy RAL9006 con procedimiento equivalente a QCS o mediante recubrimiento líquido según ISO12944 para categoría C4.
Incluye 1 óptica LED ROJA Peatón y 1 óptica LED VERDE Peatón de alta luminosidad para señalización y control de peatones.
Incluye tornillería fijación en acero inoxidable calidad A2.
Incluye cableado interno y sistemas de conexionado eléctrico.

| Medición | Uds. | Parcial |
|---|---|---|
| Gran Vía - Plaza de España | 1 | 1.00 |
| Gran Vía - General Mitre | 3 | 3.00 |
| Gran Vía - Isabel la Católica | 6 | 6.00 |
| Gran Vía - San Bernardo | 4 | 4.00 |
| Gran Vía - Silva | 5 | 5.00 |
| Gran Vía - Callao | 3 | 3.00 |
| Gran Vía - Mesonero Romanos | 9 | 9.00 |
| Gran Vía - Salud - Tres Cruces | 8 | 8.00 |
| Gran Vía - Fuencarral | 6 | 6.00 |
| Gran Vía - Clavel | 4 | 4.00 |
| Gran Vía - Alcalá | 5 | 5.00 |
| Gran Vía - Víctor Hugo | 2 | 2.00 |
| Total |  | 56 |

**PN030** ud SUMINISTRO Y MONTAJE MÓDULO SX-R COLUMNA (31/10/2016)
11 ud × 387.02 = 4257.22
Módulo semafórico SX Tipo R (Repetidor) o similar de doble carcasa (ópticas de tamaño Ø100mm.) para COLUMNA SEMAFÓRICA SX.
Estructura electrosoldada que incorpora 2 carcasas cilíndricas pequeñas, casquillos, juntas de EPDM y bridas embellecedoras mecanizadas para el anclaje de las ópticas LED homologadas.
Toda ello fabricado íntegramente en acero de calidad AISI304 s/UNE-EN 10088. (Con certificación de calidad del acero según Norma UNE-EN 10204/3.1). Soldaduras realizadas mediante proceso TIG bajo procedimiento homologado UNE-EN ISO 15614:2004 y UNE-EN-ISO 9606/1:2014.
Todas las soldaduras son pulidas para una finalidad de protección a la corrosión y mejora estética son repasadas.
Acabado y protección del conjunto mediante termolacado con polvo de poliéster/epoxy RAL9006 con procedimiento equivalente a QCS o mediante recubrimiento líquido según ISO12944 para categoría C4.
Incluye 1 óptica LED ROJA Repetidor y 1 óptica LED VERDE Repetidor de alta luminosidad y tamaño Ø100mm. para señalización y control de tráfico rodado.
Incluye tornillería fijación en acero inoxidable calidad A2.
Incluye cableado interno y sistemas de conexionado eléctrico.
NOTA: Este módulo se instalará en la columna semafórica SX en origen en la posición deseada para su posición final, por lo que se identificará la columna con su posición concreta.

| Medición | Uds. | Parcial |
|---|---|---|
| Gran Vía - San Bernardo | 1 | 1.00 |
| Gran Vía - Callao | 2 | 2.00 |
| Gran Vía - Mesonero Romanos | 2 | 2.00 |
| Gran Vía - Salud - Tres Cruces | 3 | 3.00 |
| Gran Vía - Clavel | 1 | 1.00 |
| Gran Vía - Alcalá | 2 | 2.00 |
| Total |  | 11 |

**PN031** ud SUMINISTRO Y MONTAJE MÓDULO SX-3V (DOBLE) (31/10/2016)
3 ud × 2371.3 = 7113.90
Modulo semafórico SX Tipo 3V-DOBLE o similar (ópticas de tamaño Ø200mm.) para COLUMNA SEMAFÓRICA SX.
Estructura electrosoldada formada por módulo de 810mm y sección Ø129mm. con coronas interiores para multiposicionado en columna semafórica SX.
Incorpora 6 carcasas cilíndricas, juntas de EPDM y bridas embellecedoras mecanizadas para el anclaje de las ópticas LED homologadas.
Toda ello fabricado íntegramente en acero de calidad AISI304 s/UNE-EN 10088. Con certificación de calidad del acero según Norma UNE-EN 10204/3.1. Soldaduras realizadas mediante proceso TIG bajo procedimiento homologado UNE-EN ISO 15614:2004 y UNE-EN-ISO 9606/1:2014.
Todas las soldaduras son pulidas para una finalidad de protección a la corrosión y mejora estética son pulidas.
Acabado y protección del conjunto mediante termolacado con polvo de poliéster/epoxy RAL9006 con procedimiento equivalente a QCS o mediante recubrimiento líquido según ISO12944 para categoría C4.
Incluye 2 ópticas LED ROJA, 2 ópticas LED AMBAR y 2 ópticas LED VERDE de alta luminosidad para señalización y control de tráfico rodado.
Incluye tornillería fijación en acero inoxidable calidad A2.
Incluye cableado interno y sistemas de conexionado eléctrico.

| Medición | Uds. | Parcial |
|---|---|---|
| Gran Vía - Callao | 1 | 1.00 |
| Gran Vía - Salud - Tres Cruces | 1 | 1.00 |
| Gran Vía - Alcalá | 1 | 1.00 |
| Total |  | 3 |

**PN032** ud SUMINISTRO Y MONTAJE MÓDULO PULSADOR SX (31/10/2016)
1 ud × 1636.69 = 1636.69
Módulo pulsador para columna semafórica o pórtico SX o similar.
Sistema formado por bastidor encapsulado de acero inoxidable/metacrilato y pulsador piezoeléctrico IP65.
Incluye cableado y sistema de conexionado.
Incluye tornillería específica para montaje en columna/pórtico SX.

| Medición | Uds. | Parcial |
|---|---|---|
| Gran Vía - Callao | 1 | 1.00 |
| Total |  | 1 |

### 06.03 VARIOS (17/07/2017)
Importe: 13000

**PN033** ud Trabajos de ingeniería de tráfico (17/07/2017)
1 ud × 13000 = 13000.00

## 07 SEÑALIZACIÓN VIARIA (30/07/2008)
Importe: 36866.12

### 07.01 SEÑALIZACIÓN HORIZONTAL
Importe: 23706.16

**mU15AH150** m MARCA CONT.10cm CONVENCIONAL
4110.6 m × 0.41 = 1685.35
Marca vial longitudinal continua de 10 cm de ancho, realmente pintada con pintura convencional, incluso premarcaje.

| Código | Ud | Descripción | Rendimiento | Precio | Importe |
|---|---|---|---|---|---|
| mO01OA030 | h | Oficial primera | 0.003 | 19.97 | 0.06 |
| mO01OA070 | h | Peón ordinario | 0.006 | 17.45 | 0.10 |
| mM07AC020 | h | Dumper convencional 2.000 kg | 0.002 | 5 | 0.01 |
| mM08B020 | h | Barredora remolcada c/motor auxiliar | 0.002 | 10.52 | 0.02 |
| mM11SP010 | h | Equipo pintabanda aplic. convencional (maquinaria; 09/12/2015) | 0.002 | 30.14 | 0.06 |
| mP27EH010 | kg | Pintura acrílica en base acuosa (material) | 0.072 | 1.5 | 0.11 |
| mP27EH050 | kg | Microesferas vidrio tratadas (material) | 0.048 | 0.92 | 0.04 |
| %CI0300 | % | Costes Indirectos | 3 % | 0.40 | 0.01 |
|  |  | Total |  |  | 0.41 |

| Medición | Uds. | Largo | Parcial |
|---|---|---|---|
| M-2.2 |  |  |  |
| C/ JACOMETREZO | 2 | 24.1 | 48.20 |
| M-2.3 |  |  |  |
| PZA DE ESPAÑA - C/ GENERAL MITRE | 4 | 46.4 | 185.60 |
| C/ GENERAL MITRE - C/ GARCÍA MOLINAS | 4 | 9.4 | 37.60 |
| C/ GENERAL MITRE - C/ GARCÍA MOLINAS | 4 | 56.6 | 226.40 |
| C/ GENERAL MITRE - C/ GARCÍA MOLINAS | 4 | 12.6 | 50.40 |
| C/ GARCÍA MOLINAS - C/ SAN BERNARDO | 4 | 88.4 | 353.60 |
| C/ SAN BERNARDO - C/ LOS LIBREROS | 4 | 15.4 | 61.60 |
| C/ SAN BERNARDO - C/ LOS LIBREROS | 4 | 53.8 | 215.20 |
| C/ SAN BERNARDO - C/ LOS LIBREROS | 4 | 11.1 | 44.40 |
| C/ SILVA - C/ TUDESCOS | 4 | 45.8 | 183.20 |
| PLAZA DEL CALLAO | 4 | 17 | 68.00 |
| C/ MIGUEL MOYA - C/ CONCEPCIÓN ARENAL | 4 | 38.8 | 155.20 |
| C/ CONCEPCIÓN ARENAL - C/ MESONERO ROMANOS | 4 | 5.4 | 21.60 |
| C/ CONCEPCIÓN ARENAL - C/ MESONERO ROMANOS | 4 | 58 | 232.00 |
| C/ MESONERO ROMANOS - C/ GONZALO JIMÉNEZ DE QUESADA | 4 | 6.7 | 26.80 |
| C/ MESONERO ROMANOS - C/ GONZALO JIMÉNEZ DE QUESADA | 4 | 71.8 | 287.20 |
| C/ GONZALO JIMÉNEZ DE QUESADA - C/ VALVERDE | 4 | 37.2 | 148.80 |
| C/ VALVERDE - C/ FUENCARRAL | 4 | 30.4 | 121.60 |
| C/ HORTALEZA - C/ CLAVEL | 4 | 134.5 | 538.00 |
| C/ CLAVEL - C/ VÍCTOR HUGO | 4 | 90.6 | 362.40 |
| C/ VÍCTOR HUGO - C/ MARQUÉS DE VALDEIGLESIAS | 4 | 5 | 20.00 |
| C/ VÍCTOR HUGO - C/ MARQUÉS DE VALDEIGLESIAS | 4 | 96.2 | 384.80 |
| C/ MARQUÉS DE VALDEIGLESIAS - C/ ALCALÁ | 4 | 11.7 | 46.80 |
| M-2.6 |  |  |  |
| ISLETA PLAZA DE CALLAO | 2 | 54.9 | 109.80 |
| ISLETA PLAZA DE CALLAO | 2 | 52.8 | 105.60 |
| ISLETA CALLE DE ALCALÁ | 2 | 37.9 | 75.80 |
| Subtotal |  |  | 4110.60 |
| Total |  |  | 4110.6 |

**mU15AH140** m MARCA DISC.10cm CONVENCIONAL
103.86 m × 0.45 = 46.74
Marca vial longitudinal discontínua de 10 cm de ancho, realmente pintada con pintura convencional, incluso premarcaje.

| Código | Ud | Descripción | Rendimiento | Precio | Importe |
|---|---|---|---|---|---|
| mO01OA030 | h | Oficial primera | 0.004 | 19.97 | 0.08 |
| mO01OA070 | h | Peón ordinario | 0.007 | 17.45 | 0.12 |
| mM07AC020 | h | Dumper convencional 2.000 kg | 0.002 | 5 | 0.01 |
| mM08B020 | h | Barredora remolcada c/motor auxiliar | 0.002 | 10.52 | 0.02 |
| mM11SP010 | h | Equipo pintabanda aplic. convencional | 0.002 | 30.14 | 0.06 |
| mP27EH010 | kg | Pintura acrílica en base acuosa | 0.072 | 1.5 | 0.11 |
| mP27EH050 | kg | Microesferas vidrio tratadas | 0.048 | 0.92 | 0.04 |
| %CI0300 | % | Costes Indirectos | 3 % | 0.44 | 0.01 |
|  |  | Total |  |  | 0.45 |

| Medición | Uds. | Largo | Ancho | Parcial |
|---|---|---|---|---|
| M-1.10 |  |  |  |  |
| C/ JACOMETREZO | 2 | 5.9 | 0.67 | 7.91 |
| PLAZA DEL CALLAO | 2 | 40.5 | 0.67 | 54.27 |
| C/ LA ABADA | 2 | 7.9 | 0.67 | 10.59 |
| C/ LA SALUD | 2 | 6 | 0.67 | 8.04 |
| C/ LAS TRES CRUCES | 2 | 5 | 0.67 | 6.70 |
| C/ VICTOR HUGO | 2 | 12.2 | 0.67 | 16.35 |
| Subtotal |  |  |  | 103.86 |
| Total |  |  |  | 103.86 |

**mU15AH170** m MARCA CONT.15cm CONVENCIONAL
3 m × 0.52 = 1.56
Marca vial longitudinal continua de 15 cm de ancho, realmente pintada con pintura convencional, incluso premarcaje.

| Código | Ud | Descripción | Rendimiento | Precio | Importe |
|---|---|---|---|---|---|
| mO01OA030 | h | Oficial primera | 0.004 | 19.97 | 0.08 |
| mO01OA070 | h | Peón ordinario | 0.006 | 17.45 | 0.10 |
| mM07AC020 | h | Dumper convencional 2.000 kg | 0.002 | 5 | 0.01 |
| mM08B020 | h | Barredora remolcada c/motor auxiliar | 0.002 | 10.52 | 0.02 |
| mM11SP010 | h | Equipo pintabanda aplic. convencional | 0.002 | 30.14 | 0.06 |
| mP27EH010 | kg | Pintura acrílica en base acuosa | 0.108 | 1.5 | 0.16 |
| mP27EH050 | kg | Microesferas vidrio tratadas | 0.072 | 0.92 | 0.07 |
| %CI0300 | % | Costes Indirectos | 3 % | 0.50 | 0.02 |
|  |  | Total |  |  | 0.52 |

| Medición | Uds. | Largo | Parcial |
|---|---|---|---|
| B-4.1 |  |  |  |
| C/ TUDESCOS - C/ MIGUEL MOYA. | 2 | 0.25 | 0.50 |
|  | 2 | 0.5 | 1.00 |
|  | 2 | 0.75 | 1.50 |
| Total |  |  | 3 |

**mU15AH210** m MARCA CONT.30cm CONVENCIONAL
3533 m × 0.81 = 2861.73
Marca vial longitudinal continua de 30 cm de ancho, realmente pintada con pintura convencional, incluso premarcaje.

| Código | Ud | Descripción | Rendimiento | Precio | Importe |
|---|---|---|---|---|---|
| mO01OA030 | h | Oficial primera | 0.006 | 19.97 | 0.12 |
| mO01OA070 | h | Peón ordinario | 0.007 | 17.45 | 0.12 |
| mM07AC020 | h | Dumper convencional 2.000 kg | 0.002 | 5 | 0.01 |
| mM08B020 | h | Barredora remolcada c/motor auxiliar | 0.003 | 10.52 | 0.03 |
| mM11SP010 | h | Equipo pintabanda aplic. convencional | 0.002 | 30.14 | 0.06 |
| mP27EH010 | kg | Pintura acrílica en base acuosa | 0.216 | 1.5 | 0.32 |
| mP27EH050 | kg | Microesferas vidrio tratadas | 0.144 | 0.92 | 0.13 |
| %CI0300 | % | Costes Indirectos | 3 % | 0.79 | 0.02 |
|  |  | Total |  |  | 0.81 |

| Medición | Uds. | Largo | Parcial |
|---|---|---|---|
| M-2.4 |  |  |  |
| PZA DE ESPAÑA - C/ GENERAL MITRE. PARES | 2 | 19.7 | 39.40 |
| C/ GENERAL MITRE - C/ GARCÍA MOLINAS. PARES | 2 | 66 | 132.00 |
| C/ GARCÍA MOLINAS - C/ SAN BERNARDO. PARES | 2 | 67.4 | 134.80 |
| C/ SAN BERNARDO - C/ LOS LIBREROS. PARES | 2 | 61.1 | 122.20 |
| C/ SILVA - C/ TUDESCOS. PARES | 2 | 9.2 | 18.40 |
| C/ TUDESCOS - C/ MIGUEL MOYA. PARES | 2 | 22.2 | 44.40 |
| C/ MIGUEL MOYA - C/ CONCEPCIÓN ARENAL. PARES | 2 | 41.9 | 83.80 |
| C/ CONCEPCIÓN ARENAL - C/ MESONERO ROMANOS. PARES | 2 | 52 | 104.00 |
| C/ MESONERO ROMANOS - C/ GONZALO JIMÉNEZ DE QUESADA. PARES | 2 | 36.7 | 73.40 |
| C/ GONZALO JIMÉNEZ DE QUESADA - C/ VALVERDE. PARES | 2 | 38 | 76.00 |
| C/ VALVERDE - C/ FUENCARRAL. PARES | 2 | 8 | 16.00 |
| C/ HORTALEZA - C/ CLAVEL. PARES | 2 | 84.7 | 169.40 |
| C/ CLAVEL - C/ VÍCTOR HUGO. PARES | 2 | 70 | 140.00 |
| C/ VÍCTOR HUGO - C/ MARQUÉS DE VALDEIGLESIAS. PARES | 2 | 76.2 | 152.40 |
| C/ MARQUÉS DE VALDEIGLESIAS - C/ ALCALÁ. PARES | 2 | 13.9 | 27.80 |
| PZA. DE ESPAÑA - C/ DOCTOR CARRACIDO. IMPARES | 2 | 25.4 | 50.80 |
| C/ DOCTOR CARRACIDO - C/ ISABEL LA CATÓLICA. IMPARES | 2 | 59.2 | 118.40 |
| C/ ISABEL LA CATÓLICA - C/ SAN BERNARDO. IMPARES | 2 | 67.4 | 134.80 |
| C/ SAN BERNARDO - C/ SILVA. IMPARES | 2 | 64.9 | 129.80 |
| C/ SILVA - C/ JACOMETREZO . IMPARES | 2 | 49 | 98.00 |
| PLAZA DEL CALLAO. IMPARES | 2 | 73.4 | 146.80 |
| C/ LA ABADA - C/ MESONERO ROMANOS. IMPARES | 2 | 63.4 | 126.80 |
| C/ MESONERO ROMANOS - C/ CHINCHILLA. IMPARES | 2 | 6.3 | 12.60 |
| C/ CHINCHILLA - C/ LA SALUD. IMPARES | 2 | 28.1 | 56.20 |
| C/ LA SALUD - C/ LAS TRES CRUCES. IMPARES | 2 | 26.2 | 52.40 |
| C/ LAS TRES CRUCES -PZA. RED DE SAN LUIS. IMPARES | 2 | 32.6 | 65.20 |
| PZA. RED DE SAN LUIS - C/ CLAVEL. IMPARES | 2 | 125.6 | 251.20 |
| C/ CLAVEL - C/ CABALLERO DE GRACIA. IMPARES | 2 | 171.7 | 343.40 |
| C/ CABALLERO DE GRACIA - C/ ALCALÁ. IMPARES | 2 | 27.4 | 54.80 |
| M-2.4b |  |  |  |
| PZA. DE ESPAÑA - C/ DOCTOR CARRACIDO. IMPARES | 2 | 25.4 | 50.80 |
| C/ DOCTOR CARRACIDO - C/ ISABEL LA CATÓLICA. IMPARES | 2 | 65 | 130.00 |
| C/ ISABEL LA CATÓLICA - C/ SAN BERNARDO. IMPARES | 2 | 67.4 | 134.80 |
| C/ SAN BERNARDO - C/ SILVA. IMPARES | 2 | 75.8 | 151.60 |
| C/ SILVA - C/ JACOMETREZO . IMPARES | 2 | 45.3 | 90.60 |
| Subtotal |  |  | 3533.00 |
| Total |  |  | 3533 |

**mU15AH200** m MARCA DISC.30cm CONVENCIONAL
390.2 m × 0.94 = 366.79
Marca vial longitudinal discontínua de 30 cm de ancho, realmente pintada con pintura convencional, incluso premarcaje.

| Código | Ud | Descripción | Rendimiento | Precio | Importe |
|---|---|---|---|---|---|
| mO01OA030 | h | Oficial primera | 0.008 | 19.97 | 0.16 |
| mO01OA070 | h | Peón ordinario | 0.009 | 17.45 | 0.16 |
| mM07AC020 | h | Dumper convencional 2.000 kg | 0.002 | 5 | 0.01 |
| mM08B020 | h | Barredora remolcada c/motor auxiliar | 0.004 | 10.52 | 0.04 |
| mM11SP010 | h | Equipo pintabanda aplic. convencional | 0.003 | 30.14 | 0.09 |
| mP27EH010 | kg | Pintura acrílica en base acuosa | 0.216 | 1.5 | 0.32 |
| mP27EH050 | kg | Microesferas vidrio tratadas | 0.144 | 0.92 | 0.13 |
| %CI0300 | % | Costes Indirectos | 3 % | 0.91 | 0.03 |
|  |  | Total |  |  | 0.94 |

| Medición | Uds. | Largo | Ancho | Parcial |
|---|---|---|---|---|
| M-1.7 |  |  |  |  |
| PZA DE ESPAÑA - C/ GENERAL MITRE. PARES | 2 | 20 | 0.5 | 20.00 |
| C/ GARCÍA MOLINAS - C/ SAN BERNARDO. PARES | 2 | 20 | 0.5 | 20.00 |
| C/ SAN BERNARDO - C/ LOS LIBREROS. PARES | 2 | 16.9 | 0.5 | 16.90 |
| C/ SILVA - C/ TUDESCOS. PARES | 2 | 20 | 0.5 | 20.00 |
| C/ TUDESCOS - C/ MIGUEL MOYA. PARES | 2 | 16.7 | 0.5 | 16.70 |
| C/ VALVERDE - C/ FUENCARRAL. PARES | 2 | 31.5 | 0.5 | 31.50 |
| C/ HORTALEZA - C/ CLAVEL. PARES | 2 | 37.2 | 0.5 | 37.20 |
| C/ CLAVEL - C/ VÍCTOR HUGO. PARES | 2 | 20 | 0.5 | 20.00 |
| C/ VÍCTOR HUGO - C/ MARQUÉS DE VALDEIGLESIAS. PARES | 2 | 6.2 | 0.5 | 6.20 |
| C/ MARQUÉS DE VALDEIGLESIAS - C/ ALCALÁ. PARES | 2 | 20 | 0.5 | 20.00 |
| PZA. DE ESPAÑA - C/ DOCTOR CARRACIDO. IMPARES | 2 | 20 | 0.5 | 20.00 |
| C/ ISABEL LA CATÓLICA - C/ SAN BERNARDO. IMPARES | 2 | 30.1 | 0.5 | 30.10 |
| C/ SILVA - C/ JACOMETREZO . IMPARES | 2 | 14.4 | 0.5 | 14.40 |
| PLAZA DEL CALLAO - C/ LA ABADA. IMPARES | 2 | 28.8 | 0.5 | 28.80 |
| C/ MESONERO ROMANOS - C/ CHINCHILLA. IMPARES | 2 | 18.9 | 0.5 | 18.90 |
| PZA. RED DE SAN LUIS - C/ CLAVEL. IMPARES | 2 | 6 | 0.5 | 6.00 |
| C/ CABALLERO DE GRACIA - C/ ALCALÁ. IMPARES | 2 | 5 | 0.5 | 5.00 |
| B-1.7b |  |  |  |  |
| PZA. DE ESPAÑA - C/ DOCTOR CARRACIDO. IMPARES | 2 | 20 | 0.5 | 20.00 |
| C/ ISABEL LA CATÓLICA - C/ SAN BERNARDO. IMPARES | 2 | 30.1 | 0.5 | 30.10 |
| C/ SILVA - C/ JACOMETREZO . IMPARES | 2 | 8.4 | 0.5 | 8.40 |
| Subtotal |  |  |  | 390.20 |
| Total |  |  |  | 390.2 |

**mU15AH090** m MARCA CONT.40cm SPRAY-PLASTIC
336.9 m × 3.28 = 1105.03
Marca vial longitudinal continua de 40 cm de ancho, realmente pintada con spray-plastic en caliente de secado instantáneo y de larga duración, incluso premarcaje.

| Código | Ud | Descripción | Rendimiento | Precio | Importe |
|---|---|---|---|---|---|
| mO01OA030 | h | Oficial primera | 0.007 | 19.97 | 0.14 |
| mO01OA070 | h | Peón ordinario | 0.007 | 17.45 | 0.12 |
| mM07AC020 | h | Dumper convencional 2.000 kg | 0.002 | 5 | 0.01 |
| mM08B020 | h | Barredora remolcada c/motor auxiliar | 0.003 | 10.52 | 0.03 |
| mM11SP020 | h | Equipo pintabandas spray (maquinaria; 09/12/2015) | 0.002 | 110.29 | 0.22 |
| mP27EH020 | kg | Pintura termoplástica caliente (material) | 1.2 | 2.03 | 2.44 |
| mP27EH050 | kg | Microesferas vidrio tratadas | 0.24 | 0.92 | 0.22 |
| %CI0300 | % | Costes Indirectos | 3 % | 3.18 | 0.10 |
|  |  | Total |  |  | 3.28 |

| Medición | Uds. | Largo | Parcial |
|---|---|---|---|
| M-4.1 |  |  |  |
| C/ LOS REYES. PARES | 1 | 4.3 | 4.30 |
| PZA DE ESPAÑA - C/ GENERAL MITRE. PARES | 1 | 6.1 | 6.10 |
| C/ GENERAL MITRE - C/ GARCÍA MOLINAS. PARES | 2 | 6.1 | 12.20 |
| C/ GARCÍA MOLINAS - C/ SAN BERNARDO. PARES | 2 | 6.1 | 12.20 |
| C/ SAN BERNARDO - C/ LOS LIBREROS. PARES | 3 | 6.1 | 18.30 |
| C/ SILVA - C/ TUDESCOS. PARES | 1 | 6.1 | 6.10 |
| C/ TUDESCOS - C/ MIGUEL MOYA. PARES | 2 | 6.1 | 12.20 |
| C/ MIGUEL MOYA - C/ CONCEPCIÓN ARENAL. PARES | 1 | 6.1 | 6.10 |
| C/ CONCEPCIÓN ARENAL - C/ MESONERO ROMANOS. PARES | 1 | 6.1 | 6.10 |
| C/ MESONERO ROMANOS - C/ GONZALO JIMÉNEZ DE QUESADA. PARES | 1 | 6.1 | 6.10 |
| C/ GONZALO JIMÉNEZ DE QUESADA - C/ VALVERDE. PARES | 2 | 6.1 | 12.20 |
| C/ VALVERDE - C/ FUENCARRAL. PARES | 1 | 6.1 | 6.10 |
| C/ FUENCARRAL - C/ HORTALEZA. PARES | 1 | 6.1 | 6.10 |
| C/ CLAVEL - C/ VÍCTOR HUGO. PARES | 2 | 6.1 | 12.20 |
| C/ VÍCTOR HUGO - C/ MARQUÉS DE VALDEIGLESIAS. PARES | 1 | 6.1 | 6.10 |
| C/ MARQUÉS DE VALDEIGLESIAS - C/ ALCALÁ. PARES | 1 | 6.1 | 6.10 |
| PZA. DE ESPAÑA - C/ DOCTOR CARRACIDO. IMPARES | 1 | 8.8 | 8.80 |
| PZA. DE ESPAÑA - C/ DOCTOR CARRACIDO. IMPARES | 1 | 8.1 | 8.10 |
| C/ DOCTOR CARRACIDO - C/ ISABEL LA CATÓLICA. IMPARES | 2 | 8.1 | 16.20 |
| C/ ISABEL LA CATÓLICA - C/ SAN BERNARDO. IMPARES | 3 | 8.1 | 24.30 |
| C/ SAN BERNARDO - C/ SILVA. IMPARES | 2 | 8.1 | 16.20 |
| C/ SILVA - C/ JACOMETREZO . IMPARES | 2 | 8.1 | 16.20 |
| CALLE JACOMETREZO. IMPARES | 1 | 7.5 | 7.50 |
| CALLE JACOMETREZO. IMPARES | 1 | 7.2 | 7.20 |
| PLAZA DEL CALLAO. IMPARES | 1 | 6 | 6.00 |
| PLAZA DEL CALLAO. IMPARES | 1 | 7.3 | 7.30 |
| C/ LA ABADA - C/ MESONERO ROMANOS. IMPARES | 1 | 6.1 | 6.10 |
| C/ MESONERO ROMANOS - C/ CHINCHILLA. IMPARES | 1 | 6.1 | 6.10 |
| C/ CHINCHILLA - C/ LA SALUD. IMPARES | 1 | 6.1 | 6.10 |
| C/ LA SALUD - C/ LAS TRES CRUCES. IMPARES | 1 | 6.1 | 6.10 |
| C/ LAS TRES CRUCES - PZA. RED DE SAN LUIS. IMPARES | 3 | 6.1 | 18.30 |
| C/ CLAVEL - C/ CABALLERO DE GRACIA. IMPARES | 2 | 6.1 | 12.20 |
| C/ CABALLERO DE GRACIA - C/ ALCALÁ. IMPARES | 1 | 6.1 | 6.10 |
| Subtotal |  |  | 317.30 |
| C/ ALCALÁ | 1 | 9.2 | 9.20 |
|  | 1 | 10.4 | 10.40 |
| Total |  |  | 336.9 |

**mU15AH220** m2 CEBREADO PINTURA CONVENCIONAL
20.3 m2 × 8.33 = 169.10
Estarcido en pavimento diferenciado (cebreado de isletas), realmente pintado con pintura convencional, incluso premarcaje.

| Código | Ud | Descripción | Rendimiento | Precio | Importe |
|---|---|---|---|---|---|
| mO01OA030 | h | Oficial primera | 0.1 | 19.97 | 2.00 |
| mO01OA070 | h | Peón ordinario | 0.11 | 17.45 | 1.92 |
| mM07AC020 | h | Dumper convencional 2.000 kg | 0.015 | 5 | 0.08 |
| mM08B020 | h | Barredora remolcada c/motor auxiliar | 0.015 | 10.52 | 0.16 |
| mM11SP010 | h | Equipo pintabanda aplic. convencional | 0.08 | 30.14 | 2.41 |
| mP27EH010 | kg | Pintura acrílica en base acuosa | 0.72 | 1.5 | 1.08 |
| mP27EH050 | kg | Microesferas vidrio tratadas | 0.48 | 0.92 | 0.44 |
| %CI0300 | % | Costes Indirectos | 3 % | 8.09 | 0.24 |
|  |  | Total |  |  | 8.33 |

| Medición | Uds. | Largo | Parcial |
|---|---|---|---|
| M-7.2 |  |  |  |
| ISLETA PLAZA DE CALLAO | 1 | 7.3 | 7.30 |
| ISLETA PLAZA DE CALLAO | 1 | 10.3 | 10.30 |
| ISLETA CALLE DE ALCALÁ | 1 | 2.7 | 2.70 |
| Subtotal |  |  | 20.30 |
| Total |  |  | 20.3 |

**mU15AH120** m2 CEBREADO TERMOPLÁSTICO FRÍO
20.3 m2 × 16.38 = 332.51
Estarcido en pavimento diferenciado (cebreado de isletas), realmente pintado con termoplástico en frío de dos componentes y de larga duración, incluso premarcaje.

| Código | Ud | Descripción | Rendimiento | Precio | Importe |
|---|---|---|---|---|---|
| mO01OA030 | h | Oficial primera | 0.25 | 19.97 | 4.99 |
| mO01OA070 | h | Peón ordinario | 0.25 | 17.45 | 4.36 |
| mM07AC020 | h | Dumper convencional 2.000 kg | 0.015 | 5 | 0.08 |
| mM08B020 | h | Barredora remolcada c/motor auxiliar | 0.015 | 10.52 | 0.16 |
| mP27EH030 | kg | Pintura termoplástica en frio (material) | 3 | 1.92 | 5.76 |
| mP27EH050 | kg | Microesferas vidrio tratadas | 0.6 | 0.92 | 0.55 |
| %CI0300 | % | Costes Indirectos | 3 % | 15.90 | 0.48 |
|  |  | Total |  |  | 16.38 |

| Medición | Uds. | Largo | Parcial |
|---|---|---|---|
| M-7.2 |  |  |  |
| ISLETA PLAZA DE CALLAO | 1 | 7.3 | 7.30 |
| ISLETA PLAZA DE CALLAO | 1 | 10.3 | 10.30 |
| ISLETA CALLE DE ALCALÁ | 1 | 2.7 | 2.70 |
| Subtotal |  |  | 20.30 |
| Total |  |  | 20.3 |

**mU15AH230** m2 SÍMBOLOS PINTURA CONVENCIONAL
568.72 m2 × 10.7 = 6085.30
Estarcido en símbolos, flechas, palabras, pasos de peatones, pasos de cebra, marcas transversales de detención, etc., realmente pintado con pintura convencional, incluso premarcaje.

| Código | Ud | Descripción | Rendimiento | Precio | Importe |
|---|---|---|---|---|---|
| mO01OA030 | h | Oficial primera | 0.15 | 19.97 | 3.00 |
| mO01OA070 | h | Peón ordinario | 0.15 | 17.45 | 2.62 |
| mM07AC020 | h | Dumper convencional 2.000 kg | 0.015 | 5 | 0.08 |
| mM08B020 | h | Barredora remolcada c/motor auxiliar | 0.015 | 10.52 | 0.16 |
| mM11SP010 | h | Equipo pintabanda aplic. convencional | 0.1 | 30.14 | 3.01 |
| mP27EH010 | kg | Pintura acrílica en base acuosa | 0.72 | 1.5 | 1.08 |
| mP27EH050 | kg | Microesferas vidrio tratadas | 0.48 | 0.92 | 0.44 |
| %CI0300 | % | Costes Indirectos | 3 % | 10.39 | 0.31 |
|  |  | Total |  |  | 10.7 |

| Medición | Uds. | Largo | Ancho | Parcial |
|---|---|---|---|---|
| M-4.4 |  |  |  |  |
| C/ LOS REYES. PARES | 8 | 0.5 | 0.5 |  |
| PZA DE ESPAÑA - C/ GENERAL MITRE | 31 | 0.5 | 0.5 |  |
| C/ GENERAL MITRE - C/ GARCÍA MOLINAS | 28 | 0.5 | 0.5 |  |
| C/ GENERAL MITRE - C/ GARCÍA MOLINAS | 28 | 0.5 | 0.5 |  |
| C/ GARCÍA MOLINAS - C/ SAN BERNARDO | 28 | 0.5 | 0.5 |  |
| C/ GARCÍA MOLINAS - C/ SAN BERNARDO | 28 | 0.5 | 0.5 |  |
| C/ SAN BERNARDO - C/ LOS LIBREOS | 28 | 0.5 | 0.5 |  |
| C/ SAN BERNARDO - C/ LOS LIBREROS | 28 | 0.5 | 0.5 |  |
| C/ TUDESCOS - C/ MIGUEL MOYA | 28 | 0.5 | 0.5 |  |
| C/ MIGUEL MOYA - C/ CONCEPCIÓN ARENAL | 24 | 0.5 | 0.5 |  |
| C/ CONCEPCIÓN ARENAL - C/ MESONERO ROMANOS | 24 | 0.5 | 0.5 |  |
| C/ MESONERO ROMANOS - C/ GONZALO JIMÉNEZ DE QUESADA | 24 | 0.5 | 0.5 |  |
| C/ GONZALO JIMÉNEZ DE QUESADA - C/ VALVERDE | 24 | 0.5 | 0.5 |  |
| C/ VALVERDE - C/ FUENCARRAL | 24 | 0.5 | 0.5 |  |
| C/ FUENCARRAL - C/ HORTALEZA | 24 | 0.5 | 0.5 |  |
| C/ CLAVEL - C/ VÍCTOR HUGO | 24 | 0.5 | 0.5 |  |
| C/ CLAVEL - C/ VÍCTOR HUGO | 24 | 0.5 | 0.5 |  |
| C/ MARQUÉS DE VALDEIGLESIAS - C/ ALCALÁ | 24 | 0.5 | 0.5 |  |
| CALLE JACOMETREZO | 28 | 0.5 | 0.5 |  |
| C/ ALCALÁ | 42 | 0.5 | 0.5 |  |
| M-5.2 |  |  |  |  |
| PZA DE ESPAÑA - C/ GENERAL MITRE. | 2 | 2.175 |  |  |
| PZA DE ESPAÑA - C/ GENERAL MITRE. | 2 | 3.15 |  |  |
| C/ GENERAL MITRE - C/ GARCÍA MOLINAS. | 4 | 1.2 |  |  |
| C/ GARCÍA MOLINAS - C/ SAN BERNARDO. | 1 | 1.2 |  |  |
| C/ GARCÍA MOLINAS - C/ SAN BERNARDO. | 4 | 2.175 |  |  |
| C/ SAN BERNARDO - C/ LOS LIBREROS. | 3 | 1.2 |  |  |
| C/ SAN BERNARDO - C/ LOS LIBREROS. | 2 | 2.175 |  |  |
| C/ SILVA - C/ TUDESCOS. | 3 | 2.175 |  |  |
| C/ TUDESCOS - C/ MIGUEL MOYA. | 1 | 1.2 |  |  |
| C/ TUDESCOS - C/ MIGUEL MOYA. | 1 | 1.5 |  |  |
| C/ TUDESCOS - C/ MIGUEL MOYA. | 1 | 2.175 |  |  |
| C/ CONCEPCIÓN ARENAL - C/ MESONERO ROMANOS. | 2 | 1.2 |  |  |
| C/ MESONERO ROMANOS - C/ GONZALO JIMÉNEZ DE QUESADA. | 1 | 1.2 |  |  |
| C/ MESONERO ROMANOS - C/ GONZALO JIMÉNEZ DE QUESADA. | 3 | 2.175 |  |  |
| C/ GONZALO JIMÉNEZ DE QUESADA - C/ VALVERDE. | 5 | 1.2 |  |  |
| C/ VALVERDE - C/ FUENCARRAL. | 1 | 1.2 |  |  |
| C/ VALVERDE - C/ FUENCARRAL. | 2 | 2.175 |  |  |
| C/ HORTALEZA - C/ CLAVEL. | 2 | 1.2 |  |  |
| C/ HORTALEZA - C/ CLAVEL. | 2 | 2.175 |  |  |
| C/ CLAVEL - C/ VÍCTOR HUGO. | 3 | 1.2 |  |  |
| C/ CLAVEL - C/ VÍCTOR HUGO. | 2 | 2.175 |  |  |
| C/ VÍCTOR HUGO - C/ MARQUÉS DE VALDEIGLESIAS. | 4 | 1.2 |  |  |
| C/ MARQUÉS DE VALDEIGLESIAS - C/ ALCALÁ. | 1 | 2.175 |  |  |
| M-6.2 |  |  |  |  |
| PZA DE ESPAÑA - C/ GENERAL MITRE. | 2 | 1.02 |  |  |
| PZA DE ESPAÑA - C/ GENERAL MITRE. | 2 | 1.05 |  |  |
| C/ GENERAL MITRE - C/ GARCÍA MOLINAS. | 3 | 1.02 |  |  |
| C/ GENERAL MITRE - C/ GARCÍA MOLINAS. | 3 | 1.05 |  |  |
| C/ GARCÍA MOLINAS - C/ SAN BERNARDO. | 2 | 1.02 |  |  |
| C/ GARCÍA MOLINAS - C/ SAN BERNARDO. | 2 | 1.05 |  |  |
| C/ SAN BERNARDO - C/ LOS LIBREROS. | 2 | 1.02 |  |  |
| C/ SAN BERNARDO - C/ LOS LIBREROS. | 2 | 1.05 |  |  |
| C/ SILVA - C/ TUDESCOS. | 2 | 1.02 |  |  |
| C/ SILVA - C/ TUDESCOS. | 2 | 1.05 |  |  |
| C/ TUDESCOS - C/ MIGUEL MOYA. | 3 | 1.02 |  |  |
| C/ TUDESCOS - C/ MIGUEL MOYA. | 3 | 1.05 |  |  |
| C/ MIGUEL MOYA - CONCEPCIÓN ARENAL. | 2 | 1.02 |  |  |
| C/ MIGUEL MOYA - CONCEPCIÓN ARENAL. | 2 | 1.05 |  |  |
| C/ CONCEPCIÓN ARENAL - C/ MESONERO ROMANOS. | 2 | 1.02 |  |  |
| C/ CONCEPCIÓN ARENAL - C/ MESONERO ROMANOS. | 2 | 1.05 |  |  |
| C/ MESONERO ROMANOS - C/ GONZALO JIMÉNEZ DE QUESADA. | 2 | 1.02 |  |  |
| C/ MESONERO ROMANOS - C/ GONZALO JIMÉNEZ DE QUESADA. | 2 | 1.05 |  |  |
| C/ GONZALO JIMÉNEZ DE QUESADA - C/ VALVERDE. | 2 | 1.02 |  |  |
| C/ GONZALO JIMÉNEZ DE QUESADA - C/ VALVERDE. | 2 | 1.05 |  |  |
| C/ VALVERDE - C/ FUENCARRAL. | 1 | 1.02 |  |  |
| C/ VALVERDE - C/ FUENCARRAL. | 1 | 1.05 |  |  |
| C/ HORTALEZA - C/ CLAVEL. | 2 | 1.02 |  |  |
| C/ HORTALEZA - C/ CLAVEL. | 2 | 1.05 |  |  |
| C/ CLAVEL - C/ VÍCTOR HUGO. | 3 | 1.02 |  |  |
| C/ CLAVEL - C/ VÍCTOR HUGO. | 3 | 1.05 |  |  |
| C/ VÍCTOR HUGO - C/ MARQUÉS DE VALDEIGLESIAS. | 1 | 1.02 |  |  |
| C/ VÍCTOR HUGO - C/ MARQUÉS DE VALDEIGLESIAS. | 1 | 1.05 |  |  |
| C/ VÍCTOR HUGO - C/ MARQUÉS DE VALDEIGLESIAS. | 1 | 1.02 |  |  |
| C/ VÍCTOR HUGO - C/ MARQUÉS DE VALDEIGLESIAS. | 1 | 1.05 |  |  |
| C/ MARQUÉS DE VALDEIGLESIAS - C/ ALCALÁ. | 1 | 1.02 |  |  |
| C/ MARQUÉS DE VALDEIGLESIAS - C/ ALCALÁ. | 1 | 1.05 |  |  |
| B-6.7 |  |  |  |  |
| PZA DE ESPAÑA - C/ GENERAL MITRE. | 1 | 3.8 |  |  |
| C/ GENERAL MITRE - C/ GARCÍA MOLINAS. | 1 | 3.8 |  |  |
| C/ GARCÍA MOLINAS - C/ SAN BERNARDO. | 1 | 3.8 |  |  |
| C/ SAN BERNARDO - C/ LOS LIBREROS. | 1 | 3.8 |  |  |
| C/ SILVA - C/ TUDESCOS. | 1 | 3.8 |  |  |
| C/ TUDESCOS - C/ MIGUEL MOYA. | 2 | 3.8 |  |  |
| C/ MIGUEL MOYA - CONCEPCIÓN ARENAL. | 2 | 3.8 |  |  |
| C/ CONCEPCIÓN ARENAL - C/ MESONERO ROMANOS. | 1 | 3.8 |  |  |
| C/ MESONERO ROMANOS - C/ GONZALO JIMÉNEZ DE QUESADA. | 3 | 3.8 |  |  |
| C/ VALVERDE - C/ FUENCARRAL. | 1 | 3.8 |  |  |
| C/ HORTALEZA - C/ CLAVEL. | 2 | 3.8 |  |  |
| C/ CLAVEL - C/ VÍCTOR HUGO. | 2 | 3.8 |  |  |
| C/ VÍCTOR HUGO - C/ MARQUÉS DE VALDEIGLESIAS. | 2 | 3.8 |  |  |
| C/ MARQUÉS DE VALDEIGLESIAS - C/ ALCALÁ. | 2 | 3.8 |  |  |
| B-6.9 |  |  |  |  |
| PZA DE ESPAÑA - C/ GENERAL MITRE. | 1 | 0.34 |  |  |
| PZA DE ESPAÑA - C/ GENERAL MITRE. | 1 | 6.3 |  |  |
| C/ GENERAL MITRE - C/ GARCÍA MOLINAS. | 2 | 0.34 |  |  |
| C/ GENERAL MITRE - C/ GARCÍA MOLINAS. | 1 | 6.3 |  |  |
| C/ GARCÍA MOLINAS - C/ SAN BERNARDO. | 1 | 0.34 |  |  |
| C/ GARCÍA MOLINAS - C/ SAN BERNARDO. | 1 | 6.3 |  |  |
| C/ SAN BERNARDO - C/ LOS LIBREROS. | 2 | 0.34 |  |  |
| C/ SAN BERNARDO - C/ LOS LIBREROS. | 1 | 6.3 |  |  |
| C/ SILVA - C/ TUDESCOS. | 1 | 0.34 |  |  |
| C/ SILVA - C/ TUDESCOS. | 1 | 6.3 |  |  |
| C/ TUDESCOS - C/ MIGUEL MOYA. | 2 | 6.3 |  |  |
| C/ MIGUEL MOYA - CONCEPCIÓN ARENAL. | 2 | 6.3 |  |  |
| C/ CONCEPCIÓN ARENAL - C/ MESONERO ROMANOS. | 1 | 6.3 |  |  |
| C/ MESONERO ROMANOS - C/ GONZALO JIMÉNEZ DE QUESADA. | 3 | 6.3 |  |  |
| C/ VALVERDE - C/ FUENCARRAL. | 1 | 6.3 |  |  |
| C/ HORTALEZA - C/ CLAVEL. | 2 | 6.3 |  |  |
| C/ CLAVEL - C/ VÍCTOR HUGO. | 2 | 6.3 |  |  |
| C/ VÍCTOR HUGO - C/ MARQUÉS DE VALDEIGLESIAS. | 3 | 6.3 |  |  |
| C/ MARQUÉS DE VALDEIGLESIAS - C/ ALCALÁ. | 1 | 6.3 |  |  |
| M-7.6 |  |  |  |  |
| PZA DE ESPAÑA - C/ GENERAL MITRE. | 1 | 3.83 |  |  |
| C/ GENERAL MITRE - C/ GARCÍA MOLINAS. | 2 | 3.83 |  |  |
| C/ SAN BERNARDO - C/ SILVA. | 2 | 3.83 |  |  |
| C/ SILVA - C/ TUDESCOS. | 2 | 3.83 |  |  |
| C/ TUDESCOS - C/ MIGUEL MOYA. | 1 | 3.83 |  |  |
| C/ MIGUEL MOYA - CONCEPCIÓN ARENAL. | 1 | 3.83 |  |  |
| C/ CONCEPCIÓN ARENAL - C/ MESONERO ROMANOS. | 1 | 3.83 |  |  |
| C/ MESONERO ROMANOS - C/ GONZALO JIMÉNEZ DE QUESADA. | 1 | 3.83 |  |  |
| C/ GONZALO JIMÉNEZ DE QUESADA - C/ VALVERDE. | 2 | 3.83 |  |  |
| C/ VALVERDE - C/ FUENCARRAL. | 1 | 3.83 |  |  |
| C/ HORTALEZA - C/ CLAVEL. | 1 | 3.83 |  |  |
| C/ VÍCTOR HUGO - C/ MARQUÉS DE VALDEIGLESIAS. | 1 | 3.83 |  |  |
| BP-20 |  |  |  |  |
| C/ TUDESCOS - C/ MIGUEL MOYA. | 1 | 0.28 |  |  |
| Subtotal |  |  |  |  |
| Total |  |  |  | 568.72 |

**mU15AH130** m2 SÍMBOLOS TERMOPLÁSTICO FRÍO
546.05 m2 × 20.24 = 11052.05
Estarcido en símbolos, flechas, palabras, pasos de peatones, pasos de cebra, marcas transversales de detención, etc., realmente pintado con termoplástico en frío de dos componentes y de larga duración, incluso premarcaje.

| Código | Ud | Descripción | Rendimiento | Precio | Importe |
|---|---|---|---|---|---|
| mO01OA030 | h | Oficial primera | 0.35 | 19.97 | 6.99 |
| mO01OA070 | h | Peón ordinario | 0.35 | 17.45 | 6.11 |
| mM07AC020 | h | Dumper convencional 2.000 kg | 0.015 | 5 | 0.08 |
| mM08B020 | h | Barredora remolcada c/motor auxiliar | 0.015 | 10.52 | 0.16 |
| mP27EH030 | kg | Pintura termoplástica en frio | 3 | 1.92 | 5.76 |
| mP27EH050 | kg | Microesferas vidrio tratadas | 0.6 | 0.92 | 0.55 |
| %CI0300 | % | Costes Indirectos | 3 % | 19.65 | 0.59 |
|  |  | Total |  |  | 20.24 |

| Medición | Uds. | Largo | Ancho | Parcial |
|---|---|---|---|---|
| M-4.4 |  |  |  |  |
| C/ LOS REYES. PARES | 8 | 0.5 | 0.5 |  |
| PZA DE ESPAÑA - C/ GENERAL MITRE | 31 | 0.5 | 0.5 |  |
| C/ GENERAL MITRE - C/ GARCÍA MOLINAS | 28 | 0.5 | 0.5 |  |
| C/ GENERAL MITRE - C/ GARCÍA MOLINAS | 28 | 0.5 | 0.5 |  |
| C/ GARCÍA MOLINAS - C/ SAN BERNARDO | 28 | 0.5 | 0.5 |  |
| C/ GARCÍA MOLINAS - C/ SAN BERNARDO | 28 | 0.5 | 0.5 |  |
| C/ SAN BERNARDO - C/ LOS LIBREOS | 28 | 0.5 | 0.5 |  |
| C/ SAN BERNARDO - C/ LOS LIBREROS | 28 | 0.5 | 0.5 |  |
| C/ TUDESCOS - C/ MIGUEL MOYA | 28 | 0.5 | 0.5 |  |
| C/ MIGUEL MOYA - C/ CONCEPCIÓN ARENAL | 24 | 0.5 | 0.5 |  |
| C/ CONCEPCIÓN ARENAL - C/ MESONERO ROMANOS | 24 | 0.5 | 0.5 |  |
| C/ MESONERO ROMANOS - C/ GONZALO JIMÉNEZ DE QUESADA | 24 | 0.5 | 0.5 |  |
| C/ GONZALO JIMÉNEZ DE QUESADA - C/ VALVERDE | 24 | 0.5 | 0.5 |  |
| C/ VALVERDE - C/ FUENCARRAL | 24 | 0.5 | 0.5 |  |
| C/ FUENCARRAL - C/ HORTALEZA | 24 | 0.5 | 0.5 |  |
| C/ CLAVEL - C/ VÍCTOR HUGO | 24 | 0.5 | 0.5 |  |
| C/ CLAVEL - C/ VÍCTOR HUGO | 24 | 0.5 | 0.5 |  |
| C/ MARQUÉS DE VALDEIGLESIAS - C/ ALCALÁ | 24 | 0.5 | 0.5 |  |
| CALLE JACOMETREZO | 28 | 0.5 | 0.5 |  |
| M-5.2 |  |  |  |  |
| PZA DE ESPAÑA - C/ GENERAL MITRE. | 2 | 2.175 |  |  |
| PZA DE ESPAÑA - C/ GENERAL MITRE. | 2 | 3.15 |  |  |
| C/ GENERAL MITRE - C/ GARCÍA MOLINAS. | 4 | 1.2 |  |  |
| C/ GARCÍA MOLINAS - C/ SAN BERNARDO. | 1 | 1.2 |  |  |
| C/ GARCÍA MOLINAS - C/ SAN BERNARDO. | 4 | 2.175 |  |  |
| C/ SAN BERNARDO - C/ LOS LIBREROS. | 3 | 1.2 |  |  |
| C/ SAN BERNARDO - C/ LOS LIBREROS. | 2 | 2.175 |  |  |
| C/ SILVA - C/ TUDESCOS. | 3 | 2.175 |  |  |
| C/ TUDESCOS - C/ MIGUEL MOYA. | 1 | 1.2 |  |  |
| C/ TUDESCOS - C/ MIGUEL MOYA. | 1 | 1.5 |  |  |
| C/ TUDESCOS - C/ MIGUEL MOYA. | 1 | 2.175 |  |  |
| C/ CONCEPCIÓN ARENAL - C/ MESONERO ROMANOS. | 2 | 1.2 |  |  |
| C/ MESONERO ROMANOS - C/ GONZALO JIMÉNEZ DE QUESADA. | 1 | 1.2 |  |  |
| C/ MESONERO ROMANOS - C/ GONZALO JIMÉNEZ DE QUESADA. | 3 | 2.175 |  |  |
| C/ GONZALO JIMÉNEZ DE QUESADA - C/ VALVERDE. | 5 | 1.2 |  |  |
| C/ VALVERDE - C/ FUENCARRAL. | 1 | 1.2 |  |  |
| C/ VALVERDE - C/ FUENCARRAL. | 2 | 2.175 |  |  |
| C/ HORTALEZA - C/ CLAVEL. | 2 | 1.2 |  |  |
| C/ HORTALEZA - C/ CLAVEL. | 2 | 2.175 |  |  |
| C/ CLAVEL - C/ VÍCTOR HUGO. | 3 | 1.2 |  |  |
| C/ CLAVEL - C/ VÍCTOR HUGO. | 2 | 2.175 |  |  |
| C/ VÍCTOR HUGO - C/ MARQUÉS DE VALDEIGLESIAS. | 4 | 1.2 |  |  |
| C/ MARQUÉS DE VALDEIGLESIAS - C/ ALCALÁ. | 1 | 2.175 |  |  |
| M-6.2 |  |  |  |  |
| PZA DE ESPAÑA - C/ GENERAL MITRE. | 2 | 1.02 |  |  |
| PZA DE ESPAÑA - C/ GENERAL MITRE. | 2 | 1.05 |  |  |
| C/ GENERAL MITRE - C/ GARCÍA MOLINAS. | 3 | 1.02 |  |  |
| C/ GENERAL MITRE - C/ GARCÍA MOLINAS. | 3 | 1.05 |  |  |
| C/ GARCÍA MOLINAS - C/ SAN BERNARDO. | 2 | 1.02 |  |  |
| C/ GARCÍA MOLINAS - C/ SAN BERNARDO. | 2 | 1.05 |  |  |
| C/ SAN BERNARDO - C/ LOS LIBREROS. | 2 | 1.02 |  |  |
| C/ SAN BERNARDO - C/ LOS LIBREROS. | 2 | 1.05 |  |  |
| C/ SILVA - C/ TUDESCOS. | 2 | 1.02 |  |  |
| C/ SILVA - C/ TUDESCOS. | 2 | 1.05 |  |  |
| C/ TUDESCOS - C/ MIGUEL MOYA. | 3 | 1.02 |  |  |
| C/ TUDESCOS - C/ MIGUEL MOYA. | 3 | 1.05 |  |  |
| C/ MIGUEL MOYA - CONCEPCIÓN ARENAL. | 2 | 1.02 |  |  |
| C/ MIGUEL MOYA - CONCEPCIÓN ARENAL. | 2 | 1.05 |  |  |
| C/ CONCEPCIÓN ARENAL - C/ MESONERO ROMANOS. | 2 | 1.02 |  |  |
| C/ CONCEPCIÓN ARENAL - C/ MESONERO ROMANOS. | 2 | 1.05 |  |  |
| C/ MESONERO ROMANOS - C/ GONZALO JIMÉNEZ DE QUESADA. | 2 | 1.02 |  |  |
| C/ MESONERO ROMANOS - C/ GONZALO JIMÉNEZ DE QUESADA. | 2 | 1.05 |  |  |
| C/ GONZALO JIMÉNEZ DE QUESADA - C/ VALVERDE. | 2 | 1.02 |  |  |
| C/ GONZALO JIMÉNEZ DE QUESADA - C/ VALVERDE. | 2 | 1.05 |  |  |
| C/ VALVERDE - C/ FUENCARRAL. | 1 | 1.02 |  |  |
| C/ VALVERDE - C/ FUENCARRAL. | 1 | 1.05 |  |  |
| C/ HORTALEZA - C/ CLAVEL. | 2 | 1.02 |  |  |
| C/ HORTALEZA - C/ CLAVEL. | 2 | 1.05 |  |  |
| C/ CLAVEL - C/ VÍCTOR HUGO. | 3 | 1.02 |  |  |
| C/ CLAVEL - C/ VÍCTOR HUGO. | 3 | 1.05 |  |  |
| C/ VÍCTOR HUGO - C/ MARQUÉS DE VALDEIGLESIAS. | 1 | 1.02 |  |  |
| C/ VÍCTOR HUGO - C/ MARQUÉS DE VALDEIGLESIAS. | 1 | 1.05 |  |  |
| C/ MARQUÉS DE VALDEIGLESIAS - C/ ALCALÁ. | 1 | 1.02 |  |  |
| C/ MARQUÉS DE VALDEIGLESIAS - C/ ALCALÁ. | 1 | 1.05 |  |  |
| B-6.7 |  |  |  |  |
| PZA DE ESPAÑA - C/ GENERAL MITRE. | 1 | 3.8 |  |  |
| C/ GENERAL MITRE - C/ GARCÍA MOLINAS. | 1 | 3.8 |  |  |
| C/ GARCÍA MOLINAS - C/ SAN BERNARDO. | 1 | 3.8 |  |  |
| C/ SAN BERNARDO - C/ LOS LIBREROS. | 1 | 3.8 |  |  |
| C/ SILVA - C/ TUDESCOS. | 1 | 3.8 |  |  |
| C/ TUDESCOS - C/ MIGUEL MOYA. | 2 | 3.8 |  |  |
| C/ MIGUEL MOYA - CONCEPCIÓN ARENAL. | 2 | 3.8 |  |  |
| C/ CONCEPCIÓN ARENAL - C/ MESONERO ROMANOS. | 1 | 3.8 |  |  |
| C/ MESONERO ROMANOS - C/ GONZALO JIMÉNEZ DE QUESADA. | 3 | 3.8 |  |  |
| C/ VALVERDE - C/ FUENCARRAL. | 1 | 3.8 |  |  |
| C/ HORTALEZA - C/ CLAVEL. | 2 | 3.8 |  |  |
| C/ CLAVEL - C/ VÍCTOR HUGO. | 2 | 3.8 |  |  |
| C/ VÍCTOR HUGO - C/ MARQUÉS DE VALDEIGLESIAS. | 2 | 3.8 |  |  |
| C/ MARQUÉS DE VALDEIGLESIAS - C/ ALCALÁ. | 1 | 3.8 |  |  |
| B-6.9 |  |  |  |  |
| PZA DE ESPAÑA - C/ GENERAL MITRE. | 1 | 0.34 |  |  |
| PZA DE ESPAÑA - C/ GENERAL MITRE. | 1 | 6.3 |  |  |
| C/ GENERAL MITRE - C/ GARCÍA MOLINAS. | 2 | 0.34 |  |  |
| C/ GENERAL MITRE - C/ GARCÍA MOLINAS. | 1 | 6.3 |  |  |
| C/ GARCÍA MOLINAS - C/ SAN BERNARDO. | 1 | 0.34 |  |  |
| C/ GARCÍA MOLINAS - C/ SAN BERNARDO. | 1 | 6.3 |  |  |
| C/ SAN BERNARDO - C/ LOS LIBREROS. | 2 | 0.34 |  |  |
| C/ SAN BERNARDO - C/ LOS LIBREROS. | 1 | 6.3 |  |  |
| C/ SILVA - C/ TUDESCOS. | 1 | 0.34 |  |  |
| C/ SILVA - C/ TUDESCOS. | 1 | 6.3 |  |  |
| C/ TUDESCOS - C/ MIGUEL MOYA. | 2 | 6.3 |  |  |
| C/ MIGUEL MOYA - CONCEPCIÓN ARENAL. | 2 | 6.3 |  |  |
| C/ CONCEPCIÓN ARENAL - C/ MESONERO ROMANOS. | 1 | 6.3 |  |  |
| C/ MESONERO ROMANOS - C/ GONZALO JIMÉNEZ DE QUESADA. | 3 | 6.3 |  |  |
| C/ VALVERDE - C/ FUENCARRAL. | 1 | 6.3 |  |  |
| C/ HORTALEZA - C/ CLAVEL. | 2 | 6.3 |  |  |
| C/ CLAVEL - C/ VÍCTOR HUGO. | 2 | 6.3 |  |  |
| C/ VÍCTOR HUGO - C/ MARQUÉS DE VALDEIGLESIAS. | 2 | 6.3 |  |  |
| C/ MARQUÉS DE VALDEIGLESIAS - C/ ALCALÁ. | 1 | 6.3 |  |  |
| M-7.6 |  |  |  |  |
| PZA DE ESPAÑA - C/ GENERAL MITRE. | 1 | 3.83 |  |  |
| C/ GENERAL MITRE - C/ GARCÍA MOLINAS. | 2 | 3.83 |  |  |
| C/ SAN BERNARDO - C/ SILVA. | 2 | 3.83 |  |  |
| C/ SILVA - C/ TUDESCOS. | 2 | 3.83 |  |  |
| C/ TUDESCOS - C/ MIGUEL MOYA. | 1 | 3.83 |  |  |
| C/ MIGUEL MOYA - CONCEPCIÓN ARENAL. | 1 | 3.83 |  |  |
| C/ CONCEPCIÓN ARENAL - C/ MESONERO ROMANOS. | 1 | 3.83 |  |  |
| C/ MESONERO ROMANOS - C/ GONZALO JIMÉNEZ DE QUESADA. | 1 | 3.83 |  |  |
| C/ GONZALO JIMÉNEZ DE QUESADA - C/ VALVERDE. | 2 | 3.83 |  |  |
| C/ VALVERDE - C/ FUENCARRAL. | 1 | 3.83 |  |  |
| C/ HORTALEZA - C/ CLAVEL. | 1 | 3.83 |  |  |
| C/ VÍCTOR HUGO - C/ MARQUÉS DE VALDEIGLESIAS. | 1 | 3.83 |  |  |
| BP-20 |  |  |  |  |
| C/ TUDESCOS - C/ MIGUEL MOYA. | 1 | 0.28 |  |  |
| Subtotal |  |  |  |  |
| Total |  |  |  | 546.05 |

### 07.02 SEÑALIZACIÓN VERTICAL (30/07/2008)
Importe: 4187.37

**mU15AV040** ud POSTE SUSTENT. 3.00 M ALTURA
35 ud × 46.4 = 1624.00
Suministro y colocación de poste de sustentación para señales, de perfil laminado en frío, rectangular de 80 x 40 mm y 2 mm de espesor, galvanizado y tapado en su parte superior, de 3.00 m de altura, incluso pequeña excavación, anclaje de hormigón HM-20 y accesorios.

| Código | Ud | Descripción | Rendimiento | Precio | Importe |
|---|---|---|---|---|---|
| mO01OA070 | h | Peón ordinario | 0.25 | 17.45 | 4.36 |
| mP27EW010 | m | Poste galvanizado 80x40x2 mm (material) | 3 | 13 | 39.00 |
| mU03I010AUX | m3 | MASA HM-20/P/40 CEM II,ANCL.Y P.FUEN | 0.02 | 84.28 | 1.69 |
| %CI0300 | % | Costes Indirectos | 3 % | 45.05 | 1.35 |
|  |  | Total |  |  | 46.4 |

| Medición | Uds. | Parcial |
|---|---|---|
| R-1 | 2 | 2.00 |
| R-101 | 15 | 15.00 |
| R-302 | 1 | 1.00 |
| R-303 | 5 | 5.00 |
| R-308f | 2 | 2.00 |
| R-400c | 5 | 5.00 |
| R-403a | 1 | 1.00 |
| S-13 | 1 | 1.00 |
| S-28 | 3 | 3.00 |
| Total |  | 35 |

**mU15AV070** ud SEÑAL (P) 70cm LADO REFLECT. NIVEL 2
2 ud × 51.48 = 102.96
Suministro y colocación sobre poste de sustentación (sin incluir éste), farola o columna, de señal de peligro (P) triangular de 70 cm de lado, reflectante nivel 2, incluso piezas de anclaje o atado y tornillería inoxidable.

| Código | Ud | Descripción | Rendimiento | Precio | Importe |
|---|---|---|---|---|---|
| mO01OA070 | h | Peón ordinario | 1.2 | 17.45 | 20.94 |
| mP27ER080 | ud | Señal triangular refl. H.I. L=70 cm (material) | 1 | 29.04 | 29.04 |
| %CI0300 | % | Costes Indirectos | 3 % | 49.98 | 1.50 |
|  |  | Total |  |  | 51.48 |

| Medición | Uds. | Parcial |
|---|---|---|
| C/ MIGUEL MOYA - C/ CONCEPCIÓN ARENAL. PARES |  |  |
| R-1 | 1 | 1.00 |
| C/ VALVERDE - C/ FUENCARRAL. PARES |  |  |
| R-1 | 1 | 1.00 |
| Total |  | 2 |

**mU15AV160** ud SEÑAL (R) Ø60 cm REFLECTANTE NIVEL 2
29 ud × 62.16 = 1802.64
Suministro y colocación sobre poste de sustentación (sin incluir éste), farola o columna, de señal de prohibición y obligación (R) circular de ø 60 cm, reflectante nivel 2, incluso piezas de anclaje o atado y tornillería inoxidable.

| Código | Ud | Descripción | Rendimiento | Precio | Importe |
|---|---|---|---|---|---|
| mO01OA070 | h | Peón ordinario | 1.3 | 17.45 | 22.69 |
| mP27ER020 | ud | Señal circular reflex. H.I. D=60 cm (material) | 1 | 37.66 | 37.66 |
| %CI0300 | % | Costes Indirectos | 3 % | 60.35 | 1.81 |
|  |  | Total |  |  | 62.16 |

| Medición | Uds. | Parcial |
|---|---|---|
| C/ GENERAL MITRE - C/ GARCÍA MOLINAS. PARES |  |  |
| R-101 | 1 | 1.00 |
| C/ GARCÍA MOLINAS - C/ SAN BERNARDO. PARES |  |  |
| R-303 | 2 | 2.00 |
| C/ GENERAL MITRE - C/ GARCÍA MOLINAS. PARES |  |  |
| R-303 | 1 | 1.00 |
| C/ SILVA - C/ TUDESCOS . PARES |  |  |
| R-308f | 1 | 1.00 |
| C/ TUDESCOS - C/ MIGUEL MOYA . PARES |  |  |
| R-101 | 1 | 1.00 |
| C/ MIGUEL MOYA - C/ CONCEPCIÓN ARENAL. PARES |  |  |
| R-101 | 1 | 1.00 |
| R-302 | 1 | 1.00 |
| C/ CONCEPCIÓN ARENAL - C/ MESONERO ROMANOS. PARES |  |  |
| R-101 | 1 | 1.00 |
| C/ GONZALO JIMÉNEZ DE QUESADA - C/ VALVERDE. PARES |  |  |
| R-101 | 1 | 1.00 |
| C/ VALVERDE - C/ FUENCARRAL. PARES |  |  |
| R-403a | 1 | 1.00 |
| R-101 | 1 | 1.00 |
| C/ CLAVEL - C/ VÍCTOR HUGO. PARES |  |  |
| R-303 | 1 | 1.00 |
| C/ MARQUÉS DE VALDEIGLESIAS - C/ ALCALÁ. PARES |  |  |
| R-308f | 1 | 1.00 |
| C/ DOCTOR CARRACIDO - C/ ISABEL LA CATÓLICA. IMPARES |  |  |
| R-101 | 1 | 1.00 |
| C/ ISABEL LA CATÓLICA - C/ SAN BERNARDO. IMPARES |  |  |
| R-303 | 1 | 1.00 |
| C/ SAN BERNARDO - C/ SILVA. IMPARES |  |  |
| R-101 | 1 | 1.00 |
| R-400c | 1 | 1.00 |
| PZA. CALLAO. IMPARES |  |  |
| R-101 | 1 | 1.00 |
| C/ LA ABADA - C/ MESONERO ROMANOS. IMPARES |  |  |
| R-101 | 1 | 1.00 |
| C/ CHINCHILLA - C/ LA SALUD. IMPARES |  |  |
| R-101 | 1 | 1.00 |
| C/ LA SALUD - C/ LAS TRES CRUCES. IMPARES |  |  |
| R-400c | 1 | 1.00 |
| R-101 | 1 | 1.00 |
| PZA. RED DE SAN LUIS - C/ CLAVEL . IMPARES |  |  |
| R-400c | 2 | 2.00 |
| R-101 | 1 | 1.00 |
| C/ CABALLERO DE GRACIA - C/ ALCALÁ. IMPARES |  |  |
| R-101 | 1 | 1.00 |
| C/ ALCALÁ |  |  |
| R-101 | 1 | 1.00 |
| R-400c | 1 | 1.00 |
| Total |  | 29 |

**mU15AV350** ud SEÑAL (S) 60X60 cm REFLECT. NIVEL 2
1 ud × 72.52 = 72.52
Suministro y colocación sobre poste de sustentación (sin incluir éste), farola o columna, de señal informativa (S) cuadrada de 60 x 60 cm, reflectante nivel 2, incluso piezas de anclaje o atado y tornillería inoxidable.

| Código | Ud | Descripción | Rendimiento | Precio | Importe |
|---|---|---|---|---|---|
| mO01OA070 | h | Peón ordinario | 1.3 | 17.45 | 22.69 |
| mP27ER210 | ud | Señal cuadrada refl.H.I. L=60 cm (material) | 1 | 47.72 | 47.72 |
| %CI0300 | % | Costes Indirectos | 3 % | 70.41 | 2.11 |
|  |  | Total |  |  | 72.52 |

| Medición | Uds. | Parcial |
|---|---|---|
| C/ CABALLERO DE GRACIA - C/ ALCALÁ. IMPARES |  |  |
| S-13 | 1 | 1.00 |
| Total |  | 1 |

**mU15AV400** ud SEÑAL (S) 60X90 cm REFLECT. NIVEL 2
3 ud × 111.25 = 333.75
Suministro y colocación sobre poste de sustentación (sin incluir éste), farola o columna, de señal informativa (S) rectangular de 60 x 90 cm, reflectante nivel 2, incluso piezas de anclaje o atado y tornillería inoxidable.

| Código | Ud | Descripción | Rendimiento | Precio | Importe |
|---|---|---|---|---|---|
| mO01OA070 | h | Peón ordinario | 2.6 | 17.45 | 45.37 |
| mP27ER250 | ud | Señal rectangular refl.H.I. 60x90 cm (material) | 1 | 62.64 | 62.64 |
| %CI0300 | % | Costes Indirectos | 3 % | 108.01 | 3.24 |
|  |  | Total |  |  | 111.25 |

| Medición | Uds. | Parcial |
|---|---|---|
| C/ LOS LIBREROS - C/ SILVA. PARES |  |  |
| S-28 | 1 | 1.00 |
| C/ SILVA - C/ TUDESCOS. PARES |  |  |
| S-28 | 1 | 1.00 |
| C/ TUDESCOS - C/ MIGUEL MOYA . PARES |  |  |
| S-28 | 1 | 1.00 |
| Total |  | 3 |

**mU15AV490** ud PLACA COMPLEMENTARIA 60X25cm NIVEL 2 (30/07/2008)
4 ud × 47.61 = 190.44
Suministro y colocación sobre poste de sustentación (sin incluir éste), farola o columna, de placa complementaria informativa de 60 x 25 cm, nivel 2, incluso piezas de anclaje o atado y tornillería inoxidable.

| Código | Ud | Descripción | Rendimiento | Precio | Importe |
|---|---|---|---|---|---|
| mO01OA070 | h | Peón ordinario | 0.5 | 17.45 | 8.73 |
| mP27ER410 | ud | Placa complementaria 60x25 nivel 2 (material; 30/07/2008) | 1 | 37.49 | 37.49 |
| %CI0300 | % | Costes Indirectos | 3 % | 46.22 | 1.39 |
|  |  | Total |  |  | 47.61 |

| Medición | Uds. | Parcial |
|---|---|---|
| C/ GARCÍA MOLINAS - C/ SAN BERNARDO. PARES | 2 | 2.00 |
| C/ SILVA - C/ TUDESCOS . PARES | 1 | 1.00 |
| C/ CABALLERO DE GRACIA - C/ ALCALÁ. IMPARES | 1 | 1.00 |
| Total |  | 4 |

**mU15AV580** ud PLACA COMPLEMENTARIA 60X40 cm NIVEL 2 (30/07/2008)
1 ud × 61.06 = 61.06
Suministro y colocación sobre poste de sustentación (sin incluir éste), farola o columna, de placa complementaria informativa de 60 x 40 cm, nivel 2, incluso piezas de anclaje o atado y tornillería inoxidable.

| Código | Ud | Descripción | Rendimiento | Precio | Importe |
|---|---|---|---|---|---|
| mO01OA070 | h | Peón ordinario | 0.6 | 17.45 | 10.47 |
| mP27ER470 | ud | Placa complementaria 60x40 nivel 2 (material; 30/07/2008) | 1 | 48.81 | 48.81 |
| %CI0300 | % | Costes Indirectos | 3 % | 59.28 | 1.78 |
|  |  | Total |  |  | 61.06 |

| Medición | Uds. | Parcial |
|---|---|---|
| C/ LOS LIBREROS - C/ SILVA. PARES | 1 | 1.00 |
| Total |  | 1 |

### 07.03 SEÑALIZACIÓN INFORMATIVA (11/11/2008)
Importe: 8972.59

**PN090** ud LEVANTADO/COLOCACIÓN DE SEÑALIZACIÓN INFORMATIVA (11/11/2008)
27 ud × 252.67 = 6822.09
Levantado de cartel y poste de señalización sistema europeo tipo cajón o banderola, informativa o peatonal, demolición de cimentación, retirada de productos sobrantes, acopio provisional y vigilancia en obra y retirada. Recolocación definitiva en lugar a especificar por la Dirección Facultativa, completamente instalado y funcionando.

| Código | Ud | Descripción | Rendimiento | Precio | Importe |
|---|---|---|---|---|---|
| mO01OA020 | h | Capataz | 2.5 | 20.32 | 50.80 |
| mO01OA030 | h | Oficial primera | 2.5 | 19.97 | 49.93 |
| mO01OA070 | h | Peón ordinario | 2.5 | 17.45 | 43.63 |
| mM11SA010 | h | Ahoyadora gasolina 1 persona (maquinaria; 09/12/2015) | 0.2 | 6.56 | 1.31 |
| mM07CG010 | h | Camión con grúa 6 t. | 1 | 49.96 | 49.96 |
| mM06CM040 | h | Compre.port.diesel m.p. 10 m3/min. 7 bar | 0.5 | 11.09 | 5.55 |
| mM06MI030 | h | Martillo manual picador neumático | 0.5 | 3.01 | 1.51 |
| mP01HM010 | m3 | Hormigón HM-20/P/20/I central | 0.512 | 76.11 | 38.97 |
| mU02H040AUX | m3 | TRANSPORTE A GESTOR AUTORIZADO | 0.2 | 5.23 | 1.05 |
| mU02H070AUX | m3 | CANON DE ESCOMBROS A VERTEDERO | 0.2 | 13 | 2.60 |
| %CI0300 | % | Costes Indirectos | 3 % | 245.31 | 7.36 |
|  |  | Total |  |  | 252.67 |

| Medición | Uds. | Parcial |
|---|---|---|
| PZA DE ESPAÑA - C/ GENERAL MITRE. PARES | 4 | 4.00 |
| C/ GENERAL MITRE - C/ GARCÍA MOLINAS. PARES | 1 | 1.00 |
| C/ GARCÍA MOLINAS - C/ SAN BERNARDO. PARES | 1 | 1.00 |
| C/ SAN BERNARDO - C/ LOS LIBREROS. PARES | 2 | 2.00 |
| C/ LOS LIBREROS - C/ SILVA. PARES | 1 | 1.00 |
| C/ TUDESCOS - C/ MIGUEL MOYA . PARES | 1 | 1.00 |
| C/ MESONEROS ROMANO - C/ GONZALO JIMÉNEZ DE QUESADA | 1 | 1.00 |
| C/ HORTALEZA - C/ CLAVEL. PARES | 1 | 1.00 |
| C/ MARQUÉS DE VALDEIGLESIAS - C/ ALCALÁ. PARES | 2 | 2.00 |
| PZA. DE ESPAÑA - C/ DOCTOR CARRACIDO. IMPARES | 2 | 2.00 |
| C/ ISABEL LA CATÓLICA - C/ SAN BERNARDO. IMPARES | 2 | 2.00 |
| C/ SILVA - C/ JACOMETREZO . IMPARES | 1 | 1.00 |
| PLAZA DEL CALLAO | 1 | 1.00 |
| PLAZA DEL CALLAO (Isleta) | 1 | 1.00 |
| PZA. CALLAO - C/ LA ABADA . IMPARES | 1 | 1.00 |
| C/ MESONERO ROMANOS - C/ CHINCHILLA | 1 | 1.00 |
| PZA. RED DE SAN LUIS. IMPARES | 1 | 1.00 |
| PZA. RED DE SAN LUIS - C/ CLAVEL . IMPARES | 1 | 1.00 |
| C/ CABALLERO DE GRACIA - C/ ALCALÁ. IMPARES | 2 | 2.00 |
| Subtotal |  | 27.00 |
| Total |  | 27 |

**PN091** ud LEVANTADO/COLOCACIÓN DE PANEL DE SEÑALIZACIÓN INFORMATIVA ADOSADA (01/03/2012)
50 ud × 43.01 = 2150.50
Levantado de cartel de señalización informativa o peatonal adosada a poste o báculo, acopio provisional y vigilancia en obra. Incluso p.p. de pequeño material. Recolocación definitiva en lugar a especificar por la Dirección Facultativa, completamente instalado.

| Código | Ud | Descripción | Rendimiento | Precio | Importe |
|---|---|---|---|---|---|
| mO01OA020 | h | Capataz | 0.2 | 20.32 | 4.06 |
| mO01OA030 | h | Oficial primera | 0.2 | 19.97 | 3.99 |
| mO01OA070 | h | Peón ordinario | 0.5 | 17.45 | 8.73 |
| mM07CG010 | h | Camión con grúa 6 t. | 0.5 | 49.96 | 24.98 |
| %CI0300 | % | Costes Indirectos | 3 % | 41.76 | 1.25 |
|  |  | Total |  |  | 43.01 |

## 08 JARDINERÍA Y PLANTACIONES (10/04/2008)
Importe: 106745.57

**mU14N150** ud PRO. DE ARBOLADO CON TABLONES DE MADERA
30 ud × 87.17 = 2615.10
Protección de arbolado con tablones de madera, totalmente terminado.

| Código | Ud | Descripción | Rendimiento | Precio | Importe |
|---|---|---|---|---|---|
| mO01OB360 | h | Oficial 1ª jardinería (mano de obra; 01/03/2012) | 0.03 | 19.36 | 0.58 |
| mO01OB380 | h | Peón jardinería (mano de obra; 01/03/2012) | 2.5 | 17.02 | 42.55 |
| mP28PF020 | ud | Kit protec.tronco en obra c/tabl (material) | 1 | 41.5 | 41.50 |
| %CI0300 | % | Costes Indirectos | 3 % | 84.63 | 2.54 |
|  |  | Total |  |  | 87.17 |

**PN134** ud TALADO ÁRBOL DIÁMETRO 10-30 cm
8 ud × 19.32 = 154.56
Talado de árbol de diámetro 10/30 cm, troceado y apilado del mismo en la zona indicada, incluso carga y transporte a vertedero o planta de reciclaje de ramas y el resto de productos resultantes y con parte proporcional de medios auxiliares.

| Código | Ud | Descripción | Rendimiento | Precio | Importe |
|---|---|---|---|---|---|
| mO01OA020 | h | Capataz | 0.13 | 20.32 | 2.64 |
| mO01OA070 | h | Peón ordinario | 0.5 | 17.45 | 8.73 |
| mM07CB040 | h | Camión basculante 4x4 14 t. | 0.1 | 40.15 | 4.02 |
| mM11MM020 | h | Motosierra gasol. L=40cm. 1,32 CV (maquinaria) | 0.5 | 4.09 | 2.05 |
| mM07N232N | ud | Canon tocón/ramaje vertedero pequeño (maquinaria; 31/10/2016) | 1 | 1.32 | 1.32 |
| %CI0300 | % | Costes Indirectos | 3 % | 18.76 | 0.56 |
|  |  | Total |  |  | 19.32 |

**PN118** ud DESTOCONADO ÁRBOL d=10-30 cm
8 ud × 6.85 = 54.80
Destoconado de árbol de diámetro 10/30 cm, incluso carga y transporte a vertedero o planta de reciclaje del tocón y relleno de tierra compactada del hueco resultantey con parte proporcional de medios auxiliares.

| Código | Ud | Descripción | Rendimiento | Precio | Importe |
|---|---|---|---|---|---|
| mO01OA020 | h | Capataz | 0.035 | 20.32 | 0.71 |
| mO01OA070 | h | Peón ordinario | 0.05 | 17.45 | 0.87 |
| mM05EC020 | h | Excavadora hidráulica cadenas 195 CV (maquinaria; 09/12/2015) | 0.02 | 77.75 | 1.56 |
| mM07CB040 | h | Camión basculante 4x4 14 t. | 0.03 | 40.15 | 1.20 |
| mM11MM020 | h | Motosierra gasol. L=40cm. 1,32 CV | 0.1 | 4.09 | 0.41 |
| mM08RL010 | h | Rodillo vibrante manual tándem 800 kg. | 0.1 | 5.84 | 0.58 |
| mM07N232N | ud | Canon tocón/ramaje vertedero pequeño | 1 | 1.32 | 1.32 |
| %CI0300 | % | Costes Indirectos | 3 % | 6.65 | 0.20 |
|  |  | Total |  |  | 6.85 |

**PN133** ud TRASP. FRONDOSA EN ALCORQUE P< 30 CM
108 ud × 152.58 = 16478.64
Trasplante de frondosa de perímetro inferior a 30 cm, ubicada en alcorque, incluso poda de acondicionamiento, protección del cepellón, transporte, nueva plantación y primer riego (al menos 6 unidades).

| Código | Ud | Descripción | Rendimiento | Precio | Importe |
|---|---|---|---|---|---|
| mO01OB360 | h | Oficial 1ª jardinería | 0.5 | 19.36 | 9.68 |
| mO01OA060 | h | Peón especializado | 0.6 | 17.56 | 10.54 |
| mO01OB370 | h | Podador y espec.arboricultor (mano de obra; 01/03/2012) | 0.5 | 20.53 | 10.27 |
| mM10AL010 | h | Transplant.hidrául.cepellón p< 30 cm (maquinaria; 09/12/2015) | 0.45 | 164.21 | 73.89 |
| mM07CG090 | h | Camión cesta 20 m. (maquinaria; 09/12/2015) | 0.1 | 45.6 | 4.56 |
| mP28W050 | l | Antitranspirante foliar concentr (material) | 0.1 | 17 | 1.70 |
| mP28W010 | ud | Pequeño material jardinería (material) | 30 | 1.25 | 37.50 |
| %CI0300 | % | Costes Indirectos | 3 % | 148.14 | 4.44 |
|  |  | Total |  |  | 152.58 |

**mU14A060** ud APERTURA HOYO 1.0X1.0X1.0 M (01/03/2012)
236 ud × 24.54 = 5791.44
Apertura de hoyo para plantación de 1.0 x 1.0 x 1.0 m, efectuado a mano, con tierras a los bordes.

| Código | Ud | Descripción | Rendimiento | Precio | Importe |
|---|---|---|---|---|---|
| mO01OB380 | h | Peón jardinería | 1.4 | 17.02 | 23.83 |
| %CI0300 | % | Costes Indirectos | 3 % | 23.83 | 0.71 |
|  |  | Total |  |  | 24.54 |

| Medición | Uds. | Largo | Ancho | Alto | Parcial |
|---|---|---|---|---|---|
| Arbolado a trasplantar | 108 | 1 | 1 | 1 | 108.00 |
| Arbolado en parterres de alineación | 105 | 1 | 1 | 1 | 105.00 |
| Arbolado en áreas estanciales | 23 | 1 | 1 | 1 | 23.00 |
| Total |  |  |  |  | 236 |

**mU14A170** m3 TIERRAS VEGETALES-FERTILIZADAS
272.44 m3 × 39.44 = 10745.03

| Medición | Uds. | Largo | Ancho | Alto | Parcial |
|---|---|---|---|---|---|
| Arbolado a trasplantar | 108 | 1 | 1 | 1 | 108.00 |
| Parterres de alineación (arbolado) | 105 | 0.6 | 0.6 | 0.6 | 22.68 |
| Parterres de alineación (mix de flores) | 18 | 8.5 |  | 0.3 | 45.90 |
|  | 20 | 7 |  | 0.3 | 42.00 |
| Zonas estanciales |  |  |  |  |  |
| Callao | 1 | 70 |  | 0.3 | 21.00 |
|  | 9 | 0.6 | 0.6 | 0.6 | 1.94 |
| Red de San Luis | 1 | 25 |  | 0.3 | 7.50 |
|  | 7 | 0.6 | 0.6 | 0.6 | 1.51 |
| Caballero de Gracia | 1 | 40 |  | 0.3 | 12.00 |
|  | 7 | 0.6 | 0.6 | 0.6 | 1.51 |
| Calles transversales (arbustos de sombra) |  |  |  |  |  |
| C/ Chinchilla | 1 | 3 | 2 | 0.3 | 1.80 |
| C/ de la Salud | 1 | 3 | 2 | 0.3 | 1.80 |
| C/ Tres Cruces | 2 | 4 | 2 | 0.3 | 4.80 |
| Total |  |  |  |  | 272.44 |

**mU14A400** m2 ACOLCHADO DE PRODUCTOS DE PODA E=10CM (01/03/2012)
456 m2 × 8.85 = 4035.60
Carga, transporte y extendido superficial, de forma manual, entre la vegetación existente, de acolchado tipo MULCH procedente del reciclado de productos de poda del Ayuntamiento de Madrid en capa uniforme de 10 cm de espesor.

| Código | Ud | Descripción | Rendimiento | Precio | Importe |
|---|---|---|---|---|---|
| mO01OB360 | h | Oficial 1ª jardinería | 0.1 | 19.36 | 1.94 |
| mO01OA060 | h | Peón especializado | 0.2 | 17.56 | 3.51 |
| mM07CB010 | h | Camión basculante de 8 t. | 0.1 | 31.39 | 3.14 |
| %CI0300 | % | Costes Indirectos | 3 % | 8.59 | 0.26 |
|  |  | Total |  |  | 8.85 |

| Medición | Uds. | Largo | Ancho | Parcial |
|---|---|---|---|---|
| Parterres de alineación (mix de flores) | 18 | 8.5 |  | 153.00 |
|  | 20 | 7 |  | 140.00 |
| Zonas estanciales |  |  |  |  |
| Callao | 1 | 70 |  | 70.00 |
| Red de San Luis | 1 | 25 |  | 25.00 |
| Caballero de Gracia | 1 | 40 |  | 40.00 |
| Calles transversales (arbustos de sombra) |  |  |  |  |
| C/ Chinchilla | 1 | 3 | 2 | 6.00 |
| C/ de la Salud | 1 | 3 | 2 | 6.00 |
| C/ Tres Cruces | 2 | 4 | 2 | 16.00 |
| Total |  |  |  | 456 |

**mU14EB240** ud CELTIS AUSTRALIS DE 14-16 CM CONTENEDOR (10/04/2008)
120 ud × 97.91 = 11749.20
Suministro y plantación de Celtis australis de 14-16 cm de circunferencia, incluso apertura de hoyo de 0.60 x 0.60 x 0.60 m y primer riego en contenedor.

| Código | Ud | Descripción | Rendimiento | Precio | Importe |
|---|---|---|---|---|---|
| mO01OB360 | h | Oficial 1ª jardinería | 0.2 | 19.36 | 3.87 |
| mO01OB380 | h | Peón jardinería | 0.5 | 17.02 | 8.51 |
| mM05EN020 | h | Excav.hidráulica neumáticos 84 CV (maquinaria; 09/12/2015) | 0.05 | 48.33 | 2.42 |
| mP28DA080 | kg | Substrato vegetal fertilizado (material; 10/04/2008) | 2 | 0.65 | 1.30 |
| mP01D130 | m3 | Agua | 0.05 | 1.11 | 0.06 |
| mP28EC096 | ud | Celtis australis 14-16 cm cont. (material; 24/04/2008) | 1 | 78.9 | 78.90 |
| %CI0300 | % | Costes Indirectos | 3 % | 95.06 | 2.85 |
|  |  | Total |  |  | 97.91 |

| Medición | Uds. | Largo | Parcial |
|---|---|---|---|
| Compensación por talas | 8 | 15 | 120.00 |
| Total |  |  | 120 |

**PN132** ud PYRUS DE 30-35 CM CONTENEDOR (10/04/2008)
105 ud × 224.48 = 23570.40
Suministro y plantación de Pyrus de 30-35 cm de circunferencia, incluso apertura de hoyo de 1.0 x 1.0 x 1.0 m y primer riego en contenedor.

| Código | Ud | Descripción | Rendimiento | Precio | Importe |
|---|---|---|---|---|---|
| mO01OB360 | h | Oficial 1ª jardinería | 0.4 | 19.36 | 7.74 |
| mO01OB380 | h | Peón jardinería | 0.8 | 17.02 | 13.62 |
| mM05EN020 | h | Excav.hidráulica neumáticos 84 CV | 0.08 | 48.33 | 3.87 |
| mP28DA080 | kg | Substrato vegetal fertilizado | 4 | 0.65 | 2.60 |
| mP01D130 | m3 | Agua | 0.1 | 1.11 | 0.11 |
| mP28EC0700N | ud | Pyrus 30-35 cm cont. (material; 31/10/2016) | 1 | 190 | 190.00 |
| %CI0300 | % | Costes Indirectos | 3 % | 217.94 | 6.54 |
|  |  | Total |  |  | 224.48 |

| Medición | Uds. | Parcial |
|---|---|---|
| Arbolado nuevo (parterres de alineación) | 105 | 105.00 |
| Total |  | 105 |

**mU14EB410** ud CERCIS SILIQUASTRUM DE > 18 CM CONTENEDOR (10/04/2008)
4 ud × 204.64 = 818.56
Suministro y plantación de Cercis siliquastrum de > 18 cm de circunferencia, incluso apertura de hoyo de 0.80 x 0.80 x 0.80 m y primer riego, en contenedor.

| Código | Ud | Descripción | Rendimiento | Precio | Importe |
|---|---|---|---|---|---|
| mO01OB360 | h | Oficial 1ª jardinería | 0.2 | 19.36 | 3.87 |
| mO01OB380 | h | Peón jardinería | 0.5 | 17.02 | 8.51 |
| mM05EN020 | h | Excav.hidráulica neumáticos 84 CV | 0.05 | 48.33 | 2.42 |
| mP28DA080 | kg | Substrato vegetal fertilizado | 2 | 0.65 | 1.30 |
| mP01D130 | m3 | Agua | 0.05 | 1.11 | 0.06 |
| mP28EC114 | ud | Cercis siliquastrum >18 cm cont. (material) | 1 | 182.52 | 182.52 |
| %CI0300 | % | Costes Indirectos | 3 % | 198.68 | 5.96 |
|  |  | Total |  |  | 204.64 |

| Medición | Uds. | Parcial |
|---|---|---|
| Zona estancial Caballero de Gracia | 4 | 4.00 |
| Total |  | 4 |

**mU14EA070** ud ACER MONPESULANUM 16-18 CM CONTENEDOR (10/04/2008)
7 ud × 184.8 = 1293.60
Suministro y plantación de Acer monpesulanum de 16-18 cm de circunferencia, incluso apertura de hoyo de 0.6 0x 0.60 x 0.60 m y primer riego, en contenedor.

| Código | Ud | Descripción | Rendimiento | Precio | Importe |
|---|---|---|---|---|---|
| mO01OB360 | h | Oficial 1ª jardinería | 0.2 | 19.36 | 3.87 |
| mO01OB380 | h | Peón jardinería | 0.5 | 17.02 | 8.51 |
| mM05EN020 | h | Excav.hidráulica neumáticos 84 CV | 0.05 | 48.33 | 2.42 |
| mP28DA080 | kg | Substrato vegetal fertilizado | 1.5 | 0.65 | 0.98 |
| mP01D130 | m3 | Agua | 0.05 | 1.11 | 0.06 |
| mP28EC004 | ud | Acer monspessulanum 16-18 cm cont. (material; 24/08/2008) | 1 | 163.58 | 163.58 |
| %CI0300 | % | Costes Indirectos | 3 % | 179.42 | 5.38 |
|  |  | Total |  |  | 184.8 |

| Medición | Uds. | Parcial |
|---|---|---|
| Zona estancial Caballero de Gracia | 3 | 3.00 |
| Zona estancial Red de San Luis | 4 | 4.00 |
| Total |  | 7 |

**mU14EB750** ud FRAXINUS ORNUS DE > 18 CM CONTENEDOR (10/04/2008)
5 ud × 135.56 = 677.80
Suministro y plantación de Fraxisnus ornus de > 18 cm de circunferencia, incluso apertura de hoyo de 0.80 x 0.80 x 0.80 m y primer riego, en contenedor.

| Código | Ud | Descripción | Rendimiento | Precio | Importe |
|---|---|---|---|---|---|
| mO01OB360 | h | Oficial 1ª jardinería | 0.2 | 19.36 | 3.87 |
| mO01OB380 | h | Peón jardinería | 0.5 | 17.02 | 8.51 |
| mM05EN020 | h | Excav.hidráulica neumáticos 84 CV | 0.05 | 48.33 | 2.42 |
| mP28DA080 | kg | Substrato vegetal fertilizado | 2 | 0.65 | 1.30 |
| mP01D130 | m3 | Agua | 0.05 | 1.11 | 0.06 |
| mP28EC148 | ud | Fraxinus ornus >18 cm cont. (material; 12/08/2008) | 1 | 115.45 | 115.45 |
| %CI0300 | % | Costes Indirectos | 3 % | 131.61 | 3.95 |
|  |  | Total |  |  | 135.56 |

| Medición | Uds. | Parcial |
|---|---|---|
| Zona estancial Callao | 5 | 5.00 |
| Total |  | 5 |

**PN131** ud CRATAEGUS LAEVIGATA 20-25 CM CONTENEDOR (10/04/2008)
7 ud × 310.2 = 2171.40
Suministro y plantación de Crataegus laevigata de 20-25 cm de circunferencia en contenedor, incluso apertura de hoyo de 0.80 x 0.80 x 0.80 m y primer riego.

| Código | Ud | Descripción | Rendimiento | Precio | Importe |
|---|---|---|---|---|---|
| mO01OB360 | h | Oficial 1ª jardinería | 0.2 | 19.36 | 3.87 |
| mO01OB380 | h | Peón jardinería | 0.5 | 17.02 | 8.51 |
| mM05EN020 | h | Excav.hidráulica neumáticos 84 CV | 0.05 | 48.33 | 2.42 |
| mP28DA080 | kg | Substrato vegetal fertilizado | 2 | 0.65 | 1.30 |
| mP01D130 | m3 | Agua | 0.05 | 1.11 | 0.06 |
| mP28EC117 | ud | Crataegus laevigata 20-25 cm cont. (material; 31/10/2016) | 1 | 285 | 285.00 |
| %CI0300 | % | Costes Indirectos | 3 % | 301.16 | 9.03 |
|  |  | Total |  |  | 310.2 |

| Medición | Uds. | Parcial |
|---|---|---|
| Zona estancial Callao | 4 | 4.00 |
| Zona estancial Red de San Luis | 3 | 3.00 |
| Total |  | 7 |

**PN130** m2 FLORES MIXTAS (10/04/2008)
456 m2 × 43.52 = 19845.12
Formación de plantaciones en parterre compuesto por un 20% de planta de flor y un 80% de vivaces y arbustivas. Densidad 8-10 plantas por m2. Incluyendo el remodelado, cava y abonado del terreno, apertura de hoyos, presentación de la composición y replanteo, distribución de la planta y plantación, cubrición de mantillo y primer riego, en la proporciones indicadas en el presente precio.

| Código | Ud | Descripción | Rendimiento | Precio | Importe |
|---|---|---|---|---|---|
| mO01OB360 | h | Oficial 1ª jardinería | 0.12 | 19.36 | 2.32 |
| mO01OB380 | h | Peón jardinería | 0.8 | 17.02 | 13.62 |
| mP28EA695N | ud | Mix de flores (material; 31/10/2016) | 1 | 22 | 22.00 |
| mP28DA080 | kg | Substrato vegetal fertilizado | 5 | 0.65 | 3.25 |
| mP28DA050 | m3 | Turba negra cribada (material) | 0.01 | 70 | 0.70 |
| mP28DA070 | m3 | Mantillo limpio cribado (material) | 0.01 | 28 | 0.28 |
| mP01D130 | m3 | Agua | 0.075 | 1.11 | 0.08 |
| %CI0300 | % | Costes Indirectos | 3 % | 42.25 | 1.27 |
|  |  | Total |  |  | 43.52 |

| Medición | Uds. | Largo | Ancho | Parcial |
|---|---|---|---|---|
| Parterres de alineación 3 árboles | 18 | 8.5 |  | 153.00 |
| Parterres de alineación 2 árboles | 20 | 7 |  | 140.00 |
| Zona estancial Callao | 1 | 70 |  | 70.00 |
| Zona estancial Red de San Luis | 1 | 25 |  | 25.00 |
| Zona estancial Caballero de Gracia | 1 | 40 |  | 40.00 |
| Calles transversales (arbustos de sombra) |  |  |  |  |
| C/ Chinchilla | 1 | 3 | 2 | 6.00 |
| C/ de la Salud | 1 | 3 | 2 | 6.00 |
| C/ Tres Cruces | 2 | 4 | 2 | 16.00 |
| Total |  |  |  | 456 |

**PN007** ud TUTOR 2 PIES MADERA H=2.5M (01/03/2012)
128 ud × 52.69 = 6744.32
Suministro y colocación de tutor de 2 pies de madera torneada tratada en autoclave mediante sistema BETHELL, clase de riesgo 4, según norma europea EN/335/1/2:1992; compuesto por 2 postes verticales de 2,5 m de longitud y 6 cm de diámetro, así como p.p. de cincha para sujección del árbol.

| Código | Ud | Descripción | Rendimiento | Precio | Importe |
|---|---|---|---|---|---|
| mO01OB360 | h | Oficial 1ª jardinería | 0.01 | 19.36 | 0.194 |
| mO01OB380 | h | Peón jardinería | 0.35 | 17.02 | 5.957 |
| MT400 | ud | Kit tutor 2 h=2.5m d=6-8 cm (material; 31/10/2016) | 1 | 45 | 45.000 |
| %CI0300 | % | Costes Indirectos | 3 % | 51.151 | 1.535 |
|  |  | Total |  |  | 52.69 |

| Medición | Uds. | Parcial |
|---|---|---|
|  | 105 | 105.00 |
|  | 23 | 23.00 |
| Total |  | 128 |

## 09 RED DE RIEGO (28/03/2008)
Importe: 98575.11

**mU01A060** m LEVAN.TUBER.FUNDIC. RED RIEGO (01/03/2012)
2700 m × 2.59 = 6993.00
Levantado y desmontaje de tuberías de fundición de red de riego (ø 40 - ø 80 mm), con p.p. de piezas, llaves y bocas, incluso retirada y carga o acopio en obra, sin transporte.

| Código | Ud | Descripción | Rendimiento | Precio | Importe |
|---|---|---|---|---|---|
| mO01OA040 | h | Oficial segunda | 0.07 | 18.49 | 1.29 |
| mO01OA070 | h | Peón ordinario | 0.07 | 17.45 | 1.22 |
| %CI0300 | % | Costes Indirectos | 3 % | 2.51 | 0.08 |
|  |  | Total |  |  | 2.59 |

| Medición | Uds. | Largo | Parcial |
|---|---|---|---|
|  | 2 | 1350 | 2700.00 |
| Total |  |  | 2700 |

**mU01BB090** m2 DEMOL.M.M.LADRI.MAC.1/2 PIE (01/03/2012)
160 m2 × 2.68 = 428.80
Demolición por medios mecánicos de muro de fábrica de ladrillo macizo de medio pie de espesor, sobre el terreno, incluso retirada y carga de productos, sin transporte.

| Código | Ud | Descripción | Rendimiento | Precio | Importe |
|---|---|---|---|---|---|
| mO01OA010 | h | Encargado | 0.03 | 20.9 | 0.63 |
| mO01OA070 | h | Peón ordinario | 0.03 | 17.45 | 0.52 |
| mM05RN060 | h | Retro-pala con martillo rompedor | 0.03 | 48.48 | 1.45 |
| %CI0300 | % | Costes Indirectos | 3 % | 2.60 | 0.08 |
|  |  | Total |  |  | 2.68 |

| Medición | Uds. | Largo | Parcial |
|---|---|---|---|
| Arquetas | 50 | 3.2 | 160.00 |
| Total |  |  | 160 |

**PN085** ud CONEXIÓN A RED DE RIEGO EXISTENTE (31/10/2016)
44 ud × 320 = 14080.00
Ud de conexión a red de riego existente. Totalmente terminada.

| Medición | Uds. | Parcial |
|---|---|---|
| Acometida parterres | 38 | 38.00 |
| Acometida zonas estanciales | 3 | 3.00 |
| Acometida fuentes agua potable | 3 | 3.00 |
| Total |  | 44 |

**mU10APB100** m TUB.POL.BAJ.DENS.Ø32mm,10at.
30.6 m × 3.46 = 105.88
Suministro e instalación de tubería de polietileno de baja densidad de ø 32 mm exterior y 10 atmósferas de trabajo, incluso p.p. de piezas especiales.

| Código | Ud | Descripción | Rendimiento | Precio | Importe |
|---|---|---|---|---|---|
| mO01OA030 | h | Oficial primera | 0.05 | 19.97 | 1.00 |
| mO01OA070 | h | Peón ordinario | 0.05 | 17.45 | 0.87 |
| mP26TPB120 | m | Tub.polietileno b.d. PE40 PN10 DN=32mm (material) | 1 | 1.49 | 1.49 |
| %CI0300 | % | Costes Indirectos | 3 % | 3.36 | 0.10 |
|  |  | Total |  |  | 3.46 |

| Medición | Uds. | Largo | Parcial |
|---|---|---|---|
| Zona estancial Plaza Red de San Luis | 1 | 12.8 | 12.80 |
| Zona estancial Metrópolis | 1 | 17.8 | 17.80 |
| Subtotal |  |  | 30.60 |
| Total |  |  | 30.6 |

**mU10APB110** m TUB.POL.BAJ.DENS.Ø40mm,10at.
224.5 m × 5.33 = 1196.59
Suministro e instalación de tubería de polietileno de baja densidad de ø 40 mm exterior y 10 atmósferas de trabajo, incluso p.p. de piezas especiales.

| Código | Ud | Descripción | Rendimiento | Precio | Importe |
|---|---|---|---|---|---|
| mO01OA030 | h | Oficial primera | 0.076 | 19.97 | 1.52 |
| mO01OA070 | h | Peón ordinario | 0.076 | 17.45 | 1.33 |
| mP26TPB130 | m | Tub.polietileno b.d. PE40 PN10 DN=40mm (material) | 1 | 2.32 | 2.32 |
| %CI0300 | % | Costes Indirectos | 3 % | 5.17 | 0.16 |
|  |  | Total |  |  | 5.33 |

| Medición | Uds. | Largo | Parcial |
|---|---|---|---|
| Acometidas parterres | 38 | 3 | 114.00 |
| Acometidas fuentes de agua potable | 1 | 18.2 | 18.20 |
|  | 1 | 46 | 46.00 |
|  | 1 | 24 | 24.00 |
| Zona estancial Plaza de Callao | 1 | 22.3 | 22.30 |
| Subtotal |  |  | 224.50 |
| Total |  |  | 224.5 |

**mU10APB120** m TUB.POL.BAJ.DENS.Ø50mm,10at.
51 m × 8.15 = 415.65
Suministro e instalación de tubería de polietileno de baja densidad de ø 50 mm exterior y 10 atmósferas de trabajo, incluso p.p. de piezas especiales.

| Código | Ud | Descripción | Rendimiento | Precio | Importe |
|---|---|---|---|---|---|
| mO01OA030 | h | Oficial primera | 0.115 | 19.97 | 2.30 |
| mO01OA070 | h | Peón ordinario | 0.115 | 17.45 | 2.01 |
| mP26TPB140 | m | Tub.polietileno b.d. PE40 PN10 DN=50mm (material) | 1 | 3.6 | 3.60 |
| %CI0300 | % | Costes Indirectos | 3 % | 7.91 | 0.24 |
|  |  | Total |  |  | 8.15 |

| Medición | Uds. | Largo | Parcial |
|---|---|---|---|
| Acometida zona estancial Plaza Red de San Luis | 1 | 26 | 26.00 |
| Acometida zona estancial Metrópolis | 1 | 25 | 25.00 |
| Subtotal |  |  | 51.00 |
| Total |  |  | 51 |

**mU10APB130** m TUB.POL.BAJ.DENS.Ø63mm,10at.
32 m × 11.23 = 359.36
Suministro e instalación de tubería de polietileno de baja densidad de ø 63 mm exterior y 10 atmósferas de trabajo, incluso p.p. de piezas especiales.

| Código | Ud | Descripción | Rendimiento | Precio | Importe |
|---|---|---|---|---|---|
| mO01OA030 | h | Oficial primera | 0.14 | 19.97 | 2.80 |
| mO01OA070 | h | Peón ordinario | 0.14 | 17.45 | 2.44 |
| mP26TPB150 | m | Tub.polietileno b.d. PE40 PN10 DN=63mm (material) | 1 | 5.66 | 5.66 |
| %CI0300 | % | Costes Indirectos | 3 % | 10.90 | 0.33 |
|  |  | Total |  |  | 11.23 |

| Medición | Uds. | Largo | Parcial |
|---|---|---|---|
| Acometida zona estancial Plaza de Callao | 1 | 32 | 32.00 |
| Total |  |  | 32 |

**mU10C190** ud ARQ. 67X48X32 PREFABR.FIBRA VIDRIO S/SOLERA
41 ud × 122.03 = 5003.23
Arqueta prefabricada de fibra de vidrio, rectangular, con tornillo de cierre, medidas mínimas 67x48x32 cm Sobre solera de hormigón de 10 cm de espesor y pendiente de salida de aguas.

| Código | Ud | Descripción | Rendimiento | Precio | Importe |
|---|---|---|---|---|---|
| mO01OA030 | h | Oficial primera | 1 | 19.97 | 19.970 |
| mO01OA070 | h | Peón ordinario | 1 | 17.45 | 17.450 |
| mP26Q140 | ud | Arqueta 67x48x32 pref.fibra vidrio (material) | 1 | 65.83 | 65.830 |
| mP01HM010 | m3 | Hormigón HM-20/P/20/I central | 0.2 | 76.11 | 15.222 |
| %CI0300 | % | Costes Indirectos | 3 % | 118.472 | 3.554 |
|  |  | Total |  |  | 122.03 |

| Medición | Uds. | Parcial |
|---|---|---|
| Acometidas parterres | 38 | 38.00 |
| Acometidas zonas estanciales plazas | 3 | 3.00 |
| Subtotal |  | 41.00 |
| Total |  | 41 |

**mU10DF204** m TUB.GOT. INTEGRADO AUTOC. ANTIS. A 0.50 M SUBT (27/11/2009)
1078.8 m × 2.38 = 2567.54
Suministro e instalación de tuberia fabricado en PE virgen de 17 mm de diámetro exterior y 1,2 mm de espesor, con gotero plano autocompensante y con capacidad antisucción y sistema físico antiraíces, apto para riego subterráneo, con caudales entre 0,7 l/h y 3,5 l/h , descarga uniforme entre 0,5 y 4 kg/cm2 de presión.Distancia entre goteros 0.50 m, suministrado en rollos, color marrón.

| Código | Ud | Descripción | Rendimiento | Precio | Importe |
|---|---|---|---|---|---|
| mO01OA070 | h | Peón ordinario | 0.082 | 17.45 | 1.43 |
| mP26TPI100 | m | Tub.PEvirgen c/goteo integr. autoc. antisuc. c/50cm D=17mm (material; 01/10/2015) | 1 | 0.88 | 0.88 |
| %CI | % | Costes Indirectos | 3 % | 2.31 | 0.07 |
|  |  | Total |  |  | 2.38 |

| Medición | Uds. | Largo | Alto | Parcial |
|---|---|---|---|---|
| Parterre tipo 1 | 21 | 10 | 1.8 | 378.00 |
| Parterre tipo 2 | 17 | 12 | 1.8 | 367.20 |
| Zona estancial Plaza de Callao | 55 | 2.3 |  | 126.50 |
|  | 1 | 26.3 |  | 26.30 |
| Zona estancial Plaza de Red de San Luis | 30 | 1.8 |  | 54.00 |
|  | 1 | 17.3 |  | 17.30 |
| Zona estancial Metrópolis | 43 | 2 |  | 86.00 |
|  | 1 | 23.5 |  | 23.50 |
| Subtotal |  |  |  | 1078.80 |
| Total |  |  |  | 1078.8 |

**mU10DF270** ud ANILLO Ø1.0M TUB.INTEGRAL GOTEROS A 0.30 M
116 ud × 5.2 = 603.20
Suministro e instalación de anillo de tubería integral con gotero autocompensante de Ø1m. Caudal 1.2-3.5 l/h, descarga uniforme entre 0.5 y 3.5 kg/cm2 de presión. Distancia entre goteros 0.30 m.

| Código | Ud | Descripción | Rendimiento | Precio | Importe |
|---|---|---|---|---|---|
| mO01OA070 | h | Peón ordinario | 0.2 | 17.45 | 3.49 |
| mP26TPI010 | m | Tub.PEBD c/goteo integr. c/30cm D=16mm (material) | 3 | 0.52 | 1.56 |
| %CI0300 | % | Costes Indirectos | 3 % | 5.05 | 0.15 |
|  |  | Total |  |  | 5.2 |

| Medición | Uds. | Largo | Parcial |
|---|---|---|---|
| Parterre tipo 1 | 21 | 2 | 42.00 |
| Parterre tipo 2 | 17 | 3 | 51.00 |
| Zona estancial Plaza de Callao | 9 |  | 9.00 |
| Zona estancial Plaza de Red de San Luis | 7 |  | 7.00 |
| Zona estancial Metrópolis | 7 |  | 7.00 |
| Subtotal |  |  | 116.00 |
| Total |  |  | 116 |

**mU10C020** ud ARQUETA EN ACERA NUEVA (28/03/2008)
3 ud × 434.94 = 1304.82
Arqueta para llave de serie de bocas de riego, totalmente terminada, incluso tapa, modelo Ayuntamiento según N.E.C. , situada en acera de nueva construcción de 0.20 m de espesor, sin incluir anclaje de llave.

| Código | Ud | Descripción | Rendimiento | Precio | Importe |
|---|---|---|---|---|---|
| mO01OA090 | h | Cuadrilla A | 2 | 46.89 | 93.78 |
| mP26Q170 | ud | Arqueta llave boca riego (material; 28/03/2008) | 1 | 328.49 | 328.49 |
| %CI0300 | % | Costes Indirectos | 3 % | 422.27 | 12.67 |
|  |  | Total |  |  | 434.94 |

| Medición | Uds. | Parcial |
|---|---|---|
| Acometidas fuentes de beber | 3 | 3.00 |
| Total |  | 3 |

**mU10DC010** ud CONTADOR IMPULSOS DE 60 mm (18/04/2008)
3 ud × 699.9 = 2099.70
suministro e instalación de contador con emisor de impulsos de 60 mm, incluso accesorios de conexión.

| Código | Ud | Descripción | Rendimiento | Precio | Importe |
|---|---|---|---|---|---|
| mO01OB240 | h | Oficial 1ª electricista | 1 | 19.71 | 19.71 |
| mO01OB260 | h | Ayudante electricista | 2 | 18.45 | 36.90 |
| mP26SP310 | ud | Contador impulsos 60mm (material; 18/04/2008) | 1 | 622.9 | 622.90 |
| %CI0300 | % | Costes Indirectos | 3 % | 679.51 | 20.39 |
|  |  | Total |  |  | 699.9 |

| Medición | Uds. | Parcial |
|---|---|---|
| Fuentes de agua potable | 3 | 3.00 |
| Total |  | 3 |

**mU10DP020** ud PROGRAMADOR ELECT.4 ESTACIONES
11 ud × 277.14 = 3048.54
Suministro e instalación de programador electrónico de 4 estaciones con arranque de grupo de bombeo, tiempo de riego de 0 a 99 minutos, con programa de seguridad de 10 minutos por estación, simultaneidad de 2 o más programas, batería con autonomía para 24 h., transformador interno de 220 a 24 voltios.

| Código | Ud | Descripción | Rendimiento | Precio | Importe |
|---|---|---|---|---|---|
| mO01OB240 | h | Oficial 1ª electricista | 4.137 | 19.71 | 81.54 |
| mO01OB260 | h | Ayudante electricista | 4.5 | 18.45 | 83.03 |
| mP26SP020 | ud | Program.electrónico 4 estaciones (material) | 1 | 104.5 | 104.50 |
| %CI0300 | % | Costes Indirectos | 3 % | 269.07 | 8.07 |
|  |  | Total |  |  | 277.14 |

| Medición | Uds. | Parcial |
|---|---|---|
| Sectores de riego | 11 | 11.00 |
| Total |  | 11 |

**mU10DE050** ud REGULADOR DE PRESIÓN
41 ud × 154.42 = 6331.22
Suministro e instalación de regulador de presión de 1" diámetro, de latón estampado, incluso manómetro de glicerina de 0-10 kg/cm2, y p.p. accesorios conexión.

| Código | Ud | Descripción | Rendimiento | Precio | Importe |
|---|---|---|---|---|---|
| mO01OA030 | h | Oficial primera | 1.3 | 19.97 | 25.96 |
| mO01OA070 | h | Peón ordinario | 1.3 | 17.45 | 22.69 |
| mP26VR070 | ud | Regul.pres.laton c/manóm. D=1" (material) | 1 | 101.27 | 101.27 |
| %CI0300 | % | Costes Indirectos | 3 % | 149.92 | 4.50 |
|  |  | Total |  |  | 154.42 |

**mU10DE030** ud ELECTROVÁLVULA Ø 2"
41 ud × 168.34 = 6901.94
Suministro e instalación de electroválvula de 2" ø, en fibra de vidrio y nylon o delrin, solenoide 24 V, en C.A., apertura automática y manual, caudal regulable, juntas de neopreno, presión máxima de funcionamiento 10 kg/cm2 caudal 10 - 29 m3/hora, incluso p.p. piezas de conexión.

| Código | Ud | Descripción | Rendimiento | Precio | Importe |
|---|---|---|---|---|---|
| mO01OA030 | h | Oficial primera | 1.05 | 19.97 | 20.97 |
| mO01OA070 | h | Peón ordinario | 1.05 | 17.45 | 18.32 |
| mP26SV050 | ud | Electrov. 24 V reguladora caudal 2" (material) | 1 | 124.15 | 124.15 |
| %CI0300 | % | Costes Indirectos | 3 % | 163.44 | 4.90 |
|  |  | Total |  |  | 168.34 |

| Medición | Uds. | Parcial |
|---|---|---|
| Acometidas parterres | 38 | 38.00 |
| Acometidas zonas estanciales | 3 | 3.00 |
| Subtotal |  | 41.00 |
| Total |  | 41 |

**mU10DV060** ud VÁLVULA COMP.BRONCE Ø=2" (15/08/2008)
44 ud × 70.75 = 3113.00
Suministro y colocación de válvula de compuerta de bronce, roscada, de ø=2", colocada.

| Código | Ud | Descripción | Rendimiento | Precio | Importe |
|---|---|---|---|---|---|
| mO01OB200 | h | Oficial 1ª fontanero calefactor (mano de obra; 01/03/2012) | 0.26 | 20.54 | 5.34 |
| mO01OB210 | h | Oficial 2ª fontanero calefactor (mano de obra; 01/03/2012) | 0.26 | 18.7 | 4.86 |
| mP26VC270 | ud | Válvula comp.bronce ø=2" (material; 15/08/2008) | 1 | 58.49 | 58.49 |
| %CI0300 | % | Costes Indirectos | 3 % | 68.69 | 2.06 |
|  |  | Total |  |  | 70.75 |

| Medición | Uds. | Parcial |
|---|---|---|
| Acometidas | 44 | 44.00 |
| Total |  | 44 |

**mU10DF030** ud FILTRO MALLA EN Y DE 2" METAL
44 ud × 205.06 = 9022.64
Suministro e instalación de filtro cazapiedras en Y de 2" ø, de metal, incluso p.p. accesorios conexión y manómetros. PN 10.

| Código | Ud | Descripción | Rendimiento | Precio | Importe |
|---|---|---|---|---|---|
| mO01OA030 | h | Oficial primera | 0.5 | 19.97 | 9.99 |
| mO01OA070 | h | Peón ordinario | 0.5 | 17.45 | 8.73 |
| mP26L040 | ud | Filtro incl.malla de acero D=2" (material) | 1 | 180.37 | 180.37 |
| %CI0300 | % | Costes Indirectos | 3 % | 199.09 | 5.97 |
|  |  | Total |  |  | 205.06 |

| Medición | Uds. | Parcial |
|---|---|---|
| Acometidas | 44 | 44.00 |
| Total |  | 44 |

**PN086** ud INSTALACIÓN ELÉCTRICA RED DE RIEGO (31/10/2016)
1 ud × 35000 = 35000.00
Intalación eléctrica de la red de riego. Completa. Incluso cableado, tubos PE, piezas especiales, etc.

## 10 MOBILIARIO URBANO (14/02/2008)
Importe: 830958.37

### 10.01 MOBILIARIO URBANO CONVENCIONAL (14/02/2008)
Importe: 589488.43

**PN077** ud LEVAN. Y TRASLADO DE PMV
8 ud × 327.63 = 2621.04
Levantado de paneles de mensajería variable (PMV) existente dentro del ámbito de la obra, incluyendo desconexiones propias, demolición de cimentación, retirada de productos sobrantes, acopio provisional y vigilancia en obra y recolocación definitiva en lugar a especificar por la Dirección Facultativa, completamente instalado y funcionando.

| Código | Ud | Descripción | Rendimiento | Precio | Importe |
|---|---|---|---|---|---|
| mO01OA030 | h | Oficial primera | 2.6 | 19.97 | 51.92 |
| mO01OA060 | h | Peón especializado | 2.6 | 17.56 | 45.66 |
| mM07CG010 | h | Camión con grúa 6 t. | 2.6 | 49.96 | 129.90 |
| mM06MR030 | h | Martillo manual rompedor neum. 22 kg. | 2.6 | 1.97 | 5.12 |
| mM06CP010 | h | Compres.portátil diesel 10 m3/min. 12 bar | 2.6 | 14.65 | 38.09 |
| mU02H040AUX | m3 | TRANSPORTE A GESTOR AUTORIZADO | 2.6 | 5.23 | 13.60 |
| mU02H070AUX | m3 | CANON DE ESCOMBROS A VERTEDERO | 2.6 | 13 | 33.80 |
| %CI0300 | % | Costes Indirectos | 3 % | 318.09 | 9.54 |
|  |  | Total |  |  | 327.63 |

**PN141** ud SUMINIS. Y MONT. DE PMV (01/03/2012)
4 ud × 4513.36 = 18053.44
Suministro y montaje de paneles de mensajería variable (PMV), incluso medios auxiliares, totalmente colocada.

| Código | Ud | Descripción | Rendimiento | Precio | Importe |
|---|---|---|---|---|---|
| mO01OA030 | h | Oficial primera | 30 | 19.97 | 599.10 |
| mO01OA060 | h | Peón especializado | 30 | 17.56 | 526.80 |
| P29NDA010N2 | ud | Paneles de mensajería variable (material; 31/10/2016) | 1 | 3256 | 3256.00 |
| %CI0300 | % | Costes Indirectos | 3 % | 4381.90 | 131.46 |
|  |  | Total |  |  | 4513.36 |

**PN076** ud LEVAN. Y TRASLADO DE POSTE BUS
2 ud × 226.83 = 453.66
Levantado de poste bus existente dentro del ámbito de la obra, incluyendo desconexiones propias, demolición de cimentación, retirada de productos sobrantes, acopio provisional y vigilancia en obra y recolocación definitiva en lugar a especificar por la Dirección Facultativa, completamente instalado y funcionando.

| Código | Ud | Descripción | Rendimiento | Precio | Importe |
|---|---|---|---|---|---|
| mO01OA030 | h | Oficial primera | 1.8 | 19.97 | 35.95 |
| mO01OA060 | h | Peón especializado | 1.8 | 17.56 | 31.61 |
| mM07CG010 | h | Camión con grúa 6 t. | 1.8 | 49.96 | 89.93 |
| mM06MR030 | h | Martillo manual rompedor neum. 22 kg. | 1.8 | 1.97 | 3.55 |
| mM06CP010 | h | Compres.portátil diesel 10 m3/min. 12 bar | 1.8 | 14.65 | 26.37 |
| mU02H040AUX | m3 | TRANSPORTE A GESTOR AUTORIZADO | 1.8 | 5.23 | 9.41 |
| mU02H070AUX | m3 | CANON DE ESCOMBROS A VERTEDERO | 1.8 | 13 | 23.40 |
| %CI0300 | % | Costes Indirectos | 3 % | 220.22 | 6.61 |
|  |  | Total |  |  | 226.83 |

**PN142** ud LEVANTADO Y TRASLADO DE MARQUESINA BUS (14/02/2008)
15 ud × 3238.3 = 48574.50
Levantado de marquesina de parada de bus, acopio y vigilancia en obra, incluso demolición de cimentación y desconexión de servicios, transporte a almacén municipal o E.M.T. y recolocación en ubicación definitiva, incluyendo ejecución de nueva cimentación y acometida eléctrica, completamente instalado y funcionando.

| Código | Ud | Descripción | Rendimiento | Precio | Importe |
|---|---|---|---|---|---|
| mO01OA020 | h | Capataz | 20 | 20.32 | 406.40 |
| mO01OA030 | h | Oficial primera | 35 | 19.97 | 698.95 |
| mO01OA070 | h | Peón ordinario | 35 | 17.45 | 610.75 |
| mO01OB240 | h | Oficial 1ª electricista | 4 | 19.71 | 78.84 |
| mO01OB260 | h | Ayudante electricista | 3 | 18.45 | 55.35 |
| mO01OB270 | h | Oficial 1ª Instalador telecomunicación | 3 | 30.35 | 91.05 |
| mO01OB290 | h | Ayudante Instalador telecomunicación | 3 | 17.7 | 53.10 |
| PMATAUX001 | ud | Pequeño material (material; 14/02/2008) | 20 | 1.25 | 25.00 |
| mM07CG030 | h | Camión con grúa 12 t. (maquinaria; 31/10/2016) | 16 | 57.47 | 919.52 |
| mU03I010AUX | m3 | MASA HM-20/P/40 CEM II,ANCL.Y P.FUEN | 2 | 84.28 | 168.56 |
| mU02H040AUX | m3 | TRANSPORTE A GESTOR AUTORIZADO | 2 | 5.23 | 10.46 |
| mU02H070AUX | m3 | CANON DE ESCOMBROS A VERTEDERO | 2 | 13 | 26.00 |
| %CI0300 | % | Costes Indirectos | 3 % | 3143.98 | 94.32 |
|  |  | Total |  |  | 3238.3 |

**PN140** ud MONTAJE DE MARQUESINA BUS (01/03/2012)
7 ud × 2627.12 = 18389.84
Montaje de marquesina para parada de bus, incluso medios auxiliares, totalmente colocada e instalada, incluyendo ejecución de su cimentación y acometida eléctrica.

| Código | Ud | Descripción | Rendimiento | Precio | Importe |
|---|---|---|---|---|---|
| mO01OA030 | h | Oficial primera | 20 | 19.97 | 399.40 |
| mO01OA060 | h | Peón especializado | 20 | 17.56 | 351.20 |
| P29NDA010N | ud | Cimentación y acometida eléctrica (material; 31/10/2016) | 1 | 1800 | 1800.00 |
| %CI0300 | % | Costes Indirectos | 3 % | 2550.60 | 76.52 |
|  |  | Total |  |  | 2627.12 |

**PN081** ud CAMBIO CRISTALES MARQUESINA BUS (31/10/2016)
15 ud × 4000 = 60000.00
Ud de cambio de cristales en marquesina de bus a trasladar. Incluso medios auxiliares y p.p. de pequeño material. Totalmente instalado.

**PN080** ud LEVANT. Y TRASL. DE BUZÓN DE CORREOS
7 ud × 101.18 = 708.26
Levantado de buzón de correos existente dentro del ámbito de la obra, incluyendo demolición de cimentación, retirada de productos sobrantes, acopio provisional y vigilancia en obra y retirada y recolocación definitiva en lugar a especificar por la Dirección Facultativa, completamente instalado.

| Código | Ud | Descripción | Rendimiento | Precio | Importe |
|---|---|---|---|---|---|
| mO01OA060 | h | Peón especializado | 1 | 17.56 | 17.56 |
| mO01OA030 | h | Oficial primera | 1 | 19.97 | 19.97 |
| mM07CG010 | h | Camión con grúa 6 t. | 0.5 | 49.96 | 24.98 |
| mM06MR030 | h | Martillo manual rompedor neum. 22 kg. | 2 | 1.97 | 3.94 |
| mM06CP010 | h | Compres.portátil diesel 10 m3/min. 12 bar | 1 | 14.65 | 14.65 |
| mU02H040AUX | m3 | TRANSPORTE A GESTOR AUTORIZADO | 0.2 | 5.23 | 1.05 |
| mU02H070AUX | m3 | CANON DE ESCOMBROS A VERTEDERO | 0.2 | 13 | 2.60 |
| mU03I010AUX | m3 | MASA HM-20/P/40 CEM II,ANCL.Y P.FUEN | 0.16 | 84.28 | 13.48 |
| %CI0300 | % | Costes Indirectos | 3 % | 98.23 | 2.95 |
|  |  | Total |  |  | 101.18 |

| Medición | Uds. | Parcial |
|---|---|---|
| PZA DE ESPAÑA - C/ GENERAL MITRE. PARES | 1 | 1.00 |
| C/ GENERAL MITRE - C/ GARCÍA MOLINAS. PARES | 1 | 1.00 |
| C/ MIGUEL MOYA - C/ CONCEPCIÓN ARENAL. PARES | 1 | 1.00 |
| C/ CLAVEL - C/ VÍCTOR HUGO. PARES | 1 | 1.00 |
| C/ MARQUÉS DE VALDEIGLESIAS - C/ ALCALÁ. PARES | 1 | 1.00 |
| C/ ISABEL LA CATÓLICA - C/ SAN BERNARDO. IMPARES | 1 | 1.00 |
| C/ LAS TRES CRUCES -PZA. DE LA RED DE SAN LUIS. IMPARES | 1 | 1.00 |
| Subtotal |  | 7.00 |
| Total |  | 7 |

**PN078** ud LEVANT. Y TRASL. DE BICI-MADRID
1 ud × 5254.03 = 5254.03
Levantado de Bici-Madrid existente dentro del ámbito de la obra, incluyendo desconexiones propias, demolición de cimentación, retirada de productos sobrantes, acopio provisional y vigilancia en obra y retirada, y recolocación definitiva en lugar a especificar por la Dirección Facultativa, conexiones eléctricas y de telecomunicaciones, completamente instalado y funcionando.

| Código | Ud | Descripción | Rendimiento | Precio | Importe |
|---|---|---|---|---|---|
| mO01OA030 | h | Oficial primera | 40 | 19.97 | 798.80 |
| mO01OA060 | h | Peón especializado | 80 | 17.56 | 1404.80 |
| mM07CG010 | h | Camión con grúa 6 t. | 24 | 49.96 | 1199.04 |
| mM06MR030 | h | Martillo manual rompedor neum. 22 kg. | 16 | 1.97 | 31.52 |
| mM06CP010 | h | Compres.portátil diesel 10 m3/min. 12 bar | 16 | 14.65 | 234.40 |
| mO01OB240 | h | Oficial 1ª electricista | 16 | 19.71 | 315.36 |
| mO01OB260 | h | Ayudante electricista | 16 | 18.45 | 295.20 |
| mO01OB270 | h | Oficial 1ª Instalador telecomunicación | 16 | 30.35 | 485.60 |
| mO01OB290 | h | Ayudante Instalador telecomunicación | 16 | 17.7 | 283.20 |
| mU02H040AUX | m3 | TRANSPORTE A GESTOR AUTORIZADO | 0.6 | 5.23 | 3.14 |
| mU02H070AUX | m3 | CANON DE ESCOMBROS A VERTEDERO | 0.6 | 13 | 7.80 |
| mU03I010AUX | m3 | MASA HM-20/P/40 CEM II,ANCL.Y P.FUEN | 0.5 | 84.28 | 42.14 |
| %CI0300 | % | Costes Indirectos | 3 % | 5101.00 | 153.03 |
|  |  | Total |  |  | 5254.03 |

| Medición | Uds. | Parcial |
|---|---|---|
| PLAZA DE LA RED DE SAN LUIS. IMPARES | 1 | 1.00 |
| Total |  | 1 |

**PN110** ud DESMONTAJE/MONTAJE DE KIOSCO PRENSA (31/01/2011)
8 ud × 3021.32 = 24170.56
Desmontaje y posterior montaje de kiosco de prensa existente, incluyendo desconexiones propias, demolición de cimentación, retirada de productos sobrantes, acopio provisional y vigilancia en obra, y recolocación definitiva en lugar a especificar por la Dirección Facultativa, completamente instalado.

| Código | Ud | Descripción | Rendimiento | Precio | Importe |
|---|---|---|---|---|---|
| mO01OA030 | h | Oficial primera | 52 | 19.97 | 1038.44 |
| mO01OA070 | h | Peón ordinario | 52 | 17.45 | 907.40 |
| mM07CG010 | h | Camión con grúa 6 t. | 12 | 49.96 | 599.52 |
| mM06CM040 | h | Compre.port.diesel m.p. 10 m3/min. 7 bar | 12 | 11.09 | 133.08 |
| mM06MI030 | h | Martillo manual picador neumático | 12 | 3.01 | 36.12 |
| mU02H040AUX | m3 | TRANSPORTE A GESTOR AUTORIZADO | 12 | 5.23 | 62.76 |
| mU02H070AUX | m3 | CANON DE ESCOMBROS A VERTEDERO | 12 | 13 | 156.00 |
| %CI0300 | % | Costes Indirectos | 3 % | 2933.32 | 88.00 |
|  |  | Total |  |  | 3021.32 |

| Medición | Uds. | Parcial |
|---|---|---|
| C/ SAN BERNARDO - C/ LOS LIBREROS. PARES | 1 | 1.00 |
| C/ SILVA - C/ TUDESCOS . PARES | 1 | 1.00 |
| PZA. DE ESPAÑA - C/ DOCTOR CARRACIDO. IMPARES | 1 | 1.00 |
| C/ SAN BERNARDO - C/ SILVA. IMPARES | 1 | 1.00 |
| PLAZA DEL CALLAO - LA ABADA. IMPARES | 1 | 1.00 |
| LA ABADA - MESONERO ROMANOS. IMPARES | 1 | 1.00 |
| C/ LA SALUD - C/ LAS TRES CURCES. IMPARES | 1 | 1.00 |
| PLAZA DE LA RED DE SAN LUIS. IMPARES | 1 | 1.00 |
| Subtotal |  | 8.00 |
| Total |  | 8 |

**PN073** ud SUMINIS. Y MONT. DE KIOSCO PRENSA MOD. GRAN VÍA (01/03/2012)
3 ud × 62959.68 = 188879.04
Suministro y colocación de kiosco de prensa de construcción monobloque de planta rectangular, con dimensiones de cuerpo principal de 3,4 x 2,1 m y visera de 6,06 x 1,15 m, con estructura principal de perfil tubular de acero galvanizado lacado, estructura secundaria de revestimiento en perfiles de acero inoxidable, cubierta de acero inoxidable y aislante térmico en su cara inferior, completetamente terminado, incluyendo su equipamiento interior, amueblamiento, equipamiento y obra civil.

| Código | Ud | Descripción | Rendimiento | Precio | Importe |
|---|---|---|---|---|---|
| mO01OA030 | h | Oficial primera | 30 | 19.97 | 599.10 |
| mO01OA060 | h | Peón especializado | 30 | 17.56 | 526.80 |
| P29NDA024N | ud | Kiosco de prensa modelo Gran Vía i/ obra civil (material; 31/10/2016) | 1 | 60000 | 60000.00 |
| %CI0300 | % | Costes Indirectos | 3 % | 61125.90 | 1833.78 |
|  |  | Total |  |  | 62959.68 |

| Medición | Uds. | Parcial |
|---|---|---|
| PZA DE ESPAÑA - C/ GENERAL MITRE. PARES | 1 | 1.00 |
| C/ CONCEPCIÓN ARENAL - C/ MESONERO ROMANOS. PARES | 1 | 1.00 |
| C/ GONZALO JIMÉNEZ DE QUESADA - C/ VALVERDE. PARES | 1 | 1.00 |
| Total |  | 3 |

**PN112** ud DESMONTAJE/MONTAJE DE KIOSCO ONCE (31/01/2011)
3 ud × 1826.68 = 5480.04
Desmontaje y posterior montaje de kiosco de la ONCE existente, incluyendo desconexiones propias, demolición de cimentación, retirada de productos sobrantes, acopio provisional y vigilancia en obra y recolocación definitiva en lugar a especificar por la Dirección Facultativa, completamente instalado.

| Código | Ud | Descripción | Rendimiento | Precio | Importe |
|---|---|---|---|---|---|
| mO01OA030 | h | Oficial primera | 32 | 19.97 | 639.04 |
| mO01OA070 | h | Peón ordinario | 32 | 17.45 | 558.40 |
| mM07CG010 | h | Camión con grúa 6 t. | 7 | 49.96 | 349.72 |
| mM06CM040 | h | Compre.port.diesel m.p. 10 m3/min. 7 bar | 7 | 11.09 | 77.63 |
| mM06MI030 | h | Martillo manual picador neumático | 7 | 3.01 | 21.07 |
| mU02H040AUX | m3 | TRANSPORTE A GESTOR AUTORIZADO | 7 | 5.23 | 36.61 |
| mU02H070AUX | m3 | CANON DE ESCOMBROS A VERTEDERO | 7 | 13 | 91.00 |
| %CI0300 | % | Costes Indirectos | 3 % | 1773.47 | 53.20 |
|  |  | Total |  |  | 1826.68 |

| Medición | Uds. | Parcial |
|---|---|---|
| PZA DE ESPAÑA - C/ GENERAL MITRE. PARES | 1 | 1.00 |
| C/ LOS LIBREROS - C/ SILVA. PARES | 1 | 1.00 |
| C/ LAS TRES CURCES - PZA. LA RED DE SAN LUIS. IMPARES | 1 | 1.00 |
| Subtotal |  | 3.00 |
| Total |  | 3 |

**PN113** ud DESMONTAJE/MONTAJE DE KIOSCO DE LOTERÍAS (31/10/2016)
3 ud × 15000 = 45000.00
Desmontaje y posterior montaje de kiosco de loterías existente, incluyendo desconexiones propias, demolición de sótano y de cimentación, relleno del hueco, retirada de productos sobrantes, acopio provisional y vigilancia en obra y recolocación definitiva en lugar a especificar por la Dirección Facultativa, incluso ejecución de nuevo sótano en la proyección del kiosco en su nueva ubicación, completamente instalado.

| Medición | Uds. | Parcial |
|---|---|---|
| C/ SAN BERNARDO - LOS LIBREROS. PARES | 1 | 1.00 |
| C/ GONZALO JIMÉNEZ DE QUESADA - C/ VALVERDE. PARES | 1 | 1.00 |
| C/ SAN BERNARDO - C/ SILVA. IMPARES | 1 | 1.00 |
| Subtotal |  | 3.00 |
| Total |  | 3 |

**PN114** ud DESMONTAJE/MONTAJE DE KIOSCO DE HELADOS (31/01/2011)
2 ud × 2027.06 = 4054.12
Desmontaje y posterior montaje de kiosco de helados existente, incluyendo desconexiones propias, demolición de cimentación, retirada de productos sobrantes, acopio provisional y vigilancia en obra, y recolocación definitiva en lugar a especificar por la Dirección Facultativa, completamente instalado.

| Código | Ud | Descripción | Rendimiento | Precio | Importe |
|---|---|---|---|---|---|
| mO01OA030 | h | Oficial primera | 35 | 19.97 | 698.95 |
| mO01OA070 | h | Peón ordinario | 35 | 17.45 | 610.75 |
| mM07CG010 | h | Camión con grúa 6 t. | 8 | 49.96 | 399.68 |
| mM06CM040 | h | Compre.port.diesel m.p. 10 m3/min. 7 bar | 8 | 11.09 | 88.72 |
| mM06MI030 | h | Martillo manual picador neumático | 8 | 3.01 | 24.08 |
| mU02H040AUX | m3 | TRANSPORTE A GESTOR AUTORIZADO | 8 | 5.23 | 41.84 |
| mU02H070AUX | m3 | CANON DE ESCOMBROS A VERTEDERO | 8 | 13 | 104.00 |
| %CI0300 | % | Costes Indirectos | 3 % | 1968.02 | 59.04 |
|  |  | Total |  |  | 2027.06 |

| Medición | Uds. | Parcial |
|---|---|---|
| C/ SILVA - C/ TUDESCOS . PARES | 1 | 1.00 |
| PLAZA DEL CALLAO. IMPARES | 1 | 1.00 |
| Subtotal |  | 2.00 |
| Total |  | 2 |

**PN115** ud DESMONTAJE/MONTAJE KIOSCO DE ESTANCO (31/10/2016)
1 ud × 10000 = 10000.00
Desmontaje y posterior montaje de kiosco de estanco existente, incluyendo desconexiones propias, demolición de sótano y de cimentación, relleno del hueco, retirada de productos sobrantes, acopio provisional y vigilancia en obra y recolocación definitiva en lugar a especificar por la Dirección Facultativa, incluso ejecución de nuevo sótano en la proyección del kiosco en su nueva ubicación, completamente instalado.

| Medición | Uds. | Parcial |
|---|---|---|
| C/ CHINCHILLA - C/ LA SALUD. IMPARES | 1 | 1.00 |
| Total |  | 1 |

**PN070** ud DESMONTAJE/MONTAJE ESCULTURA (MAQUETA) (31/10/2016)
1 ud × 3600 = 3600.00
Desmontaje y posterior montaje de escultura (Maqueta), demolición de cimentación, retirada de productos sobrantes, acopio provisional y vigilancia en obra y recolocación definitiva en lugar a especificar por la Dirección Facultativa, incluso adaptación a normativa de accesibilidad (vinilo sistema Braille) completamente instalado.

| Medición | Uds. | Parcial |
|---|---|---|
| ISLETA C/ ALCALÁ | 1 | 1.00 |
| Total |  | 1 |

**PN117** ud DESMONTAJE/MONTAJE DE MUPI
6 ud × 3829.75 = 22978.50
Desmontaje y posterior montaje de MUPI existente, incluyendo desconexiones propias, demolición de cimentación, retirada de productos sobrantes, acopio provisional y vigilancia en obra y recolocación definitiva en lugar a especificar por la Dirección Facultativa, completamente instalado.

| Código | Ud | Descripción | Rendimiento | Precio | Importe |
|---|---|---|---|---|---|
| MUPI1 | ml | Canalización (material; 31/10/2016) | 176 | 5 | 880.00 |
| MUPI2 | ml | Suministro y tendido cable unipolar 1x50 mm2 (material; 31/10/2016) | 1.53 | 6 | 9.18 |
| MUPI3 | ml | Suministro y tendido cable unipolar 1x240 mm2 (material; 31/10/2016) | 3.87 | 6 | 23.22 |
| MUPI4 | m2 | Reposición de acera (material; 31/10/2016) | 41.68 | 9 | 375.12 |
| MUPI6 | ud | Cala de empalme (material; 31/10/2016) | 450.5 | 1 | 450.50 |
| MUPI7 | ud | Suministro e instalación juego conexionado (material; 31/10/2016) | 135.88 | 1 | 135.88 |
| MUPI8 | ud | Suministro e instalación pica de tierra (material; 31/10/2016) | 42.45 | 1 | 42.45 |
| MUPI9 | ud | Localización de línea de BT (material; 31/10/2016) | 117 | 1 | 117.00 |
| MUPI11 | ud | Desmontaje, ejecución de zapata e infraestructura necesaria e instalación del mupi digital maxima 5m. (31/10/2016) | 1650 | 1 | 1650.00 |
| mM06MR030 | h | Martillo manual rompedor neum. 22 kg. | 1 | 1.97 | 1.97 |
| mM06CP010 | h | Compres.portátil diesel 10 m3/min. 12 bar | 1 | 14.65 | 14.65 |
| mU02H040AUX | m3 | TRANSPORTE A GESTOR AUTORIZADO | 1 | 5.23 | 5.23 |
| mU02H070AUX | m3 | CANON DE ESCOMBROS A VERTEDERO | 1 | 13 | 13.00 |
| %CI0300 | % | Costes Indirectos | 3 % | 3718.20 | 111.55 |
|  |  | Total |  |  | 3829.75 |

| Medición | Uds. | Parcial |
|---|---|---|
| C/ VALVERDE / C/FUENCARRAL | 1 | 1.00 |
| C/ JACOMETREZO / PZA. DEL CALLAO. IMPARES | 1 | 1.00 |
| PZA. DEL CALLAO. IMPARES | 1 | 1.00 |
| C/ CHINCHILLA / C/ LA SALUD. IMPARES | 1 | 1.00 |
| PZA. LA RED DE SAN LUIS | 2 | 2.00 |
| Total |  | 6 |

**PN038** ud BANCO AYUNTAMIENTO DE MADRID (31/10/2016)
33 ud × 800 = 26400.00
Suministro y colocación de banco a elegir por la D.F de las obras, homologado por el Ayuntamiento de Madrid, incluso anclaje. Totalmente terminado.

**PN084** ud PAPELERA AYUNTAMIENTO DE MADRID (31/10/2016)
70 ud × 450 = 31500.00
Suministro y colocación de papelera a elegir por la D.F. de la obra, incluso cimentación y anclaje.

**PN039** ud BOLARDOS (31/10/2016)
15 ud × 400 = 6000.00
Suministro y colocación de bolardo, holomologado, incluso cimentación.

**PN071** ud FUENTE DE AGUA POTABLE DE GRANITO (31/10/2016)
3 ud × 4500 = 13500.00
Suministro y colocación de fuente de agua potable de granito según planos, totalmente instalada.

**PN082** ud PLACA METÁLICA EMPOTRADA EN PAVIMENTO NOMBRE CALLE (31/10/2016)
72 ud × 550 = 39600.00
Ud de placa metálica de medidas 0,20x1,70 m, integrada con el pavimento. Incluso tratamiento anticorrosión, grabado de nombre de calle, anclaje y medios auxiliares. Totalmente colocado.

| Medición | Uds. | Largo | Parcial |
|---|---|---|---|
|  | 2 | 36 | 72.00 |
| Total |  |  | 72 |

**mU16J020** ud APARCABICICLETAS UNIVERSAL MU-51 (01/03/2012)
70 ud × 144.15 = 10090.50
Suministro y colocación de soporte para bicicletas de acero inoxidable con forma de "U" invertida, en zona 1, 2 y 3, según N.E.C. (MU-51), holomologado, incluso anclaje.

| Código | Ud | Descripción | Rendimiento | Precio | Importe |
|---|---|---|---|---|---|
| mO01OA030 | h | Oficial primera | 0.3 | 19.97 | 5.99 |
| mO01OA050 | h | Ayudante | 0.3 | 18.19 | 5.46 |
| mP29NAA210 | ud | Material auxiliar para anclaje de mobiliario (material; 08/03/2012) | 1 | 3.5 | 3.50 |
| mP29NC030 | ud | Aparcabicicletas universal inox. MU-51 (material; 09/12/2015) | 1 | 125 | 125.00 |
| %CI0300 | % | Costes Indirectos | 3 % | 139.95 | 4.20 |
|  |  | Total |  |  | 144.15 |

| Medición | Uds. | Parcial |
|---|---|---|
| ACERA PARES |  |  |
| PZA ESPAÑA-C/ DE LOS REYES-C/GENERAL MITRE | 2 | 2.00 |
| C/GENERAL MITRE-C/GARCÍA MOLINANS | 2 | 2.00 |
| C/GARCÍA MOLINANS-C/SAN BERNARDO | 2 | 2.00 |
| C/SAN BERNARDO-C/DE SILVA | 2 | 2.00 |
| C/DE SILVA-C/DE TUDESCOS | 2 | 2.00 |
| C/DE TUDESCOS-C/DE MIGUEL MOYA | 2 | 2.00 |
| C/DE MIGUEL MOYA-C/DE CONCEPCIÓN ARENAL | 2 | 2.00 |
| C/DE CONCEPCIÓN ARENAL-C/DE MESONERO ROMANOS | 2 | 2.00 |
| C/DE MESONERO ROMANOS-C/DE GONZALO JIMÉNEZ DE QUESADA | 2 | 2.00 |
| C/DE GONZALO JIMÉNEZ DE QUESADA-C/DE VALVERDE | 2 | 2.00 |
| C/DE VALVERDE-C/DE FUENCARRAL | 2 | 2.00 |
| C/DE FUENCARRAL-C/DE HORTALEZA | 2 | 2.00 |
| C/DE HORTALEZA-C/DEL CLAVEL | 2 | 2.00 |
| C/DEL CLAVEL-C/DE VICTOR HUGO | 2 | 2.00 |
| C/DE VICTOR HUGO-C/DEL MARQUÉS DE VALDEIGLESIAS | 2 | 2.00 |
| C/DEL MARQUÉS DE VALDEIGLESIAS-C/ALCALÁ | 2 | 2.00 |
| ACERA IMPARES |  |  |
| PZA ESPAÑA-C/ DEL DOCTOR CARRACIDO | 2 | 2.00 |
| C/ DEL DOCTOR CARRACIDO-C/DE ISABELA CATÓLICA | 2 | 2.00 |
| C/DE ISABELA CATÓLICA-C/DE SAN BERNARDO | 2 | 2.00 |
| C/DE SAN BERNARDO-C/DE SILVA | 2 | 2.00 |
| C/DE SILVA-C/DE JACOMETREZO | 2 | 2.00 |
| C/DE JACOMETREZO-C/DE LA ABADA | 6 | 6.00 |
| C/DE LA ABADA-C/DE MESONERO ROMANOS | 2 | 2.00 |
| C/DE MESONERO ROMANOS-C/DE CHINCHILLA | 2 | 2.00 |
| C/DE CHINCHILLA-C/DE LA SALUD | 6 | 6.00 |
| C/DE LA SALUD-C/DE LAS TRES CRUCES | 2 | 2.00 |
| C/DE LAS TRES CRUCES-C/DEL CLAVEL | 2 | 2.00 |
| C/DEL CLAVEL-C/DEL CABALLERO DE GRACIA | 6 | 6.00 |
| C/DEL CABALLERO DE GRACIA-C/ALCALÁ | 2 | 2.00 |
| Subtotal |  | 70.00 |
| Total |  | 70 |

**PN008** m2 PINTADO DE MOBILIARIO URBANO (19/08/2008)
243.5 m2 × 17.17 = 4180.90
Pintado de mobiliario urbano a base de una mano de imprimación y dos manos de pintura de esmalte sintético de color RAL 9006.

| Código | Ud | Descripción | Rendimiento | Precio | Importe |
|---|---|---|---|---|---|
| mO01OB300 | h | Oficial 1ª pintura (mano de obra; 01/03/2012) | 0.2 | 19.26 | 3.85 |
| mP25OU120 | l | Imprimación sobre galvanizado (material) | 1.1 | 5 | 5.50 |
| mP25J060 | l | Pintura de esmalte sintético color (material) | 1.1 | 6.6 | 7.26 |
| mP15AH120 | ud | Material auxiliar eléctrico | 0.08 | 0.74 | 0.06 |
| %CI0300 | % | Costes Indirectos | 3 % | 16.67 | 0.50 |
|  |  | Total |  |  | 17.17 |

| Medición | Uds. | Largo | Parcial |
|---|---|---|---|
| Señalización informativa | 77 | 1.5 | 115.50 |
| Buzones | 7 | 4 | 28.00 |
| Cuadros de mando | 10 | 5 | 50.00 |
| Otros armarios | 10 | 5 | 50.00 |
| Total |  |  | 243.5 |

### 10.02 MOBILIARIO URBANO DE SEGURIDAD (01/03/2012)
Importe: 241469.94

**PN003** ud BOLARDO CILÍNDRICO INOXIDABLE (01/03/2012)
307 ud × 181.32 = 55665.24
Suministro y colocación de bolardo cilíndrico de 1170 mm de altura total y 900 mm de altura útil, con un diámetro del cuerpo del bolardo de 100 mm, en la parte superior cuenta con una cabeza vista de 80 mm de caucho reciclado, acabado en inglete, con impresión en caucho del escudo del Ayuntamiento de Madrid. El interior del cuerpo cilíndrico inoxidable está compuesto por un cuerpo de 100 mm de caucho y 720 mm hormigonado. El anclaje del bolardo se hace mediante barra perforada de Ø50 mm x 9 mm de espesor y una longitud de 250 mm para empotrar, incluso cimentación.

| Código | Ud | Descripción | Rendimiento | Precio | Importe |
|---|---|---|---|---|---|
| mO01OA030 | h | Oficial primera | 0.25 | 19.97 | 4.99 |
| mO01OA050 | h | Ayudante | 0.25 | 18.19 | 4.55 |
| MT101 | ud | Bolardo inox-caucho h=0.90m (material; 31/10/2016) | 1 | 163 | 163.00 |
| mP29NAA210 | ud | Material auxiliar para anclaje de mobiliario | 1 | 3.5 | 3.50 |
| %CI0300 | % | Costes Indirectos | 3 % | 176.04 | 5.28 |
|  |  | Total |  |  | 181.32 |

| Medición | Uds. | Parcial |
|---|---|---|
| ACERA PARES. INTERSECCIONES |  |  |
| C/GENERAL MITRE | 3 | 3.00 |
| C/GARCÍA MOLINANS | 3 | 3.00 |
| C/SAN BERNARDO | 3 | 3.00 |
| C/DE SILVA | 3 | 3.00 |
| C/DE TUDESCOS | 3 | 3.00 |
| C/DE MIGUEL MOYA | 3 | 3.00 |
| C/DE CONCEPCIÓN ARENAL | 3 | 3.00 |
| C/DE MESONERO ROMANOS | 3 | 3.00 |
| C/DE GONZALO JIMÉNEZ DE QUESADA | 3 | 3.00 |
| C/DE VALVERDE | 3 | 3.00 |
| C/DE FUENCARRAL | 3 | 3.00 |
| C/HORTALEZA | 3 | 3.00 |
| C/DEL CLAVEL | 3 | 3.00 |
| C/DE VICTOR HUGO | 3 | 3.00 |
| C/DEL MARQUÉS DE VALDEIGLESIAS | 3 | 3.00 |
| ACERA IMPARES. INTERSECCIONES |  |  |
| C/ DEL DOCTOR CARRACIDO | 3 | 3.00 |
| C/DE ISABELA CATÓLICA | 3 | 3.00 |
| C/SAN BERNARDO | 3 | 3.00 |
| C/DE SILVA | 3 | 3.00 |
| C/JACOMETREZO | 3 | 3.00 |
| C/DE LA ABADA | 3 | 3.00 |
| C/DE MESONERO ROMANOS | 3 | 3.00 |
| C/DE CHINCHILLA | 3 | 3.00 |
| C/DE LA SALUD | 3 | 3.00 |
| C/DE LAS TRES CRUCES | 3 | 3.00 |
| C/DEL CLAVEL | 3 | 3.00 |
| C/DEL CABALLERO DE GRACIA | 3 | 3.00 |
| Subtotal |  | 81.00 |
| En barbacanas |  |  |
| ACERA PARES |  |  |
| PZA ESPAÑA-C/ DE LOS REYES-C/GENERAL MITRE | 16 | 16.00 |
| C/GENERAL MITRE-C/GARCÍA MOLINANS | 10 | 10.00 |
| C/GARCÍA MOLINANS-C/SAN BERNARDO | 11 | 11.00 |
| C/SAN BERNARDO-C/DE SILVA | 10 | 10.00 |
| C/DE TUDESCOS-C/DE MIGUEL MOYA | 6 | 6.00 |
| C/DE MIGUEL MOYA-C/DE CONCEPCIÓN ARENAL | 6 | 6.00 |
| C/DE CONCEPCIÓN ARENAL-C/DE MESONERO ROMANOS | 4 | 4.00 |
| C/DE MESONERO ROMANOS-C/DE GONZALO JIMÉNEZ DE QUESADA | 7 | 7.00 |
| C/DE GONZALO JIMÉNEZ DE QUESADA-C/DE VALVERDE | 4 | 4.00 |
| C/DE VALVERDE-C/DE FUENCARRAL | 4 | 4.00 |
| C/DE FUENCARRAL-C/DE HORTALEZA | 19 | 19.00 |
| C/DEL CLAVEL-C/DE VICTOR HUGO | 10 | 10.00 |
| C/DEL MARQUÉS DE VALDEIGLESIAS-C/ALCALÁ | 6 | 6.00 |
| ACERA IMPARES |  |  |
| PZA ESPAÑA-C/ DEL DOCTOR CARRACIDO | 6 | 6.00 |
| C/ DEL DOCTOR CARRACIDO-C/DE ISABELA CATÓLICA | 8 | 8.00 |
| C/DE ISABELA CATÓLICA-C/DE SAN BERNARDO | 11 | 11.00 |
| C/DE SAN BERNARDO-C/DE SILVA | 11 | 11.00 |
| C/DE SILVA-C/DE JACOMETREZO | 6 | 6.00 |
| C/DE JACOMETREZO-C/DE LA ABADA | 6 | 6.00 |
| C/DE LA ABADA-C/DE MESONERO ROMANOS | 4 | 4.00 |
| C/DE MESONERO ROMANOS-C/DE CHINCHILLA | 7 | 7.00 |
| C/DE LA SALUD-C/DE LAS TRES CRUCES | 4 | 4.00 |
| C/DE LAS TRES CRUCES-C/DEL CLAVEL | 4 | 4.00 |
| PLAZA DE LA RED DE SAN LUIS | 30 | 30.00 |
| C/DEL CLAVEL-C/DEL CABALLERO DE GRACIA | 10 | 10.00 |
| C/DEL CABALLERO DE GRACIA-C/ALCALÁ | 6 | 6.00 |
| Total |  | 307 |

**PN002** ud BOLARDO CILÍNDRICO INOXIDABLE DESMONTABLE (01/03/2012)
28 ud × 254.45 = 7124.60
Suministro y colocación de bolardo desmontable cilíndrico de 1080 mm de altura total en la parte más larga del inglete y 1000 mm en la parte inferior del inglete y 900 de altura útil, con un diámetro del cuerpo del bolardo de 100 mm, en la parte superior cuenta con una cabeza vista de 80 mm de caucho reciclado, acabado en inglete, con impresión en caucho del escudo del Ayuntamiento de Madrid. El interior del cuerpo cilíndrico inoxidable está compuesto por un cuerpo de 100 mm de caucho y 720 mm hormigonado. Barra perforada 50/9 en su interior. Pieza metálica para hacer el bolardo extraíble fabricada en tubo de acero al carbono de Ø 114 mm x 5 mm de espesor, con largo de 180 mm, con alojamiento para sujeción del bolardo mediante tornillo prisionero M14. Tapa superior para cubrimiento de hueco en caso de retirada del bolardo, fabricada en acero al carbono con terminación de pintura al horno. El anclaje del bolardo se hace mediante empotramiento en suelo de la pieza metálica descrita anteriormente, incluso cimentación.

| Código | Ud | Descripción | Rendimiento | Precio | Importe |
|---|---|---|---|---|---|
| mO01OA030 | h | Oficial primera | 0.25 | 19.97 | 4.99 |
| mO01OA050 | h | Ayudante | 0.25 | 18.19 | 4.55 |
| MT100 | ud | Bolardo inox-caucho h=0.90m Desmontable (material; 31/10/2016) | 1 | 234 | 234.00 |
| mP29NAA210 | ud | Material auxiliar para anclaje de mobiliario | 1 | 3.5 | 3.50 |
| %CI0300 | % | Costes Indirectos | 3 % | 247.04 | 7.41 |
|  |  | Total |  |  | 254.45 |

| Medición | Uds. | Parcial |
|---|---|---|
| ACERA PARES. INTERSECCIONES |  |  |
| C/GENERAL MITRE | 1 | 1.00 |
| C/GARCÍA MOLINANS | 1 | 1.00 |
| C/SAN BERNARDO | 1 | 1.00 |
| C/DE SILVA | 1 | 1.00 |
| C/DE TUDESCOS | 1 | 1.00 |
| C/DE MIGUEL MOYA | 1 | 1.00 |
| C/DE CONCEPCIÓN ARENAL | 1 | 1.00 |
| C/DE MESONERO ROMANOS | 1 | 1.00 |
| C/DE GONZALO JIMÉNEZ DE QUESADA | 1 | 1.00 |
| C/DE VALVERDE | 1 | 1.00 |
| C/DE FUENCARRAL | 1 | 1.00 |
| C/HORTALEZA | 1 | 1.00 |
| C/DEL CLAVEL | 1 | 1.00 |
| C/DE VICTOR HUGO | 1 | 1.00 |
| C/DEL MARQUÉS DE VALDEIGLESIAS | 1 | 1.00 |
| ACERA IMPARES. INTERSECCIONES |  |  |
| C/ DEL DOCTOR CARRACIDO | 1 | 1.00 |
| C/DE ISABELA CATÓLICA | 1 | 1.00 |
| C/SAN BERNARDO | 1 | 1.00 |
| C/DE SILVA | 1 | 1.00 |
| C/JACOMETREZO | 1 | 1.00 |
| C/DE LA ABADA | 1 | 1.00 |
| C/DE MESONERO ROMANOS | 1 | 1.00 |
| C/DE CHINCHILLA | 1 | 1.00 |
| C/DE LA SALUD | 1 | 1.00 |
| C/DE LAS TRES CRUCES | 1 | 1.00 |
| C/DEL CLAVEL | 1 | 1.00 |
| C/DEL CABALLERO DE GRACIA | 1 | 1.00 |
| Subtotal |  | 27.00 |
| En barbacanas |  |  |
| PLAZA DE LA RED DE SAN LUIS | 1 | 1.00 |
| Total |  | 28 |

**PN004** ud BANCO DE GRANITO 100X50X50 (01/03/2012)
210 ud × 579.71 = 121739.10
Suministro y colocación de banco de granito de 100x50x50.

| Código | Ud | Descripción | Rendimiento | Precio | Importe |
|---|---|---|---|---|---|
| mO01OA030 | h | Oficial primera | 0.2 | 19.97 | 3.99 |
| mO01OA050 | h | Ayudante | 0.2 | 18.19 | 3.64 |
| mM07CG020 | h | Camión con grúa 9 t (maquinaria; 09/12/2015) | 0.1 | 52.04 | 5.20 |
| MT102 | ud | Banco de granito 100x50 (material; 31/10/2016) | 1 | 550 | 550.00 |
| %CI0300 | % | Costes Indirectos | 3 % | 562.83 | 16.88 |
|  |  | Total |  |  | 579.71 |

**PN005** ud BANCO DE GRANITO 50X50X50 (01/03/2012)
60 ud × 476.71 = 28602.60
Suministro y colocación de banco de granito de 50x50x50.

| Código | Ud | Descripción | Rendimiento | Precio | Importe |
|---|---|---|---|---|---|
| mO01OA030 | h | Oficial primera | 0.2 | 19.97 | 3.99 |
| mO01OA050 | h | Ayudante | 0.2 | 18.19 | 3.64 |
| mM07CG020 | h | Camión con grúa 9 t | 0.1 | 52.04 | 5.20 |
| MT103 | ud | Banco de granito 50x50 (material; 31/10/2016) | 1 | 450 | 450.00 |
| %CI0300 | % | Costes Indirectos | 3 % | 462.83 | 13.88 |
|  |  | Total |  |  | 476.71 |

**PN006** ud DADO DE GRANITO 80X80X80 (01/03/2012)
40 ud × 708.46 = 28338.40
Suministro y colocación de dado de granito de 80x80x80.

| Código | Ud | Descripción | Rendimiento | Precio | Importe |
|---|---|---|---|---|---|
| mO01OA030 | h | Oficial primera | 0.2 | 19.97 | 3.99 |
| mO01OA050 | h | Ayudante | 0.2 | 18.19 | 3.64 |
| mM07CG020 | h | Camión con grúa 9 t | 0.1 | 52.04 | 5.20 |
| MT104 | ud | Banco de granito 80x80x80 (material; 31/10/2016) | 1 | 675 | 675.00 |
| %CI0300 | % | Costes Indirectos | 3 % | 687.83 | 20.63 |
|  |  | Total |  |  | 708.46 |

## 11 SEÑALIZACIÓN Y REGULACIÓN DEL TRÁFICO PROVISIONALES (19/04/2008)
Importe: 96001.4

**mU15AH260** m2 BORRADO DE MARCA VIAL
500 m2 × 12.67 = 6335.00
Borrado de marca vial.

| Código | Ud | Descripción | Rendimiento | Precio | Importe |
|---|---|---|---|---|---|
| mO01OA030 | h | Oficial primera | 0.25 | 19.97 | 4.99 |
| mO01OA070 | h | Peón ordinario | 0.25 | 17.45 | 4.36 |
| mM07AC020 | h | Dumper convencional 2.000 kg | 0.03 | 5 | 0.15 |
| mM08B020 | h | Barredora remolcada c/motor auxiliar | 0.03 | 10.52 | 0.32 |
| mP01U160 | l | Disolvente (material) | 1 | 2.48 | 2.48 |
| %CI0300 | % | Costes Indirectos | 3 % | 12.30 | 0.37 |
|  |  | Total |  |  | 12.67 |

**mU15AH280** m MARCA VIAL NARANJA DE 10 cm DE ANCHO (15/06/2008)
9000 m × 0.7 = 6300.00
Marca vial reflexiva, color naranja, para desvios provisionales, de 10 cm. de ancho, realmente pintado, incluso premarcaje.

| Código | Ud | Descripción | Rendimiento | Precio | Importe |
|---|---|---|---|---|---|
| mO01OA030 | h | Oficial primera | 0.007 | 19.97 | 0.14 |
| mO01OA070 | h | Peón ordinario | 0.007 | 17.45 | 0.12 |
| mM07AC020 | h | Dumper convencional 2.000 kg | 0.002 | 5 | 0.01 |
| mM08B020 | h | Barredora remolcada c/motor auxiliar | 0.003 | 10.52 | 0.03 |
| mM11SP010 | h | Equipo pintabanda aplic. convencional | 0.003 | 30.14 | 0.09 |
| mP27EH040 | kg | Pintura reflexiva color naranja (material; 15/06/2008) | 0.072 | 3.5 | 0.25 |
| mP27EH050 | kg | Microesferas vidrio tratadas | 0.048 | 0.92 | 0.04 |
| %CI0300 | % | Costes Indirectos | 3 % | 0.68 | 0.02 |
|  |  | Total |  |  | 0.7 |

| Medición | Uds. | Largo | Parcial |
|---|---|---|---|
|  | 6 | 1500 | 9000.00 |
| Total |  |  | 9000 |

**mU15AH220** m2 CEBREADO PINTURA CONVENCIONAL
750 m2 × 8.33 = 6247.50

| Medición | Uds. | Largo | Ancho | Alto | Parcial |
|---|---|---|---|---|---|
|  | 50 | 5 | 0.5 | 6 | 750.00 |
| Total |  |  |  |  | 750 |

**mU15AH230** m2 SÍMBOLOS PINTURA CONVENCIONAL
500 m2 × 10.7 = 5350.00

| Medición | Uds. | Largo | Parcial |
|---|---|---|---|
|  | 20 | 25 | 500.00 |
| Total |  |  | 500 |

**mU15CA002** ud CORTE DE CARRIL (19/04/2008)
30 ud × 604.64 = 18139.20
Unidad de Ejecución de corte de carril de circulación ejecutado segun normativa vigente, incluso medios auxilares de balizamiento.

| Código | Ud | Descripción | Rendimiento | Precio | Importe |
|---|---|---|---|---|---|
| mO01OB260 | h | Ayudante electricista | 0.25 | 18.45 | 4.61 |
| mM07CG060 | h | Camión grua con cesta (maquinaria; 31/10/2016) | 0.25 | 41.35 | 10.34 |
| mP27EB020 | ud | Cono PVC normal h=300mm (material) | 2 | 11.04 | 22.08 |
| mP27EW030 | ud | Carro de señalización (material; 19/04/2008) | 1 | 550 | 550.00 |
| %CI0300 | % | Costes Indirectos | 3 % | 587.03 | 17.61 |
|  |  | Total |  |  | 604.64 |

| Medición | Uds. | Largo | Parcial |
|---|---|---|---|
|  | 2 | 15 | 30.00 |
| Total |  |  | 30 |

**mS02A260** ud PANEL COMPLETO PVC 700x1000 mm (17/11/2009)
40 ud × 12.08 = 483.20
Panel completo serigrafiado sobre planchas de PVC blanco de 0,6 mm de espesor nominal. Tamaño 700x1000 mm. Válido para incluir hasta 15 símbolos de señales, incluso textos "Prohibido el paso a toda persona ajena a la obra", i/colocación.

| Código | Ud | Descripción | Rendimiento | Precio | Importe |
|---|---|---|---|---|---|
| mO01OA070 | h | Peón ordinario | 0.1 | 17.45 | 1.75 |
| mP31SC030 | ud | Panel completo PVC 700x1000 mm (material; 17/11/2009) | 1 | 9.98 | 9.98 |
| %CI0300 | % | Costes Indirectos | 3 % | 11.73 | 0.35 |
|  |  | Total |  |  | 12.08 |

**mU15AI490** m2 CARTEL PREAVISO ALUMINIO (30/07/2008)
20 m2 × 301.33 = 6026.60
Suministro y colocación sobre poste de sustentación especial (sin incluir éste) de cartel croquis de preaviso, según normas AIMPE, construído con láminas de aluminio extrusionado, pintado y reflectorizado H.I., incluso perfiles especiales galvanizados de unión, piezas de anclaje y tornillería inoxidables.

| Código | Ud | Descripción | Rendimiento | Precio | Importe |
|---|---|---|---|---|---|
| mO01OA110 | h | Cuadrilla C (mano de obra; 01/03/2012) | 1.1 | 44.48 | 48.93 |
| mP27EN340 | m2 | Cartel croquis de preaviso, aluminio (material; 30/07/2008) | 1 | 243.62 | 243.62 |
| %CI0300 | % | Costes Indirectos | 3 % | 292.55 | 8.78 |
|  |  | Total |  |  | 301.33 |

**mS02A210** ud LÁMPARA INTERMITENTE
100 ud × 13.11 = 1311.00
Suministro y colocación de lámpara intermitente con célula fotoeléctrica sin pilas, de acuerdo con los modelos y especificaciones del MOPTMA, valorada en función del número óptimo de utilizaciones.

| Código | Ud | Descripción | Rendimiento | Precio | Importe |
|---|---|---|---|---|---|
| mP31SV200 | ud | Lampara intermitente (material) | 1 | 12.73 | 12.73 |
| %CI0300 | % | Costes Indirectos | 3 % | 12.73 | 0.38 |
|  |  | Total |  |  | 13.11 |

**mS02A250** ud BARRERA NEW JERSEY
100 ud × 35.43 = 3543.00
Barrera tipo New Jersey ensamblable de 100x80x40 de material plastico hueco lastrable.

| Código | Ud | Descripción | Rendimiento | Precio | Importe |
|---|---|---|---|---|---|
| mP31SB020 | m | Separador de vias (dimen. 100x80x40) (material) | 1 | 34.4 | 34.40 |
| %CI0300 | % | Costes Indirectos | 3 % | 34.40 | 1.03 |
|  |  | Total |  |  | 35.43 |

**mS02B010** m VALLA METALICA
1000 m × 1.74 = 1740.00
Valla metálica para acotamiento de espacios y contención de peatones formada por elementos autónomos normalizados de 2,50x1,10 m, incluso montaje y desmontaje de los mismos según la normativa vigente, modelo SV 18-5 de las Normas Municipales, valorada en función del número óptimo de utilizaciones.

| Código | Ud | Descripción | Rendimiento | Precio | Importe |
|---|---|---|---|---|---|
| mP31CB070 | m | Valla metálica (material) | 1 | 1.69 | 1.69 |
| %CI0300 | % | Costes Indirectos | 3 % | 1.69 | 0.05 |
|  |  | Total |  |  | 1.74 |

| Medición | Uds. | Largo | Parcial |
|---|---|---|---|
|  | 2 | 500 | 1000.00 |
| Total |  |  | 1000 |

**PN092** ud JUEGO 2 SEMÁFOROS PORTÁTILES OBRA (01/03/2012)
10 ud × 4052.59 = 40525.90
Juego de 2 semáforos con controlador digital de 50 programas y diferentes funciones para regular el trafico alternativo. Sincronización por cuarzo (sin cables ni limite de distancia entre los dos cabezales) con carro portabaterías.

| Código | Ud | Descripción | Rendimiento | Precio | Importe |
|---|---|---|---|---|---|
| mO01OA070 | h | Peón ordinario | 1 | 17.45 | 17.45 |
| P27EL400 | ud | Juego 2 semáforos portátiles de obra (material; 02/01/2016) | 1 | 3917.1 | 3917.10 |
| %CI0300 | % | Costes Indirectos | 3 % | 3934.55 | 118.04 |
|  |  | Total |  |  | 4052.59 |

Claves: tráfico, regulación, semáforo, portátil, control, digital, cuarzo, cable, límite, juego, cabezal

## 12 AFECCIONES A SERVICIOS EXISTENTES
Importe: 74611.6

**PN122** ud ALTURA POZO/ARQUETA REGISTRO CALZADA/ACERA
100 ud × 89.9 = 8990.00

**PN135** m CALA LOCALIZACIÓN SERVICIOS
60 m × 135.36 = 8121.60
Cala para localización de servicios en canalización existente bajo pavimento de calzada o de acera, hasta una longitud máxima de 3 metros lineales, incluyendo demolición del pavimento existente, localización y reparación del tubular o tubulares dañados con material de similares características, si resultara dañado durante los trabajos, y tapado posterior de la zanja según ficha de la NEC, incluso transporte y canon de RCD a vertedero, sin incluir extensión de las capas de pavimento final.

| Código | Ud | Descripción | Rendimiento | Precio | Importe |
|---|---|---|---|---|---|
| mO01OA090 | h | Cuadrilla A | 1.5 | 46.89 | 70.34 |
| mM06CM010 | h | Compre.port.diesel m.p. 2 m3/min. 7 bar | 0.7 | 2.26 | 1.58 |
| mM06MI030 | h | Martillo manual picador neumático | 0.7 | 3.01 | 2.11 |
| mM08RI010 | h | Pisón vibrante 70 kg. (maquinaria; 09/12/2015) | 0.7 | 2.95 | 2.07 |
| mP01D130 | m3 | Agua | 0.2 | 1.11 | 0.22 |
| mP01HM100 | m3 | Hormigón HM-15/P/40/IIa central | 0.14 | 70.46 | 9.86 |
| mP01AA060 | m3 | Arena de miga sin clasif. | 0.095 | 22 | 2.09 |
| mP15AH005 | m | Cinta señalizadora | 1 | 0.16 | 0.16 |
| mP26TPA070 | m | Tub.polietileno a.d. PE50 PN6 DN=110mm. | 6 | 6.61 | 39.66 |
| mM07N040 | m3 | Canon de RCD a vertedero | 0.227 | 13 | 2.95 |
| mM07N050 | m3 | Canon tierras/mat.pétreos act. restauración (maquinaria; 31/01/2011) | 0.095 | 4 | 0.38 |
| %CI0300 | % | Costes Indirectos | 3 % | 131.42 | 3.94 |
|  |  | Total |  |  | 135.36 |

| Medición | Uds. | Largo | Parcial |
|---|---|---|---|
|  | 20 | 3 | 60.00 |
| Total |  |  | 60 |

**PN034** ud AJUSTE DE REJILLA DE METRO A ZONA ENTRE CALZADA Y ACERA (31/10/2016)
1 ud × 3500 = 3500.00
Ud de trabajos correspondientes para el ajuste de rejilla de ventilación de Metro actualmente ubicada en calzada y que pasará a disponerse parcialmente en acera, incluyendo coordinación con Metro para la definición en detalle de la solución y ejecución de los trabajos, realización de trabajos de levantado de la rejilla actual, colocación de estructura metálica para sujeción de la futura rejilla, puesta a cota de rejilla en el tramo situado en acera y colocación de nueva rejilla en cumplimiento con los requerimientos de la normativa de accesibilidad, completamente terminado y rematado.

| Medición | Uds. | Parcial |
|---|---|---|
| nº 17 Gran Vía | 1 | 1.00 |
| Total |  | 1 |

**PN035** ud AJUSTE Y PUESTA A COTA DE REJILLA DE METRO (31/10/2016)
7 ud × 2000 = 14000.00
Ud de trabajos correspondientes para el ajuste y puesta a cota de rejilla de ventilación de Metro actualmente ubicada en calzada y que pasará a disponerse en acera, incluyendo coordinación con Metro para la definición en detalle de la solución y ejecución de los trabajos, realización de trabajos de levantado de la rejilla actual, recrecido de estructura de soporte y puesta a cota de rejilla para acomodarse a la cota de acera, y colocación de nueva rejilla en cumplimiento con los requerimientos de la normativa de accesibilidad, completamente terminado y rematado.

**PA01** PA PA A JUSTIFICAR RETRANQUEO DE LOS POSIBLES SERVICIOS EXISTENTES (31/10/2016)
1 PA × 40000 = 40000.00
Partida alzada a justificar para retranqueo de los posibles servicios existentes no detectados que se vean afectados por la ejecución de las obras.

## 13 GESTIÓN DE RESIDUOS DE CONSTRUCCIÓN Y DEMOLICIÓN
Importe: 141150.51

### 13.01 CONTENEDORES RESIDUOS ASIMILABLES A URBANOS (01/03/2012)
Importe: 20516.7

**mG02B090** mes COSTE CONTENEDOR RCD 8m3 (09/12/2015)
100 mes × 72.88 = 7288.00
Coste del alquiler de contenedor para RCD de 8 m3 de capacidad.

| Código | Ud | Descripción | Rendimiento | Precio | Importe |
|---|---|---|---|---|---|
| mM13O330 | mes | Alq.contenedor RCD 8m3 (maquinaria; 09/12/2015) | 1 | 70.76 | 70.76 |
| %CI0300 | % | Costes Indirectos | 3 % | 70.76 | 2.12 |
|  |  | Total |  |  | 72.88 |

| Medición | Uds. | Largo | Parcial |
|---|---|---|---|
|  | 10 | 10 | 100.00 |
| Total |  |  | 100 |

**mG02B150** ud TRAN.PLAN.<50km.CONTENEDOR RCD 8m3 (09/12/2015)
100 ud × 85.97 = 8597.00
Servicio de entrega y recogida por transportista autorizado, de contenedor de RCD de 8 m3, colocado a pie de carga y considerando una distancia de transporte al centro de reciclaje o de transferencia no superior a 50 km. No incluye alquiler del contenedor ni el canon de la planta.

| Código | Ud | Descripción | Rendimiento | Precio | Importe |
|---|---|---|---|---|---|
| mM13O390 | ud | Entreg. y recog. cont. 8 m3. d<50 km (maquinaria; 09/12/2015) | 1 | 83.46 | 83.46 |
| %CI0300 | % | Costes Indirectos | 3 % | 83.46 | 2.50 |
|  |  | Total |  |  | 85.97 |

| Medición | Uds. | Largo | Parcial |
|---|---|---|---|
|  | 10 | 10 | 100.00 |
| Total |  |  | 100 |

**PN139** ud CONTENEDOR POLIETILENO RECOGIDA NO SELECTIVA 1100 l (01/03/2012)
10 ud × 463.17 = 4631.70
Contenedor de polietileno, para recogida no selectiva, 1100 l de capacidad, provisto de 4 ruedas de caucho macizo, y tapa.

| Código | Ud | Descripción | Rendimiento | Precio | Importe |
|---|---|---|---|---|---|
| mO01OA090 | h | Cuadrilla A | 0.1 | 46.89 | 4.69 |
| mM07CG010 | h | Camión con grúa 6 t. | 0.2 | 49.96 | 9.99 |
| mP29MD100N | ud | Conten.PE recog.no select.1100 l (material; 31/10/2016) | 1 | 435 | 435.00 |
| %CI0300 | % | Costes Indirectos | 3 % | 449.68 | 13.49 |
|  |  | Total |  |  | 463.17 |

### 13.02 RESIDUOS PELIGROSOS
Importe: 9086.33

**PN072** ud GESTIÓN RESIDUOS PELIGROSOS
1 ud × 7588.53 = 7588.53
Tratamiento en planta por gestor autorizado (por la Consejería de Medio Ambiente de la Comunidad Autónoma correspondiente) de restos de residuos peligrosos (pinturas, pinturas caducadas, desencofrantes, etc) almacenados en la instalación en bidones de tapones de 200l. y paletizados que deben adquirirse la primera vez, i/etiquetación por parte de peón del bidón correspondiente (Real Decreto 833/1988, de 20 de julio).

| Código | Ud | Descripción | Rendimiento | Precio | Importe |
|---|---|---|---|---|---|
| mP34BP010 | ud | Tratamiento bidón restos pintura (material; 31/10/2016) | 10 | 64.5 | 645.00 |
| mP34BP020 | kg | Tratamiento restos pintura (material; 31/10/2016) | 200 | 0.96 | 192.00 |
| mP34BP050 | ud | Tratamiento bidón restos desencofrante (material; 31/10/2016) | 10 | 77.1 | 771.00 |
| mP34BP060 | kg | Tratamiento restos desencofrante (material; 31/10/2016) | 50 | 0.96 | 48.00 |
| mP34BP130 | ud | Tratamiento bidón150l.filtros aceite (material; 31/10/2016) | 10 | 58.36 | 583.60 |
| mP34BP150 | kg | Tratamiento filtros aceite (material; 31/10/2016) | 50 | 0.73 | 36.50 |
| mP34BP160 | ud | Tratamiento aceite usado (material; 31/10/2016) | 10 | 7 | 70.00 |
| mP34BP200 | ud | Tratamiento bidón absorb. y trapos cont. (material; 31/10/2016) | 10 | 53.12 | 531.20 |
| mP34BP250 | kg | Tratamiento tierra cont. (material; 31/10/2016) | 3000 | 0.46 | 1380.00 |
| mP34BP270 | m3 | Tratamiento saca envases met.cont. (material) | 10 | 47.37 | 473.70 |
| mP34BP320 | m3 | Tratamiento saca envases plást.cont. (material; 31/10/2016) | 10 | 46.69 | 466.90 |
| mP34BP340 | kg | Tratamiento botes aerosoles (material; 31/10/2016) | 100 | 2.5 | 250.00 |
| mP34BP430 | ud | Tratamiento bidón decap.cemento (material; 31/10/2016) | 10 | 103.46 | 1034.60 |
| mP34BP440 | kg | Tratamiento fluorescentes (material; 31/10/2016) | 20 | 4.5 | 90.00 |
| mP34BP450 | ud | Tratamiento cont. 5 l.r.sanitarios (material; 31/10/2016) | 30 | 19.9 | 597.00 |
| mP34BP520 | ud | Tratamiento de neumáticos (material; 31/10/2016) | 200 | 0.99 | 198.00 |
| %CI0300 | % | Costes Indirectos | 3 % | 7367.50 | 221.03 |
|  |  | Total |  |  | 7588.53 |

**mG03C010** ud TRANSP.RPS.CAMION 3,5t.200km (13/11/2009)
20 ud × 74.89 = 1497.80
Retirada y transporte por transportista autorizado (por la Consejería de Medio Ambiente) de residuos peligrosos hasta destino final (bien centro de transferencia o planta de tratamiento) utilizando camión de 3,5 toneladas de peso máximo autorizado. El precio incluye la carga con máquina elevadora de los bidones o big-bags colocados previamente sobre palets, a una distancia inferior a 200km. El precio ya incluye los trámites documentales que establece la normativa.

| Código | Ud | Descripción | Rendimiento | Precio | Importe |
|---|---|---|---|---|---|
| mO01OA080 | h | Maquinista o conductor (mano de obra; 01/03/2012) | 0.5 | 18.41 | 9.21 |
| mM02CA010 | h | Carretilla elev.diesel ST 1,3 t. (maquinaria; 09/12/2015) | 0.5 | 4.1 | 2.05 |
| mP34BT010 | ud | Retir. Camión 3,5 t pma 200km (material; 13/11/2009) | 1 | 61.45 | 61.45 |
| %CI0300 | % | Costes Indirectos | 3 % | 72.71 | 2.18 |
|  |  | Total |  |  | 74.89 |

| Medición | Uds. | Largo | Parcial |
|---|---|---|---|
|  | 2 | 10 | 20.00 |
| Total |  |  | 20 |

### 13.03 TRANSPORTE Y CANON RCD (31/01/2011)
Importe: 111547.48

**mG02B190** m3 CAR./TRA.. RCD S/C A DESTINO FINAL S/PERFIL (09/12/2015)
6568.42 m3 × 5.73 = 37637.05
Carga y transporte de los productos resultantes de excavaciones y demoliciones (RCD) a destino final, por transportista autorizado, considerando ida y vuelta, con camión basculante de hasta 15 t, y con p.p. de medios auxiliares, medido sobre perfil (sin incluir gastos de descarga).

| Código | Ud | Descripción | Rendimiento | Precio | Importe |
|---|---|---|---|---|---|
| mM05PN010 | h | Pala cargadora neumáticos 85 CV/1,2m3 | 0.03 | 46.01 | 1.38 |
| mM07CB020 | h | Camión basculante 4x2 10 t. (maquinaria; 09/12/2015) | 0.125 | 33.41 | 4.18 |
| %CI0300 | % | Costes Indirectos | 3 % | 5.56 | 0.17 |
|  |  | Total |  |  | 5.73 |

| Medición | Uds. | Largo | Ancho | Alto | Parcial |
|---|---|---|---|---|---|
| EXCAVACIÓN APERTURA DE CAJA | 1 | 1380.08 |  |  | 1380.08 |
| Excavaciones zanjas, pozos y arquetas | 1 | 100 |  |  | 100.00 |
| Subtotal |  |  |  |  | 1480.08 |
| DEM.M.M.FIRME BASE HORMIGÓN | 1 | 1932.12 |  |  | 1932.12 |
| DEMOL.COMP.PAV.ASFÁLT E<12cm | 1 | 1035.08 |  |  | 1035.08 |
| FRESADO DEL PAVIMENTO | 1 | 102056 | 0.05 | 0.05 | 255.14 |
| Subtotal |  |  |  |  | 3222.34 |
| ARQUETAS | 150 | 1 | 1 | 1 | 150.00 |
| CANALIZACIONES | 2 | 1500 | 0.6 | 0.8 | 1440.00 |
| CIMENTACIONES | 230 | 1 | 1 | 1.2 | 276.00 |
| Total |  |  |  |  | 6568.42 |

**mG02B205** m3 CANON TIERRAS A PLANTA (09/12/2015)
1530.08 m3 × 5.15 = 7879.91
Descarga en gestor autorizado de RCD de tierras y pétreos, incluyendo canon y depósito en playa de descarga del gestor.

| Código | Ud | Descripción | Rendimiento | Precio | Importe |
|---|---|---|---|---|---|
| mM07N150 | m3 | Canon a planta (Tierras) (maquinaria; 09/12/2015) | 1 | 5 | 5.00 |
| %CI0300 | % | Costes Indirectos | 3 % | 5.00 | 0.15 |
|  |  | Total |  |  | 5.15 |

| Medición | Uds. | Largo | Parcial |
|---|---|---|---|
| EXCAVACIÓN APERTURA DE CAJA | 1 | 1380.08 | 1380.08 |
| Excavaciones zanjas, pozos y arquetas | 1 | 150 | 150.00 |
| Subtotal |  |  | 1530.08 |
| Total |  |  | 1530.08 |

**mG02B250** m3 CANON DE RCD A VERTEDERO (31/01/2011)
4833.2 m3 × 13.39 = 64716.55
Descarga en vertedero de los productos resultantes de excavación y demolición (RCD), incluyendo el canon y el extendido.

| Código | Ud | Descripción | Rendimiento | Precio | Importe |
|---|---|---|---|---|---|
| mM07N040 | m3 | Canon de RCD a vertedero | 1 | 13 | 13.00 |
| %CI0300 | % | Costes Indirectos | 3 % | 13.00 | 0.39 |
|  |  | Total |  |  | 13.39 |

| Medición | Uds. | Largo | Ancho | Alto | Parcial |
|---|---|---|---|---|---|
| DEM.M.M.FIRME BASE HORMIGÓN | 1 | 1932.12 |  |  | 1932.12 |
| DEMOL.COMP.PAV.ASFÁLT E<12cm | 1 | 1035.08 |  |  | 1035.08 |
| ARQUETAS | 150 | 1 | 1 | 1 | 150.00 |
| CANALIZACIONES | 2 | 1500 | 0.6 | 0.8 | 1440.00 |
| CIMENTACIONES | 230 | 1 | 1 | 1.2 | 276.00 |
| Total |  |  |  |  | 4833.2 |

**mG02B208** m3 CANON FRESADO A PLANTA (09/12/2015)
255.14 m3 × 5.15 = 1313.97
Descarga en planta del producto resultante de fresado de firmes asfálticos, incluyendo canon y depósito en playa de descarga del gestor.

| Código | Ud | Descripción | Rendimiento | Precio | Importe |
|---|---|---|---|---|---|
| mM07N250 | m3 | Canon fresado a planta (maquinaria; 09/12/2015) | 1 | 5 | 5.00 |
| %CI0300 | % | Costes Indirectos | 3 % | 5.00 | 0.15 |
|  |  | Total |  |  | 5.15 |

| Medición | Uds. | Largo | Ancho | Alto | Parcial |
|---|---|---|---|---|---|
| FRESADO DEL PAVIMENTO | 1 | 102056 | 0.05 | 0.05 | 255.14 |
| Total |  |  |  |  | 255.14 |

## 14 SEGURIDAD Y SALUD (31/10/2016)
Importe: 131563.82

**PN089** ud ESTUDIO DE SEGURIDAD Y SALUD (31/10/2016)
1 ud × 131563.82 = 131563.82
Medidas indicadas a implantar de seguridad y salud, según anejo.

## Precios auxiliares

**mU02H040AUX** m3 TRANSPORTE A GESTOR AUTORIZADO (01/03/2012)
Precio: 5.23
Transporte a vertedero fuera de la obra de los productos resultantes de excavaciones o demoliciones, medido sobre perfil. (Sin incluir gastos de descarga en vertedero)

| Código | Ud | Descripción | Rendimiento | Precio | Importe |
|---|---|---|---|---|---|
| mO01OA070 | h | Peón ordinario | 0.09 | 17.45 | 1.57 |
| mM07CB030 | h | Camión basculante de 12 t | 0.09 | 40.71 | 3.66 |
|  |  | Total |  |  | 5.23 |

**mU02H070AUX** m3 CANON DE ESCOMBROS A VERTEDERO (31/01/2011)
Precio: 13
Descarga en vertedero de los escombros. Incluyendo, canon de vertido y extendido.

| Código | Ud | Descripción | Rendimiento | Precio | Importe |
|---|---|---|---|---|---|
| mM07N040 | m3 | Canon de RCD a vertedero | 1 | 13 | 13.00 |
|  |  | Total |  |  | 13 |

**mU03I010AUX** m3 MASA HM-20/P/40 CEM II,ANCL.Y P.FUEN (11/11/2008)
Precio: 84.28
Suministro y puesta en obra de hormigón en masa, vibrado en cimientos y anclajes de barandillas, cerramientos, horquillas, papeleras, juegos, bancos y plataforma y anclajes de fuente de beber con acabado visto, con HM-20/P/40 (CEM-II), con árido procedente de cantera, de tamaño máximo 40 mm y consistencia plástica.

| Código | Ud | Descripción | Rendimiento | Precio | Importe |
|---|---|---|---|---|---|
| mO01OA070 | h | Peón ordinario | 0.385 | 17.45 | 6.72 |
| mM11HV050 | h | Vibrador de aguja eléctrico | 0.085 | 5.35 | 0.45 |
| mP01HM120 | m3 | Hormigón HM-20/P/20/IIa central | 1 | 77.11 | 77.11 |
|  |  | Total |  |  | 84.28 |

**mO01OA090** h Cuadrilla A (mano de obra; 01/03/2012)
Precio: 46.89

| Código | Ud | Descripción | Rendimiento | Precio | Importe |
|---|---|---|---|---|---|
| mO01OA030 | h | Oficial primera | 1 | 19.97 | 19.97 |
| mO01OA050 | h | Ayudante | 1 | 18.19 | 18.19 |
| mO01OA070 | h | Peón ordinario | 0.5 | 17.45 | 8.73 |
|  |  | Total |  |  | 46.89 |

**mA02A070** m3 MORTERO CEMENTO M-7,5
Precio: 82.41
Mortero de cemento CEM II/B-P 32,5 N y arena de río de tipo M-7,5para uso corriente (G), con resistencia a compresión a 28 días de 7,5 N/mm2, confeccionado con hormigonera de 200 l., s/RC-08 y UNE-EN-998-1:2004.

| Código | Ud | Descripción | Rendimiento | Precio | Importe |
|---|---|---|---|---|---|
| mO01OA070 | h | Peón ordinario | 1.7 | 17.45 | 29.67 |
| mP01CC030 | t | Cemento CEM II/B-P 32,5 N sacos (material; 11/11/2008) | 0.35 | 98.64 | 34.52 |
| mP01AA020 | m3 | Arena de río 0/6 mm. | 1.01 | 16.8 | 16.97 |
| mP01D130 | m3 | Agua | 0.255 | 1.11 | 0.28 |
| mM03HH010 | h | Hormigonera 200 l. gasolina (maquinaria; 09/12/2015) | 0.4 | 2.42 | 0.97 |
|  |  | Total |  |  | 82.41 |

**mA02A040** m3 MORTERO CEMENTO M-20
Precio: 104.89
Mortero de cemento CEM II/B-P 32,5 N y arena de río M-20 confeccionado con hormigonera de 200 l., s/RC-03.

| Código | Ud | Descripción | Rendimiento | Precio | Importe |
|---|---|---|---|---|---|
| mO01OA070 | h | Peón ordinario | 1.7 | 17.45 | 29.67 |
| mP01CC030 | t | Cemento CEM II/B-P 32,5 N sacos | 0.6 | 98.64 | 59.18 |
| mP01AA020 | m3 | Arena de río 0/6 mm. | 0.88 | 16.8 | 14.78 |
| mP01D130 | m3 | Agua | 0.265 | 1.11 | 0.29 |
| mM03HH010 | h | Hormigonera 200 l. gasolina | 0.4 | 2.42 | 0.97 |
|  |  | Total |  |  | 104.89 |

**mA07DA230** t MBC AC 22/32 CAL./SILÍCEO S>7000 (ANTIGUA G)
Precio: 40.76
Suministro y puesta en obra de mezcla bituminosa en caliente, AC 22/32 intermedia G, antigua gruesa (G), en capas intermedias, con áridos calizos o silíceos, para una superficie total de extensión mayor de 7000 m2.

| Código | Ud | Descripción | Rendimiento | Precio | Importe |
|---|---|---|---|---|---|
| mO01OA020 | h | Capataz | 0.02 | 20.32 | 0.41 |
| mO01OA040 | h | Oficial segunda | 0.14 | 18.49 | 2.59 |
| mM05PN010 | h | Pala cargadora neumáticos 85 CV/1,2m3 | 0.017 | 46.01 | 0.78 |
| mM03MC010 | h | Pta.asfált.caliente discontínua 160 t/h (maquinaria; 09/12/2015) | 0.017 | 319.58 | 5.43 |
| mM07CB030 | h | Camión basculante de 12 t | 0.035 | 40.71 | 1.42 |
| mM08EA010 | h | Extended.asfáltica cadenas 2,5/6m.110CV (maquinaria; 09/12/2015) | 0.017 | 88.18 | 1.50 |
| mM08RV010 | h | Compactador asfált.neum.aut 6/15t (maquinaria; 09/12/2015) | 0.017 | 48.21 | 0.82 |
| mM08RN030 | h | Rodillo vibrante autopropuls.mixto 11 t (maquinaria; 09/12/2015) | 0.017 | 54.19 | 0.92 |
| mP01AF100 | t | Árido machaqueo calizo 0/20 (material) | 0.033 | 8.14 | 0.27 |
| mP01AF090 | t | Árido machaqueo silíceo 0/20 (material) | 0.889 | 8.65 | 7.69 |
| mP01CC020 | t | Cemento CEM II/B-P 32,5 N granel (material; 11/11/2008) | 0.033 | 93.62 | 3.09 |
| mP01P010 | t | Betún B 50/70 a pie de planta (material; 09/12/2015) | 0.045 | 352 | 15.84 |
|  |  | Total |  |  | 40.76 |

**mA07DA220** t MBC AC 16/22 SILÍCEO S>7000 (ANTIGUA D/S)
Precio: 47.78
Suministro y puesta en obra de mezcla bituminosa en caliente, AC 16/22 rodadura D/S, antiguas densa o semidensa (D y S), en capas de rodadura, con áridos silíceos, para una superficie total de extensión mayor de 7000 m2.

| Código | Ud | Descripción | Rendimiento | Precio | Importe |
|---|---|---|---|---|---|
| mO01OA020 | h | Capataz | 0.02 | 20.32 | 0.41 |
| mO01OA040 | h | Oficial segunda | 0.14 | 18.49 | 2.59 |
| mM05PN010 | h | Pala cargadora neumáticos 85 CV/1,2m3 | 0.017 | 46.01 | 0.78 |
| mM03MC010 | h | Pta.asfált.caliente discontínua 160 t/h | 0.017 | 319.58 | 5.43 |
| mM07CB030 | h | Camión basculante de 12 t | 0.035 | 40.71 | 1.42 |
| mM08EA010 | h | Extended.asfáltica cadenas 2,5/6m.110CV | 0.017 | 88.18 | 1.50 |
| mM08RV010 | h | Compactador asfált.neum.aut 6/15t | 0.017 | 48.21 | 0.82 |
| mM08RN030 | h | Rodillo vibrante autopropuls.mixto 11 t | 0.017 | 54.19 | 0.92 |
| mP01AF090 | t | Árido machaqueo silíceo 0/20 | 0.87 | 8.65 | 7.53 |
| mP01CC020 | t | Cemento CEM II/B-P 32,5 N granel | 0.075 | 93.62 | 7.02 |
| mP01P010 | t | Betún B 50/70 a pie de planta | 0.055 | 352 | 19.36 |
|  |  | Total |  |  | 47.78 |

**mU01BB020AUX** m3 DEMOL.COMP.HORMIGÓN EN MASA (01/03/2012)
Precio: 66.42
Demolición con compresor, de fábrica de hormigón en masa de cualquier tipo, incluso retirada y carga de productos, medido sobre fábrica, sin transporte.

| Código | Ud | Descripción | Rendimiento | Precio | Importe |
|---|---|---|---|---|---|
| mO01OA010 | h | Encargado | 1.45 | 20.9 | 30.31 |
| mO01OA070 | h | Peón ordinario | 1.45 | 17.45 | 25.30 |
| mM06CM020 | h | Compre.port.diesel m.p. 3,2 m3/min 7 bar | 1.4 | 3.07 | 4.30 |
| mM06MI030 | h | Martillo manual picador neumático | 1.4 | 3.01 | 4.21 |
| mM05PN010 | h | Pala cargadora neumáticos 85 CV/1,2m3 | 0.05 | 46.01 | 2.30 |
|  |  | Total |  |  | 66.42 |

**mU01BB050AUX** m3 DEMO.M.M. FAB.LADRILLO MACIZO (01/03/2012)
Precio: 26.05
Demolición por medios mecánicos (retroexcavadora con martillo hidráulico o similar) de fábrica de ladrillo macizo, de cualquier tipo, incluso retirada y carga de productos, medido sobre fábrica, sin transporte.

| Código | Ud | Descripción | Rendimiento | Precio | Importe |
|---|---|---|---|---|---|
| mO01OA010 | h | Encargado | 0.3 | 20.9 | 6.27 |
| mO01OA070 | h | Peón ordinario | 0.3 | 17.45 | 5.24 |
| mM05RN060 | h | Retro-pala con martillo rompedor | 0.3 | 48.48 | 14.54 |
|  |  | Total |  |  | 26.05 |

**mU01C06AUX** ud DESMONTAJE DE REJILLA Y CERCO (01/03/2012)
Precio: 3.51
Desmontaje de cerramiento de tela metálica o alambrada, a mano, incluso retirada y carga de productos, con transporte de los mismos fuera de la obra.

| Código | Ud | Descripción | Rendimiento | Precio | Importe |
|---|---|---|---|---|---|
| mO01OA040 | h | Oficial segunda | 0.08 | 18.49 | 1.48 |
| mO01OA070 | h | Peón ordinario | 0.08 | 17.45 | 1.40 |
| mM07CB010 | h | Camión basculante de 8 t. | 0.02 | 31.39 | 0.63 |
|  |  | Total |  |  | 3.51 |

**mU07DA020AUX** t MBC AC 16/22 ÁRI.SIL.REP. (ANTIGUA D/S)
Precio: 95.06
Suministro y puesta en obra de mezcla bituminosa en caliente AC 16/22 rodadura D/S, antiguas densa o semidensa (D y S), con áridos silíceos, extendida a mano en calas, rebacheos y pequeñas reparaciones del pavimento.

| Código | Ud | Descripción | Rendimiento | Precio | Importe |
|---|---|---|---|---|---|
| mO01OA020 | h | Capataz | 0.3 | 20.32 | 6.10 |
| mO01OA040 | h | Oficial segunda | 0.6 | 18.49 | 11.09 |
| mM05PN010 | h | Pala cargadora neumáticos 85 CV/1,2m3 | 0.08 | 46.01 | 3.68 |
| mM03MC010 | h | Pta.asfált.caliente discontínua 160 t/h | 0.08 | 319.58 | 25.57 |
| mM07CB030 | h | Camión basculante de 12 t | 0.16 | 40.71 | 6.51 |
| mM08RV010 | h | Compactador asfált.neum.aut 6/15t | 0.08 | 48.21 | 3.86 |
| mM08RN030 | h | Rodillo vibrante autopropuls.mixto 11 t | 0.08 | 54.19 | 4.34 |
| mP01AF090 | t | Árido machaqueo silíceo 0/20 | 0.87 | 8.65 | 7.53 |
| mP01CC020 | t | Cemento CEM II/B-P 32,5 N granel | 0.075 | 93.62 | 7.02 |
| mP01P010 | t | Betún B 50/70 a pie de planta | 0.055 | 352 | 19.36 |
|  |  | Total |  |  | 95.06 |

**mU06CH010AUX** m2 LOSETA HIDR. GRIS 15x15 cm
Precio: 15.75
Suministro y colocación de loseta hidráulica de color gris, lisa de 15 x 15 cm en aceras, y p.p. de cartabones de 15 x 15 cm, incluso mortero de asiento y enlechado de juntas.

| Código | Ud | Descripción | Rendimiento | Precio | Importe |
|---|---|---|---|---|---|
| mO01OA090 | h | Cuadrilla A | 0.185 | 46.89 | 8.67 |
| mP08XVH010 | m2 | Loseta lisa cemen.gris 15x15 cm (material) | 1 | 5.33 | 5.33 |
| mA02A070 | m3 | MORTERO CEMENTO M-7,5 | 0.02 | 82.41 | 1.65 |
| mA02A040 | m3 | MORTERO CEMENTO M-20 | 0.001 | 104.89 | 0.10 |
|  |  | Total |  |  | 15.75 |

**mU02ER040AUX** m3 RELLENO MINA/ POZO PRÉSTAMO
Precio: 47.31
Relleno y retacado o compactación de minas o pozos a mano con suelos tolerables o adecuados procedentes de préstamos, medido sobre perfil.

| Código | Ud | Descripción | Rendimiento | Precio | Importe |
|---|---|---|---|---|---|
| mO01OA020 | h | Capataz | 0.165 | 20.32 | 3.35 |
| mO01OA070 | h | Peón ordinario | 1 | 17.45 | 17.45 |
| mP01D130 | m3 | Agua | 0.1 | 1.11 | 0.11 |
| mP01AA060 | m3 | Arena de miga sin clasif. | 1.2 | 22 | 26.40 |
|  |  | Total |  |  | 47.31 |

**mU06CH040** m2 LOSETA HIDR. BOTONES GRIS 20x20 cm
Precio: 15.44
Suministro y colocación en aceras de loseta hidráulica de color gris de 20 x 20 cm con botones, conforme a la normativa de accesibilidad vigente, incluso mortero de asiento y enlechado de juntas.

| Código | Ud | Descripción | Rendimiento | Precio | Importe |
|---|---|---|---|---|---|
| mO01OA090 | h | Cuadrilla A | 0.185 | 46.89 | 8.67 |
| mP08XVH040 | m2 | Baldosa hidráulica botones gris 20x20cm (material) | 1 | 5.02 | 5.02 |
| mA02A070 | m3 | MORTERO CEMENTO M-7,5 | 0.02 | 82.41 | 1.65 |
| mA02A040 | m3 | MORTERO CEMENTO M-20 | 0.001 | 104.89 | 0.10 |
|  |  | Total |  |  | 15.44 |

**mU07DA020** t MBC AC 16/22 ÁRI.SIL.REP. (ANTIGUA D/S)
Precio: 97.91
Suministro y puesta en obra de mezcla bituminosa en caliente AC 16/22 rodadura D/S, antiguas densa o semidensa (D y S), con áridos silíceos, extendida a mano en calas, rebacheos y pequeñas reparaciones del pavimento.

| Código | Ud | Descripción | Rendimiento | Precio | Importe |
|---|---|---|---|---|---|
| mO01OA020 | h | Capataz | 0.3 | 20.32 | 6.10 |
| mO01OA040 | h | Oficial segunda | 0.6 | 18.49 | 11.09 |
| mM05PN010 | h | Pala cargadora neumáticos 85 CV/1,2m3 | 0.08 | 46.01 | 3.68 |
| mM03MC010 | h | Pta.asfált.caliente discontínua 160 t/h | 0.08 | 319.58 | 25.57 |
| mM07CB030 | h | Camión basculante de 12 t | 0.16 | 40.71 | 6.51 |
| mM08RV010 | h | Compactador asfált.neum.aut 6/15t | 0.08 | 48.21 | 3.86 |
| mM08RN030 | h | Rodillo vibrante autopropuls.mixto 11 t | 0.08 | 54.19 | 4.34 |
| mP01AF090 | t | Árido machaqueo silíceo 0/20 | 0.87 | 8.65 | 7.53 |
| mP01CC020 | t | Cemento CEM II/B-P 32,5 N granel | 0.075 | 93.62 | 7.02 |
| mP01P010 | t | Betún B 50/70 a pie de planta | 0.055 | 352 | 19.36 |
| %CI0300 | % | Costes Indirectos | 3 % | 95.06 | 2.85 |
|  |  | Total |  |  | 97.91 |

**mU03EB010** m3 MASA HM-12,5/P/40 CEM II, BASES (11/11/2008)
Precio: 76.86
Suministro y puesta en obra de hormigón en masa, vibrado y moldeado en su caso, en base de calzadas, solera de aceras, pistas deportivas o paseos, cimiento de bordillos y escaleras, con HM-12,5/P/40 (CEM-II), con árido procedente de cantera, de tamaño máximo 40 mm y consistencia plástica, incluso parte proporcional de juntas de contracción.

| Código | Ud | Descripción | Rendimiento | Precio | Importe |
|---|---|---|---|---|---|
| mO01OA070 | h | Peón ordinario | 0.4 | 17.45 | 6.98 |
| mM11HV050 | h | Vibrador de aguja eléctrico | 0.1 | 5.35 | 0.54 |
| mP01HM080 | m3 | Hormigón HM-15/P/40/IIa central | 1 | 67.1 | 67.10 |
| %CI0300 | % | Costes Indirectos | 3 % | 74.62 | 2.24 |
|  |  | Total |  |  | 76.86 |

**mO01OA110** h Cuadrilla C (mano de obra; 01/03/2012)
Precio: 44.48

| Código | Ud | Descripción | Rendimiento | Precio | Importe |
|---|---|---|---|---|---|
| mO01OA050 | h | Ayudante | 1 | 18.19 | 18.19 |
| mO01OA060 | h | Peón especializado | 1 | 17.56 | 17.56 |
| mO01OA070 | h | Peón ordinario | 0.5 | 17.45 | 8.73 |
|  |  | Total |  |  | 44.48 |

## Recursos

**EAL.030** ud Centro de mando de alumbrado de 6 salidas
Centro de mando para alumbrado 6 salidas, homologado, montado en armario de acero inoxidable de 1200x1200x500 en chapa de 2mm de espesor y calidad AISI 304L IP55-IK10, para albergar:
- Equipo de medida de la Cía. eléctrica
- Módulo de control con función de encendidos y apagados astronómicos, con posibilidad de asociación a célula fotoeléctrica, registro de datos, programación de parámetros, gestión integral del cuadro de mando y protección así como del controlador de potencia, y preparado para telecontrol.
- Regulador-estabilizador de flujo luminoso modelo Scorpio Elektro o similar, compuesto por un mínimo de 2 transformadores toroidales por fase, placas de control con microprocesador independiente por cada fase y con una precisión de estabilización mejor del 0,5%. el equipo poseerá además un by-pass interno por fase "no break" y además un by-pass externo automático también independiente por cada fase.estará dotado de un sistema para la corrección en cabecera de la energía reactiva de la instalación. montado en armario de acero inoxidable.
- Cuadro de protección y maniobra del alumbrado de 4 salidas protegidas con diferenciales reenganchables y automáticos de corte omnipolar y elementos según esquema eléctrico.

**EAL.030_A** ud Material adaptación del Centro de mando de alumbrado
Centro de mando para alumbrado 6 salidas, homologado, montado en armario de acero inoxidable de 1200x1200x500 en chapa de 2mm de espesor y calidad AISI 304L IP55-IK10, para albergar:
- Equipo de medida de la Cía. eléctrica
- Módulo de control con función de encendidos y apagados astronómicos, con posibilidad de asociación a célula fotoeléctrica, registro de datos, programación de parámetros, gestión integral del cuadro de mando y protección así como del controlador de potencia, y preparado para telecontrol.
- Regulador-estabilizador de flujo luminoso modelo Scorpio Elektro o similar, compuesto por un mínimo de 2 transformadores toroidales por fase, placas de control con microprocesador independiente por cada fase y con una precisión de estabilización mejor del 0,5%. el equipo poseerá además un by-pass interno por fase "no break" y además un by-pass externo automático también independiente por cada fase.estará dotado de un sistema para la corrección en cabecera de la energía reactiva de la instalación. montado en armario de acero inoxidable.
- Cuadro de protección y maniobra del alumbrado de 4 salidas protegidas con diferenciales reenganchables y automáticos de corte omnipolar y elementos según esquema eléctrico.

**mM07CG060** h Camión grua con cesta
Hora de Camión grua dotado con cesta para acceso a alturas hasta 8 metros, sin incluir conductor.

**P27EL400** ud Juego 2 semáforos portátiles de obra
Claves: portátil, semáforo, juego

## Entidades
- 000, C
- 001, C
- 002, C
